# KITA Spiel und Spaß Lübbenau
Angebotsaufforderung (GAEB DA XML 3.1, DA83)
Projekt: Projekt
Währung: EUR
Uhrzeit: 00:00:00
Erstellt mit: AVAnce XML [27.0], 19.02.2026

##  zusätzlicher Text am Anfang des LV
Objektbeschreibung

Der Ersatzneubau der Kindertagesstätte „Spiel & Spaß“ wird in Lübbenau/Neustadt im Bereich der Richard-Wagner-Straße auf einem ca.  1 ha großen unbebauten und grünen Grundstück mit prägendem Baumbestand entstehen.  Die Auslegung erfolgt auf 140 Kinder für die Altersgruppen U3 und Ü3.

Das zweigeschossige Gebäude in Holzhybridbauweise besteht aus drei Flügeln, welche zentral über ein Foyer verbunden werden.  Die Kita platziert sich selbstbewusst auf der Süd-Ost Ecke des Grundstückes und wird über einen urbanen Vorplatz, der sich bis zur Richard-Wagner-Straße streckt, erschlossen.

Ein angrenzender Stellplatzbereich erstreckt sich parallel zur Richard-Wagner-Straße und bietet Eltern einen Kurzparkplatz für das Bringen und Abholen ihrer Kinder sowie Parkmöglichkeiten für das Personal.

Im Erdgeschoss sind neben den dienenden Räumen und übergeordneten Funktionsbereichen wie Küche-, Speise- und Personalräumen die U3 Kinder untergebracht.
Alle Gruppenräume sind direkt an den Außenbereich angeschlossen.
Die Kinder des Ü3-Bereiches sind im Obergeschoss angeordnet, hier sind je zwei Hauptgruppenräume zusammenschaltbar, die Nebenräume und Nassbereiche sind über einen Spielflur erreichbar.

Grundfläche je Geschoss  ca. 1.250 m²
Geschosshöhe  3,1 m
Gebäudehöhe  7,2 m

Baustelleneinrichtung:
Auf dem Gelände werden den Firmen Flächen für die Baustelleneinrichtung zur Verfügung gestellt. Der notwendige Platzbedarf ist mit der Bauleitung abzustimmen.
Die Verfügbarkeit von Baumaterialien und Baustoffen ist durch die Firmen entsprechend des täglichen Bedarfs zu organisieren.
Das Abstellen von Firmen- und Privat-KFZ im Baustellenbereich ist nicht möglich.

Für den Zeitraum der Baumaßnahme wird den Firmen, falls nicht anders beschrieben, zur Verfügung gestellt:
- Bauzäune zur Abgrenzung des Baustellenbereiches
- WC-Anlagen
- Anschlüsse für Bauwasser und -strom. In den Geschossen sind jeweils
  Anschlussmöglichkeiten für Steckdosenverteiler vorgerichtet.
  Die Versorgung am Arbeitsplatz hat durch den jeweiligen AN zu erfolgen.
  Die Abrechnung erfolgt firmenbezogen entsprechend Vorgaben des AG
- Fassadengerüste teilweise mit Konsolenerweiterung
- Sämtliche Materialien sind im Gebäude über die Treppenhäuser zu
  transportieren. Ein Aufzug für Transporte steht nicht zur Verfügung.

##  zusätzlicher Text am Anfang des LV
1. Allgemeine Vorbemerkungen

Die vorliegenden Unterlagen beinhalten die Ausrüstung des Bauprojektes mit den nach den geltenden Baurichtlinien und Bestimmungen erforderlichen Anlagen, Bauelementen und deren Zubehör im Bereich:
Elektrotechnik

Die in diesem LV beschriebenen Leistungen beinhalten:
- Neuinstallation der elektrotechnischen Anlage
- Erneuerung der Allgemeinbeleuchtung und Sicherheitsbeleuchtung
- Installation KNX Bus zur Steuerung der Beleuchtung, der Verschattung und der Heizung
- Errichtung einer Blitzschutzanlage
- Anlagen der Informationstechnik (DECT Telefonanlage)
- Installation von Medientechnik (Audio und Video)
- Installation einer Brandmeldeanlage
- Neuinstallation Informationstechnische Anlagen (Datennetz und WLAN)
- Bauleistungen

In die Einheitspreise sind einzukalkulieren:
  - Einrichten der Baustelle
  - Lieferung sämtlicher Materialien frei Baustelle, einschl. Versicherung, Verpackung usw.
  - notwendiges Kleinmaterial wie Kabelschuhe, Verdrahtungsmaterial Klemmen usw.
  - Betriebsfertige und handwerklich korrekte Montage der eingesetzten Produkte
  - Einstemmen von Schalterdosen und Verteilerdosen Beseitigung des angefallenen Bauschutts
  - sauberes Verputzen sämtlicher Installationsschlitze
  - Überstundenzuschläge, Erschwerniszuschläge und Auslagen
  - Vorhalten aller Geräte, Werkzeuge, Gerüste oder Bühnen
  - Übergabe der Anlage und Einweisung des Bedienpersonals
  - Erstellen von Revisionsunterlagen
   - Abstimmungen mit der Telekom über den Anschluß einer Fernmeldeleitung
  - Angabe von Maßen und Dimensionen für technische Einbauten
  - Koordinierung der einzelnen Partner
  - Inbetriebnahme der einzelnen Anlagen
  - Kosten für behördliche Abnahmen

Die ausführenden Firmen verpflichten sich, alle Montagehinweise der Hersteller zu berücksichtigen. Außer der VOB gelten zusätzlich alle für die Leistungen gültigen DIN-Normen, Richtlinien und Merkblätter in der jeweils neuesten Fassung. Ergänzend gelten alle bauaufsichtlichen und berufsgenossenschaftlichen Vorschriften und Richtlinien.
Die Anforderungen der einschlägigen DIN-Normen sind Mindest-Anforderungen. Sie gelten, insoweit im LV keine darüberhinausgehenden Forderungen gestellt sind.

Der Hersteller der Gefahrenmeldeeinrichtungen muss nach DIN ISO 9001 zertifiziert sein. Das Zertifikat ist dem Angebot beizulegen.

Es dürfen nur Firmen anbieten, die auf Anforderung hin den Nachweis erbringen können, dass sie aufgrund ihres Personalbestandes und aufgrund der fachlichen Ausbildung ihrer Mitarbeiter dazu in der Lage sind, auch größere Objekte durchführen zu können. Gegebenenfalls sind Referenzobjekte zu benennen. Weiterhin müssen die anbietenden Firmen vom Hersteller autorisierte Fachbetriebe sein (durch Zertifikat nachweisbar).

Können ausgeschriebene Leistungen nicht durch den Bieter erbracht werden, so ist ein Nachauftragnehmer zu benennen.

Vor Auftragsauslösung ist eine Bemusterung mit Funktionsvorstellung der angebotenen Geräte
beim Bauherrn durchzuführen. Eine Reduzierung der Ausschreibung durch den Bauherrn ist ohne
Schadensansprüche vereinbart.

2. Technische Vorbemerkungen für vorstehendes Bauvorhaben

2.1 Für die Errichtung der elektrotechnischen Anlage wird Folgendes zugrunde gelegt:

  a) das vorliegende Leistungsverzeichnis
  b) die Verdingungsordnung für Bauleistungen (VOB)
  c) die zurzeit gültigen VDE- Vorschriften
  d) DIN VDE 0100
  e) DIN EN 50172 (VDE 0108-100):2005-01, DIN EN 12464
  f) DIN EN 62305 / VDE 0185-305
  g) MLAR 2007
  h) EltBauVO, 2014, SchulbauR
  i) ASR 7/3 und 7/4
  j) DIN VDE 0833
  k) DIN 14675
  l) DIN VDE V 0826
  m) Brandschutzkonzept + Prüfbericht
  n) Forderungen aus der Baugenehmigung

2.2  Die gesamte Anlage wird nach Aufmaß abgerechnet. Die im LV aufgeführten Massen
  gelten nicht als Bestellungsgrundlage.

2.3  Stemmarbeiten an statisch wichtigen Bauteilen sind nur nach Abstimmung mit der
  Bauleitung durchzuführen.

2.4  Der Auftragnehmer bleibt in jedem Fall für die technische Richtigkeit der von ihm
  erstellten Anlagen allein verantwortlich.

2.5  Wenn Leistungen erforderlich sind, deren Einheitspreis nicht im LV enthalten sind,
  ist dem Bauherrn sofort vor Lieferung oder Ausführung der Leistung ein entsprechendes
  Nachtragsangebot vorzulegen.

2.6  Stundenlohnarbeiten sind täglich zur Bestätigung vorzulegen.

2.7 Baustrom, Wasser und Sanitäreinrichtungen werden gestellt. Die Verbrauchskosten sowie
  Anschlussgebühren und Miete werden prozentual mit der Auftragssumme verrechnet.

2.8 Der Bieter muss bei seiner Kalkulation den projektbezogenen Schwierigkeitsgrad erkennen und berücksichtigen. Zusätzlicher Stundenaufwand bei ausgeschriebenen Materialien und Arbeiten wird nicht erstattet.

2.9 Werden alternative Produkte angeboten, ist der Nachweis zu erbringen, dass diese Produkte die
  Forderungen der DIN und der VdS erfüllen und für das Bauvorhaben eingesetzt werden können.
  Dem Angebot sind die entsprechenden Unterlagen beizufügen.
  Das ausgeschriebene Fabrikat ist in jedem Fall anzubieten.

2.10 Für alle mit dem Bau im Zusammenhang entstandenen Personen- oder Sachschäden, die einem
  Vertragspartner oder anderen durch den AN entstehen, haftet der AN.

3. Erschließung

Für die Errichtung von Niederspannungsanlagen ist DIN VDE 0100 zu beachten.
Das Bauvorhaben wir aus dem öffentlichen Versorgungsnetz der Stadt- und Überlandwerke GmbH Luckau/Lübbenau mit Spannung versorgt.
Leistungsbilanz (überschlägig) Gleichzeitig bezogen Leistung  90 kVA

Für die Anbindung an das öffentliche Telekommunikationsnetz und dem Zugang zumInternet wird ein Glasfaser Anschluss für das Gebäude vorgesehen.

4. Photovoltaikanlage

Auf den Flachdächern der 3 Gebäudeteile soll eine Photovoltaik- Anlage installiert werden.
Da die Dachfläche als Gründach ausgebildet wird, sollen die P-Module auf einer zugelassenen,
durchdringungsfreien Unterkonstruktion in einem Winkel von 10 – 15° installiert werden.

Unter Berücksichtigung der örtlichen Gegebenheiten und den gesetzlichen Forderungen  ergibt sich eine mögliche Belegung der Dachfläche mit 220 Modulen mit einer Leistung von ca. 90 kWp.
Um einen großen Eigenverbrauch zu gewährleisten und einen hohen  Autarkiegrad zu erreichen werden Batteriespeicher mit Notstromversorgung installiert.

Anlagenaufbau:
- Unterkonstruktion entsprechend der Dacheindeckung
- 220 PV-Module mit einer Leistung von 420 - 450 Wp/Modul
- Generatoranschlusskästen
- AC und DC Verkabelung
- Überspannungsschutz
- Kombination Wechselrichter/ Batteriespeicher

5.1  Niederspannungsschaltanlagen - Hausanschluss, Verteilungen

Das Gebäude erhält einen neuen Hausanschluss, der durch die SÜLL GmbH realisiert wird.
Im HA- Raum wird eine Zählerverteilung mit Verteilerfeld installiert.
Die Verteilung der elektrischen Energie erfolgt über die Gebäudehauptverteilung (Zählerschrank)
und die Unterverteilung. Installation einer Hauptverteilung im Hausanschlussraum. Unterverteilungen in jeder Etage.

5.2  Niederspannungsinstallation

Das von der Verteilung weiterführende Netz wird als TN-C-S Netz nach DIN VDE 0100-300 errichtet.
Nach DIN VDE 0100-410, HD 384.4.41 S2 Teil 4 und DIN VDE 0100-540 kommen folgende Schutzmaßnahmen
im TN-Netz zur Anwendung:
- Schutz gegen elektrischen Schlag unter normalen Bedingungen
* Schutz durch Isolierung von aktiven Teilen
* Schutz durch Abdeckung oder Umhüllungen
- Schutz gegen elektrischen Schlag unter Fehlerbedingungen
* Abschaltung der Stromversorgung
* Erdung und Schutzleiter, Hauptpotentialausgleich, Zusätzlicher
  Potentialausgleich

Es kommen Kabel und Leitungen der Typen NYY-I bzw. NYM-I mit Schutzleiter - Nennspannung 500 V - zum Einsatz. Der Schutzleiter ist als PE von der Verteilung zu jedem Verbraucher zu führen.
Die Trassen für Kabel und Leitungen werden in der Planungsphase mit allen beteiligten Planern
abgestimmt. Eine Platzreserve von etwa 30 % wird vorgehalten.
Die Installation erfolgt entsprechend den Nutzeranforderungen unter Putz, im Fußboden und im
Zwischendeckenbereich.
In Rettungswegen werden wegen der Überschreitung der Brandlasten keine offen verlegte Kabeltrassen
installiert.
Werden Leitungen durch Brandwände geführt, werden die Durchführungen mittels Brandschottungen
gesichert.

Als Installationsgeräte wird ein einheitliches Flächenprogramm installiert.
Jeder abgeschlossene Raum erhält an der Eingangstür eine Schalter-Steckdosen-Kombination.
Arbeitssteckdosen sind nach Nutzeranforderungen und HEA/RAL Empfehlung (Standardausstattung)
vorgesehen. In den Fluren sind Steckdosen für Reinigungszwecken und in Nebengebäude ist eine Drehstromsteckdosen vorgesehen.
Für haustechnische Anlagen werden die notwendigen Anschlusspunkte auf gesonderte Stromkreise geführt.

5.3 Ladeinfrastruktur

Gemäß Gebäude-Elektromobilitätsinfrastruktur-Gesetz (Paragraph 7) müssen bei Nichtwohngebäuden welche über mehr als sechs Stellplätze verfügen mindestens jeder dritte Stellplatz mit einer Leitungsinfrastruktur für Elektromobilität  ausgestattet und zusätzlich ein Ladepunkt installiert werden.
Es wird im halböffentlichen Bereich (Nutzung durch Personal) eine Wallbox mit einer Ladeleistung Leistung von 11 kW zu installieren.

5.4  KNX  Installationsbus

Für die Bedienung der Beleuchtung, der Heizung, der Sonnenschutzanlage und der Lüftungsanlagen
ist eine zentrale Steuerung mit Regel- und Zeitfunktion zu realisieren.
Favorisiert wird Seitens des Bauherrn ein intelligentes KNX Bussystem.

Folgende Funktionen sollen programmiert werden:

- Beleuchtung Lichtszenen / Lichtbilder
- Verschattung/Fenstersteuerung
- Raumtemperaturregelung
- Webbasierte Visualisierung

6.1  Beleuchtungsanlage allgemein

Die Beleuchtung der Innenräume erfolgt gemäß DIN EN 12464, wobei nachfolgende
Beleuchtungsstärken realisiert werden:

Flure/ Lager/ Waschräume/ Toiletten  100 lx
Haustechnische Anlagen  100 lx
Spielflure  200 lx
Spielzimmer/Gruppenräume
Mehrzweckräume/Bastelräume  300 lx

Die Steuerung der Beleuchtung erfolgt über den KNX Bus.
WC Räumen, Fluren und Treppenhäusern erhalten Präsensmelder
In allem übrigen Räumen werden KNX Taster mit Mehrfachfunktion installiert.

6.2  Sicherheitsbeleuchtung

Das Gebäude ist mit einer batteriegestützten Sicherheitsbeleuchtung nach DIN VDE 0100-560, DIN EN 50172, V DIN V VDE 0108-100, EN 50171, ASR A2.3, ASR 3.4/7 und DIN EN 1838 auszurüsten.

Für die Umsetzung sind dezentrale Notlichtsysteme vorgesehen.
Diese dezentralen Notlichtsysteme müssen für den Anschluss und die Steuerung von Sicherheitsleuchten, statischen und dynamischen Rettungszeichenleuchten ohne eine zusätzliche Datenleitung geeignet sein.

Mindestbeleuchtungsstärke  >/= 1 lx
Umschaltzeit  </= 1 Sekunde
Nennbetriebsdauer  3 Stunden

7.1 Blitzschutz

Das Gebäude wird mit einer Blitzschutzanlage ausgerüstet. Die Anlage wird nach DIN VDE 0185-305 errichtet. Die Einordnung des Gebäudes erfolgt in die Blitzschutzklasse III.
Daraus ergibt sich ein Abstand von 15m der Ableitungen zueinander. Es ist eine äußere Blitzschutzanlage zu errichten. Auffangeinrichtung aus Aluminium mit Runddraht Aluminium Ø 8mm ausgeführt. Dachaufbauten werden mit Fangstangen, geschützt.

7.2 Erdungsanlage

Im Zuge der Errichtung der Fundamente und der Bodenplatte wurde bereits ein Fundamenterder und ein Ringerder installiert.
Die Anschlussfahnen für den Potentialausgleich und Blitzschutz wurden vorgesehen.

7.3.  Potentialausgleich

In dem Gebäude wird ein Potentialausgleich (Hauptpotentialausgleich) gemäß DIN VDE 0100 errichtet, in den der PEN-Leiter, die Blitzschutzerde, die Schutzleiter, die metallenen Rohrleitungen im Gebäude sowie Metallkonstruktionen einbezogen werden.
Die Gebäudepotenialausgleichsschiene ist in der Nähe der Zählerverteilung zu installieren.
Ein zusätzlicher Potentialausgleich wird in den Technikräumen, im Verteilerraum der Informations- und Kommunikationstechnik und an den Zentralen der Gefahrenmeldeanlagen installiert.

7.4 Überspannungsschutz

In Gebäuden mit einem äußeren Blitzschutzsystem müssen alle eingeführten Leitungen, sowohl die energie- als auch die informationstechnischen Leitungen, in den Blitzschutzpotentialausgleich gemäß DIN EN 62305
(DIN VDE 185-305) einbezogen werden.

Die Installation von Überspannungsschutzeinrichtungen erfolgt nach der Norm DIN VDE0100-443 und
DIN VDE 0100-534.

Überspannungsschutz ist bei allen Leitungen die in ein Gebäude eingeführt werden erforderlich:

8.1 Telekommunikationsanlage

Für das Gebäude ist eine IP basierende Telefonanlage geplant, an der eine flächendeckende DECT-Anlage (Übertragung via Funksignal) installiert wird.
  * 2 Festanschlüsse (Leitung, Personal)
  * DECT Telefonie, DECT Basisstationen und DECT-Telefone für die einzelnen Gruppen und Hausmeister
  * 1 Türstation mit Türöffner (Hauptzugang)

IP-basierter Kommunikationsserver für den professionellen Einsatz - 10 - 50 Benutzer (Cloud).
Das System kann verschiedene Technologien mit unterschiedlichen Schnittstellen im internen und im öffentlichen Netz beherrschen.
- Voice over IP
- SIP

8.2 Türsprechanlagen

Am Gebäudeeingang wird eine Audio Sprechanlagen zu installiert (Anschluss zum Datenschrank).
Über die TK-Anlage und die angeschlossenen DECT-Telefone kann das Rufsignal direkt zu dem jeweils gewählten
Teilnehmer übertragen werden.
Über die Mobilteile und festangeschlossene Telefon kann der Türöffner betätigt werden.

9. Medienausstattung

In Raum EG 1.0.04 sind für den späteren Einsatz von Medientechnik nach Nutzeranforderungen Daten- und Medienanschlüsse vorgesehen. (Videoanschlüsse, Audioanschlüsse, Einspielpunkte Medientechnik).
Das Projekt umfasst die medientechnische Ausstattung der multifunktionalen Bühne in der KITA.
Es sollen komplexe, moderne und zukunftsoffene Anlage installiert.
Diese besteht aus:
- einem digitalen Beschallungssystem
- einer Großbildprojektion
- einer Mikrofonanlage
- einer Mediensteuerung mit Touchpanele
- einem Mischpultanschluss (Dante)

Für eine Bild- und Videoprojektion ist eine elektrisch betriebene Projektionsleinwand vorgesehen.
Im Bereich der Projektionsfläche sind 2 Säulenlautsprecher geplant.
Für die Einspielung von Video- und Audiosignalen wird im Raum 1.0.04 Kombiniertes Wandanschlussfeld mit Bluetooth, Chinch IN und Klinke IN/OUT, Dante/AES67 Interface, Bluetooth Empfänger und HDMI IN installiert.
Über eine Bodenauslass kann eine mobiler Beamer angeschlossen werden.
Für den Anschluss von Mikrofonen und einem Mischpult wird ein analoger Audioanschluss vorgesehen.
Zusätzlich ist für die mobile Nutzung eine Funkmikrofonanlage geplant.

Im Eingangsbereich der KITA wird für Informationszwecken ein Digitales Display installiert.
Alle Medienformate können über das Display dargestellt werden. Über eine webbasierte Software kann die jeweilige Anzeige eingespielt werden.

10. Brandmeldeanlage

Im Gebäude wird eine Brandmeldeanlage gemäß DIN VDE 0833, DIN 14675, DIN EN54, MLAR u.a. mit einem Schutzumfang der Kategorie 1 errichtet.
Die Brandmeldeanlage ist gemäß Landesbauordnung des Landes Brandenburg und den Technischen Anschaltbedingungen der Brandschutzbehörde sowie anerkannten Regeln der Technik von einem, gemäß DIN 14675 zertifizierten Errichterbetrieb, herzustellen.
Die Überwachung und Alarmierung erfolgt flächendeckend mit automatischen Mehrkriterien Meldern und akustische Signalgebern.
Zusätzlich werden an den Ausgängen Handmelder vorgesehen. Die Anordnung der automatischen Melder ist am Bauwerk zu planen.

Einbauorte der Bedienteile sind mit der örtlichen Feuerwehr vor der Kabelinstallation genau festzulegen.

12.1 Datennetz

Für das Gebäude ist ein passives Datennetz gemäß der derzeit gültigen Fassung der DIN EN 50173-1/5
2007-2014 und DIN EN 50174-1/3 2011-2014 sowie der geltenden Normen und Bestimmungen für eine
"Verkabelungs-Strecke" bzw. eine "Übertragungsstrecke" der Klasse Ea auszuführen.
Zur Datenverkabelung im Tertiärbereich sind sternförmig, ausschließlich durchgängige Kupferkabel ohne
Muffen zu verlegen.

Datenschrank
- Wandgehäuse mit Glastür, Weiß, (BxTxH) 600 x 450 x 900mm / 18 HE
Datendosen:
- 2-fach Anschlussdose Cat.6A, UP,
- geeignet für Anwendungen 10GBase-T, PoE+;
Datenkabel:
- Datenkabel Duplex Kat. 7A ISO-IEC, 1300 MHz,
- halogenfreiem, flammwidrigen Außenmantel

12.2 WLAN

Das gesamte Gebäude soll mit einem flächendeckendes WLAN ausgestattet werden.
Dafür werden in den Fluren und ausgewählten Räumen, entsprechend den Ergebnissen einer Funkfeldmessung, Access Points installiert.
Die Einrichtung des Netzwerkes erfolgt über eine Controller-Software die als Cloud-Version oder lokale Instanz verfügbar ist.

13.  Prüfung

Bevor die Elektroanlage in Betrieb genommen wird, hat der Auftragnehmer zu überprüfen, ob die Spannung, die Phasen, der Stromverbrauch, die Stromstärke und die Auslösewerte der neuen Einrichtungen mit den vorgeschriebenen Werten übereinstimmen.
Die nach VDE-, EVU- und Herstellervorschriften erforderlichen Prüfungen sind durchzuführen und die Ergebnisse sind protokollarisch nach einzelnen Stromkreisen festzuhalten.

Nach Abschluss der Installation hat der Auftragnehmer an einem vom Auftraggeber zu benennenden Termin eine Betriebsprüfung zwecks Abnahme durchzuführen.

Für die Anlagen der Informationstechnik gilt das oben aufgeführte analog.

3 Tage vor der Abnahme haben die notwendigen Messprotokolle, Revisionspläne sowie ein prüffähiges Aufmaß beim Fachplaner vorzuliegen. Bei nicht vorhandenen Unterlagen kann die Abnahme verweigert werden und auf Kosten des AN wird ein neuer Termin vereinbart.

Bei der Abnahme ist der Nachweis zu erbringen, dass die Elektroinstallation und die Informationstechnische Anlage in Übereinstimmung mit der unter Ziffer 2 genannten Vorschriften erstellt worden ist.
Sämtliche für die Prüfung benötigten Arbeitskräfte und Geräte hat der Auftragnehmer zu stellen.

-

BIETERERKLÄRUNG

Der Bieter bestätigt durch seine Unterschrift, dass er sich über alle Leistungen und vertraglichen Bedingungen informiert hat und diese inhaltlich vollständig anerkennt, so dass für die Preiskalkulation keine Unklarheiten bestanden haben.

Vom Bieter selbstgefertigte Abschriften oder Kurzfassungen des Leistungsverzeichnisses können nur gewertet werden, wenn das Original-Leistungsverzeichnis als allein verbindlich anerkannt wird. Dies muss bei Angebotsabgabe schriftlich bestätigt werden, da ansonsten die Abschriften oder Kurzfassungen von der Wertung ausgeschlossen werden.

Der Bieter versichert, dass alle zum Schutz der Arbeitnehmer erlassenen Gesetze, Verordnungen, Erlasse und Vorschriften sowie alle in Tarifverträgen und
Betriebsvereinbarungen festgelegten Regelungen eingehalten werden und dass alle
eingesetzten Maschinen, Geräte und Anlagen den Sicherheitsvorschriften genügen.

Der Bieter bestätigt, Mitglied der Berufsgenossenschaft zu sein, seine gesetzlichen Pflichten
zu Steuern, Abgaben, Beiträgen und der gesetzlichen Sozialversicherung ordnungsgemäß erfüllt zu haben.

Der Bieter beschäftigt zum Zeitpunkt der Angebotsabgabe:

  Ingenieure  ...........

  Meister  ...........

  Monteure  ...........

  Helfer  ...........

  Auszubildende  ...........

Der Bieter setzt zur Abwicklung dieses Auftrages bei Bedarf gleichzeitig ............ Monteure ein.

 .........................................................................., den ..........................................2026
  Ort  Datum

……………………………………………………………………………………
  Unterschrift des Bieters

## 443 Elektrotechnik / Niederspannungsanlagen

### Hauptabschnitt 01 PV-Anlage

#### Abschnitt 01.01 Module und Wechselrichter

**01.01.0010 Module**
PV-Modul monokristallin, 450 Wp,
bifazial monokristallines bifaziales PV-Modul, gerahmt.
Größe: 1762x1134x30 mm 108 Halbzellen
Nennleistung: 450 Wp Spannung bei Maximalleistung: 33,91 V
Strom bei Maximalleistung: 13,27 A
Anschlußkabel 2 x 1200 mm mit 4qmm Stäubli MC4- 2 A-Stecker
Hagelklasse HW3
Produktgarantie 30 Jahre
Leistungsgarantie 30 Jahre
für Montage auf Flachdachmontagesystem geeignet

angebotenes Fabrikat: ..............................

angebotener Typ: ..............................
(Bietereintrag)

liefern, montieren und betriebsfertig anschliessen
Menge: 220,000 St

**01.01.0020 Montage**
Montage der PV-Module auf das vorhandene Dachmontagesystem Montage der ausgeschriebenen Photovoltaikmodule auf die bauseits vorhandene Unterkonstruktion, Kleinmaterial wie z.b. Kabelbinder und Kabelbefestigungen sind einzukalkulieren
Menge: 220,000 St

**01.01.0030 Modulmittelklemmenset 30-42**
*** Bezugsbeschreibung
Modulmittelklemmen zur Befestigung
von PV-Modulen auf Modulschnellmontageschienen.
für angebotene Module.
Menge: 684,000 St

**01.01.0040 Modulendklemmenset 30-42**
*** wie Position 01.01.0030
Modulendklemmen
Menge: 200,000 St

**01.01.0050 Wechselrichter**
Wechselrichter + Batteriespeichersystem Home 30 kW
mit 25,2 kWh Speicher
• Technische Systemdaten
Nominale Kapazität: 25,8 kWh
Nutzbare Kapazität: 25,2 kWh
Produktgarantie: 10 Jahre
IP-Klassifizierung: 55
Gesamtsystem: CE
Wechselrichter: VDE 4105:2018-11 Hybridwechselrichter DC-PV
-Anschluss Max. DC Eingangsleistung: 45 kWp
MPP-Tracker: 3 Eingänge je MPPT: 2 (MC4)
Startspannung: 200 V Max.
DC Betriebsspannung: 950 V Max.
DC Eingangsspannung: 1.000 V
MPPT Spannungsbereich: 200 V - 850 V
Max. nutzbarer Eingangsstrom je MPPT: 30 A
DC-Batterie-Anschluss
Max. Be-/Entladeleistung: 30.000 W
AC-Anschluss
Netzanschluss 400/380 V, 3L/N/PE, 50/60 Hz
Cos(Phi): -0,8 bis +0,8 Notstromfähig /Schwarzstart
Netzform: 400/380 V, 3L/N/PE, 50/60 Hz
Solare Nachladung Eingänge Rundsteuerempfänger Batterie Zelltechnologie: Lithium-Eisenphosphat (LiFePO4) Kommunikation und Energiemanagement

angebotenes Fabrikat: ..............................

angebotener Typ: ..............................
(Bietereintrag)

liefern, montieren und betriebsfertig anschliessen
Menge: 3,000 St

#### Abschnitt 01.02 Leitungsanlage

**01.02.0010 Photovoltaikleitung Schwarz 6 qmm**
*** Bezugsbeschreibung
Photovoltaikleitung Schwarz 6 qmm schwarz
vernetzte, feindrähtige Solarleitung 6mm²,
zertifiziert gemäß EN 50618 für langlebigen, witterungsbeständigen Einsatz
in Photovoltaikanlagen mit einer Systemspannung bis 1500V DC.
Für die Verkabelung von Solarmodulen sowie zur Verbindung der Modulreihen mit dem Wechselrichter.
Flammwidrig nach IEC 60332-1-2
Witterungs-/UV beständig nach EN 50618, Anhang E
Umgebungstemperatur: -40.C bis +120.C CU-Zahl: 57,6

angebotenes Fabrikat: ..............................

angebotener Typ: ..............................
(Bietereintrag)
Menge: 700,000 m

**01.02.0020 Photovoltaikleitung Schwarz 6 qmm rot**
*** wie Position 01.02.0010
Photovoltaikleitung 6 qmm rot
Menge: 700,000 m

**01.02.0030 MC4-Kupplungsstecker (-)**
Photovoltaik-System Kupplungsstecker MC4- 2 A
PV-KST4...-UR
Bemessungsstrom: 17A (1,5mm²), 22,5A (2,5mm²; 14AWG)
Verriegelungssystem: Snap-in
Bemessungsspannung: 1000V (IEC/CEI), 600V (UL)
Schutzart, gesteckt: IP67
Prüfspannung: 6kV (50Hz, 1min.)
Schutzart, ungesteckt: IP2X
Überspannungskat./Verschmutzungsgrad: CATIII/2
Schutzklasse: II
Kontaktwiderstand der Steckverbinder: 0,5m
Flammklasse: UL94-V0
Kontaktmaterial: Kupfer, verzinnt
Kabelzugentlastung: DIN V VDE 0126-3
Isolationsmaterial: PC / PA
Umgebungstemperaturbereich:
-40°C+90°C (IEC/CEI), -40°C+75°C (UL)
Kontaktsystem: MC Kontaktlamellen
Obere Grenztemperatur: 105°C (IEC/CEI)
liefern und montieren
Menge: 100,000 St

**01.02.0040 MCT4-Kupplungsbuchse (+)**
Photovoltaik-System Kupplungsbuchse MC4MC4- 2 A
PV-KBT4...-UR
Bemessungsstrom: 17A (1,5mm²), 22,5A (2,5mm²; 14AWG)
Verriegelungssystem: Snap-in
Bemessungsspannung: 1000V (IEC/CEI), 600V (UL)
Schutzart, gesteckt: IP67
Prüfspannung: 6kV (50Hz, 1min.)
Schutzart, ungesteckt: IP2X
Überspannungskat./Verschmutzungsgrad: CATIII/2
Schutzklasse: II
Kontaktwiderstand der Steckverbinder: 0,5m
Flammklasse: UL94-V0
Kontaktmaterial: Kupfer, verzinnt
Kabelzugentlastung: DIN V VDE 0126-3
Isolationsmaterial: PC / PA
Umgebungstemperaturbereich:
-40°C+90°C (IEC/CEI), -40°C+75°C (UL)
Kontaktsystem: MC Kontaktlamellen
Obere Grenztemperatur: 105°C (IEC/CEI)
Menge: 100,000 St

**01.02.0050 Potentialschiene**
Potentialausgleichsschiene VDE 0100
mit Abdeckkappe aus Kunststoff mit Anschluss von
1 Rundstahl bis 10 mm Durchmesser,
1 Flachstahl bis 30 mm x 3,5 mm und
bis zu 8 Leitern je 25 mm2.
Menge: 3,000 St

**01.02.0060 NYY 1x10 RM**
Kunststoffkabel NYY 1x10 qmm RM
in Teillängen liefern, auf vorhandene Leerrohre oder
Kanäle einziehen bzw. auf Pritschen oder Kabelleiter
legen einschließlich dem dazugehörigen
Befestigungsmaterial
Menge: 280,000 m

**01.02.0070 Anschluss Potentialausgleich**
Herstellung des Potenzialausgleiches der
Unterkonstruktion
Einbeziehung der bauseits vorhandenen
Unterkonstruktion
der PV-Anlage in die Gebäudeanlage-Potentialausgleich
Menge: 75,000 St

**01.02.0080 PV-Generator-Anschlusskasten**
Generatoranschlusskasten für Photovoltaikanlagen bis 1000 V DC
zum Anschluss von 3 x 1 Strings.
Mit Überspannungsschutz (Typ 1/2) und Kabelverschraubungen
für die Eingangs- und Ausgangsseite.
MPP-Spannung (Un): max. 1000 V DC
Anschluss Schutzart: IP65 Schutzklasse: II
Umgebungstemperatur (Betrieb): -20 .C - 55 .C

angebotenes Fabrikat: ..............................

angebotener Typ: ..............................
(Bietereintrag)

liefern, montieren und betriebsfertig anschliessen
Menge: 4,000 St

**01.02.0090 Verteilung als Wechselrichter-Sammler Mi PV 7324**
Verteilung als Wechselrichter-Sammler
Bemessungsleistung 100 kVA
max. 3x 3~ Wechselrichter
für Wechselrichter bis 30 kVA, 3~
Bemessungsspannung Spannungsform Un = 400 V a.c.
Bemessungsstoßspannungsfestigkeit: Uimp = 4 kV
Bemessungsisolationsspannung: Ui = 690 V
Schutzklasse: II
Bemessungsstrom eines Stromkreises: InC = 63 A
Bemessungskurzzeitstromfestigkeit: Icw = 15 kA / 1 s
Bemessungsstrom der
Schaltgerätekombination: InA = 200 A
Frequenz: Fn = 50 Hz
Bemessungsbelastungsfaktor: RDF = 1
3 x  NH 000 - Sicherungslasttrennschalter, 3-pol. 50 A
1 x NH 1-Lasttrennschalter, 3-pol. 160 A

Einspeisung:  3x NYY-I  5x 6qmm
Abgang:  1x NYY-I  5x35qmm
Menge: 1,000 St

**01.02.0100 NA-Schutz**
NA-Schutz nach VDE-AR-N 4105:2018-11 bis 100 kVA
Netz- und Anlagenschutz für PV im TNS / TT-Netz, VDE-AR-N 4105:2018-11
allpolige Trennung zentraler NA-Schutz und Kuppelschalter für PV-Anlagen bis 100 kVA Netzvorsicherung vom Typ gG/gL erforderlich! (max. 160A)
Netzspannung 3 x 230/400V 50Hz,
Nennstrom 125A (bei cos phi 0.9), 112,5A (bei cos phi 1)
Leistungsschalter mit motorischer Wiedereinschaltung,
Wandmontage Gfk-verstärktes Polyestergehäuse mit Schraubdeckel,
IP 54 für Montage im Innenbereich oder im geschützten Außenbereich
(KEINE direkte Bewitterung!)
max. Umgebungstemperatur 35°C,
Abmessungen (B x H x T) ca. 400 x 880 x 260 mm
Montage im HAR beidseitiger betriebsfertiger Anschluss

Hersteller: ................................................

angebotener Typ: ................................................
(Bietereintrag)
Menge: 1,000 St

**01.02.0110 Installation Rundsteuerempfänger**
Installation Rundsteuerempfänger EVU
Beantragung beim zuständigen EVU
personelle Absicherung der Montage und Inbetriebnahme
Vorbereitung der Anbindung an die PVA
Menge: 1,000 St

**01.02.0120 Homemanager / Energiemanager**
Homemanager / Energiemanager mit integrierter Meßeinrichtung
zur maximal effizienten Solarenergieausnutzung.
Mit integrierter Wetter- und PV Erzeugungsprognose.
Anschluss an Router via Ethernet-Kabel.
Messgenauigkeit: 1% Messzyklus: 1000ms
Nennspannung: 230V/400V
Anschlussquerschnitt: 10mm² bis 16mm²
Umgebungstemperatur: -25°C bis +40°C
Schutzart: IP2X inklusive der erforderlichen Messwandler 250/5 A, 5VA, Klasse1

angebotenes Fabrikat: ..............................

angebotener Typ: .............................. (Bietereintrag)

 liefern, montieren und betriebsfertig anschliessen
Menge: 1,000 St

#### Abschnitt 01.03 Sonstige Leistungen

**01.03.0010 Werkplanung Photovoltaikanlage**
Werkplanung Photovoltaikanlage
Für die geplante Anlage ist spätestens 4 Wochen nach
Auftragserteilung die vollständige Werkplanung der PV- Anlage
entsprechend DIN 4105 vorzulegen. Folgende Positionen
werden gefordert:
- Stringplan auf der Grundlage des Verlegeplanes
- Übersichtsschaltplan vom PV-Generator bis zur Verrechnungszählung
- Datenblätter des Wechselrichters, der Module sowie des Speichers sowie deren
  Zulassungsbescheinigungen
Menge: 1,000 psch

**01.03.0020 Schrägdachaufzug**
Schrägdachaufzug für Traufhöhen bis 10 m Schrägdachaufzug
für Traufhöhen bis zu 10 m über OK Gelände für Materialtransport
auf das Flachdach
Menge: 1,000 psch

**01.03.0030 Facharbeiterstunden für unvorhergesehene**
Facharbeiterstunden für unvorhergesehene Leistungen zum Nachweis.
Bei Ausführung von Leistungen, die nicht Bestandteil dieses LV's sind,
aber zur vertraglichen Erfüllung dienen, und auf Anordnung oder mit Zustimmung
des Auftraggebers auszuführen sind, werden vorstehend angebotene
V e r r e c h n u n g s s ä t z e gegen Nachweis vergütet.
Menge: 10,000 h

**01.03.0040 Anmeldung derPhotovoltaikanlage**
Anmeldung der Photovoltaikanlage beim zuständigen Netzbetreiber EVU
Die Beantragung der Photovoltaik beim zuständigen Netzbetreiber auf der Grundlage
der bestätigten Werksplanung.
- Erstellen des erforderlichen Antrages für das Bauvorhaben
- Ausfüllen und Einreichen der für die Anmeldung erforderlichen Dokumente beim VNB
- Kommunikation und Begleitung des Anmeldeprozesses beim VNB bis zum Erhalt der
  Genehmigung
- Erstellen der Inbetriebnahmedokumente und Registrierung des Anlagenbetreibers im
  Marktstammdatenregister
Menge: 1,000 psch

*Hinweis: Zertifikate-Dokumentation*
Zertifikate / Datenblätter / Dokumentation
nach DIN EN 62446-1 VDE 0126-23-1:2019-04

Unter anderem sind folgende Zertifikate / Datenblätter dem Angebot beizulegen:
1. TÜV-Zertifikat des Photovoltaik Moduls
2. Bauartenzulassung
3. Konformitätserklärung / Unbedenklichkeitsbescheinigung der Wechselrichter
4. Statischer Nachweis des Montagesystems
5. Ertragsberechnung der Anlage
6. Eine 10 Jahres Anlagengarantie zwingend erforderlich!
7. Module sind geprüft nach TÜV und IEC 61215
8. Vorlage der Hersteller- und Lieferantennachweis ist  zu erbringen,  9. eine Leistungstoleranz von +5 /- 0% ist zu garantieren
10. umfassende Datenblätter sind beizulegen

Zusätzlich sind zu übergeben:
-Aufstellungspläne
-Installationspläne
-Gerätelisten
-Kabellisten
-Bezugsadresse
-Klemmenpläne
-Bedienungs- und Wartungshandbücher

Die im LV geforderten technischen Daten zu den einzelnen Komponenten müssen vollständig abgegeben werden.

**01.03.0050 Bestandsunterlagen der Photovoltaikanlage**
Bestandsunterlagen der Photovoltaikanlage
Der Auftragnehmer hat dem Planungsbüro spätestens zum Zeitpunkt der Abnahme
die Bestandsunterlagen der gesamten Anlage in digitaler Form zu übergeben. (Zeichnungen im Format DWG und/oder DXF, alle anderen Dokumente im Format PDF) Einzureichende Bestandsunterlagen:
- Inbetriebnahmeprotokoll mit dokumentierten Anlagenparameter
- Gesamtübersicht der Anlage
- Übersichtsschaltpläne der Verteilungen- Stringpläne
- Messprotokolle nach DIN- VDE 0100 Teil 600
- Fachbauleitererklärung zur BGV A3
- vorgeschriebene Zertifikate und Zulassungen der einzelnen Bauteile
- Fachbauleitererklärung zu brandschutztechnischen Maßnahmen
- Bedienungsanleitungen und Ersatzteillisten der Einzelgeräte

Die Zeichnungen sind entsprechend DIN 40719 und DIN 40900 anzufertigen. Handrevidierte Pläne werden nicht akzeptiert

Leistungen und Dokumentation wie oben beschrieben:
Unterlagen 1-fach in Ordner und 1x als CD in digitaler Form
übergeben.
Menge: 1,000 psch

### Hauptabschnitt 02 Verteilungen

#### Abschnitt 02.01 Zählerschrank

**Ausführungsbeschreibung 10 GHV - 1 Wandlermessung Lieferung & Bezug**
*GHV - 1 Wandlermessung Lieferung & Bezug*
Anreihstandverteiler inkl. Bestückung
2x Anreihstandschrank, univers, IP 54, Schutzklasse II,
Maße 2.020 x 2.240 x 400 mm
Anreihstandschrank für die Innenraummontage nach
VDE 0660 Teil 600-1/-2, DIN EN 61 439-1/-2,
Schutzart IP 54 nach DIN EN60529 (VDE0470-1),
Luft- und Kriechstrecken nach VDE 0110, Teil 1 und 2/1.89,
Bemessungsisolationsspannung AC 800 V,
Überspannungskategorie IV, Verschmutzungsgrad 3,
Schutzklasse II. Standgehäuse für Einzel- oder Reihenaufstellung
mit abnehmbaren Rück- und Seitenwänden,
Breite 1- bis 6-feldig, 144 bis 864 Platzeinheiten.
Innenausbausystem einbaubar für Netzsysteme: 3 AC 50 Hz 230/400 V
oder 3 AC 50 Hz 400/690 V
mit einem maximalen Einspeisestrom von 1600 A.
Schrankgerüst aus glasfaserverstärktem Kunststoff,
Deckblech und Rückwand aus feuerverzinktem Stahlblech.
Mit waagrechter Abfangschiene zur Tragschienen-Stabilisierung,
Koppelplatten zur Tragschienenbefestigung,
vorbereitet für univers N Innenausbausystem.
Sammelschienendurchführung durch offene Seitenwände nebeneinander
anflanschbar.
Tür aus Stahlblech, pulverbeschichtet und eingebrannt,
aufliegend mit innenliegenden Scharnieren, rechts oder links anschlagbar.
Öffnungswinkel der Tür 120°, ab Breite 1100 mm Doppeltür,
Türverschluss mit serienmäßig eingebautem Vierpunkt-Stangenverschluss
(eintürig) bzw. 3-Punkt-Stangenverschluss (zweitürig) mit 3 mm Doppelbart.
Obere Leitungseinführungen:
pro Feld sind 2 Reihen im Deckblech ausgestanzt,
unterschiedliche Leitungseinführungen sind einbaubar.
Untere Leitungseinführungen: offen, Bodenblech sind einbaubar.
Zum Einbau der Leitungseinführungen oben/unten ist die Einhaltung
der Schutzart erforderlich.
Einschließlich passende Seitenwände

Bestückt mit nachfolgenden Betriebsmitteln incl. VNB
Wandlermessung InA 200A  und PV Einspeisung 99kWp
incl. Netz- und Anlagenschutz entsprechend der VDE Anwendungsregeln
VDE-AR-N 4105,
Steuerspannungsversorgung und Leistungsschalter 250A 3-polig TM
sowie Netzsteuergerätefeld gemäß Vorgabe VNB.

Zuständiges VNB:
Stadt- und Überlandwerke GmbH Luckau-Lübbenau
Am Bahnhof  2
15926 Luckau

Hersteller/Typ

.......................................................
vom Bieter einzutragen.

**02.01.0010 Schrank, univers, gem.Beschreibung**
*** gemäß Ausführungsbeschreibung 10
Schrank, univers, gem.Beschreibung

Höhe: 2.020 mm
Breite: 2.240 mm
Tiefe: 400 mm
IP-Klasse (Ingress Protection): IP54
Schutzklasse: Schutzklasse II
Schließungstyp: Doppelbartverschluß 3 mm
Schloss mit Schlüssel
Anzahl Felder: 4
Mit 4 poligen Sammelschiensystem
Montage auf: Bodenbefestigung
Farbe: Lichtgrau
RAL Nummer: 7035
Anzahl Schranktüren: 2
Anzahl der Schlösser: 1
InA: 200A
Mit Seitenwänden und Sockel 200 mm,
Plantasche mit Strom- und Aufbauplan

liefern, montieren und incl. Einbaugeräte betriebsfertig anschließen.

Bestückt mit nachfolgenden Artikeln,
einschließlich Abdeckungen für die jeweiligen Betriebsmittel, Reiheneinbaugeräte, Sammelschienensysteme und Blindabdeckungen.
Menge: 1,000 St

**02.01.0020 Sammelschienesystem 4 polig 3 feldig**
*** gemäß Ausführungsbeschreibung 10
Sammelschienensystem 60mm, 4 polig, waagerecht.
30 x 5 mm, 3 feldrig
Montage auf: Sammelschienensystem
Polanzahl: 4
Nennstrom: 630 A
Menge: 1,000 St

**02.01.0030 Sammelschienesystem 4 polig 4 feldig**
*** gemäß Ausführungsbeschreibung 10
Sammelschienensystem 60mm, 4 polig, waagerecht.
30 x 5 mm, 4 feldrig
Montage auf: Sammelschienensystem
Polanzahl: 4
Nennstrom: 630 A
Menge: 1,000 St

**02.01.0040 HA354 Lasttrennschalter 3P**
*** gemäß Ausführungsbeschreibung 10
Lasttrennschalter nach DIN EN 60947-3
zur EIN/AUS-Schaltung in Niederspannungsschaltanlagen.
Zum Aufbau auf Montageplatte.
Nennstrom für kurze Zeit ICW IEC 60947: 9 kA
Verriegelbar: Ja
IP-Klasse (Ingress Protection): IP00
Anschlussquerschnitt bei starrem Leiter: 150 mm²
Anschlussquerschnitt bei flexiblem Leiter: 150 mm²
Isolationsspannung Ui: 800 V
Stoßspannungsfestigkeit Uimp: 8000 V
Verlustleistung pro Pol: 5.80 W
Gesamtverlustleistung unter Nennstrom: 17.40 W
Bemessungsbetriebsleistung bei 400 V AC AC1: 164000 W
Motorantrieb integriert: Nein
Betriebstemperatur: -20 - 70 °C
Menge: 1,000 St

**02.01.0050 HI454 Lastumschalter 4polig 250A**
*** gemäß Ausführungsbeschreibung 10
Lastumschalter 4polig 250A
Umschalter nach EN60947-3 zum Umschalten unter Last von zwei Niederspannungsstromkreisen mit Sicherheitstrennung. Zum Aufbau auf Montageplatte. Drei Schaltstellungen I - 0 - II.
Isolationsspannung Ui: 1000 V
Stoßspannungsfestigkeit Uimp: 12000 V
Nennstrom für kurze Zeit ICW IEC 60947: 15 kA
Bedingter Bemessungskurzschlussstrom Icc mit gl-gG Sicherung: 50 kA
Bemessungsbetriebsleistung bei 400 V AC AC1: 164000 W
Polanzahl: 4
Polart: 4P
Motorantrieb integriert: Nein
Verriegelbar: Ja
IP-Klasse (Ingress Protection): IP00
Anzahl Module: 10
Frequenz: 50 - 60 Hz
Gesamtverlustleistung unter Nennstrom: 23.60 W

einschl. Phasenschiene 250A und Hilfskontakt Schließer und Öffner.
Menge: 1,000 St

**02.01.0060 HZ157 Phasenschiene 250A**
*** gemäß Ausführungsbeschreibung 10
Phasenschiene 250A
Menge: 1,000 St

**02.01.0070 HMT250DR Leistungsschalter h3+P250**
*** gemäß Ausführungsbeschreibung 10
Leistungsschalter h3+ P250 TM ADJ 3P3D 250A 50kA FTC
Der Kompaktleistungsschalter in Übereinstimmung mit DIN EN 60947-2
schützt die elektrische Anlage und Netze vor Überlast und Kurzschluss.
Dafür lassen sich der thermische Auslöser für den Überlaststrom (Ir)  und der magnetische
Auslöser für den unverzögerten Kurzschlusstrom (Ii) getrennt voneinander einstellen.
An der Stellung des Knebels sind die drei unterschiedlichen Betriebszustände
erkennbar (EIN = oben, AUS = unten, ausgelöst = Mittelstellung).
Eine Vorrichtung zum Verriegeln des Schaltzustandes in EIN- oder AUS-Position
ist integriert und kann mit einem handelsüblichen Vorhängeschloss ohne zusätzliches Zubehör genutzt werden.
Über eine Auslösetaste kann der Auslösemechanismus getestet
und die Hauptkontakte geöffnet werden.
Ein Klappdeckel mit unverlierbarer Schnellschraube ermöglicht den Zugang
zu dem Installationsraum für optionale Hilfskontakte und andere Auslöser.
Integriertes Zubehör ist über Sichtfenster ohne öffnen des Klappdeckels
erkenn- und identifizierbar.
Nennstrom: 250 A
Ausschaltvermögen Grenzkurzschlussstrom Icu bei 400V AC IEC 60947-2: 50 kA
Ausschaltvermögen Grenzkurzschlussstrom Icu bei 240V AC IEC 60947-2: 65 kA
Ausschaltvermögen Betriebskurzschlussstrom Ics bei 230V AC nach IEC 60947-2: 65 kA
Ausschaltvermögen Betriebskurzschlussstrom Ics bei 400V AC nach IEC 60947-2: 50 kA
Polanzahl: 3
Frequenz: 50 - 60 Hz
Stoßspannungsfestigkeit Uimp: 8000 V
Isolationsspannung Ui: 800 V
Gesamtverlustleistung unter Nennstrom: 50.70 W
Gerätelebensdauer, elektrische Schaltspiele: 10000
Gerätelebensdauer, mechanische Schaltspiele: 40000
IP-Klasse (Ingress Protection): IP4X
Anschlussquerschnitt bei flexiblem Leiter: 35 - 150 mm²
Anschlussquerschnitt bei starrem Leiter: 35 - 185 mm²
Verriegelbar: Ja
Einstellbereich thermischer Auslöser xIn: 0.63, 0.8, 1
Menge: 1,000 St

**02.01.0080 ADS916D FI-LS 1P+N 6kA B-16A 30mA Typ A QC**
*** gemäß Ausführungsbeschreibung 10
Fehlerstrom-Leitungsschutzschalter 1P+N
6kA B-Charakteristik 16A 30mA Typ A QC
Fi/LS-Kombination 16 / 0,03 A  2-polig
nach DIN VDE 0664 Teil 20 / EN61009-1
und DIN VDE 0664 Teil 21 / EN61009-2-1
Nennstrom: 16 A
Betriebsnennspannung Wechselstrom: 240 V
Polanzahl: 2 P
Empfindlichkeit: 30 mA
Auslösercharakteristik: B
Menge: 14,000 St

**02.01.0090 ADZ316D FI-LS 3P+N 6kA B-16A 30mA Typ A QC**
*** gemäß Ausführungsbeschreibung 10
Fehlerstrom-Leitungsschutzschalter
3X 1P+N 6kA B-16A 30mA Typ A
Fehlerstrom-Leitungsschutzschalter nach DIN EN 61009-1 (VDE 0664-20)
mit 3 x 1-poligem Leitungsschutzschalter für 230 V Wechselstromkreise
und einer Fehlerstromschutzschaltung im Kompaktgehäuse.
am Abgang bis 16 A und am Zugang bis 63 A, blaue Test-Taste und Fehlerstromanzeige. Einfache Einzelentnahme aus dem Phasenschienenverbund.
Auslösercharakteristik: B
Isolationsspannung Ui: 500 V
Stoßspannungsfestigkeit Uimp: 4000 V
Frequenz: 50 - 50 Hz
Nennstrom: 16 A
Bemessungsfehlerstrom Idn: 30
Bemessungsschaltvermögen Icn nach IEC 60898-1: 6 kA
Typ des Fehlerstromschutzes: A
Menge: 2,000 St

**02.01.0100 CDA440D FI-Schalter 4P 6kA 40A 30mA Typ A**
*** gemäß Ausführungsbeschreibung 10
Fehlerstrom-Schutzschalter (FI) nach EN 61008-1,
 DIN EN 61008-2-1; VDE 0664 Teil 10 + 11,
Berührungsschutz IP2x nach DIN VDE 0106 Teil 100.
Beschriftungsmöglichkeit direkt am Gerät.
Nennstrom: 40 A
Art des Differenzialschutzes: A
Empfindlichkeit: 30 mA
Nennabschaltvermögen: 6 kA
Polanzahl: 4 P
Isolationsspannung: 500 V
Anschlussart: Schraubtechnik
einschl. Hilfsschalter
Menge: 6,000 St

**02.01.0110 L063L Reitersicherungsunterteil D02 3x63A 27mm**
*** gemäß Ausführungsbeschreibung 10
Reitersicherungsunterteil für drei D02 Sicherungen,
für Sammelschienensystem-Abstand 60 mm, Höhe 20 und 30 mm wie im System univers. Sicherungsbefestigung mit Schraubkappe.
In max. 63 A.
Sammelschienenrastierung für 5 mm dicke Kupferschienen,
ausbrechbar für 10 mm Dicke.
Beschriftungsmöglichkeit am Gerät integriert.
Nennstrom: 63 A
Polanzahl: 3
Montage auf: Sammelschienensystem
Anschluss-/Steckertyp Eingang: Käfigklemme
Frequenz: 50 - 60 Hz
Sicherungsgröße: D02
Sicherungscharakteristik: gG ; gR

einschl. Sicherungselement 20 A
Menge: 4,000 St

**02.01.0120 LD042 Kunstst.sockel D01 m. Rahmenkl.,1-p, 16A**
*** gemäß Ausführungsbeschreibung 10
D01-Sicherungsunterteil mit Abdeckung für Hutschienenmontage.
Geeignet für Sicherungseinsätze und Hülsen-Pass Einsätze.
Nennstrom: 16 A
Polanzahl: 1
Montage auf: DIN Schiene
Anschluss-/Steckertyp Eingang: Käfigklemme
Frequenz: 50 - 50 Hz
Gesamtverlustleistung unter Nennstrom: 2.90 W
Sicherungsgröße: D01
Sicherungscharakteristik: gG

einschl. Sicherungselement 16 A
Menge: 1,000 St

**02.01.0130 LD047 Kunstst.sockel D01 m. Rahmenkl.,3-p, 16A**
*** gemäß Ausführungsbeschreibung 10
D01-Sicherungsunterteil mit Abdeckung für Hutschienenmontage.
Geeignet für Sicherungseinsätze und Hülsen-Pass Einsätze.
Nennstrom: 16 A
Polanzahl: 3
Montage auf: DIN Schiene
Anschluss-/Steckertyp Eingang: Käfigklemme
Frequenz: 50 - 50 Hz
Gesamtverlustleistung unter Nennstrom: 8.70 W
Sicherungsgröße: D01
Sicherungscharakteristik: gG

einschl. Sicherungselement 16 A
Menge: 1,000 St

**02.01.0140 LT0057 Si-Lasttrennschalter LT NH000 60mm RKAO**
*** gemäß Ausführungsbeschreibung 10
NH000-Sicherungslasttrennschalter
für Sammelschienenmontage Abstand 60mm nach DIN EN 60947-3(VDE 0660-107)
und geeignet für NH-Sicherungseinsätze nach IEC 60269-2 / DIN VDE 0636-2. Bestehend aus 3-poligem Schalterunterteil und plombierbarem Griffeinsatz, Berührungsschutz am Griff, mit verschiebbarem Klarsichtfenster zur Spannungsprüfung, allpolig schaltend, zur Montage auf CU-Sammelschiene Abstand 60mm,
Abgang oben, ohne zusätzliche Blende.
Nennstrom: 100 A
Nennstrom für kurze Zeit Icw 1s IEC 60947: 3.5 kA
Strombelastbarkeit bei AC22 in Kategorie B: 100 A
Sicherungsgröße: NH000
Frequenz: 50 - 60 Hz
Gesamtverlustleistung unter Nennstrom: 14 W
Isolationsspannung Ui: 1000 V
IP-Klasse (Ingress Protection): IP3X
Tiefe: 106 mm

einschl. Sicherungselement 50 A
Menge: 8,000 St

**02.01.0150 LT150 Si-Lasttrennschalter LT NH1 Mon.Pl. M10**
*** gemäß Ausführungsbeschreibung 10
NH1-Sicherungslasttrennschalter für Montageplatte
nach DIN EN 60947-3(VDE 0660-107)
geeignet für NH-Sicherungseinsätze nach IEC 60269-2 / DIN VDE 0636-2.
Bestehend aus 3-poligem Schalterunterteil und plombierbarem Griffeinsatz, Berührungsschutz am Griff, mit verschiebbarem Klarsichtfenster zur Spannungsprüfung, allpolig schaltend, zur Montage auf Montageplatte,
Abgang oben bzw. unten, ohne zusätzliche Blende.
Nennstrom: 250 A
Nennstrom für kurze Zeit Icw 1s IEC 60947: 8.60 kA
Strombelastbarkeit bei AC22 in Kategorie B: 250 A
Sicherungsgröße: NH1
Frequenz: 50 - 60 Hz
Gesamtverlustleistung unter Nennstrom: 18 W
Isolationsspannung Ui: 1000 V
IP-Klasse (Ingress Protection): IP3X
Tiefe: 110 mm

einschl. Sicherungselement 125 A
Menge: 2,000 St

**02.01.0160 MBN110 LS-Schalter 1 polig 6kA B-10A 1M**
*** gemäß Ausführungsbeschreibung 10
LS-Schalter 1 polig 6kA B-10A 1M
Leitungsschutzschalter 1 polig 6kA
B-Charakteristik 10A 1 Modul
Menge: 9,000 St

**02.01.0170 MBN116 LS-Schalter 1 polig 6kA B-16A 1M**
*** gemäß Ausführungsbeschreibung 10
LS-Schalter 1 polig 6kA B-16A 1M
Leitungsschutzschalter 1 polig 6kA
B-Charakteristik 16A 1 Modul
Menge: 9,000 St

**02.01.0180 MBN120 LS-Schalter 1 polig 6kA B-20A 1M**
*** gemäß Ausführungsbeschreibung 10
LS-Schalter 1 polig 6kA B-20A 1M
Leitungsschutzschalter 1 polig 6kA
B-Charakteristik 20A 1 Modul
Menge: 3,000 St

**02.01.0190 MBN316 LS-Schalter 3 polig 6kA B-16A 3M**
*** gemäß Ausführungsbeschreibung 10
LS-Schalter 3 polig 6kA B-16A 3M
Leitungsschutzschalter 3 polig 6kA
B-Charakteristik 16A 3 Module
Menge: 2,000 St

**02.01.0200 MBN325 LS-Schalter 3 polig 6kA B-25A 3M**
*** gemäß Ausführungsbeschreibung 10
LS-Schalter 3 polig 6kA B-25A 3M
Leitungsschutzschalter 3 polig 6kA
B-Charakteristik 25A 3 Module
Menge: 3,000 St

**02.01.0210 MBN332 LS-Schalter 3 polig 6kA B-32A 3M**
*** gemäß Ausführungsbeschreibung 10
LS-Schalter 3 polig 6kA B-32A 3M
Leitungsschutzschalter 3 polig 6kA
B-Charakteristik 32A 3 Module
Menge: 2,000 St

**02.01.0220 SPA801 Kombiableiter T1+T2 4P 25kA TNS/TT FM**
*** gemäß Ausführungsbeschreibung 10
Kombiableiter T1+T2 4P Uc 350V Iimp 25kA Up 1.5kV TNS/TT Fernmeldekontakt

Modularer Kombi-Ableiter bestehend aus drehbarem Basisteil
und gesteckten Schutzmodulen mit Fernmeldekontakt
für Überwachungseinrichtung (potentialfreier Wechsel).
Ableiter Typ 1 und Typ 2 nach DIN EN 61643-11 (VDE 0675-6-11).
Einfacher, werkzeugloser Schutzmodul-Wechsel durch Modulverriegelungssystem
mit Funktions-/Defektanzeige durch Markierung im Sichtfenster.
Gekapselte, nicht ausblasende Funkenstreckenbauform.
Reiheneinbaugerät nach DIN 43880, Schutzmodul-Kodierung,
Durchgangsklemmen für alle Leiteranschlüsse.
Max. Ableitvermögen (Imax) L-N(PEN)/ N-PE: 50
Netzform: TN-S, TT
Anschlussart: Schraubanschluss
Blitzimpulsstrom Iimp (10/350 µs) IEC 61643 L-N(PEN)/ N-PE: 25, 100
Mit Fernmeldekontakt: Ja
Anzahl Module: 8
Spannungsschutzstufe höher gemäß IEC 61643-1: 1.50 kV
Dauerbetriebsspannung UC gemäß IEC 61643-1: 350 V
Polanzahl: 4
Menge: 1,000 St

**02.01.0230 Relais NA Schutz**
*** gemäß Ausführungsbeschreibung 10
Netz- und Anlagenschutz entsprechend der VDE
Anwendungsregeln VDE-AR-N 4105:2011-06 und 4105:2018-11,
VDE-AR-N 4110:2018-11. Einhaltung der BDEW-Richtlinie und DIN V VDE 0126-1-1, DIN V VDE V 0126-1-1/A1.
Überwachung von Über- und Unterspannung und Frequenz,
10 Minuten-Mittelwert Vektorsprungüberwachung ROCOF,
Überwachung des Frequenzgradienten df/dt. Einfehlersicher
mit Überwachung der Kuppelschalter Inselnetzüberwachung (passiv).
Integrierte 4-stellige Digitalanzeige für Messwerte und Programmierung.
Alle Werte am Gerät einstell- und ablesbar.
Voreingestellte Grundprogramme entsprechend den Normen und Richtlinien, Digitalanzeige für Messwerte und Programmierung von Grenzwerten.
Hysterese und Schaltzeiten für jeden Alarm einzeln einstellbar.
MIN/MAX-Speicher für Messwerte, Test-Taste und Simulationsfunktion
mit Messung der Schaltzeiten.
Integrierter Alarmzähler für 100 Alarme, mit rel. Zeitstempel
und Aufzeichnung der Alarmsummenzeit.
Schaltausgänge: Ausgangsrelais 2 x 1 Wechsler,
Transistorausgänge für Meldung der Schaltursache.
Betriebszustands- und Alarmanzeige mit LEDs.
Möglichkeit zum Codeschutz für Parameter und Plombierung
für Einstellwerte.
Menge: 1,000 St

**02.01.0240 Reihenklemme bis 16 mm²**
*** Bezugsbeschreibung
Durchgangsklemme-Phase 16mm², 800V-76A, Stecktechnik
Reihenklemme für Verteiler/Schrank auf einer DIN-Hutschiene.
Nennstrom: 76 A
Höhe: 47.70 mm
Breite: 94 mm
Tiefe: 12 mm
Anschlussquerschnitt bei flexiblem Leiter: 4 - 16 mm²
Anschlussquerschnitt bei starrem Leiter: 4 - 16 mm²
Farbe: Grau
Menge: 24,000 St

**02.01.0250 Neutralleiter-Reihentrennklemme bis 16 mm2**
*** wie Position 02.01.0240
Neutralleiter-Reihentrennklemme DIN EN 60947-7-1,
Menge: 8,000 St

**02.01.0260 Schutzleiter-Reihenklemme bis 16 mm2**
*** wie Position 02.01.0240
Schutzleiter-Reihenklemme DIN EN 60947-7-2
Menge: 8,000 St

**02.01.0270 Reihenklemme bis 6 mm²**
*** Bezugsbeschreibung
Reihenklemme DIN EN 60947-7-1,
Bemessungsisolationsspannung 690 V AC, Isolationsgruppe
C, für Leiterquerschnitt bis 6 mm², mit
Schraubanschlüssen, Klemmenträger aus selbstlöschendem
oder nichtbrennbarem Isolierstoff, zur Montage auf
Tragschiene DIN EN 50022, einschl. systemgebundenem
Zubehör mit dauerhafter Anschlussbezeichnung.
Menge: 6,000 St

**02.01.0280 Neutralleiter-Reihentrennklemme bis 6mm2**
*** wie Position 02.01.0270
Neutralleiter-Reihentrennklemme DIN EN 60947-7-1,
Menge: 2,000 St

**02.01.0290 Schutzleiter-Reihenklemme bis 6mm2**
*** wie Position 02.01.0270
Schutzleiter-Reihenklemme DIN EN 60947-7-2
Menge: 2,000 St

**02.01.0300 Reihenklemme bis 6 mm²**
*** wie Position 02.01.0270
Durchgangsklemme Phase 6 mm²
Menge: 40,000 St

**02.01.0310 Neutalleiter-Trennklemme 6 mm²**
*** wie Position 02.01.0270
Neutralleiter-Trennklemme  6 mm²
Menge: 15,000 St

**02.01.0320 Dreileiter-Installationsklemme 4mm²**
Dreileiter-Installationsklemme DIN VDE 0611 Teil 1,
Nennisolationsspannung 380 V AC, Isolationsgruppe C,
mit spannungsriss- und korrosionsfreiem Klemmkörper,
mit N- und PE-Sammelschiene, zur Neutralleitertrennung,
Leiterquerschnitt bis 4 mm²,
Einschl. systemgebundenem Zubehör mit dauerhafter
Klemmenbezeichnung.
Menge: 50,000 St

#### Abschnitt 02.02 Messschrank Lieferung & Bezug

**02.02.0010 WaMeSchrank,universN,IP44,SKII,950x550mm**
Wandler-Messschrank, universN, IP44, SKII, 950x550x205mm,
TAB2019 Mitteldeutschland Wandlermessschrank
Wandaufbauschrank für die Innenraummontage mit VDE-Gutachten (Fertigungsüberwachung) nach DIN EN 61439-1/-3
zur Aufputz-, Unterputz- oder teilversenkter Montage.
Zum Aufbau einer Niederspannungsverteilung bis 400 A, 3AC 230/400 V 50 Hz. Schutzart IP44, Schutzklasse II, Luft- und Kriechstrecken nach DIN VDE 0110-1/-2. Bestehend aus Schrank mit Tür aus pulverbeschichtetem,
eingebranntem, stabil profiliertem 1 mm dickem Stahlblech,
Innenauskleidung aus Kunststoff.
Durchsteckflansche oben und unten je Feld eingebaut,
Tür frontbündig mit innenliegenden, justierbaren Scharnieren,
wahlweise rechts oder links anschlagbar
Der Messschrank ist bestückt mit allem erforderlichen Zubehör wie Prüfklemme, Zähleraufnahme und VNB spezifischen Baugruppen.
Höhe: 950 mm, Breite: 550 mm, Tiefe: 205mm
IP-Klasse (Ingress Protection):IP44
Schutzklasse: SchutzklasseII
Schließungstyp: OhneSchloss
Anzahl Felder: 2
Montage auf: Wandbefestigung
Farbe: Reinweiß
RAL Nummer: 9010

Hersteller/Typ

.....................................................
vom Bieter einzutragen.

liefern, montieren und incl. Einbaugeräte betriebsfertig
anschließen.
Menge: 1,000

#### Abschnitt 02.03 Installationsverteiler UV 1 EG 1.0.13

**02.03.0010 Installationsverteiler**
Feldverteiler nach DIN EN 61 439-1/-3
zum Einbau für Geräte bis 125 A,
Luft- und Kriechstrecken nach DIN EN 60664-1.
Bestehend aus Schrank mit Tür aus pulverbeschichtetem
und eingebranntem Stahlblech.
Komplettschrank mit Einbausatz bestückt mit profilierten Tragschienen,
7,5 mm hohen Hutschienen in 125 mm Mittenabstand und passenden Berührungsschutzabdeckungen,
Leitungseinführungen oben/unten durch herausnehmbare flexiblen Kunststoffflanschplatten, zusätzlich austauschbar.
Zugentlastung für alle eingeführten Kabel/Leitungen,
Beschriftung aller Geräte,
mit Plantasche, Stromkreisliste und Stromlaufplan,
Tür mit innenliegenden justierbaren Scharnieren und einem
Öffnungswinkel von 110°. Türen rechts und links anschlagbar,
werkzeugloser wechselbar Türanschlag.
Türverschluss serienmäßig mit Dreipunkt-Stangenverschluss
und plombierbaren Klappgriff.
Montage: Aufputz
Anzahl der Schienen: 21
Anzahl Reihen: 7
Anzahl Felder: 3
Anzahl Module: 252
Höhe: 1100 mm
Breite: 800 mm
Tiefe: 165 mm
Anzahl Schranktüren: 2
Anzahl der Schlösser: 1
Ausführung des Handgriffes: Klinke
Werkstoff: Stahl
Schutzklasse: Schutzklasse II
Stoßfestigkeit IK: IK09
IP-Klasse (Ingress Protection): IP44
Schließungstyp: Stangenschloss
Sämtliche zu- und abgehende Leitungen sind auf Klemmen
zu führen.

Hersteller/Typ

.....................................................
vom Bieter einzutragen.

Bestückung der Schaltanlage mit nachstehend
beschriebenen fest eingebauten Betriebsmitteln:
Menge: 1,000 St

**02.03.0020 Lasttrennschalter**
Nennstrom: 80 A
Polart: 3P
Verlustleistung pro Pol: 2,40 W
Gesamtverlustleistung unter Nennstrom: 7,20 W
Bemessungsbetriebsleistung bei 400 V AC AC1: 52000 W
Motorantrieb optional: Nein
Betriebstemperatur: -20 - 70 °C
Verriegelbar: Ja
IP-Klasse (Ingress Protection): IP20

Hersteller/Typ:

.......................................................
vom Bieter einzutragen.
Menge: 1,000 St

**02.03.0030 LS 25A 3polig**
*** Bezugsbeschreibung
Leitungsschutzschalter nach DIN VDE 0641 Teil 11/8.92,
Berührungsschutz IP2x nach DIN VDE 0106 Teil 100
mit VDE Zeichen
Betriebsnennspannung: 230/400 V
Nennstrom: 25 A
Auslösercharakteristik: B
Polanzahl: 3 P
Frequenz: 50/60 Hz
Nennabschaltvermögen: 6 kA
Isolationsspannung: 500 V
Frequenz: 50/60 Hz

Hersteller/Typ

.......................................................
vom Bieter einzutragen.
Menge: 3,000 St

**02.03.0040 LS 20A 3polig**
*** wie Position 02.03.0030
Nennstrom: 20 A
Auslösercharakteristik: B
Polanzahl: 3 P
Menge: 1,000 St

**02.03.0050 LS 16A 3polig**
*** wie Position 02.03.0030
Nennstrom: 16 A
Auslösercharakteristik: B
Polanzahl: 3 P
Frequenz: 50/60 Hz
Menge: 2,000 St

**02.03.0060 LS 16A 1polig**
*** wie Position 02.03.0030
Nennstrom: 16 A
Auslösercharakteristik: B
Polanzahl: 1 P
Frequenz: 50/60 Hz
Menge: 10,000 St

**02.03.0070 LS 10A 1polig**
*** wie Position 02.03.0030
Nennstrom: 10 A
Auslösercharakteristik: B
Polanzahl: 1 P
Frequenz: 50/60 Hz
Menge: 8,000 St

**02.03.0080 FI-LS 1P+N 6kA B-16A 30mA**
Fi/LS-Kombination 16 / 0,03 A  2-polig
nach DIN VDE 0664 Teil 20 / EN61009-1
und DIN VDE 0664 Teil 21 / EN61009-2-1
Nennstrom: 16 A
Betriebsnennspannung Wechselstrom: 240 V
Polanzahl: 2 P
Empfindlichkeit: 30 mA
Auslösercharakteristik: B

Hersteller/Typ

.......................................................
vom Bieter einzutragen.
Menge: 11,000 St

**02.03.0090 Fehlerstrom-Schutzschalter 4polig/A**
Fehlerstrom-Schutzschalter (FI) nach EN 61008-1,
 DIN EN 61008-2-1; VDE 0664 Teil 10 + 11,
Berührungsschutz IP2x nach DIN VDE 0106 Teil 100.
Beschriftungsmöglichkeit direkt am Gerät.
Nennstrom: 40 A
Art des Differenzialschutzes: A
Empfindlichkeit: 30 mA
Nennabschaltvermögen: 6 kA
Polanzahl: 4 P
Isolationsspannung: 500 V
Anschlussart: Schraubtechnik
einschl. Hilfsschalter

Hersteller/Typ

.......................................................
vom Bieter einzutragen.
Menge: 5,000 St

**02.03.0100 Überspannungsableiter 4P 40kA Typ2 TNS A**
Überspannungsableiter Typ 2,
bestehend aus Schutz-Steckmodulen und Basiselement
für die Montage auf der Hutschiene.
Mit optischer rot/grün Anzeige zur Statusüberwachung
und modular anbaubarem Fernmeldekontakt.
Abschaltung der einzelnen Schutzpfade im Fehlerfall.
Vorsicherungsfreie Installation bis zu einer Einspeisestromstärke = 315 A. Biconnect-Klemmen zum Anschluss von Leitern oder Verdrahtungsbrücken in Käfigklemmen mit Untersteck- und Berührschutz und zum leitungslosen Anschluss mit passender Phasenschiene.
Dauerbetriebsspannung UC gemäß IEC 61643-1: 275 V
Spannungsschutzstufe höher gemäß IEC 61643-1: 1.35 kV
Max. Ableitvermögen (Imax) L-N(PEN)/ N-PE: 40
Höhe: 96.6 mm
Breite: 53.4 mm
Tiefe: 71.5 mm
Betriebstemperatur: -40 - 85 °C
Netzform: TN-C
Mit Fernmeldekontakt: Nein
Frequenz: 50 - 60 Hz

Hersteller/Typ

.......................................................
vom Bieter einzutragen.
Menge: 1,000 St

**02.03.0110 Reihenklemme bis 16 mm²**
*** Bezugsbeschreibung
Durchgangsklemme-Phase 16mm², 800V-76A, Stecktechnik
Reihenklemme für Verteiler/Schrank auf einer DIN-Hutschiene.
Nennstrom: 76 A
Höhe: 47.70 mm
Breite: 94 mm
Tiefe: 12 mm
Anschlussquerschnitt bei flexiblem Leiter: 4 - 16 mm²
Anschlussquerschnitt bei starrem Leiter: 4 - 16 mm²
Farbe: Grau
Menge: 3,000 St

**02.03.0120 Neutralleiter-Reihentrennklemme bis 16 mm2**
*** wie Position 02.03.0110
Neutralleiter-Reihentrennklemme DIN EN 60947-7-1,
Menge: 1,000 St

**02.03.0130 Schutzleiter-Reihenklemme bis 16 mm2**
*** wie Position 02.03.0110
Schutzleiter-Reihenklemme DIN EN 60947-7-2
Menge: 1,000 St

**02.03.0140 Reihenklemme bis 6 mm²**
*** Bezugsbeschreibung
Reihenklemme DIN EN 60947-7-1,
Bemessungsisolationsspannung 690 V AC, Isolationsgruppe
C, für Leiterquerschnitt bis 6 mm², mit
Schraubanschlüssen, Klemmenträger aus selbstlöschendem
oder nichtbrennbarem Isolierstoff, zur Montage auf
Tragschiene DIN EN 50022, einschl. systemgebundenem
Zubehör mit dauerhafter Anschlussbezeichnung.
Menge: 6,000 St

**02.03.0150 Neutralleiter-Reihentrennklemme bis 6mm2**
*** wie Position 02.03.0140
Neutralleiter-Reihentrennklemme DIN EN 60947-7-1,
Menge: 2,000 St

**02.03.0160 Schutzleiter-Reihenklemme bis 6mm2**
*** wie Position 02.03.0140
Schutzleiter-Reihenklemme DIN EN 60947-7-2
Menge: 2,000 St

**02.03.0170 Reihenklemme bis 6 mm²**
*** wie Position 02.03.0140
Durchgangsklemme Phase 6 mm²
Menge: 40,000 St

**02.03.0180 Neutalleiter-Trennklemme 6 mm²**
*** wie Position 02.03.0140
Neutralleiter-Trennklemme  6 mm²
Menge: 15,000 St

**02.03.0190 Dreileiter-Installationsklemme 4mm²**
Dreileiter-Installationsklemme DIN VDE 0611 Teil 1,
Nennisolationsspannung 380 V AC, Isolationsgruppe C,
mit spannungsriss- und korrosionsfreiem Klemmkörper,
mit N- und PE-Sammelschiene,
zur Neutralleitertrennung,
Leiterquerschnitt bis 4 mm²,
Einschl. systemgebundenem Zubehör mit dauerhafter
Klemmenbezeichnung.
Menge: 50,000 St

#### Abschnitt 02.04 Installationsverteiler UV 2 EG 1.0.03

**02.04.0010 Installationsverteiler**
Feldverteiler nach DIN EN 61 439-1/-3
zum Einbau für Geräte bis 125 A,
Luft- und Kriechstrecken nach DIN EN 60664-1.
Bestehend aus Schrank mit Tür aus pulverbeschichtetem
und eingebranntem Stahlblech.
Komplettschrank mit Einbausatz bestückt mit profilierten Tragschienen,
7,5 mm hohen Hutschienen in 125 mm Mittenabstand und passenden Berührungsschutzabdeckungen,
Leitungseinführungen oben/unten durch herausnehmbare flexiblen Kunststoffflanschplatten, zusätzlich austauschbar.
Zugentlastung für alle eingeführten Kabel/Leitungen,
Beschriftung aller Geräte,
mit Plantasche, Stromkreisliste und Stromlaufplan,
Tür mit innenliegenden justierbaren Scharnieren und einem
Öffnungswinkel von 110°. Türen rechts und links anschlagbar,
werkzeugloser wechselbar Türanschlag.
Türverschluss serienmäßig mit Dreipunkt-Stangenverschluss
und plombierbaren Klappgriff.
Montage: Aufputz
Anzahl der Schienen: 21
Anzahl Reihen: 7
Anzahl Felder: 3
Anzahl Module: 252
Höhe: 1100 mm
Breite: 800 mm
Tiefe: 165 mm
Anzahl Schranktüren: 2
Anzahl der Schlösser: 1
Ausführung des Handgriffes: Klinke
Werkstoff: Stahl
Schutzklasse: Schutzklasse II
Stoßfestigkeit IK: IK09
IP-Klasse (Ingress Protection): IP44
Schließungstyp: Stangenschloss
Sämtliche zu- und abgehende Leitungen sind auf Klemmen
zu führen.

Hersteller/Typ

.....................................................
vom Bieter einzutragen.

Bestückung der Schaltanlage mit nachstehend
beschriebenen fest eingebauten Betriebsmitteln:
Menge: 1,000 St

**02.04.0020 Lasttrennschalter**
Nennstrom: 80 A
Polart: 3P
Verlustleistung pro Pol: 2,40 W
Gesamtverlustleistung unter Nennstrom: 7,20 W
Bemessungsbetriebsleistung bei 400 V AC AC1: 52000 W
Motorantrieb optional: Nein
Betriebstemperatur: -20 - 70 °C
Verriegelbar: Ja
IP-Klasse (Ingress Protection): IP20

Hersteller/Typ:

.......................................................
vom Bieter einzutragen.
Menge: 1,000 St

**02.04.0030 LS 32A 3polig**
*** Bezugsbeschreibung
Leitungsschutzschalter nach DIN VDE 0641 Teil 11/8.92,
Berührungsschutz IP2x nach DIN VDE 0106 Teil 100
mit VDE Zeichen
Betriebsnennspannung: 230/400 V
Nennstrom: 32 A
Auslösercharakteristik: B
Polanzahl: 3 P
Frequenz: 50/60 Hz
Nennabschaltvermögen: 6 kA
Isolationsspannung: 500 V
Frequenz: 50/60 Hz

Hersteller/Typ

.......................................................
vom Bieter einzutragen.
Menge: 2,000 St

**02.04.0040 LS 20A 3polig**
*** wie Position 02.04.0030
Nennstrom: 20 A
Auslösercharakteristik: B
Polanzahl: 3 P
Menge: 1,000 St

**02.04.0050 LS 16A 3polig**
*** wie Position 02.04.0030
Nennstrom: 16 A
Auslösercharakteristik: B
Polanzahl: 3 P
Frequenz: 50/60 Hz
Menge: 1,000 St

**02.04.0060 LS 20A 1polig**
*** wie Position 02.04.0030
Nennstrom: 20 A
Auslösercharakteristik: B
Polanzahl: 1 P
Frequenz: 50/60 Hz
Menge: 5,000 St

**02.04.0070 LS 16A 1polig**
*** wie Position 02.04.0030
Nennstrom: 16 A
Auslösercharakteristik: B
Polanzahl: 1 P
Frequenz: 50/60 Hz
Menge: 4,000 St

**02.04.0080 LS 10A 1polig**
*** wie Position 02.04.0030
Nennstrom: 10 A
Auslösercharakteristik: B
Polanzahl: 1 P
Frequenz: 50/60 Hz
Menge: 10,000 St

**02.04.0090 FI-LS 1P+N 6kA B-16A 30mA**
Fi/LS-Kombination 16 / 0,03 A  2-polig
nach DIN VDE 0664 Teil 20 / EN61009-1
und DIN VDE 0664 Teil 21 / EN61009-2-1
Nennstrom: 16 A
Betriebsnennspannung Wechselstrom: 240 V
Polanzahl: 2 P
Empfindlichkeit: 30 mA
Auslösercharakteristik: B

Hersteller/Typ

.......................................................
vom Bieter einzutragen.
Menge: 13,000 St

**02.04.0100 Fehlerstrom-Schutzschalter 4polig/A**
Fehlerstrom-Schutzschalter (FI) nach EN 61008-1,
 DIN EN 61008-2-1; VDE 0664 Teil 10 + 11,
Berührungsschutz IP2x nach DIN VDE 0106 Teil 100.
Beschriftungsmöglichkeit direkt am Gerät.
Nennstrom: 40 A
Art des Differenzialschutzes: A
Empfindlichkeit: 30 mA
Nennabschaltvermögen: 6 kA
Polanzahl: 4 P
Isolationsspannung: 500 V
Anschlussart: Schraubtechnik
einschl. Hilfsschalter

Hersteller/Typ

.......................................................
vom Bieter einzutragen.
Menge: 4,000 St

**02.04.0110 Überspannungsableiter 4P 40kA Typ2 TNS A**
Überspannungsableiter Typ 2,
bestehend aus Schutz-Steckmodulen und Basiselement
für die Montage auf der Hutschiene.
Mit optischer rot/grün Anzeige zur Statusüberwachung
und modular anbaubarem Fernmeldekontakt.
Abschaltung der einzelnen Schutzpfade im Fehlerfall.
Vorsicherungsfreie Installation bis zu einer Einspeisestromstärke = 315 A. Biconnect-Klemmen zum Anschluss von Leitern oder Verdrahtungsbrücken in Käfigklemmen mit Untersteck- und Berührschutz und zum leitungslosen Anschluss mit passender Phasenschiene.
Dauerbetriebsspannung UC gemäß IEC 61643-1: 275 V
Spannungsschutzstufe höher gemäß IEC 61643-1: 1.35 kV
Max. Ableitvermögen (Imax) L-N(PEN)/ N-PE: 40
Höhe: 96.6 mm
Breite: 53.4 mm
Tiefe: 71.5 mm
Betriebstemperatur: -40 - 85 °C
Netzform: TN-C
Mit Fernmeldekontakt: Nein
Frequenz: 50 - 60 Hz

Hersteller/Typ

.......................................................
vom Bieter einzutragen.
Menge: 1,000 St

**02.04.0120 Reihenklemme bis 16 mm²**
*** Bezugsbeschreibung
Durchgangsklemme-Phase 16mm², 800V-76A, Stecktechnik
Reihenklemme für Verteiler/Schrank auf einer DIN-Hutschiene.
Nennstrom: 76 A
Höhe: 47.70 mm
Breite: 94 mm
Tiefe: 12 mm
Anschlussquerschnitt bei flexiblem Leiter: 4 - 16 mm²
Anschlussquerschnitt bei starrem Leiter: 4 - 16 mm²
Farbe: Grau
Menge: 3,000 St

**02.04.0130 Neutralleiter-Reihentrennklemme bis 16 mm2**
*** wie Position 02.04.0120
Neutralleiter-Reihentrennklemme DIN EN 60947-7-1,
Menge: 1,000 St

**02.04.0140 Schutzleiter-Reihenklemme bis 16 mm2**
*** wie Position 02.04.0120
Schutzleiter-Reihenklemme DIN EN 60947-7-2
Menge: 1,000 St

**02.04.0150 Reihenklemme bis 6 mm²**
*** Bezugsbeschreibung
Reihenklemme DIN EN 60947-7-1,
Bemessungsisolationsspannung 690 V AC, Isolationsgruppe
C, für Leiterquerschnitt bis 6 mm², mit
Schraubanschlüssen, Klemmenträger aus selbstlöschendem
oder nichtbrennbarem Isolierstoff, zur Montage auf
Tragschiene DIN EN 50022, einschl. systemgebundenem
Zubehör mit dauerhafter Anschlussbezeichnung.
Menge: 6,000 St

**02.04.0160 Neutralleiter-Reihentrennklemme bis 6mm2**
*** wie Position 02.04.0150
Neutralleiter-Reihentrennklemme DIN EN 60947-7-1,
Menge: 2,000 St

**02.04.0170 Schutzleiter-Reihenklemme bis 6mm2**
*** wie Position 02.04.0150
Schutzleiter-Reihenklemme DIN EN 60947-7-2
Menge: 2,000 St

**02.04.0180 Reihenklemme bis 6 mm²**
*** wie Position 02.04.0150
Durchgangsklemme Phase 6 mm²
Menge: 45,000 St

**02.04.0190 Neutalleiter-Trennklemme 6 mm²**
*** wie Position 02.04.0150
Neutralleiter-Trennklemme  6 mm²
Menge: 15,000 St

**02.04.0200 Dreileiter-Installationsklemme 4mm²**
Dreileiter-Installationsklemme DIN VDE 0611 Teil 1,
Nennisolationsspannung 380 V AC, Isolationsgruppe C,
mit spannungsriss- und korrosionsfreiem Klemmkörper,
mit N- und PE-Sammelschiene,
zur Neutralleitertrennung,
Leiterquerschnitt bis 4 mm²,
Einschl. systemgebundenem Zubehör mit dauerhafter
Klemmenbezeichnung.
Menge: 40,000 St

#### Abschnitt 02.05 Installationsverteiler UV 3 OG 1.1.07

**02.05.0010 Installationsverteiler**
Feldverteiler nach DIN EN 61 439-1/-3
zum Einbau für Geräte bis 125 A,
Luft- und Kriechstrecken nach DIN EN 60664-1.
Bestehend aus Schrank mit Tür aus pulverbeschichtetem
und eingebranntem Stahlblech.
Komplettschrank mit Einbausatz bestückt mit profilierten Tragschienen,
7,5 mm hohen Hutschienen in 125 mm Mittenabstand und passenden Berührungsschutzabdeckungen,
Leitungseinführungen oben/unten durch herausnehmbare flexiblen Kunststoffflanschplatten, zusätzlich austauschbar.
Zugentlastung für alle eingeführten Kabel/Leitungen,
Beschriftung aller Geräte,
mit Plantasche, Stromkreisliste und Stromlaufplan,
Tür mit innenliegenden justierbaren Scharnieren und einem
Öffnungswinkel von 110°. Türen rechts und links anschlagbar,
werkzeugloser wechselbar Türanschlag.
Türverschluss serienmäßig mit Dreipunkt-Stangenverschluss
und plombierbaren Klappgriff.
Montage: Aufputz
Anzahl der Schienen: 21
Anzahl Reihen: 7
Anzahl Felder: 3
Anzahl Module: 252
Höhe: 1100 mm
Breite: 800 mm
Tiefe: 165 mm
Anzahl Schranktüren: 2
Anzahl der Schlösser: 1
Ausführung des Handgriffes: Klinke
Werkstoff: Stahl
Schutzklasse: Schutzklasse II
Stoßfestigkeit IK: IK09
IP-Klasse (Ingress Protection): IP44
Schließungstyp: Stangenschloss
Sämtliche zu- und abgehende Leitungen sind auf Klemmen
zu führen.

Hersteller/Typ

.....................................................
vom Bieter einzutragen.

Bestückung der Schaltanlage mit nachstehend
beschriebenen fest eingebauten Betriebsmitteln:
Menge: 1,000 St

**02.05.0020 Lasttrennschalter**
Nennstrom: 80 A
Polart: 3P
Verlustleistung pro Pol: 2,40 W
Gesamtverlustleistung unter Nennstrom: 7,20 W
Bemessungsbetriebsleistung bei 400 V AC AC1: 52000 W
Motorantrieb optional: Nein
Betriebstemperatur: -20 - 70 °C
Verriegelbar: Ja
IP-Klasse (Ingress Protection): IP20

Hersteller/Typ:

.......................................................
vom Bieter einzutragen.
Menge: 1,000 St

**02.05.0030 LS 32A 3polig**
*** Bezugsbeschreibung
Leitungsschutzschalter nach DIN VDE 0641 Teil 11/8.92,
Berührungsschutz IP2x nach DIN VDE 0106 Teil 100
mit VDE Zeichen
Betriebsnennspannung: 230/400 V
Nennstrom: 32 A
Auslösercharakteristik: B
Polanzahl: 3 P
Frequenz: 50/60 Hz
Nennabschaltvermögen: 6 kA
Isolationsspannung: 500 V
Frequenz: 50/60 Hz

Hersteller/Typ

.......................................................
vom Bieter einzutragen.
Menge: 1,000 St

**02.05.0040 LS 25A 3polig**
*** wie Position 02.05.0030
Nennstrom: 25 A
Auslösercharakteristik: B
Polanzahl: 3 P
Menge: 3,000 St

**02.05.0050 LS 20A 1polig**
*** wie Position 02.05.0030
Nennstrom: 20 A
Auslösercharakteristik: B
Polanzahl: 1 P
Frequenz: 50/60 Hz
Menge: 3,000 St

**02.05.0060 LS 16A 1polig**
*** wie Position 02.05.0030
Nennstrom: 16 A
Auslösercharakteristik: B
Polanzahl: 1 P
Frequenz: 50/60 Hz
Menge: 3,000 St

**02.05.0070 LS 10A 1polig**
*** wie Position 02.05.0030
Nennstrom: 10 A
Auslösercharakteristik: B
Polanzahl: 1 P
Frequenz: 50/60 Hz
Menge: 8,000 St

**02.05.0080 FI-LS 1P+N 6kA B-16A 30mA**
Fi/LS-Kombination 16 / 0,03 A  2-polig
nach DIN VDE 0664 Teil 20 / EN61009-1
und DIN VDE 0664 Teil 21 / EN61009-2-1
Nennstrom: 16 A
Betriebsnennspannung Wechselstrom: 240 V
Polanzahl: 2 P
Empfindlichkeit: 30 mA
Auslösercharakteristik: B

Hersteller/Typ

.......................................................
vom Bieter einzutragen.
Menge: 12,000 St

**02.05.0090 Fehlerstrom-Schutzschalter 4polig/A**
Fehlerstrom-Schutzschalter (FI) nach EN 61008-1,
 DIN EN 61008-2-1; VDE 0664 Teil 10 + 11,
Berührungsschutz IP2x nach DIN VDE 0106 Teil 100.
Beschriftungsmöglichkeit direkt am Gerät.
Nennstrom: 40 A
Art des Differenzialschutzes: A
Empfindlichkeit: 30 mA
Nennabschaltvermögen: 6 kA
Polanzahl: 4 P
Isolationsspannung: 500 V
Anschlussart: Schraubtechnik
einschl. Hilfsschalter

Hersteller/Typ

.......................................................
vom Bieter einzutragen.
Menge: 4,000 St

**02.05.0100 Überspannungsableiter 4P 40kA Typ2 TNS A**
Überspannungsableiter Typ 2,
bestehend aus Schutz-Steckmodulen und Basiselement
für die Montage auf der Hutschiene.
Mit optischer rot/grün Anzeige zur Statusüberwachung
und modular anbaubarem Fernmeldekontakt.
Abschaltung der einzelnen Schutzpfade im Fehlerfall.
Vorsicherungsfreie Installation bis zu einer Einspeisestromstärke = 315 A. Biconnect-Klemmen zum Anschluss von Leitern oder Verdrahtungsbrücken in Käfigklemmen mit Untersteck- und Berührschutz und zum leitungslosen Anschluss mit passender Phasenschiene.
Dauerbetriebsspannung UC gemäß IEC 61643-1: 275 V
Spannungsschutzstufe höher gemäß IEC 61643-1: 1.35 kV
Max. Ableitvermögen (Imax) L-N(PEN)/ N-PE: 40
Höhe: 96.6 mm
Breite: 53.4 mm
Tiefe: 71.5 mm
Betriebstemperatur: -40 - 85 °C
Netzform: TN-C
Mit Fernmeldekontakt: Nein
Frequenz: 50 - 60 Hz

Hersteller/Typ

.......................................................
vom Bieter einzutragen.
Menge: 1,000 St

**02.05.0110 Reihenklemme bis 16 mm²**
*** Bezugsbeschreibung
Durchgangsklemme-Phase 16mm², 800V-76A, Stecktechnik
Reihenklemme für Verteiler/Schrank auf einer DIN-Hutschiene.
Nennstrom: 76 A
Höhe: 47.70 mm
Breite: 94 mm
Tiefe: 12 mm
Anschlussquerschnitt bei flexiblem Leiter: 4 - 16 mm²
Anschlussquerschnitt bei starrem Leiter: 4 - 16 mm²
Farbe: Grau
Menge: 3,000 St

**02.05.0120 Neutralleiter-Reihentrennklemme bis 16 mm2**
*** wie Position 02.05.0110
Neutralleiter-Reihentrennklemme DIN EN 60947-7-1,
Menge: 1,000 St

**02.05.0130 Schutzleiter-Reihenklemme bis 16 mm2**
*** wie Position 02.05.0110
Schutzleiter-Reihenklemme DIN EN 60947-7-2
Menge: 1,000 St

**02.05.0140 Reihenklemme bis 6 mm²**
*** Bezugsbeschreibung
Reihenklemme DIN EN 60947-7-1,
Bemessungsisolationsspannung 690 V AC, Isolationsgruppe
C, für Leiterquerschnitt bis 6 mm², mit
Schraubanschlüssen, Klemmenträger aus selbstlöschendem
oder nichtbrennbarem Isolierstoff, zur Montage auf
Tragschiene DIN EN 50022, einschl. systemgebundenem
Zubehör mit dauerhafter Anschlussbezeichnung.
Menge: 6,000 St

**02.05.0150 Neutralleiter-Reihentrennklemme bis 6mm2**
*** wie Position 02.05.0140
Neutralleiter-Reihentrennklemme DIN EN 60947-7-1,
Menge: 2,000 St

**02.05.0160 Schutzleiter-Reihenklemme bis 6mm2**
*** wie Position 02.05.0140
Schutzleiter-Reihenklemme DIN EN 60947-7-2
Menge: 2,000 St

**02.05.0170 Reihenklemme bis 6 mm²**
*** wie Position 02.05.0140
Durchgangsklemme Phase 6 mm²
Menge: 50,000 St

**02.05.0180 Neutalleiter-Trennklemme 6 mm²**
*** wie Position 02.05.0140
Neutralleiter-Trennklemme  6 mm²
Menge: 15,000 St

**02.05.0190 Dreileiter-Installationsklemme 4mm²**
Dreileiter-Installationsklemme DIN VDE 0611 Teil 1,
Nennisolationsspannung 380 V AC, Isolationsgruppe C,
mit spannungsriss- und korrosionsfreiem Klemmkörper,
mit N- und PE-Sammelschiene,
zur Neutralleitertrennung,
Leiterquerschnitt bis 4 mm²,
Einschl. systemgebundenem Zubehör mit dauerhafter
Klemmenbezeichnung.
Menge: 30,000 St

#### Abschnitt 02.06 Installationsverteiler UV 4 OG 2.1.11

**02.06.0010 Installationsverteiler**
Feldverteiler nach DIN EN 61 439-1/-3
zum Einbau für Geräte bis 125 A,
Luft- und Kriechstrecken nach DIN EN 60664-1.
Bestehend aus Schrank mit Tür aus pulverbeschichtetem
und eingebranntem Stahlblech.
Komplettschrank mit Einbausatz bestückt mit profilierten Tragschienen,
7,5 mm hohen Hutschienen in 125 mm Mittenabstand und passenden Berührungsschutzabdeckungen,
Leitungseinführungen oben/unten durch herausnehmbare flexiblen Kunststoffflanschplatten, zusätzlich austauschbar.
Zugentlastung für alle eingeführten Kabel/Leitungen,
Beschriftung aller Geräte,
mit Plantasche, Stromkreisliste und Stromlaufplan,
Tür mit innenliegenden justierbaren Scharnieren und einem
Öffnungswinkel von 110°. Türen rechts und links anschlagbar,
werkzeugloser wechselbar Türanschlag.
Türverschluss serienmäßig mit Dreipunkt-Stangenverschluss
und plombierbaren Klappgriff.
Montage: Aufputz
Anzahl der Schienen: 21
Anzahl Reihen: 7
Anzahl Felder: 3
Anzahl Module: 252
Höhe: 1100 mm
Breite: 800 mm
Tiefe: 165 mm
Anzahl Schranktüren: 2
Anzahl der Schlösser: 1
Ausführung des Handgriffes: Klinke
Werkstoff: Stahl
Schutzklasse: Schutzklasse II
Stoßfestigkeit IK: IK09
IP-Klasse (Ingress Protection): IP44
Schließungstyp: Stangenschloss
Sämtliche zu- und abgehende Leitungen sind auf Klemmen
zu führen.

Hersteller/Typ

.....................................................
vom Bieter einzutragen.

Bestückung der Schaltanlage mit nachstehend
beschriebenen fest eingebauten Betriebsmitteln:
Menge: 1,000 St

**02.06.0020 Lasttrennschalter**
Nennstrom: 80 A
Polart: 3P
Verlustleistung pro Pol: 2,40 W
Gesamtverlustleistung unter Nennstrom: 7,20 W
Bemessungsbetriebsleistung bei 400 V AC AC1: 52000 W
Motorantrieb optional: Nein
Betriebstemperatur: -20 - 70 °C
Verriegelbar: Ja
IP-Klasse (Ingress Protection): IP20

Hersteller/Typ:

.......................................................
vom Bieter einzutragen.
Menge: 1,000 St

**02.06.0030 LS 32 3polig B**
*** Bezugsbeschreibung
Leitungsschutzschalter nach DIN VDE 0641 Teil 11/8.92,
Berührungsschutz IP2x nach DIN VDE 0106 Teil 100
mit VDE Zeichen
Betriebsnennspannung: 230/400 V
Nennstrom: 32 A
Auslösecharakteristik B
Nennabschaltvermögen: 6 kA
Isolationsspannung: 500 V
Polanzahl: 3 P
Frequenz: 50/60 Hz

Hersteller/Typ

.......................................................
vom Bieter einzutragen.
Menge: 2,000 St

**02.06.0040 LS 16 3polig B**
*** wie Position 02.06.0030
Nennstrom: 16 A
Auslösecharakteristik B
Polanzahl: 3 P
Menge: 1,000 St

**02.06.0050 LS 20A 1polig B**
*** wie Position 02.06.0030
Nennstrom: 20A
Auslösercharakteristik: B
Polanzahl: 1 P
Menge: 3,000 St

**02.06.0060 LS 16A 1polig B**
*** wie Position 02.06.0030
Nennstrom: 16 A
Auslösercharakteristik: B
Polanzahl: 1 P
Menge: 3,000 St

**02.06.0070 LS 10A 1polig B**
*** wie Position 02.06.0030
Nennstrom: 16 A
Auslösercharakteristik: B
Polanzahl: 1 P
Menge: 8,000 St

**02.06.0080 FI-LS 1P+N 6kA B-16A 30mA**
Fi/LS-Kombination 16 / 0,03 A  2-polig
nach DIN VDE 0664 Teil 20 / EN61009-1
und DIN VDE 0664 Teil 21 / EN61009-2-1
Nennstrom: 16 A
Betriebsnennspannung Wechselstrom: 240 V
Polanzahl: 2 P
Empfindlichkeit: 30 mA
Auslösercharakteristik: B

Hersteller/Typ

.......................................................
vom Bieter einzutragen.
Menge: 10,000 St

**02.06.0090 Fehlerstrom-Schutzschalter 4polig/A**
Fehlerstrom-Schutzschalter (FI) nach EN 61008-1,
 DIN EN 61008-2-1; VDE 0664 Teil 10 + 11,
Berührungsschutz IP2x nach DIN VDE 0106 Teil 100.
Beschriftungsmöglichkeit direkt am Gerät.
Nennstrom: 40 A
Art des Differenzialschutzes: A
Empfindlichkeit: 30 mA
Nennabschaltvermögen: 6 kA
Polanzahl: 4 P
Isolationsspannung: 500 V
Anschlussart: Schraubtechnik
einschl. Hilfsschalter
Menge: 3,000 St

**02.06.0100 Überspannungsableiter 4P 40kA Typ2 TNS A**
Überspannungsableiter Typ 2,
bestehend aus Schutz-Steckmodulen und Basiselement
für die Montage auf der Hutschiene.
Mit optischer rot/grün Anzeige zur Statusüberwachung
und modular anbaubarem Fernmeldekontakt.
Abschaltung der einzelnen Schutzpfade im Fehlerfall.
Vorsicherungsfreie Installation bis zu einer Einspeisestromstärke = 315 A. Biconnect-Klemmen zum Anschluss von Leitern oder Verdrahtungsbrücken in Käfigklemmen mit Untersteck- und Berührschutz und zum leitungslosen Anschluss mit passender Phasenschiene.
Dauerbetriebsspannung UC gemäß IEC 61643-1: 275 V
Spannungsschutzstufe höher gemäß IEC 61643-1: 1.35 kV
Max. Ableitvermögen (Imax) L-N(PEN)/ N-PE: 40
Höhe: 96.6 mm
Breite: 53.4 mm
Tiefe: 71.5 mm
Betriebstemperatur: -40 - 85 °C
Netzform: TN-C
Mit Fernmeldekontakt: Nein
Frequenz: 50 - 60 Hz

Hersteller/Typ

.......................................................
vom Bieter einzutragen.
Menge: 1,000 St

**02.06.0110 Reihenklemme bis 16 mm²**
*** Bezugsbeschreibung
Durchgangsklemme-Phase 16mm², 800V-76A, Stecktechnik
Reihenklemme für Verteiler/Schrank auf einer DIN-Hutschiene.
Nennstrom: 76 A
Höhe: 47.70 mm
Breite: 94 mm
Tiefe: 12 mm
Anschlussquerschnitt bei flexiblem Leiter: 4 - 16 mm²
Anschlussquerschnitt bei starrem Leiter: 4 - 16 mm²
Farbe: Grau
Menge: 3,000 St

**02.06.0120 Neutralleiter-Reihentrennklemme bis 16 mm2**
*** wie Position 02.06.0110
Neutralleiter-Reihentrennklemme DIN EN 60947-7-1,
Menge: 1,000 St

**02.06.0130 Schutzleiter-Reihenklemme bis 16 mm2**
*** wie Position 02.06.0110
Schutzleiter-Reihenklemme DIN EN 60947-7-2
Menge: 1,000 St

**02.06.0140 Reihenklemme bis 6 mm²**
*** Bezugsbeschreibung
Reihenklemme DIN EN 60947-7-1,
Bemessungsisolationsspannung 690 V AC, Isolationsgruppe
C, für Leiterquerschnitt bis 6 mm², mit
Schraubanschlüssen, Klemmenträger aus selbstlöschendem
oder nichtbrennbarem Isolierstoff, zur Montage auf
Tragschiene DIN EN 50022, einschl. systemgebundenem
Zubehör mit dauerhafter Anschlussbezeichnung.
Menge: 6,000 St

**02.06.0150 Neutralleiter-Reihentrennklemme bis 6mm2**
*** wie Position 02.06.0140
Neutralleiter-Reihentrennklemme DIN EN 60947-7-1,
Menge: 2,000 St

**02.06.0160 Schutzleiter-Reihenklemme bis 6mm2**
*** wie Position 02.06.0140
Schutzleiter-Reihenklemme DIN EN 60947-7-2
Menge: 2,000 St

**02.06.0170 Reihenklemme bis 6 mm²**
*** wie Position 02.06.0140
Durchgangsklemme Phase 6 mm²
Menge: 40,000 St

**02.06.0180 Neutalleiter-Trennklemme 6 mm²**
*** wie Position 02.06.0140
Neutralleiter-Trennklemme  6 mm²
Menge: 15,000 St

**02.06.0190 Dreileiter-Installationsklemme 4mm²**
Dreileiter-Installationsklemme DIN VDE 0611 Teil 1,
Nennisolationsspannung 380 V AC, Isolationsgruppe C,
mit spannungsriss- und korrosionsfreiem Klemmkörper,
mit N- und PE-Sammelschiene,
zur Neutralleitertrennung,
Leiterquerschnitt bis 4 mm²,
Einschl. systemgebundenem Zubehör mit dauerhafter
Klemmenbezeichnung.
Menge: 30,000 St

#### Abschnitt 02.07 Installationsverteiler UV 6 OG 3.1.11

**02.07.0010 Installationsverteiler**
Feldverteiler nach DIN EN 61 439-1/-3
zum Einbau für Geräte bis 125 A,
Luft- und Kriechstrecken nach DIN EN 60664-1.
Bestehend aus Schrank mit Tür aus pulverbeschichtetem
und eingebranntem Stahlblech.
Komplettschrank mit Einbausatz bestückt mit profilierten Tragschienen,
7,5 mm hohen Hutschienen in 125 mm Mittenabstand und passenden Berührungsschutzabdeckungen,
Leitungseinführungen oben/unten durch herausnehmbare flexiblen Kunststoffflanschplatten, zusätzlich austauschbar.
Zugentlastung für alle eingeführten Kabel/Leitungen,
Beschriftung aller Geräte,
mit Plantasche, Stromkreisliste und Stromlaufplan,
Tür mit innenliegenden justierbaren Scharnieren und einem
Öffnungswinkel von 110°. Türen rechts und links anschlagbar,
werkzeugloser wechselbar Türanschlag.
Türverschluss serienmäßig mit Dreipunkt-Stangenverschluss
und plombierbaren Klappgriff.
Montage: Aufputz
Anzahl der Schienen: 21
Anzahl Reihen: 7
Anzahl Felder: 3
Anzahl Module: 252
Höhe: 1100 mm
Breite: 800 mm
Tiefe: 165 mm
Anzahl Schranktüren: 2
Anzahl der Schlösser: 1
Ausführung des Handgriffes: Klinke
Werkstoff: Stahl
Schutzklasse: Schutzklasse II
Stoßfestigkeit IK: IK09
IP-Klasse (Ingress Protection): IP44
Schließungstyp: Stangenschloss
Sämtliche zu- und abgehende Leitungen sind auf Klemmen
zu führen.

Hersteller/Typ

.....................................................
vom Bieter einzutragen.

Bestückung der Schaltanlage mit nachstehend
beschriebenen fest eingebauten Betriebsmitteln:
Menge: 1,000 St

**02.07.0020 Lasttrennschalter**
Nennstrom: 80 A
Polart: 3P
Verlustleistung pro Pol: 2,40 W
Gesamtverlustleistung unter Nennstrom: 7,20 W
Bemessungsbetriebsleistung bei 400 V AC AC1: 52000 W
Motorantrieb optional: Nein
Betriebstemperatur: -20 - 70 °C
Verriegelbar: Ja
IP-Klasse (Ingress Protection): IP20

Hersteller/Typ:

.......................................................
vom Bieter einzutragen.
Menge: 1,000 St

**02.07.0030 LS 32A 3polig**
*** Bezugsbeschreibung
Leitungsschutzschalter nach DIN VDE 0641 Teil 11/8.92,
Berührungsschutz IP2x nach DIN VDE 0106 Teil 100
mit VDE Zeichen
Betriebsnennspannung: 230/400 V
Nennstrom: 32 A
Auslösercharakteristik: B
Polanzahl: 3 P
Frequenz: 50/60 Hz
Nennabschaltvermögen: 6 kA
Isolationsspannung: 500 V
Frequenz: 50/60 Hz

Hersteller/Typ

.......................................................
vom Bieter einzutragen.
Menge: 2,000 St

**02.07.0040 LS 20A 1polig**
*** wie Position 02.07.0030
Nennstrom: 20 A
Auslösercharakteristik: B
Polanzahl: 1 P
Frequenz: 50/60 Hz
Menge: 4,000 St

**02.07.0050 LS 16A 1polig**
*** wie Position 02.07.0030
Nennstrom: 16 A
Auslösercharakteristik: B
Polanzahl: 1 P
Frequenz: 50/60 Hz
Menge: 5,000 St

**02.07.0060 LS 10A 1polig**
*** wie Position 02.07.0030
Nennstrom: 10 A
Auslösercharakteristik: B
Polanzahl: 1 P
Frequenz: 50/60 Hz
Menge: 9,000 St

**02.07.0070 FI-LS 1P+N 6kA B-16A 30mA**
Fi/LS-Kombination 16 / 0,03 A  2-polig
nach DIN VDE 0664 Teil 20 / EN61009-1
und DIN VDE 0664 Teil 21 / EN61009-2-1
Nennstrom: 16 A
Betriebsnennspannung Wechselstrom: 240 V
Polanzahl: 2 P
Empfindlichkeit: 30 mA
Auslösercharakteristik: B

Hersteller/Typ

.......................................................
vom Bieter einzutragen.
Menge: 10,000 St

**02.07.0080 Fehlerstrom-Schutzschalter 4polig/A**
Fehlerstrom-Schutzschalter (FI) nach EN 61008-1,
 DIN EN 61008-2-1; VDE 0664 Teil 10 + 11,
Berührungsschutz IP2x nach DIN VDE 0106 Teil 100.
Beschriftungsmöglichkeit direkt am Gerät.
Nennstrom: 40 A
Art des Differenzialschutzes: A
Empfindlichkeit: 30 mA
Nennabschaltvermögen: 6 kA
Polanzahl: 4 P
Isolationsspannung: 500 V
Anschlussart: Schraubtechnik
einschl. Hilfsschalter

Hersteller/Typ

.......................................................
vom Bieter einzutragen.
Menge: 3,000 St

**02.07.0090 Überspannungsableiter 4P 40kA Typ2 TNS A**
Überspannungsableiter Typ 2,
bestehend aus Schutz-Steckmodulen und Basiselement
für die Montage auf der Hutschiene.
Mit optischer rot/grün Anzeige zur Statusüberwachung
und modular anbaubarem Fernmeldekontakt.
Abschaltung der einzelnen Schutzpfade im Fehlerfall.
Vorsicherungsfreie Installation bis zu einer Einspeisestromstärke = 315 A. Biconnect-Klemmen zum Anschluss von Leitern oder Verdrahtungsbrücken in Käfigklemmen mit Untersteck- und Berührschutz und zum leitungslosen Anschluss mit passender Phasenschiene.
Dauerbetriebsspannung UC gemäß IEC 61643-1: 275 V
Spannungsschutzstufe höher gemäß IEC 61643-1: 1.35 kV
Max. Ableitvermögen (Imax) L-N(PEN)/ N-PE: 40
Höhe: 96.6 mm
Breite: 53.4 mm
Tiefe: 71.5 mm
Betriebstemperatur: -40 - 85 °C
Netzform: TN-C
Mit Fernmeldekontakt: Nein
Frequenz: 50 - 60 Hz

Hersteller/Typ

.......................................................
vom Bieter einzutragen.
Menge: 1,000 St

**02.07.0100 Reihenklemme bis 16 mm²**
*** Bezugsbeschreibung
Durchgangsklemme-Phase 16mm², 800V-76A, Stecktechnik
Reihenklemme für Verteiler/Schrank auf einer DIN-Hutschiene.
Nennstrom: 76 A
Höhe: 47.70 mm
Breite: 94 mm
Tiefe: 12 mm
Anschlussquerschnitt bei flexiblem Leiter: 4 - 16 mm²
Anschlussquerschnitt bei starrem Leiter: 4 - 16 mm²
Farbe: Grau
Fabrikat : Hager oder gleichwertig
Menge: 3,000 St

**02.07.0110 Neutralleiter-Reihentrennklemme bis 16 mm2**
*** wie Position 02.07.0100
Neutralleiter-Reihentrennklemme DIN EN 60947-7-1,
Menge: 1,000 St

**02.07.0120 Schutzleiter-Reihenklemme bis 16 mm2**
*** wie Position 02.07.0100
Schutzleiter-Reihenklemme DIN EN 60947-7-2
Menge: 1,000 St

**02.07.0130 Reihenklemme bis 6 mm²**
*** Bezugsbeschreibung
Reihenklemme DIN EN 60947-7-1,
Bemessungsisolationsspannung 690 V AC, Isolationsgruppe
C, für Leiterquerschnitt bis 6 mm², mit
Schraubanschlüssen, Klemmenträger aus selbstlöschendem
oder nichtbrennbarem Isolierstoff, zur Montage auf
Tragschiene DIN EN 50022, einschl. systemgebundenem
Zubehör mit dauerhafter Anschlussbezeichnung.
Menge: 6,000 St

**02.07.0140 Neutralleiter-Reihentrennklemme bis 6mm2**
*** wie Position 02.07.0130
Neutralleiter-Reihentrennklemme DIN EN 60947-7-1,
Menge: 2,000 St

**02.07.0150 Schutzleiter-Reihenklemme bis 6mm2**
*** wie Position 02.07.0130
Schutzleiter-Reihenklemme DIN EN 60947-7-2
Menge: 2,000 St

**02.07.0160 Reihenklemme bis 6 mm²**
*** wie Position 02.07.0130
Durchgangsklemme Phase 6 mm²
Menge: 40,000 St

**02.07.0170 Neutalleiter-Trennklemme**
*** wie Position 02.07.0130
Neutralleiter-Trennklemme
Menge: 15,000 St

**02.07.0180 Dreileiter-Installationsklemme 4mm²**
Dreileiter-Installationsklemme DIN VDE 0611 Teil 1,
Nennisolationsspannung 380 V AC, Isolationsgruppe C,
mit spannungsriss- und korrosionsfreiem Klemmkörper,
mit N- und PE-Sammelschiene,
zur Neutralleitertrennung,
Leiterquerschnitt bis 4 mm²,
Einschl. systemgebundenem Zubehör mit dauerhafter
Klemmenbezeichnung.
Menge: 25,000 St

#### Abschnitt 02.08 UV Nebengebäude

**02.08.0010 Verteiler**
Installationskleinverteiler DIN VDE 0603-1
und  DIN 43871, mit PE- und N-Klemmschienen,
Tragschienen DIN EN 50022, Berührungsschutzabdeckung,
Blindabdeckungen für Reserveplätze,
Stromkreiskennzeichnung je Gerät,
einschl. Kabel- Leitungseinführungen, Schutzklasse II,
aus Stahlblech, für Wandaufbau, mit Tür und Schloss,
Gehäusemaße H/B/T in mm 515/305/100
3 x 12 Teilungseinheiten.
Zur Aufputz Montage mit 46 mm Geräteschlitz.

Hersteller/Typ

.......................................................
vom Bieter einzutragen..

Bestückt mit nachfolgend beschriebenen
Betriebsmitteln:
Menge: 1,000 St

**02.08.0020 Ausschalter**
Installationseinbaugerät DIN 43 880
als Ausschalter mit Kipphebel VDE 0632,
Nennstrom 40 A,  3polig,
Nennspannung 380 V AC.

Hersteller/Typ

.......................................................
vom Bieter einzutragen.
Menge: 1,000 St

**02.08.0030 LS 16A 3polig**
Leitungsschutzschalter nach DIN VDE 0641 Teil 11/8.92,
Berührungsschutz IP2x nach DIN VDE 0106 Teil 100
mit VDE Zeichen
Betriebsnennspannung: 230/400 V
Nennstrom: 16 A
Auslösercharakteristik: B
Polanzahl: 3 P
Nennabschaltvermögen: 6 kA
Isolationsspannung: 500 V
Frequenz: 50/60 Hz

Hersteller/Typ

.......................................................
vom Bieter einzutragen.
Menge: 1,000 St

**02.08.0040 FI-LS 1P+N 6kA B-16A 30mA**
Fi/LS-Kombination 16 / 0,03A 2-polig
nach DIN VDE 0664 Teil 20 / EN61009-1
und DIN VDE 0664 Teil 21 / EN61009-2-1
Nennstrom: 16 A
Betriebsnennspannung Wechselstrom: 240 V
Polanzahl: 2 P
Empfindlichkeit: 30 mA
Auslösercharakteristik: B

Hersteller/Typ

.......................................................
vom Bieter einzutragen.
Menge: 2,000 St

**02.08.0050 Fehlerstrom-Schutzschalter 4polig/A**
Fehlerstrom-Schutzschalter (FI) nach EN 61008-1,
 DIN EN 61008-2-1; VDE 0664 Teil 10 + 11,
Berührungsschutz IP2x nach DIN VDE 0106 Teil 100.
Beschriftungsmöglichkeit direkt am Gerät.
Nennstrom: 40 A
Art des Differenzialschutzes: A
Empfindlichkeit: 30 mA
Nennabschaltvermögen: 6 kA
Polanzahl: 4 P
Isolationsspannung: 500 V
Anschlussart: Schraubtechnik
einschl. Hilfsschalter

Hersteller/Typ

.......................................................
vom Bieter einzutragen.
Menge: 1,000 St

**02.08.0060 Fehlerstrom-Leitungsschutzschalter 3X 1P+N 6kA C-16A 30mA Typ A**
Fehlerstrom-Leitungsschutzschalter 3X 1P+N 6kA C-16A 30mA Typ A

Fehlerstrom-Leitungsschutzschalter nach DIN EN 61009-1
 (VDE 0664-20) mit 3 x 1-poligem Leitungsschutzschalter
und einer Fehlerstromschutzschaltung im Kompaktgehäuse.
Auslösecharakteristik: C
Isolationsspannung Ui: 500 V
Stoßspannungsfestigkeit Uimp: 4000 V
Frequenz: 50 - 50 Hz
Nennstrom: 16 A
Bemessungsfehlerstrom Idn: 30 mA
Bemessungsschaltvermögen Icn nach IEC 60898-1: 6 kA
Typ des Fehlerstromschutzes: A
Menge: 1,000 St

**02.08.0070 Überspannungsableiter 4P 40kA Typ2 TNS A**
Überspannungsableiter Typ 2,
bestehend aus Schutz-Steckmodulen und Basiselement
für die Montage auf der Hutschiene.
Mit optischer rot/grün Anzeige zur Statusüberwachung
und modular anbaubarem Fernmeldekontakt.
Abschaltung der einzelnen Schutzpfade im Fehlerfall.
Vorsicherungsfreie Installation bis zu einer Einspeisestromstärke = 315 A. Biconnect-Klemmen zum Anschluss von Leitern oder Verdrahtungsbrücken in Käfigklemmen mit Untersteck- und Berührschutz und zum leitungslosen Anschluss mit passender Phasenschiene.
Dauerbetriebsspannung UC gemäß IEC 61643-1: 275 V
Spannungsschutzstufe höher gemäß IEC 61643-1: 1.35 kV
Max. Ableitvermögen (Imax) L-N(PEN)/ N-PE: 40
Höhe: 96.6 mm
Breite: 53.4 mm
Tiefe: 71.5 mm
Betriebstemperatur: -40 - 85 °C
Netzform: TN-C
Mit Fernmeldekontakt: Nein
Frequenz: 50 - 60 Hz

Hersteller/Typ

.......................................................
vom Bieter einzutragen.
Menge: 1,000 St

### Hauptabschnitt 03 Installation

#### Abschnitt 03.01 Verlegesysteme

*Hinweis: Kabeltragsysteme*
Allgemeine Hinweise Verlegesysteme:

Installationsrohre:
Mittleres Kunststoffstangenrohr aus PVC, grau RAL 7035,
Verlegung offen, mit Abstandsschellen, max. Schellenabstand = 25-facher
Rohrdurchmesser.

Installationskanal:
Elektro-Installationskanal als Leitungsführungskanal, bestehend aus Unterteil,
anstellbaren Kabelhalteklammern und Oberteil.
Richtungsänderungen von 90° sind mit Haubenformstücken auszuführen,
offene Kanalenden sind mit aufsteckbaren Endplatten zu verschließen.
Werkstoff: Kunststoff
Farbe: reinweiß

Die nachfolgend beschriebenen Systeme sind jeweils
komplett und fachgerecht zu verlegen.
Alle systembedingten Klein- und Zubehörteile sowie die
erforderlichen Befestigungsleistungen sind anteilig
einzukalkulieren. Für die unterschiedlichen Positionen
einer Produktgruppe ist jeweils ein einheitliches
Fabrikat anzubieten.
Die Befestigung erfolgt - wenn nichts anderes in der
entspr. Position angegeben - als Wand- oder
Deckenmontage.
Das Befestigungsmaterial ist entsprechend zu kalkulieren.

**03.01.0010 Kabelrinne Stahl, verzinkt Höhe mind. 60mm Breite mind. 300mm**
Kabelrinne für Kabelträgersystem DIN EN 61537, gelocht,
mit einem Trennsteg, aus Stahl, verzinkt,
Seitenhöhe mind. 30 mm, Breite mind. 200 mm.

Hersteller/Typ

.......................................................
vom Bieter einzutragen.
Menge: 25,000 m

**03.01.0020 Ausleger**
Ausleger aus Stahl AW 30 verzinkt,
Tragfähigkeit bis 1,5 kN, Länge 210 mm,
an Stielen, einseitig,
Stiele werden gesondert vergütet.
Menge: 25,000 St

**03.01.0030 Stiel für Ausleger**
Stiel für Ausleger aus Stahl, verzinkt, als US-Profil,
Tragfähigkeit bis 2 kN, an Decke befestigen mit
bauaufsichtlich zugelassenen Dübeln, mit angeschweißter
Kopfplatte, Stiellänge bis 200 mm.
Menge: 10,000 St

**03.01.0040 Geschraubte Steigeleiter**
Geschraubte Steigeleiter zur vertikalen Verlegung
von Kabeln und Leitungen. Gemäß DIN EN 61537.
Einsetzbar im Innen- und Außenbereich.
Geeignet für direkte Wandmontage oder freistehende Montage.
Mit massiver C-Profil-Sprosse.
Durchgängige Holmlochung für Verbinder- und Zubehörmontage.
Werkstoff: Stahl, St
Oberfläche: tauchfeuerverzinkt, DIN EN ISO 1461, FT
Breite: 300 mm
Höhe: 50 mm
Holmstärke: 2,5 mm
Sprossenabstand: 300 mm
Schlitzmaß Sprosse: 2 mm
einschl. Befestigungsmaterial zur Montage auf der Wand.
Menge: 21,000 m

**03.01.0050 Profilschiene**
Profilschiene
Material: Stahl
Oberfläche: bandverzinkt
Abmessung B x H: 20 x 8 mm
Materialstärke: 0,75 mm
Länge: 2000 mm
Schlitzweite: 11 mm
in Teillängen ca. 20 cm, einschl. Schutzkappen.
Befestigt an Betonwänden und Decken
und an Trockenbau UK
einschließlich Befestigungsmaterial.
Menge: 10,000 m

**03.01.0060 Bügelschelle,**
Bügelschelle, 1fach Kunststoffdruckwanne
Material: Stahl
Oberfläche: tauchfeuerverzinkt
Spannbereich bis 50 mm
Menge: 50,000 St

**03.01.0070 Bodentank komplett**
*** Bezugsbeschreibung
Bodentank komplett
Einbaufertige Geräteeinbaueinheit mit Schnurauslass, VDE, MS,
zum bodenbündigen Einbau von Betriebsmitteln in
trocken gepflegten Fußböden. Geeignet zum Einbau in
Estrich- und Hohlböden. Mit Bodenbelagaussparung im
Klappdeckel. Oberteil mit Kabelführungsbügel und
integriertem Scheuerschutz, durch 4 Nivellierstützen
auf Oberkante Bodenbelag einstellbar. Mit vorgeprägten
Einführungsöffnungen M25 für Rohranschluss. Oberteil
der Einbaueinheit durch einen Montageschutzdeckel
geschützt. Im Lieferumfang enthalten sind
3 Modulträger MT4/45/2-2 und zwei 2-fach
Schutzkontaktsteckdosen.
Werkstoff: Kassette und Rahmen aus Messing.

Abmessungen:
- Tiefe Bodenbelagaussparung im Klappdeckel in mm: 15.
- Erforderliche Mindesteinbautiefe in mm: 95.
- Nivellierbereich in mm: +30.
- Außenabmessung in mm: 244 x 244.

Hersteller/Typ

.......................................................
vom Bieter einzutragen.
Menge: 2,000 St

**03.01.0080 Höhenerweiterung**
*** wie Position 03.01.0070
Höhenerweiterung
Nivellierbare Höhenerweiterung zum Unterbau unter eine
Kompletteinheit UDHome9.
Werkstoff: Stahlblech, feuerverzinkt.
Nivellierbereich in mm: 10 ÷ 60.
Menge: 2,000 St

**03.01.0090 Datentechnikträger**
*** wie Position 03.01.0070
Datentechnikträger für 2 Anschlussmodule
Datentechnikträger mit schrägem Auslass und Verschlussschieber
zur Aufnahme von zwei Datentechnik-Anschlussmodulen mit RJ45-Buchse.
Die Rastbefestigung eignet sich für den waagerechten und senkrechten Einbau
in die Systemumgebung.
Einschließlich Datenanschlussmodule RJ45 Kat. 6a.
Menge: 2,000 St

**03.01.0100 Schweres Kunststoff-Stangenrohr; starr; FPKu-ES-F-UV 50 schwarz**
*** Bezugsbeschreibung
Elektroinstallationsrohr DIN EN 61386-21, Maße DIN EN
60423, nicht flammenausbreitend, aus Kunststoff,
schwarz, UV-stabilisiert, einwandig, glatt, starr,
angeformte Muffe, Außendurchmesser 50 mm,
Klassifizierungscode 43411, Druckfestigkeit schwer,
Schlagfestigkeit mittel, Dauergebrauchs- und
Installationstemperatur min. -25°C max. +60°C,
fachgerecht nach den Verlegerichtlinien verlegen.
Menge: 150,000 m

**03.01.0110 Schweres Kunststoff-Stangenrohr; starr; FPKu-ES-F-UV 20 schwarz**
*** wie Position 03.01.0100
Elektroinstallationsrohr DIN EN 61386-21,
Außendurchmesser 20 mm,
Menge: 80,000 m

**03.01.0120 Mittleres Kunststoffstangenrohr; starr; FPKu-EM-F 40**
*** Bezugsbeschreibung
Mittleres Kunststoffstangenrohr; starr; FPKu-EM-F 40
Elektroinstallationsrohr DIN EN 61386-21, Maße DIN EN
60423, nicht flammenausbreitend, aus PVC-U, einwandig,
glatt, starr, angeformte Muffe, Außendurchmesser 40 mm,
Klassifizierungscode 33411, Druckfestigkeit mittel,
Schlagfestigkeit mittel, Dauergebrauchs- und
Installationstemperatur min. -25°C max. +60°C,
fachgerecht nach den Verlegerichtlinien verlegen.
Menge: 15,000 m

**03.01.0130 Mittleres Kunststoffstangenrohr; starr; FPKu-EM-F 25**
*** wie Position 03.01.0120
Elektroinstallationsrohr DIN EN 61386-21, Maße DIN EN
Außendurchmesser 25 mm,
Menge: 20,000 m

**03.01.0140 Schweres Kunststoff-Wellrohr; biegsam; FFKuS-ES-F-UV 32 (PV)**
*** Bezugsbeschreibung
Elektroinstallationsrohr DIN EN 61386-22, Maße DIN EN
60423, nicht flammenausbreitend, aus Kunststoff mit
Kunststoffmantel, UV-stabilisiert, mit hochgleitfähiger
Innenschicht, doppelwandig, innen gewellt, außen glatt,
biegsam, Außendurchmesser 32 mm, Klassifizierungscode
43412, Druckfestigkeit schwer, Schlagfestigkeit mittel,
Dauergebrauchs- und Installationstemperatur min. -25°C
max. +60°C, fachgerecht nach den Verlegerichtlinien verlegen.
Menge: 80,000 m

**03.01.0150 Schweres Kunststoff-Wellrohr; biegsam; FFKuS-ES-F-UV 20 (UPV)**
*** wie Position 03.01.0140
Elektroinstallationsrohr DIN EN 61386-22,
Außendurchmesser 20 mm,
Menge: 125,000 m

**03.01.0160 Mittleres Kunststoff-Wellrohr; biegsam; FFKuS-EM-F 50**
*** Bezugsbeschreibung
Elektroinstallationsrohr DIN EN 61386-22, Maße DIN EN
60423, nicht flammenausbreitend, aus PVC-U mit
Kunststoffmantel aus PVC-P, mit hochgleitfähiger
Innenschicht, doppelwandig, innen gewellt, außen glatt,
biegsam, Außendurchmesser 50 mm, Klassifizierungscode
33412, Druckfestigkeit mittel, Schlagfestigkeit mittel,
Dauergebrauchs- und Installationstemperatur min. -25°C
max. +60°C, fachgerecht nach den Verlegerichtlinien verlegen.
Menge: 120,000 m

**03.01.0170 Mittleres Kunststoff-Wellrohr; biegsam; FFKuS-EM-F 32**
*** wie Position 03.01.0160
Elektroinstallationsrohr DIN EN 61386-22,
Außendurchmesser 32 mm,
Menge: 180,000 m

**03.01.0180 Mittleres Kunststoff-Wellrohr; biegsam; FFKuS-EM-F 16**
*** wie Position 03.01.0160
Elektroinstallationsrohr DIN EN 61386-22,
Außendurchmesser 16 mm,
Menge: 140,000 m

**03.01.0190 Leichtes Kunststoff-Wellrohr; biegsam; FBY-EL-F 50 schwarz**
Leichtes Kunststoff-Wellrohr; biegsam; FBY-EL-F 50 schwarz
Elektroinstallationsrohr DIN EN 61386-22, Maße DIN EN
60423, nicht flammenausbreitend, aus Polyolefin,
schwarz, einwandig, gewellt, biegsam, Außendurchmesser
50 mm, Klassifizierungscode 23322, Druckfestigkeit
leicht, Schlagfestigkeit leicht, Dauergebrauchs- und
Installationstemperatur min. -15°C max. +90°C,
fachgerecht nach den Verlegerichtlinien verlegen.
Menge: 560,000 m

**03.01.0200 Sockelleistenkanal**
*** Bezugsbeschreibung
Sockelleistenkanal
Unterteil 3 Kammern aus Kunststoff halogenfrei 20x80mm,
zur direkten Wandmontage mit vorgestanzter Schlüssellochung
und zur werkzeuglosen Schnellbefestigung von Geräteträgern.

einschl. Sockelleistenkanal-Oberteil mit Teppichleiste PVC verkehrsweiß
Menge: 20,000 m

**03.01.0210 Endstück**
*** wie Position 03.01.0200
Endstück schnittkasch. halogenfrei zu SL mit Teppichleiste 20x80mm
Menge: 4,000 St

**03.01.0220 Geräteträger Std 2-fach vorverdrahtet Steckklemmen verkehrsweiß**
*** wie Position 03.01.0200
Komplett vormontierte Geräteträger zum Aufrasten auf das Sockelleistenkanal-Unterteil bestehend aus Geräteträger-Unterteil mit Arretierschraube,
2 vorverdrahtete Steckdosen SCHUKO®mit erhöhtem Berührungsschutz,
3-Leiter Steckklemmen und Geräteträger-Oberteil.
einschl. Geräteträgerschürze als Abdeckung des Kanal-Unterteils
unterhalb des Geräteträgers zum Aufrasten auf den Geräteträger
Nennstrom: 16 A
Nennspannung: 230 - 230 V
Menge: 4,000 St

**03.01.0230 Geräteträger Datenanschluss 2xCat.6A**
*** wie Position 03.01.0200
Geräteträger zum Elektro-Installationskanal-System Sockelleistenkanal
nach DIN EN 50085-1 als Geräteeinbaukanal.
Komplett vormontierte Geräteträger zum Aufrasten auf das Sockelleistenkanal-Unterteil bestehend aus Geräteträger-Unterteil mit Arretierschraube, 2 RJ45 UAE-Module (8/8)
und Geräteträger-Oberteil.
einschl. Geräteträgerschürze als Abdeckung des Kanal-Unterteils
unterhalb des Geräteträgers zum Aufrasten auf den Geräteträger
Vorbestückt mit: Datennetzanschluss
Höhe: 160 mm
Tiefe: 48 mm
Länge: 130 mm
Leergehäuse: Nein
Werkstoff: Kunststoff
Halogenfrei: Ja
Farbe: Verkehrsweiß
RAL Nummer: 9016
Menge: 2,000 St

**03.01.0240 Schnellmontagebügel OBO GRIP**
GRIP Schnellverleger
für Wand- und
Deckenbefestigung
für max. 30 Leitungen
Menge: 1450,000 St

**03.01.0250 DN 100**
*** Bezugsbeschreibung
Kabelschutzrohr DN 110, flexibel als Ringware "Kabuflex®",
aus PE, Verbundrohrbauweise, außen gewellt mit Innenhaut;
unter Beachtung der EN 1610 und der Verlegeanleitung des Herstellers,
liefern und fachgerecht nach Planung verlegen,
einschl. Doppelsteckmuffe für sanddichte Verbindung.
Menge: 80,000 m

**03.01.0260 DN 75**
*** wie Position 03.01.0250
Kabelschutzrohr DN 75
Menge: 150,000 m

*Hinweis: Hinweis...*
Kabeltragsystem für den Funktionserhalt nach DIN 4102 Teil 12
als Normtragekonstruktion der Funktionserhaltklassen E 30 und E 90  für alle entsprechend der Norm gefertigten und geprüften Kabel
und Leitungen mit integriertem Funktionserhalt.
Die Einheitspreise der angebotenen Systeme enthalten
die komplette Lieferung und betriebsfertige Montage
inklusive systemgebundenem Zubehör.
Die angegebenen Systemlängen sind mit max. Stütz- und
Befestigungsabständen gemäß der Zulassung benannt,
zu Formteilen ist ein max. Abstand von 150 mm einzuhalten.
Es sind ausreichend Befestigungspunkte anhand der Zulassung unter
Berücksichtigung der max. Stützabstände einzukalkulieren.
Bei Deckenabhängungen  ist die Auswahl der Montagebauteile
entsprechend der Länge der Abhängungen zu berücksichtigen.

Es sind ausschließlich brandschutztechnisch geprüfte und zugelassene
Befestigungssysteme zu verwenden.

Die senkrechte Kabelverlegung erfolgt direkt auf der Wand, die in der
DIN 4102 Teil 12 geforderte Zugentlastung bei
durchgehender senkrechter Verlegung im Abstand von max. 3,5 m ist
zu berücksichtigen.

Die Kabelanlage ist nach Fertigstellung normgerecht zu kennzeichnen.
Dem System entsprechende Prüfzeugnisse, allgemeine
bauaufsichtliche Prüfzeugnisse und gutachtliche Stellungnahmen
sind dem Auftraggeber vorzulegen.

**03.01.0270 Einzelschellenverlegung**
Einzelschellenverlegung
Kabelbündel
für den Funktionserhalt E30 / E90,
Zugelassene Belegung und Befestigungsabstände nach
Angaben des Kabelherstellers.
Spannbereich 21 - 23 mm

Hersteller/Typ

.......................................................
vom Bieter einzutragen.
Menge: 75,000 St

**03.01.0280 Sammelhalterung Metall**
Sammelhalterung Metall
für den Funktionserhalt E30 / E90
max. Befestigungsabstand 0,5 m,
max. Kabelbelegung 1,1 kg/m.
Decken- oder Wandmontage, ohne Langwanne.
Zugelassene Belegung und Befestigungsabstände nach
Angaben des Kabelherstellers.

Kabelhersteller: ...........................................
Kabeltyp(en):  ..........................................

einschl. zugelassenen Spreizdübel und Schraubanker.

Hersteller/Typ

.......................................................
vom Bieter einzutragen.
Menge: 35,000 St

#### Abschnitt 03.02 Kabel und Leitungen

*Hinweis: Kabel und Leitungen*
Allgemeine Hinweise Kabel und Leitungen:

Kabel NYY nach VDE 0293-308 und VDE 0276,
Teil 603 Nennspannung U0/U: 0,6/1,0 kV

Leitungen NYM nach VDE 0293-308 und VDE 0250
Teil 204 Nennspannung U0/U=300/500 V

Verlegung über, auf, im und unter Putz, in trockenen, feuchten und nassen Räumen, im Mauerwerk und im Beton, ausgenommen die direkte Einbettung in Schüttel-, Rüttel- oder Stampfbeton.

Sicherheitskabel, halogenfrei, N2XH-FE 180/E 30, nach DIN VDE 0266,
Funktionserhalt nach DIN 4102 Teil 12 (30 min), Nennspannung U0/U: 0,6/1,0 kV

Fernmeldeleitungen J-Y(ST)Y LG Innenkabel, Installationskabel nach VDE 0815

*Hinweis: Hinweis*
Sämtliche Schlitze und Durchbrüche
sind nach Verlegung der Leitungen
sauber zu schließen.

**03.02.0010 Kabel NYY-J 5x35**
*** Bezugsbeschreibung
Energiekabel nach DIN VDE 0276 Teil 603
bzw. HD 603.1 und IEC 60502,
NYY-J 5 x 35 RM, Cu-Zahl 1680,
im Kabelgraben, auf vorhandene Kabelleiter oder -rinnen
oder in offene Kanäle.
Menge: 40,000 m

**03.02.0020 Kabel NYY-J 5x10**
*** wie Position 03.02.0010
NYY-J 5 x 10 RE, Cu-Zahl 480,
auf vorhandene Kabelleiter oder -rinnen
oder im Kabelgraben.
Menge: 30,000 m

**03.02.0030 Kabel NYY-J 5x6**
*** wie Position 03.02.0010
NYY-J 5 x 6 RE, Cu-Zahl 288,
Menge: 155,000 m

**03.02.0040 Kabel NYY-J 5x4**
*** wie Position 03.02.0010
NYY-J 5 x 4 RE, Cu-Zahl 192,
auf vorhandene Kabelleiter oder -rinnen
oder im Kabelgraben.
Menge: 75,000 m

**03.02.0050 PVC Mantelleitung 5x16qmm**
*** Bezugsbeschreibung
PVC Mantelleitung nach DIN VDE 0250 Teil 204
5 x 16 re, Cu-Zahl 480,
auf Rohfußboden, vorhandene Kabelleiter oder -rinnen
oder in offene Kanäle.
liefern und verlegen.
Menge: 360,000 m

**03.02.0060 PVC Mantelleitung 5x6 qmm**
*** wie Position 03.02.0050
NYM-J 5 x 6 RE, Cu-Zahl 288,
Menge: 260,000 m

**03.02.0070 PVC Mantelleitung 5x4 qmm**
*** wie Position 03.02.0050
NYM-J 5 x 4 RE, Cu-Zahl 192,
Menge: 250,000 m

**03.02.0080 PVC Mantelleitung 3x4 qmm**
*** wie Position 03.02.0050
NYM-J 3 x 4 re, Cu-Zahl 115,
Menge: 785,000 m

**03.02.0090 PVC Mantelleitung 5x2,5 qmm**
*** wie Position 03.02.0050
NYM-J 5 x 2,5 re, Cu-Zahl 120,
Menge: 190,000 m

**03.02.0100 PVC Mantelleitung 3x2,5**
*** wie Position 03.02.0050
NYM-J 3 x 2,5, Cu-Zahl 72,
Menge: 4090,000 m

**03.02.0110 PVC Mantelleitung 5x1,5**
*** wie Position 03.02.0050
NYM-J 5 x 1,5, Cu-Zahl 72,
Menge: 2920,000 m

**03.02.0120 PVC Mantelleitung 3x1,5**
*** wie Position 03.02.0050
NYM-J 3 x 1,5, Cu-Zahl 43,
Menge: 4790,000 m

**03.02.0130 Halogenf.Kabel N2XH-J 3x1,5**
Halogenfreies Kabel DIN VDE 0276-604
NXH-J 3 x 2,5 RE, Cu-Zahl 43,
auf Rohfußboden, vorhandene Kabelleiter oder -rinnen
oder in offene Kanäle.

liefern und verlegen.

Hersteller/Typ

.......................................................
vom Bieter einzutragen
Funktionserhalt der Kabel-/Leitungsanlage DIN 4102-12
E 30.
Menge: 390,000 m

**03.02.0140 Installationskabel J-Y(St)Y 4x2x0,8 Bd**
*** Bezugsbeschreibung
Installationskabel mit statischem Schirm
DIN 57 815/VDE 0815
J-Y(St)Y 4 x 2 x 0,8 Bd,
auf Rohfußboden in Zwischendecken
oder in Installationsrohren.
Menge: 110,000 m

**03.02.0150 Installationskabel J-Y(St)Y 2x2x0,8 Bd**
*** wie Position 03.02.0140
J-Y(St)Y 2 x 2 x 0,8 Bd,
Menge: 240,000 m

**03.02.0160 Installationskabel J-Y(St)Y 2x2x0,6 Bd**
*** wie Position 03.02.0140
J-Y(St)Y, 2 x 2 x 0,6 Bd,
auf Rohfußboden in Zwischendecken
oder in Installationsrohren.
Menge: 150,000 m

**03.02.0170 KNX Bus**
EIB-Y(ST)Y 2X2X0,8 nach VDE 0815 und EIBA
Aufbau: Kupferleiter, eindrähtig (massiv), PVC-Isolierung,
2 Aderpaare, Aderfarben: rot und schwarz/weiß und gelb,
zum Sternvierer verseilt, statischer Schirm aus Alu-kaschierter Kunststoff-Folie
PVC-Mantel, Farbe: grün
Verwendung: Für die Übertragung der BUS-Signale in der Gebäudesystemtechnik.
auf vorhandene Kabelleiter oder -rinnen
Kabelkanälen und in Leerrohren.
Menge: 2840,000 m

#### Abschnitt 03.03 Installationsgeräte

*Hinweis: Hinweis...*
Allgemeine Hinweise Installationsgeräte:

Die nachfolgend aufgeführten Installationseinheiten
müssen - soweit nicht anders gefordert - folgende
Qualitätsansprüche erfüllen:

Alle UP-Einsätze müssen mit Steckklemmen und
bruchsicherem Sockel ausgerüstet sein.
Der Berührungsschutz nach DIN VDE 0620/05.92 muss auch
ohne Abdeckung gewährleistet sein. Somit können
UP-Einheiten und SELV-Einheiten in
Mehrfachkombinationen installiert werden.
UP-Einheiten müssen eine isolierte Aufnahme der
Montagekrallen aufweisen. Eine leitende Verbindung
zwischen Kralle und Tragring ist nicht zulässig, auch
wenn keine Krallenmontage erfolgt.

Bei der Kalkulation ist die Montage der
Installationsdosen zu berücksichtigen.

Schalterprogramm
Geradlinig, schnörkellos, kompromisslos reduziert,
zeitgemäße architektonische Konzeption
Die Rahmen zeichnen sich durch das quadratische Design aus.
Farben studioweiß

Designlinie: linear, Plattform 63
Designlinie Variante: future
Ausführung der Oberfläche: glänzend unbehandelt
Werkstoff: Thermoplastischer Kunststoff
Beschriftungsfeld: ohne Beschriftungsfeld
RAL Nummer: ähnlich RAL 9016
Farbe: studioweiß

Hersteller/Typ

.......................................................
vom Bieter einzutragen.

**03.03.0010 Schlüsselschalter**
Installationsschalter DIN EN 60669-1
Schlüsselschalter, 10 A, 250 V AC,
in Mauerwerk bzw. Hohlwand,
mit Bedienelement und  anteiligem Abdeckrahmen,
in Standardausführung des Herstellers,
Schutzart IP 2X DIN VDE 0470-1,
Einsatz mit Schrauben  befestigen.
Menge: 1,000 St

**03.03.0020 Jalousietaster**
Jalousietaster
zum manuellen Schalten von Jalousie- und Markisenmotoren.
Mit Umkehrsperre.
Anschlüsse:
Eingänge: Steckklemmen, 0,6 mm² - 2,5 mm²
Ausgänge: Steckklemmen, 0,6 mm² - 2,5 mm²
Technische Daten: Nennspannung: 250 V~
Nennstrom: 10 A
in Mauerwerk bzw. Hohlwand,
mit Bedienelement und  anteiligem Abdeckrahmen,
in Standardausführung des Herstellers,
Schutzart IP 2X DIN VDE 0470-1,
Einsatz mit Schrauben  befestigen.
Menge: 2,000 St

**03.03.0030 Raumluftsensor® Einsatz mit CO2-Sensor 230 V**
Raumluftsensor® Einsatz mit CO2-Sensor 230 V
Zur Steuerung der Frischluftzufuhr in Räumen durch Öffnen
oder Schalten von Fenster/Lüfter.
Mit Anzeige für Kohlendioxid, Luftfeuchtigkeit, Temperatur und Luftdruck.
Einstellwerte: Kohlendioxid 800 ppm … 1500 ppm,
Luftfeuchtigkeit 40% … 95%.
Mit 2 potentialfreien Relaiskontakten. cos f = 1
Ohne Spreizbefestigung.
Passend für Zentralscheibe 6435-xxx.
in Mauerwerk bzw. Hohlwand,
mit Bedienelement und  anteiligem Abdeckrahmen,
in Standardausführung des Herstellers,
Schutzart IP 2X DIN VDE 0470-1,
Einsatz mit Schrauben  befestigen.
Menge: 35,000 St

**03.03.0040 Infrarot-Bewegungsmelder**
Infrarot-Bewegungsmelder mit 120° Erfassungswinkel
und bis zu 10 m Erfassungsreichweite
Für die Wand- oder Deckenmontage im Innen- und Außenbereich (IP 54),
ideal für die gezielte Erfassung kleiner Flächen
Sensor-Linse in Gehäusefarbe,
aus UV-beständigem Kunststoff für eine lange Lebensdauer
Sensor horizontal um 60° und vertikal um 180° schwenkbar,
inkl. Abdeckblenden zur exakten Anpassung des Erfassungsbereichs
Stufenlose Einstellung der Zeit (8 Sek. - 35 Min.) und
Einschalthelligkeit (2-2000 Lux)
Schaltet zuverlässig jedes Leuchtmittel mit insgesamt max. 500 W Schaltlast (LED-Leuchtmittel max. 250 W/50 Stk.)
Inkl. Montagezubehör

Hersteller/Typ

.......................................................
vom Bieter einzutragen
Menge: 3,000 St

**03.03.0050 Schutzkontaktsteckdose IP 2X**
*** Bezugsbeschreibung
Schutzkontaktsteckdose DIN VDE 0620, 16 A, 250 V AC,
mit integriertem erhöhtem Berührungsschutz,
zum Einbau in Gerätedose einschl. Zentralplatte und
anteiligem Abdeckrahmen, in Standardausführung des  Herstellers,
Schutzart IP 2X DIN VDE 0470-1,
Einsatz  mit Schrauben befestigen.
Menge: 474,000 St

**03.03.0060 Schutzkontaktsteckdose IP 2x Klappdeckel**
*** wie Position 03.03.0050
mit Klappdeckel,
Menge: 31,000 St

**03.03.0070 Schutzkontaktsteckdose IP 44 uP**
*** wie Position 03.03.0050
mit Klappdeckel,
Schutzart IP 44 DIN VDE 0470-1,
Menge: 30,000 St

**03.03.0080 Schutzkontaktsteckdose IP 44 uP abschließbar**
*** wie Position 03.03.0050
mit Klappdeckel abschließbar,
Schutzart IP 44 DIN VDE 0470-1,
Menge: 10,000 St

**03.03.0090 Schutzkontaktsteckdose IP 44 aP**
*** Bezugsbeschreibung
Schutzkontaktsteckdose DIN VDE 0620,
16 A, 250 V AC, in Aufputzausführung,
in Standardausführung des Herstellers,
Schutzart IP 44 DIN VDE 0470-1.
Menge: 2,000 St

**03.03.0100 Schutzkontaktsteckdose IP 44 aP doppelt**
*** wie Position 03.03.0090
Doppelsteckdose
Menge: 3,000 St

**03.03.0110 Pendelstromverteiler**
Pendelstromverteiler
2 x4 x Schutzkontakt-Steckdose zur freien Positionierung im Raum
für eine flexible Versorgung von Arbeitsflächen,
Robuste Hängeverteiler aus schlagfestem Kunststoff mit einen großen  Werkzeug-Haken,
mit einer stabilen, verzinkten Stahl-Gliederkette von 3 m Länge
Technische Details:
Kabellänge: 5 m (H05VV-F 3G1,5)
Max. elektrische Belastbarkeit: 3500 W
Nenneingangsspannung: 230 V
Abmessungen: Höhe: 55 cm, Länge: 12 cm, Breite: 14 cm
Gewicht: 1,37 kg
Schutzart: IP20
Menge: 2,000 St

**03.03.0120 CEE-Steckdose 5polig IP 44**
CEE-Steckdose DIN EN 60309, 5polig,
Bemessungsbetriebsspannung
400/230 V AC, 16 A,
in Unterputzausführung,
einschl. uP Dose in Mauerwerk,
Standardausführung des
Herstellers, Schutzart IP 44 DIN
VDE 0470-1.
Menge: 2,000 St

**03.03.0130 CEE-Wandgerätestecker 125A 5p**
CEE-Wandgerätestecker 125A 5p 6h IP67
Gehäusematerial: PC/ABS
Nennstrom: 125A
Polzahl: 5 (3P+N+PE)
Uhrzeit-Stellung: 6h
Nennspannung/Frequenz: 200/346V~ - 240/415V~ / 50+60Hz
Kontakte: Messing vernickelt, mit Pilotkontaktstift
Anschlusstechnik: Rahmenklemmen mit Schrauben
Schutzart: IP66/IP67
Menge: 1,000 St

**03.03.0140 TAE 2x6/6 - NF/N**
Telekommunikations-Anschluss-Einheit DIN 41715
TAE 2 x 6/6 - NF/N, in Schraubtechnik,
Unterputzausführung, mit Zentralplatte DIN 49075 und
Abdeckung.
Menge: 4,000 St

**03.03.0150 Blindabdeckung mit Tragring**
Blindabdeckung mit Tragring
zum Einbau in Gerätedose einschl. Zentralplatte und
anteiligem Abdeckrahmen, in Standardausführung des  Herstellers,
Schutzart IP 2X DIN VDE 0470-1,
Einsatz  mit Schrauben befestigen.
Menge: 100,000 St

**03.03.0160 Geräteverbindungsdose Kunststoff**
Geräteverbindungsdose DIN VDE 0606 und DIN 49073,
aus Kunststoff, Durchmesser 60 mm, Tiefe 60 mm,
in Mauerwerk einfräsen und befestigen.
Menge: 30,000 St

**03.03.0170 Geräteverbindungsdose Kunststoff**
Geräteverbindungsdose DIN VDE 0606 und DIN 49073,
winddichte Ausführung
aus Kunststoff, Durchmesser 60 mm, Tiefe 60 mm,
in Hohlwand einfräsen und befestigen.
Menge: 690,000 St

**03.03.0180 Geräte-Verbindungsdose Massivholz**
Geräte-Verbindungsdose für Massivholz, Tiefe 65 mm
Vielseitige Klemmbefestigung: Geeignet für Massivholz ab 10 mm Stärke.
Material: Hergestellt aus robustem Polypropylen.
Praktische Halterand-Funktion: Für eine einfache und sichere Installation.
Material: Polypropylen
Tiefe: 65 mm
Fräsloch Ø: 68 mm
Geräteschrauben +/-: 2
Menge: 60,000 St

**03.03.0190 Geräte-Verbindungsdose HWD 90**
Geräte-Verbindungsdose HWD 90
für Brandschutzwände und F30 - F90
für Plattenstärke 7 - 40 mm
Tiefe 54,5 mm
Fräsloch Durchmesser 74 mm
4 Leitungseinführungen bis Durchmesser 11,5 mm
5 Verbindungsstutzen pro VPE
DIBt-Zulassung Z-19.21-1788
Menge: 30,000 St

**03.03.0200 Electronic-Dose**
Geräteverbindungsdose DIN VDE 0606-1 und DIN 49073,
aus Kunststoff, Durchmesser 60 mm, Tiefe 60 mm,
mit einem seitlichen Klemmraum, mit Schrauben,
Schutzart IP 3X DIN EN 60529, in Hohlwand,
für Plattenstärke 7-35mm
Electronic-Dose als Tunnel-Zweikammerdose
für Geräteeinsätze und elektronische Komponenten
Menge: 20,000 St

**03.03.0210 Teleskop-Geräteträger**
Teleskop-Geräteträger
- bei Außendämmung von Wand und Decke zur sicheren
  Befestigung von Leuchten, Bewegungsmeldern uvm.
- für Isolierstärken von 80 - 160 mm
- max. Befestigungsfläche für Geräte 110 x 110 mm
- Gewichtsbelastung bei Wandanbau 30 N (3 kg)
- Gewichtsbelastung bei Deckenanbau 20 N (2 kg)
- Gerätebefestigung mit selbstschneidenden Schrauben Ø 3,2-4 mm
- Feuerbeständigkeit 650°C nach VDE 0606
- Schutzart IP 2X (ISO-Produkte)
Menge: 20,000 St

#### Abschnitt 03.04 Anschlussarbeiten und Geräte

*Hinweis: Hinweis...*
Anschließen

Anschlüsse für Geräte u.ä., die von einer am Bau
tätigen Firma beigestellt werden.
In die Anschlusskosten sind neben dem Montageaufwand
auch die Kosten für Hilfsmaterialien (Stopfbuchsen,
Klemmen u.ä.) einzukalkulieren.

Für bauseitig gelieferte und montierte Geräte,
Motoren und Schaltschränke sind
Leitungen oder Kabel betriebsfertig anzuschließen.

Voraussetzung ist die Bereitstellung von
aussagefähigen, eindeutigen und vollständigen
Unterlagen durch die entsprechende Fachfirma.

Das Anschließen der Installationsgeräte, Leuchten und
Verteilungen, ist bei den jeweiligen Geräten einzukalkulieren.

**03.04.0010 Heizkreisverteiler**
Anschlussarbeiten im Heizkreisverteiler
bestückt mit KNX Heizungsaktoren
  1  x Einspeisung 230 V
  1  x KNX Bus
  5  x Stellantriebe im HKV

einschl. Anschlusskabel  H 03VV-F 3G 0,75mm²
zum Stellantrieb
Menge: 16,000 St

**03.04.0020 Anschlussarbeiten Brandschutztür**
Bauseitig errichtete Brandschutztür mit
Feststellanlagen
Leitungsverlegung und anschließen sämtlicher Bauteile,
einschl. Bedien- und Steuerungseinrichtungen,

230 V Anschluss und Steuerleitungen für:
Zentrale mit Sturzmelder
1 Sturzmelder
1 Öffnungstaster
2 Haftmagneten

Funktionsproben durchführen.
Menge: 6,000 St

**03.04.0030 Anschlussarbeiten RWA**
Bauseitig errichtete RW- Anlagen (Dachfenster)
Leitungsverlegung und anschließen sämtlicher Bauteile,
einschl. Bedien- und Steuerungseinrichtungen,

230 V Anschluss Zentrale
1 Rauchmelder
2 Auslöseeinrichtungen (RWA- Taster)
1 Motor

Funktionsproben durchführen.
Menge: 1,000 St

**03.04.0040 Anschlussarbeiten Verschattung**
Anschlussarbeiten Verschattung
KNX Jalousieaktor 1-fach
  1  x Einspeisung 230 V
  1  x KNX Bus
  1  x Motor Verschattung

einschl. Abzweigdose, Feuchtraum IP54, 85x85x40mm
Anschlusskabel am Motor ist vorhanden
Menge: 86,000 St

**03.04.0050 Anschliessen 5x6**
Anschliessen von Kabeln oder Leitungen
an beigestellten Betriebsmitteln,
Querschnitt bis 5 x 6 qmm.
Durchlauferhitzer, Küchengeräte
Menge: 30,000 St

**03.04.0060 Anschliessen 5x2,5**
Anschliessen von Kabeln oder Leitungen
an beigestellten Betriebsmitteln,
Querschnitt bis 5 x 2,5 mm2.
Stellantriebe Heizung, Pumpen, Lüfter
Steuerzentralen, Klimageräte, Hygienespülung
Menge: 75,000 St

**03.04.0070 Anschliessen I-Y(St)Y 2x2x0,8**
Anschliessen von Kabeln oder Leitungen
I-Y(St)Y 2x2x0,8
Stellantriebe Heizung, Fühler, Thermostate,
Installationsbus Lüftungsgeräte
Menge: 40,000 St

**03.04.0080 Geräteanschlußdose uP**
Geräteanschlussdose in Trockenbauwänden,
mit Gerätedose, Zentralplatte
und anteiligem Abdeckrahmen,
in Standardausführung des Herstellers,
mit 5 Klemmen bis 6 qmm
Menge: 20,000 St

**03.04.0090 Geräteanschlußdose aP**
Geräteanschlussdose auf Putz
in Standardausführung des Herstellers,
mit 5 Klemmen bis 6 qmm
Menge: 30,000 St

**03.04.0100 Abzweigkasten**
Abzweigkasten DIN VDE 0606
80 x 80 mit Schraubdeckel, Schutzart IP 54
mit Würgstutzen und 5 Klemmen bis 4 qmm
auf Mauerwerk befestigen, einschließlich
der notwendigen Klemmarbeiten
Menge: 45,000 St

**03.04.0110 Komplettanlage für Notrufanlage**
Komplettanlage für Notrufanlage
Behinderten-WC

bestehend aus:
2 Zugtaster, einschließlich UP Dose
1 Abstelltaster komplett, einschließlich UP Dose
1 Dienstzimmereinheit mit Kontrolllampe
  und Schallgeber, einschließlich UP Dose
1 Elektronikmodul mit einteiliger
  Zimmersignalleuchte
  einschließlich Anschlussträger und UP-Dose
1 Netztrafo 25 VA
liefern, montieren und anschließen,
einschließlich Klein- und Befestigungsmaterial

Hersteller/Typ

.......................................................
vom Bieter einzutragen.
Menge: 1,000 St.

**03.04.0120 E-Ladestation witty one 1x11kW**
E-Ladestation 1x11kW 3ph+N T2 6.5m Kabel

Wallbox Ladestation mit UV-beständigem Kunststoffgehäuse (Farbe anthrazit)
zur Ladung von Elektro- oder Plug-in-Hybridfahrzeugen.
Ladebetriebsart Mode 3 nach EN 61851.
Abgesichert über Zuleitung der Ladestation.
Ladestation mit Mode 3 Ladekabel mit 6,5 m Länge 16 A (3-phasig).
Fest installierte Ladestation zur Verwendung im Innen-/Außenbereich.
Freie Nutzung oder Zugangsberechtigung via RFID-Karte möglich.
Bestehend aus Wandgehäuse, Kabeleinführung zur Spannungsversorgung,
RFID-Leser, zwei Steckplätze für erweiterungskarten, Bluetooth Schnittstelle
und LED-Anzeige.
 Jede Ladestation ist mit einem kombinierten Fehlerstrom- und Leitungsschutzschalter (RCBO) Typ A oder separat mit einem FI-Schutzschalter (RCD) Typ A
und einem Leitungsschutzschalter (MCB) abzusichern.
Die Ladestation ist eine steuerbare Last nach § 14a EnWG (Energiewirtschaftsgesetz).
Hinweis: Für den freistehenden Aufbau sind verschiedene Standfüße optional erhältlich.

Leistung pro Ladepunkte: 11 kW
Frequenz: 50 - 60 Hz
Anzahl der Phasen für Einspeisung: 3
Nennstrom: 16 A
Anzahl der Ladepunkte: 1
Notentriegelung bei Stromausfall: Ja
Anschluss-/Steckertyp: Typ 2
Höhe: 370 mm
Breite: 250 mm
Tiefe: 150 mm
IP-Klasse (Ingress Protection): IP55
Stoßfestigkeit IK: IK10
Montage auf Standfuß
Abmessungen Höhe 810 mm, Breite  180 mm, Tiefe 80 mm
Werkstoff  Stahl
Farbe Schwarz

einschl.Herstellen eines Fundamentes.

Hersteller/Typ

.......................................................
vom Bieter einzutragen.
Menge: 1,000 St

### Hauptabschnitt 04 KNX Bus

*Hinweis*
Funktionen KNX:

Beleuchtungssteuerung  Ein/Aus in 90 Räumen
Beleuchtungssteuerung  DALI  Dimmung in 10 Räumen
Beleuchtungssteuerung  im Außenbereich über Zeiffunktion

Steuerung Verschattungsanlagen in 63 Räumen

Steuerung Oberlichter 2 S tück
Steuerung Projektionsfläche

Temperatur  Einzelraumregelung 73 Räume
(Raumfühler und  Heizungsaktor mit Regler)

Überwachung Betriebszustände  25 Lüftungsgeräte

Betriebsdatenerfassung

Zentral - Aus

#### Abschnitt 04.01 Elektrotechnik/Beleuchtung/Heizung

**04.01.0010 Spannungsversorgung mit Diagnosefunktion 640 mA [KNX]**
Spannungsversorgung mit Diagnosefunktion 640 mA [KNX]
Erzeugt und überwacht die KNX-Systemspannung. Mit
integrierter Drossel und galvanischer Trennung von
Busspannung und Versorgungsspannung.

- zusätzlicher Unverdrosselter 30 V DC Spannungsausgang
zur Speisung einer weiteren Linie (mit separater
Drossel)
- Spannungsausgang kurzschlussfest und überlastsicher.
- LEDs am Gerät zur Anzeige der Busstromaufnahme und
des Status der Linie bzw. des Gerätes:
- Busspannung UN
- Busstrom I
- Busstrom I > Nennstrom
- Überlast I > Imax
- Taster am Gerät zum Auslösen eines Bus-Reset

- Bereitstellung von Diagnoseinformationen über
KNX-Gruppenkommunikation
- Integrierter KNX-Busankoppler
- Gerätediagnose über eine kostenlose PC-Software

Diagnosefunktionen über KNX-Gruppenkommunikation:
- Busspannung UN
- Busstrom I1
- Strom Spannungsausgang I2
- Gesamtstrom I (= I1 + I2)
- Gesamtstrom I > Nennstrom IN
- Überlast I > Imax
- Bus-Reset auslösen

- Versorgungsspannung Us: 85...265 V AC, 50/60 Hz
- KNX-Spannungsausgang: 1 Linie mit integr. Drossel
- Zusätzlicher Spannungsausgang unverdrosselt
- Nennspannung Un: 30 V DC +1/-2 V, SELV
- Nennstrom In: 640 mA in Summe für
für beide Spannungsausgänge

- Anschluss:
- KNX schraubenlose Busanschlussklemme
- Versorgung Schraubklemmen
- Gehäusematerial:
- Kunststoff, halogenfrei,
- Entflammbarkeit V-0 gem. UL94

Schutzart: IP 20, EN 60 529
Montage: auf Tragschiene 35 mm, EN 60 715
Einbaulage: beliebig
Breite: 4 TE (72mm)

Liefern montieren inkl. Zubehör:
Inbetriebnahme:

Baureihe: KNX Power Supplies
Unterstützte Bussysteme: KNX (TP)
Anzahl Ausgänge: 2
Montageart: DIN-Schiene
Schutzart: IP20
Breite in Teilungseinheiten: 4.0

Hersteller/Typ

.......................................................
vom Bieter einzutragen.

Liefern und betriebsbereit montieren
Menge: 2,000 St

**04.01.0020 ABB CP-D 24/1.3 Netzteil**
Modulares Netzteile in MDRC-Bauweise

Technische Daten:
Leistungsaufnahme: 38.16 VA
Einbaubreite: 53 mm
Spannungsart der Versorgungsspannung: AC/DC
Leistungsabgabe: 30 W
Ausgangsspannung geregelt: ja
Ausführung des elektrischen Anschlusses: Schraubanschluss
Tragschienenmontage möglich: ja
Stabilisiert: ja
Schutzart (IP): IP20
1. Ausgangsspannung: 24 V
Bemessungsversorgungsspannung bei AC 50 Hz: 264 - 90 V
Bemessungsversorgungsspannung bei AC 60 Hz: 264 - 90 V
Bemessungsversorgungsspannung bei DC: 120 - 375 V
Kurzschlussfest: ja
Max. Ausgangsstrom 1: 1.3 A
Nennwert Ausgangsspannung 1: 24 V
Nennwert Ausgangsstrom 1: 1.3 A
SIL nach IEC 61508: ohne
Schutzart (NEMA): 1

Hersteller/Typ

.......................................................
vom Bieter einzutragen.
Menge: 2,000 St

**04.01.0030 IP-Schnittstelle Secure [KNX]**
IP-Schnittstelle Secure, REG
Verbindet den KNX-Bus mit dem Ethernet-Netzwerk und verschlüsselt die Kommunikation. Das Gerät verwendet das KNXnet / IP Secure-Protokoll für die Kommunikation (Tunneling). KNX-Geräte können über das LAN mit der ETS programmiert werden. Für diesen und weitere Clients stehen 5 Secure Tunneling Server zur Verfügung. Die IP-Adresse kann fest sein oder von einem DHCP-Server empfangen werden. Stromversorgung über 12 ... 30 V DC oder PoE (IEEE 802.3af Klasse 1).

Baureihe: IP Routers and Interfaces
Unterstützte Bussysteme: KNX (TP), KNX (IP)
Spannungsbereich: PoE
Hilfsspannung AC/DC: 12 ... 30 V DC
Montageart: DIN-Schiene
Schutzart: IP20
Breite in Teilungseinheiten: 2.0

Hersteller/Typ

.......................................................
vom Bieter einzutragen.

Liefern und betriebsbereit montieren
Menge: 2,000 St

**04.01.0040 Modbus RTU-KNX TP Gateway**
Modbus RTU-KNX TP Gateway
Das Modbus-KNX-Gateway integriert
Modbus-RTU-Servergeräte mit KNX-Installationen auf Feldebene.
Die Geräte unterstützen Standard-KNX-Datenpunkte (DPT)
und bis zu 100 Modbus-Signale.
Das Gerät wird mit der ETS in Betrieb genommen.

Unterstützte Bussysteme: Modbus KNX (TP)
Produktreihe: KNX
Software updatebar: Ja
Integrierter Webserver: Nein
Manuelle Bedienung: Nein
Elektrische Daten Verlustleistung: 3 W
Breite in Teilungseinheiten: 2.0

Hersteller/Typ

.......................................................
vom Bieter einzutragen.
Menge: 1,000 St

**04.01.0050 Überspannungsschutzklemme KNX 2-polig [KNX]**
Überspannungsschutzklemme KNX 2-polig [KNX]
Als Überspannungsfeinschutz von KNX-Komponenten

Baureihe: Overvoltage protection terminal, KNX
Unterstützte Bussysteme: KNX (TP)

Hersteller/Typ

.......................................................
vom Bieter einzutragen.
Menge: 2,000 St

**04.01.0060 Schaltaktor, 12fach, 16 A, REG [KNX]**
*** Bezugsbeschreibung
KNX Schaltaktor 12-fach, 8TE REG, 16 A, 230 V AC, C-Last, Standard, 140 µF
Standardausführung mit bistabilen Relais Strom max. 16 A, kapazitive Last max. 140 µF

· Platzsparend durch optimalen Formfaktor
· Umfangreiche Applikation
· Handbedienung sperrbar und LED Anzeige je Kanal
· Schließer- und Öffnerbetrieb
· Status Rückmeldung für alle Kanäle (auch bei manueller Betätigung)
· Zeitfunktionen (Ein-/Ausschaltverzögerung, Treppenlichtfunktion)
· Erweiterte Logik und Szenenfunktion je Kanal
· Erweiterte Statusfunktionen (invertiert, zyklisch, bei Sperre)
· Schwellwertschalter (1 Byte/2 Byte/2 Byte float)
· Betriebsstundenzähler
· Priorität/Zwangsführung mit automatischer Rückfallzeit
· 4 mm² Anschlussklemmen. Alle L-Anschlüsse getrennt
· Versorgungsspannung über KNX-Bus
· Schneller Download der Applikation (long frame support ab ETS 5)
· 3 Jahre Produktgarantie
Hersteller/Typ

.......................................................
vom Bieter einzutragen.

liefern, montieren und betriebsfertig anschließen.
Menge: 8,000 St

**04.01.0070 Schaltaktor, 8fach, 16 A, REG [KNX]**
*** wie Position 04.01.0060
Schaltaktor, 16 A, REG
Ausgänge 8 potenzialfreie Kontakte
Menge: 4,000 St

**04.01.0080 Schaltaktor, 4fach, 16 A, REG [KNX]**
*** wie Position 04.01.0060
Schaltaktor, 16 A, REG
Ausgänge 4 potenzialfreie Kontakte
Menge: 8,000 St

**04.01.0090 DALI Control Pro64 Gateway,**
DALI Control Pro64 Gateway, 4TE REG, KNX, MDT, Secure
Das DALI-Gateway ist Multi-Master DALI-2 zertifiziert. Farbeinstellung durch HSV Ansteuerung. 1 DALI-Ausgang

· Einzelansteuerung von bis zu 64 EVGs / 16 DALI-Gruppen
· KNX Data Secure
· Unterstützt DALI und DALI-2 Standard
· Inbetriebnahme von bis zu 8 DALI-2 Bewegungsmeldern oder Lichtsensoren
· Innovative HSV Farbsteuerung, RGB, RGBW und XY Farbe nach DALI DT8 Standard in 64 Einzelkanälen / 16 Gruppen
· 3 Jahre Produktgarantie
· Tunable White Farbtemperatursteuerung in 64 Einzelkanälen / 16 Gruppen
· Unterstützung verschiedenster DALI DT6/DT8 EVGs
· Unterstützung von DT1 Einzelbatterie-Notleuchten mit Farbsteuerung
· Integriertes Farbsteuermodul zur zeitabhängigen Steuerung der Lichtfarbe
· Aktive Statusabfrage einzelner EVGs bei externer Übersteuerung
· Unterstützt EVGs vom Device-Typ 51, um Energie- oder Leistungswerte direkt zur Verfügung zu stellen
· Integrierte DALI-Konstantlichtregelung für bis zu 3 Lichtgruppen
· Handbedienung für alle 16 Gruppen
· 16 Szenen mit individuellen Dimmzeiten
· Energiesparfunktion, 16 flexible Standby-Gruppen zur Abschaltung beliebiger Einzelkanäle / Gruppen von EVGs (über zusätzlichen KNX Schaltaktor)
· Einfache Gruppenzuordnung direkt am Display
· DALI Inbetriebnahme über Webbrowser oder am Gerät möglich
· Erkennung von fehlerhaften Lampen und EVGs, EVG Schnellaustausch
· Kostenfreie DCA App zur Inbetriebnahme und Konfiguration des DALI Bussystems, Inbetriebnahme ab ETS 5

Hersteller/Typ

.......................................................
vom Bieter einzutragen.

liefern, montieren und betriebsfertig anschließen.
Menge: 6,000 St

**04.01.0100 KNX Jalousieaktor 1-fach, UP, 6 A, 230 V AC, mit 4 Binäreingängen**
KNX Jalousieaktor 1-fach, UP, 6 A, 230 V AC, mit 4 Binäreingängen
Für 230 V AC Motoren bis 300 W. Mit 4 Binäreingängen und Sonnenstandsberechnung

· Funktion Jalousie/Rollladen:
· Praxisnahe Lüftungsfunktion (Fenster geöffnet/gekippt)
· Automatische Beschattung/Lamellennachführung mit Sonnenstandsberechnung
· Lauf-, Pausen- und Schrittzeit frei einstellbar
· Separat einstellbare Verfahrzeiten für Auf/Ab
· Tastbetrieb zur genauen Positionierung
· Erweiterte 1 Bit Automatikpositionen und Szenenfunktionen
· 1 Byte absolute Positionierung für Höhe und Lamelle
· Alarm-, Zentral- und Sperrfunktionen
· Einstellbares Verhalten bei Busspannungsausfall/-wiederkehr
· Funktion Binäreingänge:
· Zum Anschluss von Tastern, Schaltern, Fensterkontakten
· Integrierte Auswertung der Fensterkontakte
· Binäreingänge sind intern, oder über Objekte im KNX-Bus verwendbar
· Rollladen- und Jalousiefunktion für Ein- und Zweitaster Betrieb
· Binäreingänge als Tasterschnittstelle/Tasterinterface nutzbar
· Abmessungen (H x B x T): 41 x 41 x 22 mm
· 3 Jahre Produktgarantie

Hersteller/Typ

.......................................................
vom Bieter einzutragen.

liefern, montieren und betriebsfertig anschließen.
Menge: 86,000 St

**04.01.0110 KNX Heizungsaktor 8-fach**
*** Bezugsbeschreibung
KNX Heizungsaktor 8-fach, 4TE REG, 24-230 V AC
Heizungsaktor zur Steuerung von elektrothermischen Stellantrieben,
mit LED Anzeige je Kanal

· Neue Generation mit Funktionserweiterung
· Jeder Kanal kann bis zu 4 Stellantriebe (230 V AC) steuern
· Freie Zuordnung der Ausgänge zum Regler-Kanal
· Ansteuerung mit 1 Bit (Schalten/PWM) / 1 Byte (stetig) Stellgrößen oder direkte Ansteuerung mit Temperaturwert über KNX-Bus
· Integrierter PI Temperaturregler (Heizen und Kühlen)
· Komfort-, Nacht-, Frostschutzbetrieb. Sommer-/Winterbetrieb
· Sollwertverstellung mit 1 Bit +/-, 1 Byte oder 2 Byte Absolutobjekt
· Unabhängige Sollwertvorgabe für Komfort, Standby und Nacht
· Speicherung der Sollwerte bei Busspannungsausfall
· Notbetrieb bei Ausfall der Stellgröße
· Überlastschutz mit Störmeldeobjekt (230 V AC)
· Störmeldung via Objekt bei Ausfall der 230 V Versorgungsspannung
· Objekte für Heizungsanforderung sowie Festsitzschutz
· Umfangreiche Szenenfunktionen
· Kompatibel zu vielen Visualisierungen
· Mindestvorlauftemperatur
· Klartextdiagnose je Kanal mit 14 Byte Objekt
· Schneller Download der Applikation (long frame support ab ETS 5)
· 3 Jahre Produktgarantie

Hersteller/Typ

.......................................................
vom Bieter einzutragen.

liefern, montieren und betriebsfertig anschließen.
Menge: 2,000 St

**04.01.0120 KNX Heizungsaktor 6-fach**
*** wie Position 04.01.0110
KNX Heizungsaktor 6-fach, 3TE REG, 24-230 V AC
Menge: 5,000 St

**04.01.0130 KNX Heizungsaktor 4-fach**
*** wie Position 04.01.0110
KNX Heizungsaktor 4-fach, 3TE REG, 24-230 V AC
Menge: 10,000 St

**04.01.0140 KNX Binäreingang 8-fach**
KNX Binäreingang 8-fach, 4TE REG, Ausführung potentialfrei
Ausführung zum Anschluss potentialfreier Kontakte. LED Anzeige für jeden Kanal, Leitungslänge max. 100 m

· Zum Anschluss von Tastern, Schaltern, Fensterkontakten
· Mehrfach-Tippfunktion sendet bis zu 4 Werte auf gleiche oder verschiedene Objekte
· Innovative Gruppensteuerung mit langem/extra langem Tastendruck
· 4 integrierte Logikmodule, z. B. zur Auswertung der Eingänge (Fenster geschlossen oder zweites Objekt senden)
· Schließer- und Öffnerbetrieb, Kontaktzustand senden
· Dimmer- und Jalousiefunktion für Ein- und Zweitaster Betrieb
· Werte senden, Zwangsführung
· Szenen und Sperrobjekte für jeden Kanal
· Kurzer/Langer Tastendruck mit 2 Objekten
· Impuls- und Schaltzähler mit umfangreichen Zählerfunktionen (geeignet für 30ms S0 Impulse, z.B Eltako DSZ)
· Zyklisches Senden, Senden nach Reset
· Intern erzeugte 12 V Kontaktspannung
· 3 Jahre Produktgarantie

Hersteller/Typ

.......................................................
vom Bieter einzutragen.

liefern, montieren und betriebsfertig anschließen.
Menge: 3,000 St

**04.01.0150 Wetterzentrale, REG [KNX]**
*** Bezugsbeschreibung
KNX Wetterstation Home
Ausführung zur Außenmontage an Wand oder Mast
· 3 Sonnenschutzkanäle für Jalousie-/Rollladensteuerung
· Sonnenschutz für bis zu 3 Fassaden
· Bietet umfangreiche Funktionen zur Steuerung von Fassaden
  (2 Schaltschwellen, Teach-in Funktion)
· Zentrale Rollladensteuerung, Auf/Ab über Dämmerungswert (mit Zeitverzögerung)
· Helligkeitswerte für Ost, Süd, West und Dämmerung
· Bereitstellung eines Tag/Nacht-Objektes
· Windgeschwindigkeit, Windalarm
· Temperaturmessung
· Geeignet zur Fassadensteuerung an Wohngebäuden
· Wand- oder Mastmontage
· 5 m Busanschlußkabel
· Keine zusätzliche Spannungsversorgung erforderlich
· Integrierter Busankoppler
· 3 Jahre Produktgarantie
Hersteller/Typ

.......................................................
vom Bieter einzutragen.

liefern, montieren und betriebsfertig anschließen.
Menge: 1,000 St

**04.01.0160 KNX Regensensor**
*** wie Position 04.01.0150
KNX Regensensor
Außenmontage in Aufputzgehäuse, inklusive Montagewinkel
Automatische Heizung zum Trocknen der Sensorfläche
· Heizbetrieb über externe 24 V DC Spannungversorgung oder unverdrosselten Ausgang
  der Buspannungsversorgung
· Stromaufnahme der Heizung beträgt weniger als 100 mA
· 5 m Busanschlußkabel
· Rostfreier Montagewinkel im Lieferumfang enthalten
· Abmessungen (H x B x T): 67 x 67 x 29 mm
· Integrierter Busankoppler
· 3 Jahre Produktgarantie

Hersteller: MDT technologies GmbH
Artikelnummer: SCN-RS1R.01

liefern, montieren und betriebsfertig anschließen.
Menge: 1,000 St

**04.01.0170 Montagemast für Wettestation und Sensor.**
*** wie Position 04.01.0150
Montagemast  für  Wettestation und Sensor.
Befestigung  an Stahlkonstruktion mit Schellen
Länge 1 m, einschl. Montagezubehör.
Menge: 1,000 St

**04.01.0180 Stromwandler für Messgeräte zur Kabeldurchführung bis Ø21 mm**
*** Bezugsbeschreibung
Stromwandler für Messgeräte - Ipn 100 A
Stromwandler mit einem Wandlerverhältnis von Ipn/5 A für Messgeräte

Primärstrom Ipn: 100 A
Sekundärstrom Isn: 5 A
Bemessungsbetriebsspannung Ue: max. 720 V
Leistung:
- 2 VA / Genauigkeitsklasse 0,5
- 2,5 VA / Genauigkeitsklasse 1
- 3,5 VA / Genauigkeitsklasse 3
Frequenz: 50..60 Hz
Sicherheitsfaktor: FS = 5
Durchmesser für isoliertes Kabel: 21 mm
Schutzart: IP 20
Betriebstemperatur: -25 °C..+60 °C
relative Luftfeuchtigkeit: > 95 % (klimafeste Ausführung)
Normenkonformität: IEC 60044-1, VDE 0414

Hersteller/Typ

.......................................................
vom Bieter einzutragen.
Menge: 3,000 St

**04.01.0190 Universal-Messgerät 96x96 3phasig +N 5A,**
*** wie Position 04.01.0180
Universal-Messgerät METSEPM5560 für Wandlermessung
in Nieder- und Mittelspannungsanwendungen

Universalmessung für dreiphasige Wandlermessung von Dreileiter- oder Vierleiter-Drehstromnetzen über Stromwandler (sekundär 1 A bzw. 5 A) und Direktmessung bis 690V AC bzw. Mittelspannungsanwendungen über Spannungswandler für Fronteinbau (96 mm x 96 mm).

Anzeige:
Vollgraphische und hinterleuchtete LCD-Anzeige (67 x 62 mm / 128 x 128 Pixel, 6 Zeilen für 4 Messwerte, Balkendiagramme) zur gleichzeitigen Klartextdarstellung von Menüführung, Menümaske, Messwerten mit Bezeichnung und Einheit. Darstellung mehrsprachig: Deutsch, Englisch, Französisch, Spanisch, Italienisch, Portugiesisch, Chinesisch, Russisch

Datentransfer über Display per dynamisch generierten QR-Codes zu Smartphones und Internetportal zur Dokumentation und Daten- und Fehleranalyse. Unterstützte Datensätze als QR-Code:
- Info: Gerätekonfiguration
- Energie: Wirk- und Blindenergie (Import und Export) sowie Scheinenergie
- Mittelwert: größter 15min-Leistungsmittelwert mit Zeitstempel P [W], Q [var], S [VA]
  sowie Zeitstempel der letzten Rücksetzung
- Echteffektivwerte: Messgrößen I [A], U [V], P [W], Q [var], S [VA]
- Netzqualität: Messgrößen THD, Unsymmetrie, Leistungsfaktor, Strom N-Leiter
- Alarme: Alarmliste
- Logs: historische Lastprofilaufzeichnung

Nennspannung: 400/690 VAC ±10%
Messung: Wirkenergie mit/ohne Reset
Energie: Ges.,8Tarife, 3Phasen, 4-Quadr.
Strom, Spannung, Leistung PQS, cos phi
THD I/U/D, detail. bis 63. Oberschwingung
52 Alarme, Datalogging, Impulszähler
Zeigerdiagramm Phasen (Strom, Spannung)
4. Stromeingang zur N-Leiter Messung
Anzeige: LCD, 67x62mm/128x128 Pixel
Genauigkeit: Klasse 0,2S
Versorgung: 100..480 VAC ±10%, <16VA
Ein-/Ausgänge: 4/2
BxHxT: 96x96x77mm
Montage: Frontmontage
Betriebstemperatur: -25/+70°C
Schutzart: Front IP 52, Gehäuse IP 20
Protokoll: Modbus TCP (Ethernet)
Modbus RTU (RS485)

Hersteller/Typ

.......................................................
vom Bieter einzutragen.
Menge: 1,000 St

**04.01.0200 Energiezähler Acti9 PowerTag Flex 3P+N**
*** wie Position 04.01.0180
Kompakter Energiezähler PowerTag Flex zur dreiphasigen Direktmessung bis 63A.
Messtechnik für Endstromkreise zur Energiemessung,
Vermeidung unsymmetrischer Lastzustände oder zur Überwachung
von Spannungsausfällen mit Alarmfunktionen.
Funktionen:
- Wirkenergie Ea (Klasse 1), Gesamt- und Teilwirkenergie (kWh) 1 Quadrant
- Echtzeitmesswerte:
- einfache und verkettete Spannungen U, V (Phase-Neutral und Phase-Phase) (V),
- Strom I je Phase (A),
- Wirkleistung P, gesamt und je Phase (W),
- Leistungsfaktor LF.
- Alarme bei Spannungsausfall:
- Alarm "Spannungsausfall" und einen Strom-je-Phase-Wert, bevor sich der Energiezähler
  ausschaltet;

Technische Daten:

Hauptkenndaten
Bemessungsspannung:
- Phase-Neutralleiter 230 V AC +/- 20 %
- Phase-Phase 400 V AC +/- 20 %
Frequenz: 50/60 Hz
Maximaler Betriebsstrom: Imax 63 A
Grundstrom: Ib 10 A
Sättigungsstrom: 130 A
Maximalverbrauch: 3P+N <= 2 VA
Einschaltstrom: Ist 40 mA
Überspannungskategorie: Gemäß IEC 61010-1 Kat. III
Messkategorie: Gemäß IEC 61010-2-30 Kat. III
Verschmutzungsgrad: 3
Betriebshöhe: <= 2000 m
Schutzart:
- Nur Gerat IP20
- IK 05
Kommunikation über Funkfrequenz:
ISM-Band 2,4 GHz: 2,4 GHz bis 2,4835 GHz
Kanäle: Gemäß IEEE 802.15.4 11 bis 26
Äquivalente isotrope Strahlungsleistung: (EIRP) 0 dBm
Maximale Übertragungszeit: < 5 ms
Kanalbelegung: Senden von Nachrichten alle 5 Sekunden

Hersteller/Typ

.......................................................
vom Bieter einzutragen.
Menge: 1,000 St

*Hinweis: Hinweis...*
Allgemeine Hinweise Installationsgeräte:

Die nachfolgend aufgeführten Installationseinheiten
müssen - soweit nicht anders gefordert - folgende
Qualitätsansprüche erfüllen:

Alle UP-Einsätze müssen mit Steckklemmen und
bruchsicherem Sockel ausgerüstet sein.
Der Berührungsschutz nach DIN VDE 0620/05.92 muss auch
ohne Abdeckung gewährleistet sein. Somit können
UP-Einheiten und SELV-Einheiten in
Mehrfachkombinationen installiert werden.
UP-Einheiten müssen eine isolierte Aufnahme der
Montagekrallen aufweisen. Eine leitende Verbindung
zwischen Kralle und Tragring ist nicht zulässig, auch
wenn keine Krallenmontage erfolgt.

Bei der Kalkulation ist die Montage der
Installationsdosen zu berücksichtigen.

Schalterprogramm
Geradlinig, schnörkellos, kompromisslos reduziert,
zeitgemäße architektonische Konzeption
Die Rahmen zeichnen sich durch das quadratische Design aus.
Farben studioweiß

Designlinie: linear, Plattform 63
Designlinie Variante: future
Ausführung der Oberfläche: glänzend unbehandelt
Werkstoff: Thermoplastischer Kunststoff
Beschriftungsfeld: ohne Beschriftungsfeld
RAL Nummer: ähnlich RAL 9016
Farbe: studioweiß

Hersteller/Typ

.......................................................
vom Bieter einzutragen.

**04.01.0210 Tasterankopplung 1/2-fach**
*** Bezugsbeschreibung
Tasterankopplung 1/2-fach, mit integriertem Busankoppler [KNX]
und integriertem Temperaturfühler.

Zum Senden von Schalt-, Tast- , Wert-, Dimm- und Jalousiebefehlen an einen KNX-Aktor. Mit Mittelstellung und Update-Schnittstelle LED-Farbe für Status- oder Orientierungslicht per ETS parametrierbar

Baureihe: Push-button coupler 1/2gang
Unterstützte Bussysteme: KNX (TP)
Hilfsspannung AC/DC: 24 V AC/DC

in Mauerwerk bzw. Hohlwand,
mit Bedienelement und  anteiligem Abdeckrahmen,
in Standardausführung des Herstellers,
Schutzart IP 2X DIN VDE 0470-1,
Einsatz mit Schrauben  befestigen.
Menge: 28,000 St

**04.01.0220 Tasterankopplung, 2/4-fach**
*** wie Position 04.01.0210
Tasterankopplung, 2/4-fach
Push-button coupler 2/4gang
Menge: 54,000 St

**04.01.0230 Wippe 1-fach**
*** wie Position 04.01.0210
Wippe 1-fach, ohne Bedruckung
Als Abdeckung für Sensoreinheit
Tasterankopplung KNX oder Bedienelement flex, 1-fach.
Einschließlich anteiliegen Abdeckrahmen
Menge: 12,000 St

**04.01.0240 Wippe 1-fach Jalousie**
*** wie Position 04.01.0210
Wippe 1-fach, mit Symbol "Jalousie"
Als Abdeckung für Sensoreinheit
Tasterankopplung KNX oder Bedienelement flex, 1-fach.
Einschließlich anteiliegen Abdeckrahmen
Menge: 16,000 St
Nachtrag: 1
Nachtragsstatus: erkannt

**04.01.0250 Wippe 2-fach links/rechts,**
*** wie Position 04.01.0210
Wippe 2-fach links/rechts, ohne Bedruckung
Menge: 58,000 St

**04.01.0260 Wippe 2-fach links/rechts, mit Symbol "Jalousie"**
*** wie Position 04.01.0210
Menge: 50,000 St

**04.01.0270 KNX Präsenzmelder 360° L3 TS, Reinweiß matt**
KNX Präsenzmelder 360° L3 TS, Reinweiß matt
Ausführung zur Montage in abgehängte Decken

· 3 Sensoren mit Linse zur Präsenzerfassung
· Mit Temperatursensor zur Erfassung der Raumtemperatur
· Einstellbare Auslöse- und Präsenzempfindlichkeit für Tag, Nacht und Alarm
· Reichweite Ø 11 m, Präsenz Ø 5 m
· 3 Lichtkanäle, Sensoren einzeln auswertbar
· 1 HLK- und 1 Alarm- / Meldekanal
· Energieeinsparung durch effiziente Steuerung nach Bedarf
· Kurzzeitpräsenz zur Reduzierung der Nachlaufzeit
· Eingang für externen Taster mit Rückfallzeit
· Intelligente Umschaltfunktion für Automatik und Handbetrieb
· Sperr- und Zwangsfunktion mit Rückfallzeit
· Erweiterte Tag/Nacht Funktion mit zweitem Schaltobjekt
· Integriertes weißes LED Nachtlicht
· Orientierungslichtfunktion zum Verlassen des Raumes
· Vermeidung von Fehlmeldungen für Alarmkanal durch reduzierte Empfindlichkeit und einstellbares Beobachtungsfenster
· Lochmontage Bohrdurchmesser: 44 mm
· Einbautiefe: 41 mm
· Integrierter Busankoppler
· 3 Jahre Produktgarantie

Hersteller/Typ

.......................................................
vom Bieter einzutragen.
Menge: 47,000 St

**04.01.0280 KNX Präsenzmelder 360° L2 IP44, Reinweiß matt**
KNX Präsenzmelder 360° L2 IP44, Reinweiß matt
Ausführung zur Montage in abgehängte Decken
· 2 Sensoren mit Linse zur Präsenzerfassung
· Schutzart IP44, für Feuchträume wie beispielsweise Badezimmer geeignet
· Einstellbare Auslöse- und Präsenzempfindlichkeit für Tag, Nacht und Alarm
· Reichweite Ø 9 m, Präsenz Ø 5 m
· 2 Lichtkanäle, Sensoren einzeln auswertbar
· 1 HLK- und 1 Alarm- / Meldekanal
· Energieeinsparung durch effiziente Steuerung nach Bedarf
· Kurzzeitpräsenz zur Reduzierung der Nachlaufzeit
· Eingang für externen Taster mit Rückfallzeit
· Intelligente Umschaltfunktion für Automatik und Handbetrieb
· Sperr- und Zwangsfunktion mit Rückfallzeit
· Erweiterte Tag/Nacht Funktion mit zweitem Schaltobjekt
· Integriertes weißes LED Nachtlicht
· Orientierungslichtfunktion zum Verlassen des Raumes
· Vermeidung von Fehlmeldungen für Alarmkanal durch reduzierte Empfindlichkeit und
  einstellbares Beobachtungsfenster
· Lochmontage Bohrdurchmesser: 33 mm
· Einbautiefe: 42 mm
· Integrierter Busankoppler
· 3 Jahre Produktgarantie

Hersteller/Typ

.......................................................
vom Bieter einzutragen.

liefern, montieren und betriebsfertig anschließen.
Menge: 2,000 St

**04.01.0290 SmartTouch 10 Weiß**
*** Grundposition ZZ 005.0
SmartTouch 10 Weiß / Stahl [Busch-free@home®, KNX, Busch-Welcome® 2-Draht?]
Frei programmierbares KNX-Touch-Display als raumübergreifende Steuer-, Melde-, und Kontrolleinheit. Zu verwenden als Video-Innenstation für das Türkommunikationssystem Busch-Welcome®. Zur Darstellung und Bedienung von folgenden KNX-Standardfunktionen: - Schalten - Dimmen - Schieberegler - Jalousiesteuerung - RGBW Bedienelement - Stufenschalter - Szenenschalter - Anzeige-Element - Audio Bedienelement. Mit Szenenfunktion, Logikfunktion, Anwesenheitssimulation und Zeitprogrammen. Funktionen: - 480 KNX Bedienelemente - Audio Bedienelement - RGB Bedienelement - maximal 30 Seiten - 80 Stör- und Alarmmeldungen - 30 Logik Funktionen - 30 Zeitschaltuhren - Anwesenheitssimulation für 20 Teilnehmer - 10 Szene-Aktoren - 1 Objekt RTR Ausgestattet mit einer Hörschleife zur Einkopplung des Audiosignals in Hörgeräte. Seitendarstellung mit max. 18 Touchflächen auf einer Seite. Externe Spannungsversorgung: 20-32 VDC (SELV) oder über die Systemzentrale Busch-Welcome®.

Baureihe: Touch Panels
Unterstützte Bussysteme: free@home (TP), KNX (TP)
Bildschirmgröße: 10 in
Displaytyp: TFT Display mit Touchfunktion
Farbe: Glas weiß/edelstahl
Hilfsspannung AC/DC: 24 V DC
Montageart: Unterputzmontage, Aufputzmontage
Montagehöhe: 1.5 m
Schutzart: IP20

Hersteller/Typ

.......................................................
vom Bieter einzutragen.
Menge: 1,000 St

**04.01.0300 LED Tablet 10 Zoll**
*** Wahlposition ZZ 005.1
LED Tablet 10 Zoll
System CPU RK3288, Quad-core cortex A17,1.8G,
Arbeitsspeicher 2GB, Interner Speicher 16GB,
Touchscreen 10-Punkt-kapazitive Berührung
Anzeigetafel 10,1" LCD-IPS-Panel
Auflösung 1280x800
Aktiver Bereich 216,96 (H) x 135,6 mm (V)
Anzeigemodus Normalerweise schwarz, IPS
Kontrastverhältnis 800
Leuchtdichte 250 cd/m2
Seitenverhältnis 16:10
Netzwerk WLAN 802.11a/b/g/n 2,4/5GHz
Ethernet 100M/1000M-Ethernet
Bluetooth-Bluetooth 4.0
Schnittstellenkartensteckplatz:
SD-Karte, USB, Micro-USB,
RJ45 mit POE-RJ45 POE IEEE802.3at/af
Strombuchse Gleichstromeingang.

Einschließlich:
Passender Einbaurahmen für 10 Zoll Tablet zum Einbau in Wände, Tische, Möbel etc.
und Abdeckrahmen
Abmessungen:  300mm x218mm x25mm inkl. Flansch von 18mm
Ausschnitt:  265mm x 184mm

Komplett liefern, Installieren und Einbindung in die Visualisierung
der KNX Systems.

Hersteller/Typ

.......................................................
vom Bieter einzutragen.
Menge: 1,000 St

**04.01.0310 KNX APP-Control Server [KNX]**
KNX APP-Control Server [KNX]
Einfache KNX Visualisierung für Smartphones, Tablets und Windows Computer. MDRC-Geräte mit zugehörigen IOS- und Android-Apps. Anwendung für Windows-Computer. Einfache Steuerung durch intuitives Navigationskonzept. Darstellung der einzelnen Bedienseiten mit Listenansicht. Darstellung der einzelnen Bedienseiten mit Raumbildern mit kleinen Bedienelementen. Vollständig webbasierte Inbetriebnahme mit Assistentenfunktion. Hausautomation, Schalten, Dimmen, Jalousie, RTC-Steuerung, Szenen/Sequenzen, Sonos Bedienelement, Zeitsteuerung, Philips Hue. Unterhaltung: Sonos - KNX-Überbrückung, Multimedia-Integration über UPnP. Infotainment: Überwachung der Nutzungsdaten für bis zu 3 Jahre. Sicherheit: Videoüberwachung mit IP-Kameras, Benachrichtigung über Push-Benachrichtigungen oder E-Mail (inklusive Bild von einer IP-Kamera). Zeitprogramme und Szenen können vom Endkunden erstellt werden. Anwesenheitssimulation. . Zugriff über KNXnet/IP-Tunneling. Skript-Editor für Logikfunktionen. LUA-Skript-Editor. Höchster Grad an Kommunikationsverschlüsselung zwischen App, Gerät und Cloud. Kompatibel mit ABB i-bus® KNX Control mit Smartphones und Tablets über die ControlTouch App (Apple iOS /Google Android). Externe Spannungsversorgung: 10-36 VDC (SELV).

Hilfsspannung AC/DC: 10 ... 30 V DC
Montageart: DIN-Schiene
Schutzart: IP20
Unterstützte Bussysteme: KNX (TP)
Breite in Teilungseinheiten: 4.0

Hersteller/Typ

.......................................................
vom Bieter einzutragen.
Menge: 1,000 St

*Hinweis: Hinweis*
Nachfolgend aufgeführte Anlagen der HLS- Technik sind werksseitig mit einer KNX Schnittstelle ausgerüstet.

Die zu jedem einzelnen Gerät beschriebenen Funktionen sind in das zentralen KNX System einzulesen und weiterzuverarbeiten.

Die Funktionen sind in der Visualisierung darzustellen und zu programmieren.

Die KNX Applikationen sind bei den Herstellern der Produkte anzufordern.
Diesbezüglich sind Regiezeiten einzuplanen.

**04.01.0320 Fernwärme-HA-Station**
Fernwärme-HA-Station
- Betriebsartenumstellung (AUTO-AUS-EIN)
- Einstellung Zeitprogramme AUTO-Betrieb (Wochenuhr mit Ferienprogramm)
- Sammelstörmeldung
Menge: 1,000 psch

**04.01.0330 Lüftungsgerät Hallenlüftung**
Dezentrale Lüftungsgerät mit KNX Modul
- Betriebszustand
- Einstellung Zeitprogramme AUTO-Betrieb (Wochenuhr mit Ferienprogramm)
- Sammelstörmeldung
Menge: 25,000 St

#### Abschnitt 04.02 Visualisierung / Programmierung

*Hinweis*
Visualisierung
Bedienung/Betriebszustände /Verbrauchdaten

- web bassiert  PC/Laptopp
  Bedientableau im Multifunktionsraum
  Bedienoberfläche über IP Zugang (Zentralrechner Rathaus)

- KNX Bedienstelle
  Tastsensoren in den Räumen
  Präsensmelder in den Fluren und WC Räumen

- Betriebszustände/Verbrauchsdaten
  IP Zugang (Zentralrechner Rathaus)

**04.02.0010 Einrichtung der Module**
Werkplanung
Grundlagen der Werkplanung sind die Ausführungspläne des Planers,
die im LV beschriebenen Komponenten und die Funktionalbeschreibung.
- Topologie
- Geräte und Adressen
- Prinzipschema
- Bezeichnung
- Funktion (Sensor - Aktor)

Programmierung.
Abstimmung mit dem Nutzer sowie den Planern HLS und Elektrotechnik.
Erstellen Pflichtenbuch.

Projektierung des Installationssystems mittel Hilfe der ETS wie beschrieben.
Auswahl der Teilnehmerapplikationen und Parametrierung, sowie Erstellung und
Vergabe aller notwendigen Gruppenadressen.

Inbetriebnahme des KNX. Programmierung aller projektierten Busteilnehmer einschließlich Funktionsprüfung.
Beschriftung aller Komponenten mit der physikalischen Adresse-

Einweisung eines Systemverantwortlichen des Betreibers in das Steuerungssystem und
die Visualisierung.
Erstellen von einer den Abforderungen entsprechende Benutzeroberfläche.
Grundriss als Grundlage für die Bedienung.

Erstellung der kompletten Projektdokumentation bestehend aus:
- Prinzipschema der Anlage
- Revidiertes Raumbuch
- Unternehmerliste, Verantwortlichkeiten
- Pflichtenheft, ggf. die Kundenanforderungen
- Teilnehmerübersicht
- Ansichtszeichnung der KNX-Geräte in den Verteilungen
- Abnahmeprotokoll
- Prüfprotokolle
- Protokoll der Kundenübergabe
- Anleitungen / technische Dokumentation zu den verwendeten Komponenten
- Programmdaten auf Datenträger
- Projektdaten weiterer Hardware (z. B. Visualisierungen)
- Plugins und Software von speziellen Geräten, die ggf. nicht direkt mit der ETS
  programmiert werden können
Menge: 1,000 psch

**04.02.0020 Nach- und Umprogrammierungen**
Nach- und Umprogrammierungen innerhalb
der nächsten 8 Wochen nach Inbetriebnahme und Übergabe.
Menge: 1,000 psch

### Hauptabschnitt 05 Beleuchtung

#### Abschnitt 05.01 Allgemeine Beleuchtung

*Hinweis: leere Position*
Nachfolgende Leuchten und Leuchtensysteme wurden in Rahmen
der Entwurfsplanung mit dem Auftraggeber und Architekten abgestimmt.

Dem Angebot sind die Datenblätter der angebotenen Leuchten beizufügen.

**05.01.0010 Pendel-Lichtsystem VADER 5**
*** Bezugsbeschreibung
Pendel-Lichtsystem VADER
101W LED, Maße (LxB) 5000x30mm
bestehend aus 5 Acrylglasrohren, satiniert, á 1000mm
Oberfläche weiß
Betriebsgerät LED Konverter - extern, IP20
Betriebsart DALI
LED 3000K, 11000lm (Leuchtenlichtstrom)
CRI>80, EEC: A+
Einpunktabhängung jedes Rohres mittels
dünnem Stahlseil

Hersteller/Typ:

...........................................
vom Bieter einzutragen
Menge: 37,000 St

**05.01.0020 Pendel-Lichtsystem VADER 4**
*** wie Position 05.01.0010
Pendel-Lichtsystem VADER
81W LED, Maße (LxB) 4000x30mm
bestehend aus 4 Acrylglasrohr, satiniert, 1000mm
Menge: 1,000 St

**05.01.0030 Pendel-Lichtsystem VADER 3**
*** wie Position 05.01.0010
Pendel-Lichtsystem VADER
61W LED, Maße (LxB) 3000x30mm
bestehend aus 3 Acrylglasrohr, satiniert, 1000mm
Menge: 16,000 St

**05.01.0040 Pendel-Lichtsystem VADER 2**
*** wie Position 05.01.0010
Pendel-Lichtsystem VADER
41W LED, Maße (LxB) 2000x30mm
bestehend aus 2 Acrylglasrohr, satiniert, 1000mm
Menge: 4,000 St

**05.01.0050 Pendel-Lichtsystem VADER 1**
*** wie Position 05.01.0010
Pendel-Lichtsystem VADER
21W LED, Maße (LxB) 1000x30mm
bestehend aus 1 Acrylglasrohr, satiniert, 1000mm
Menge: 7,000 St

**05.01.0060 CONTURA 600**
*** Bezugsbeschreibung
CONTURA
Anbauleuchte für Decken- und Wandmontage.
Leuchtenkörper aus stranggepresstem Aluminiumprofil,
weiß pulverbeschichtet. Haube aus satiniertem PMMA für eine besonders
homogene Ausleuchtung.
Lichtstrom: 2100lm,
Leistungsaufnahme: 19W,
Lichtfarbe: 3000K,
Leuchtmittel: LED - CRI > 80,
Betriebsart: ON/OFF, Schutzklasse: l, Schutzart: IP44,
Länge: 600mm, Breite: 50mm, Höhe: 70mm

Hersteller/Typ:

...........................................
vom Bieter einzutragen
Menge: 67,000 St

**05.01.0070 CONTURA 350**
*** wie Position 05.01.0060
Anbauleuchte für Decken- und Wandmontage.
Länge: 350mm, Breite: 50mm, Höhe: 70mm
Menge: 56,000 St
Nachtrag: 1
Nachtragsstatus: erkannt

**05.01.0080 Einzel Aufbauleuchte Hadler**
Schmale und flache Leuchte für SLS LED-Leuchtmittel.
Steckfassung zum Einrasten der Leuchtmittel mit minimalem Handlingsraum.
Scharfkantiges Profil 24x26 mm (BxH) Aluminium eloxiert
über die gesamte Länge des Leuchtmittels.
Lebensdauer 100.000h bei 40°C Umgebungstemperatur.
Belastbarkeit der Durchverdrahtung 8A.
ENEC approbiert, F- Zeichen. MM- Zeichen.
Dimmbar DALI.
einschl. SLS LED-Leuchtmittel in Lichtfarbe 3.000 K.
Gehäusefarbe weiß:
Länge [mm] 1188

Hersteller/Typ:

...........................................
vom Bieter einzutragen
Menge: 50,000 St

**05.01.0090 BEGA Deckeneinbau-Tiefstrahler 51252**
Deckeneinbau-Tiefstrahler  für den Innenbereich.
Optisches System 0-30° schwenkbar und um ±180° stufenlos drehbar.
Streuende Lichtstärkeverteilung.
Hybrid Optics® : Hocheffiziente und verlustarme Lichtverteilung durch Reflektor
und optischer Linse.
LED, 28,5 W Leuchten-Anschlussleistung,
Leuchten-Lichtstrom 2616 lm,
Halbstreuwinkel 18°, Farbtemperatur 3000 K.
Mit externem LED-Netzteil, DALI-steuerbar, 220-240 V, 0/50-60 Hz
Schutzklasse II.
Leuchtengehäuse aus Aluminiumguss, Aluminium und Edelstahl.
Abschlussring Farbe samtweiß. Sicherheitsglas klar.
Reflektoroberfläche Reinstaluminium. Optische Silikonlinse.
Anschlussleitung mit Zugentlastung und Steckverbindersystem für Netzteil,
Für Einbau in Zwischendecken mit einer Materialstärke von 5-70 mm.
Leuchte für den Einbau in eine Einbauöffnung mit den Abmessungen Ø 202 x 140 mm.

Hersteller/Typ:

...........................................
vom Bieter einzutragen
Menge: 6,000 St

**05.01.0100 hokal-HLEG/1200-1 LED 2400 840**
Einbauleuchte; Stahlblechgehäuse geeignet für
ausgeschnittene Decken und Paneeldecken;
vorbereitet zum Befestigen von Stirnseiten oder zur Montage im Lichtband;
weiß beschichtet, ähnlich RAL 9016; Gehäusefarbe verkehrsweiß RAL 9016. Lichtverteilung direkt strahlend mittels Diffusor satiniert aus Polycarbonatprofil, Entblendung durch diffus strahlendes, satiniertes PC-Profil;
Die Lichtquelle und der Treiber sind entsprechend der Ökodesign-Anforderung EU 2019/2020 entnehmbar und kann im Werk getauscht werden.
Treiber integriert. Elektrischer Anschluss über 3-polige Anschlussklemme
in Steckkontakt-Technik.
Einschl. Stirnseiten und Universalbefestigungsbügel UBD für ausgeschnittene Decken.
Abmessungen (LxBxH): 1176mm x 84mm x 76mm
Deckenausschnitt (LxB/D): L(+L+L..)+10mm x 74mm
Ausstrahlungswinkel: 105°(C0)/110° (C90)
Bestückung: LED, Farbwiedergabe/Lichtfarbe CRI = 80 / 4000K
Farborttoleranz: 3SDCM
LED-Lebensdauer: 50000h L80/B10 (Tq 25°C)
Bemessungslichtstrom: 2451lm
Leuchten Lichtausbeute: 106lm/W
Betriebsgerät: Elektronischer Treiber (1 Stück)
Systemleistung: 23W
Energieeffizienzklasse/Lichtquelle: C
Netzspannung: 230V
Netzfrequenz: 50Hz

Hersteller/Typ:

...........................................
vom Bieter einzutragen
Menge: 43,000 St

**05.01.0110 Serie: LESS IS MORE 50**
Lineare Pendelleuchte für ästhetisch anspruchsvolle Beleuchtung.
Gehäuse Aluminium-Strangpressprofil pulverbeschichtet.
Endkappen Aluminium pulverbeschichtet.
Baldachin Aluminium pulverbeschichtet.
Diffusor aus vergilbungsfreiem Kunststoff (PMMA) opal.
Lichtaustritt direkt 65%, indirekt 35%.
Geeignet für Pendel. 2-Punkt Stahlseilabhängung frei positionierbar
und stufenlos höhenverstellbar
Austauschbare und herausnehmbare LED-Einheit mit integriertem Betriebsgerät.
Farbe: verkehrsweiß, matt (RAL 9016)
Länge: 1687 mm, Breite: 57 mm, Höhe: 75 mm
Pendellänge: 2000 mm
Lichtquelle: LED, ohne Sockel
Farbtemperatur: 3000K
Lichtquelle 2: LED
Bemessungsleistung: 59 W
Bemessungsleuchtenlichtstrom: 6900 lm
Systemeffizienz: 117 lm/W
Lichtaustritt: direkt/indirekt
Lichtverteilung: symmetrisch
Betriebsgerät: Konstantstrom-Versorgung
Betriebsgerät 2: Konstantstrom-Versorgung
Spannung: 220 - 240 V / 50 - 60 Hz
Schutzklasse: I
Schutzart: IP 20

Hersteller/Typ:

...........................................
vom Bieter einzutragen
Menge: 7,000 St

**05.01.0120 Serie: LEVIDO round**
Dekoratives rundes Einbau-Downlight in zierlich kleinen Abmessungen.
Blende Aluminium-Druckguss pulverbeschichtet.
Kühlkörper Aluminium-Druckguss.
Reflektor Aluminium hochglanzeloxiert. Mit Schutzscheibe.
Lichtverteilung breitstrahlend. Ausstrahlwinkel 52°.
MultiLumen: Leuchtenlichtstrom ist in 2 Stufen einstellbar.
Geeignet für Deckeneinbau. Deckenbefestigung mit Federsystem.
Inklusive Betriebsgerät extern über Steckverbindung, Verbindungsleitung 250 mm.
mit Durchgangsverdrahtung  und opaler Kunststoffscheibe (PMMA)
Farbe: verkehrsweiß, matt (RAL 9016)
Durchmesser: 91 mm, Höhe: 2 mm
Einbaudurchmesser: 78 mm, Deckenstärke: 1-20 mm
Einbauhöhe: 95 mm
Lichtquelle: LED, ohne Sockel
Farbtemperatur: 2700K
Bemessungsleistung: 7.5 W
Bemessungsleuchtenlichtstrom: 650 lm
Ausstrahlwinkel Down: 52°
Systemeffizienz: 87 lm/W
Bemessungsleistung 2: 12 W
Bemessungsleuchtenlichtstrom 2: 1000 lm
Lichtaustritt: direkt, Lichtverteilung: symmetrisch
Betriebsgerät: Konverter dim.Ph.an-/abschnitt
Spannung: 220 - 240 V / 50 Hz, 60 Hz
Schutzklasse: II
Schutzart: IP 44

Hersteller/Typ:

...........................................
vom Bieter einzutragen
Menge: 12,000 St

**05.01.0130 ilia-ILG/1500 LED**
*** Bezugsbeschreibung
Lichtleiste; Gehäuse aus profiliertem Stahlblech,
verwindungssteif, längsseitig talliert,
Gehäusefarbe verkehrsweiß RAL 9016.
Lichtverteilung direkt diffus-strahlend mittels Diffusor opal, freistrahlend.
Abmessungen (LxBxH): 1420mm x 56mm x 66mm
Bestückung: LED, 3000K
LED-Lebensdauer: 50000h L80/B10 (Tq 25°C)
Bemessungslichtstrom: 5169lm
Leuchten Lichtausbeute: 111lm/W
Betriebsgerät: Elektronischer Treiber (1 Stück)
Systemleistung: 47W
Netzspannung: 230V
Netzfrequenz: 50Hz
Prüfzeichen: IP20, Schutzklasse I,

Hersteller/Typ:

...........................................
vom Bieter einzutragen
Menge: 18,000 St

**05.01.0140 ilia-ILG/1200 LED**
*** wie Position 05.01.0130
Lichtleiste; Gehäuse aus profiliertem Stahlblech,
Abmessungen (LxBxH): 1140mm x 56mm x 66mm
Bemessungslichtstrom: 3902lm
Leuchten Lichtausbeute:  112lm/W
Systemleistung: 35W
Netzspannung: 230V
Netzfrequenz: 50Hz
Prüfzeichen: IP20, Schutzklasse I,
Menge: 8,000 St

**05.01.0150 ilia-ILG/600 LED**
*** wie Position 05.01.0130
Lichtleiste; Gehäuse aus profiliertem Stahlblech,
Abmessungen (LxBxH): 580mm x 56mm x 66mm
Bemessungslichtstrom: 2145lm
Leuchten Lichtausbeute:  111lm/W
Systemleistung: 19W
Menge: 3,000 St

**05.01.0160 pirola-PGPC/1500 LED**
LED Feuchtraumleuchte;
Gehäuse mit glatter Oberfläche aus Polycarbonat,
Stirnseiten weiß RAL 9003. Leitungseinführung stirnseitig
mit Drehfix Bajonettverschluss;
Mit seitlicher Klick-Riegel Sicherung.
Gehäusefarbe hellgrau.
Lichtverteilung direkt strahlend mittels Diffusor opal aus Polycarbonat.
Treiber integriert. Elektrischer Anschluss über 3-polige Anschlussklemme
in Steckkontakt-Technik.
Befestigungsclips und Abhängebügel sind im Lieferumfang enthalten.
einschl. Schwenkbefestigungsbügel SBB
Abmessungen (LxBxH): 1500mm x 87mm x 66mm
Bestückung: LED, 4000K
Bemessungslichtstrom: 7571lm
Leuchten Lichtausbeute: 153lm/W
Betriebsgerät: Elektronischer Treiber (1 Stück)
Verdrahtung: 3x1.5mm²
Systemleistung: 50W
Netzspannung: 230V
Netzfrequenz: 50Hz
Prüfzeichen: IP65, Schutzklasse I,

Hersteller/Typ:

...........................................
vom Bieter einzutragen
Menge: 2,000 St

**05.01.0170 LED Flex Systeme 12**
*** Bezugsbeschreibung
Outdoor LED Strip mit fest verbauten LED-Leuchtkörper.
Hauptmaterial: Kupfer und Silicone,
Farbe: weiß, Farbtemperatur (CCT): 3000K,
Lichtstromerhalt: = 30000 h,
Schutzart (DIN EN 60529): IP66,
Anschlußspannung: 24DC, Maße (L/B/H): ( 502 / 1.2 / 0.4 cm ),

einschl.
- Aluminium Eck Profil eloxiert, Endkappen und Befestigungsclip
- Kunststoff-Diffusor weiß
- Spannungsversorgung
- DALI Dimmaktor

Gesamtlänge System 12 m

Hersteller/ Typ

.................................................
vom Bieter einzutragen
Menge: 1,000 St

**05.01.0180 LED Flex Systeme 6**
*** wie Position 05.01.0170
Outdoor LED Strip mit fest verbauten LED-Leuchtkörper.

Gesamtlänge System 6 m
Menge: 2,000 St

**05.01.0190 STELLA L IV/10 DA LED**
Lichtstele mit LED Treiber mit integrierter LED Überwachung
STELLA L IV/10 DA LED
Gesamthöhe: 4,00m
Leuchtmittel: inkl. 2 leicht auswechselbare DA+ LED Module
und 1 zusätzliches DA LED Modul für die Sicherheitsbleuchtung
Farbtemperatur: 3.000K warmweiß
Überspannungsschutz: 10kV
LED Betriebsgerät: inkl. 4DIM-DALI-Treiber,
bis 100.000 Stunden; mit Konstantlichtstromfunktion (CLO) über die Nutzlebensdauer
LED Treiber mit integrierter Überwachung: inkl. eingebautem (unverdrahtet) bzw. beigestellten INOTEC L-Jet 3/S für 24V Anlagen für die Sicherheitsbeleuchtung.
Lebensdauer der LED: bis 100.000 Stunden, 50.000 Stunden/ L100/ B10
optisches System: gerichtetes Licht (multi layer) durch auswechselbare, alterungsbeständige Linsenoptik
Lichtverteilung: eng- und breitstrahlend (Linse: 268)
bzw. symmetrisch (Linse: 058)
Leuchtenkopf: aus Edelstahl, mit Kappe aus Aluminium;
pulverbeschichtet Leuchtenkörper:
durchgängiges, zylindrisches Standrohr, aus Aluminium mit
2 Türen für Kabelübergangskasten und für Treiber und INOTEC
Treiber mit Überwachung;
pulverbeschichtet Farbe: RAL oder DBnach Wahl AG
Abdeckung: PMMA RESIST, klar, schlagzäh
Anschluss: komplett verdrahtet; mit freien Leitungsenden bis zu den Türen;
Leuchte mit 2 separaten Stromkreisen (Allgemein- und Sicherheitsbeleuchtung):
inkl. Kabelübergangskasten 2020 2x D01 (E14), 16A/ 400V,
Zugang max. 3 Erdkabel bis 5 x 10m2;
inkl. Anschlussklemme für Überwachungsmodul bis 2 Erdkabel 5 x 6m2.
Montage mit Erdstück am Mast zum Einsetzen in das Erdreich
Anwendungsbereiche: für gebäudenahe Beleuchtung mit zusätzlicher
Sicherheitsbeleuchtung NOTLICHT – Sicherheitsbeleuchtung
Allgemeinbeleuchtung, eng- und breitstrahlende Lichtverteilung
LED DA+ 2x2/268 13W/2.000lm/3.000K(2)*
* inkl. Sicherheitsbeleuchtung: LED DA+ 2x2/058 4W/650lm/4.000K

einschl. Mastgrube, Masthülse und Betonfundament

liefern und montieren.

Hersteller/Typ:

...........................................
vom Bieter einzutragen
Menge: 2,000 St

#### Abschnitt 05.02 Sicherheitsbeleuchtung

*Hinweis: Vorbemerkungen Notbeleuchtung*
Vorbemerkungen Notbeleuchtung

Das Gebäude ist mit einer batteriegestützten Sicherheitsbeleuchtung nach
DIN VDE 0100-560, DIN EN 50172, DIN VDE V 0108-100-1, EN 50171, ASR A2.3, ASR 3.4/7 und DIN EN 1838 auszurüsten.
Für die Umsetzung sind dezentrale Notlichtsysteme vorgesehen.
Diese dezentralen Notlichtsysteme müssen für den Anschluss und die Steuerung von
Sicherheitsleuchten, statischen und dynamischen Rettungszeichenleuchten ohne eine zusätzliche Datenleitung geeignet sein.

Das dezentrale Notlichtsystem muss eine Einzel-LED-Überwachung serienmäßig intergiert haben. Das dezentrale Notlichtsystem muss die angeschlossenen Leuchten automatisch und regelmäßig gem. DIN EN 50172 und DIN VDE V 0108-100-1 prüfen. Die Ergebnisse sind automatisch im papierlosen Prüfbuch innerhalb des Steuergerätes zu dokumentieren.
Das Notlichtsystem muss den Mischbetrieb von Leuchten an einem Stromkreis
serienmäßig unterstützen. Dies beinhaltet die freie Zuordnung der Betriebsarten der Leuchten innerhalb eines Stromkreises gem. DIN VDE V 0108-100-1
und DIN VDE 0100-560 für Dauerschaltung, Bereitschaftsschaltung
sowie geschaltetes Dauerlicht.
Die Betriebsart 'geschaltetes Dauerlicht' ist nur bei nachweislich galvanischer Trennung zwischen den Spannungspotentialen zulässig. Über die Funktionssicherheit ist der Nachweis eines unabhängigen Sachverständigen zu erbringen.

Bei Bereitschaftsschaltung ist in den Unterverteilern der Allgemeinbeleuchtung die Netzspannung der Beleuchtungsstromkreise der Flucht- und Rettungswege
gem. DIN EN 50172 zu überwachen.
Sofern noch das Netz am Hauptverteiler der Sicherheitsbeleuchtung vorhanden
ist, muss gewährleistet sein, dass eine Umschaltung der Sicherheitsbeleuchtung auf Batteriebetrieb nicht erfolgt. Die Bereitschaftsleuchten müssen über das vorhandene Netz betrieben werden.

Für die Steuerung der Sicherheitsleuchten dürfen keine kontaktbehafteten Umschaltweichen zum Einsatz kommen. Unterschiedliche Netze zur Versorgung der
Sicherheitsleuchten sind nicht zulässig.

Eine eindeutige Kennzeichnung der Rettungswege durch statische und dynamische Rettungszeichen und eine gleichmäßige Ausleuchtung der Rettungswege nach den
gültigen Richtlinien ist zu gewährleisten. Die Mindestbeleuchtungsstärke ist nach DIN EN 1838 und den aktuellen Arbeitsstättenregeln sowie eventuell baurechtlichen Vorgaben zu planen.

*Hinweis: Vorbemerkungen Notbeleuchtung*
Modulares dezentrales Notlichtsystem CLS FUSION zur Versorgung von dynamischen und statischen Rettungszeichen- und Sicherheitsleuchten

Controller mit TFT-Touch
Die Bedienung des frei programmierbaren dezentralen Notlichtsystems
erfolgt über ein 3,5" großes TFT-Display mit Touchfunktion.

Schnittstellen
Über die integrierte USB-Schnittstelle kann das Notlichtsystem komfortabel programmiert sowie die Konfiguration oder die Prüfbücher als Textdatei gesichert werden.
Über eine integrierte Netzwerkschnittstelle kann der Controller mit einer Konfigurationssoftware parametriert oder der Systemstatus bis auf
Leuchtenebene mittels Webbrowser visualisiert werden.
Ein Anschluss für die Überwachung separater Phasenwächter mittels einer 24V-Stromschleife ist integriert.
24V-Fernschaltschleife zur Blockierung der auf Dauerlicht programmierten Leuchten
für Betriebsruhezeiten.

Meldekontakte
Es müssen fünf potentialfreie Meldekontakte vorhanden sein sowie eine 24V Versorgungsspannung zur Verfügung stehen.
Drei Kontakte mit festen Meldungen nach DIN EN 50171 für Betrieb, Batteriebetrieb
und Störung, zwei Kontakte frei als Öffner oder Schließer auf verschiedene Ereignisse programmierbar.
Die Meldungen können je Kontakt mittels ODER-Funktion verknüpft werden.

Bustopologie
Die Systemkomponenten müssen vom TFT-Touch-Controller über ein eigenes, unabhängiges BUS System gesteuert und überwacht werden.
Extern müssen über eine dreiadrige Busleitung weitere Komponenten wie busfähige
Dreiphasenüberwachungen oder Lichtschalterabfragemodule angebunden werden können. Die Bustopologie kann strang-oder sternförmig aufgebaut werden.

Ladetechnik
Das Ladeverfahren der Ladetechnik muss mikroprozessorgesteuert und temperaturabhängig für die eingesetzten, verschlossenen, wartungsarmen
Bleibatterien erfolgen.
Defekte Batterieblöcke und unterbrochene Batteriekreise müssen im Normalbetrieb
erkannt und gemeldet werden.

Batterieüberwachung
Das serienmäßig integrierte Batterieüberwachungssystem zur Einzelblocküberwachung muss die Forderungen der DIN EN 50171:2013-07 erfüllen.
Eine Spannungsüberwachung jedes einzelnen Batterieblocks sowie eine Temperaturüberwachung des Batterieraumes mit täglicher Aufzeichnung der Daten und direkter Anbindung an den Controller des Notlichtsystems zur Steuerung der
Ladetechnik muss möglich sein. Aufgezeichnete Daten müssen mittels PC-Software ausgewertet werden können, um einen frühzeitigen Defekt eines Batterieblocks zu
erkennen.

24V DC-Ersatzstromversorgung
Für den Notstrombetrieb ist ein Batteriesatz mit wartungsarmen, verschlossenen OGiV-Blockbatterien einzusetzen, der für die entsprechend notwendige
Nennbetriebsdauer von 1h bzw. 3h oder 8h dimensioniert ist.

Stromkreiseinschübe
Das dezentrale System ist mit optionalen Stromkreiseinschubkarten mit 24V Versorgungsspannung nachträglich erweiterbar.
Je Stromkreis signalisieren LEDs, ob Ausgangsspannung oder Störungen im Stromkreis
vorliegen. Außerdem muss eine erkannte Überlastung der Stromkreise durch die LEDs deutlich signalisiert werden.

Externe Lichtschalterabfragemodule
Zum gemeinsamen Schalten von Sicherheits- und Allgemeinleuchten können mehrere
Lichtschalterabfragemodule in die Unterverteilungen der Allgemeinbeleuchtung eingebaut
werden. Die eindeutige Adressierung der Module erfolgt mittels Drehschalter.

Externe Phasenüberwachungsmodule
BUS-gesteuertes Dreiphasenüberwachungsmodul für die Überwachung des Unterverteilers der Allgemeinbeleuchtung zum Anschluss an den internen Gerätebus.

Externe Überwachung - Meldetableau
Das System muss optional mittels eines busfähigen Meldetableaus über einen dreiadrigen, nicht-geschirmten Datenbus überwacht werden können.
Die Anzeige der Systemzustände bis auf Leuchtenebene mit Klartextangabe der gestörten Leuchte muss vorhanden sein.
Automatischer Funktionstest zum gleichzeitigen Einschalten aller angeschlossenen Systeme muss im Meldetableau programmiert werden können.

Integrierte Meldekontakte für Betrieb, Batteriebetrieb, Störung und optionaler Ausgang zur Meldung des Gesamtstatus aller angeschlossenen Systeme sind Pflicht. Standardmäßig integrierter Fernschaltereingang mit optionaler Überprüfung auf Kurzschluss zum Blockieren der Systeme in Betriebsruhezeiten.

Externe Überwachung - Webvisualisierung
Serienmäßig integrierte Webvisualisierung für einen handelsüblichen Webbrowser per LAN (lokales Ethernet) oder WAN (Internet). Der Zugriff auf die Netzwerkschnittstelle muss bauseits durch die IT-Abteilung freigegeben und eingerichtet werden. Die Webseiten sind mit der HTML Version 5.0 erstellt und können somit per PC oder mobilem Client (Smartphone, PDA) angezeigt werden. Ein paralleler Zugriff von mehreren Clients muss gleichzeitig möglich sein.

Externe Überwachung - PC-Visualisierung
Das System muss mittels optionaler PC-Überwachungssoftware per dreiadrigem Bus oder über Netzwerkverbindung überwacht und visualisiert werden können. Statusänderungen müssen in einem zentralen Prüfbuch für alle Notlichtsysteme protokolliert werden.
Frei programmierbare Testzeiten für Funktions- und Betriebsdauertest müssen zentral von der Überwachungssoftware ausgeführt werden können.

Rettungszeichen- und Sicherheitsleuchten
Es dürfen nur Rettungszeichen- und Sicherheitsleuchten eingesetzt und angeschlossen werden, die der DIN EN 60598-1, DIN EN 60598-2-22 und der DIN 4844 entsprechen. Die eingesetzten Betriebsgeräte müssen für den Betrieb an Anlagen gem. EN 50171 geeignet sein und der DIN EN 61347-1, DIN EN61347-2-3 entsprechen.
Die Betriebsgeräte müssen den einschlägigen Normen, wie z.B. der DIN EN 60598-2-22, DIN EN 60929, DIN EN61347-2-3 (inkl. Anhang J), DIN EN 61000-3-2,
DIN EN 61547 und DIN EN 55015 entsprechen.

Bieterhinweise
Dem Leistungsverzeichnis liegt das Fabrikat INOTEC zugrunde.

Dem Bieter ist es freigestellt, auf einer LV-Kopie ein anderes Fabrikat anzubieten.
Das durch den Auftragnehmer angebotene Fabrikat muss die gleichen Spezifikationen wie das vorbeschriebene Fabrikat aufweisen. Der Inhalt des Leistungsverzeichnisses ist
in allen Punkten zu beachten! Abweichungen sind detailliert zu beschreiben und in schriftlicher Form dem Angebot beizufügen.

Zur Bewertung der Gleichwertigkeit sind folgende Unterlagen dem Angebot beizulegen:
1. Technische Datenblätter der Alternativprodukte.
2. Nachweis lichttechnisch gleicher Eigenschaften (Lichtverteilungskurven) von Sicherheitsleuchten.
3. Sollten die lichttechnischen Eigenschaften der angebotenen Produkte von dem ausgeschriebenen Fabrikat abweichen, so ist die komplette Lichtplanung und die
damit verbundene Zeichnungs- und Schaltungskorrektur vom Auftragnehmer durchzuführen.
4. Schriftlicher Nachweis der Gleichwertigkeit ist von den Geräte- und Leuchtenherstellern zu erbringen und dem Angebot beizufügen.
5. Prüfnachweise hinsichtlich der normkonformen Herstellung durch technisch und rechtlich unabhängigen und behördlich anerkannten Prüfinstitution
6. Nachweis über das Ursprungserzeugnis.
7. Referenzlisten über realisierte, vergleichbare Projekte sind vorzulegen.
8. Besichtigung einer bereits realisierten, vergleichbaren Anlage durch den Auftraggeber.
9. Nachweis und Verfügbarkeit des Herstellerkundendienstes und Verfügbarkeit von
Ersatzteilen.

Sollte durch den Einsatz eines anderen Fabrikates ein Mehraufwand an Leitungen, Leitungsverlegung, sowie zusätzlicher Komponenten entstehen, wird dies nicht
gesondert vergütet.

Grundlage der Planung ist das

**Ausführungsbeschreibung 20 leere Position**
Vollüberwachtes Notlichtsystem 12Ah
zum Anschluss von dynamischen und statischen Rettungszeichen-
und Sicherheitsleuchten mit Einzelleuchtenüberwachung gem.
DIN EN 50171 und DIN EN 62034.
Geeignet für Sicherheitsbeleuchtungsanlagen gem. DIN VDE 0100-560,
DIN EN 50172 und DIN VDE V 0108-100-1.
Das Notlichtsystem muss in der maximalen Ausbaustufe mit 8 Ausgangsstromkreisen
in 24V-SELV-Technik (Schutzklasse III) bestückbar sein.
Dieser modulare Aufbau erfolgt durch den Einsatz von Einschüben
mit je 2 Stromkreisen je 3A max. Belastung.
Pro Stromkreis können max. 20 LED-Systemleuchten 24V überwacht werden.
Die Adressierung erfolgt über fest programmierte individuelle Adressen,
welche der Leuchtenadresse im Stromkreis zugewiesen werden.
Die Überwachung der Leuchten erfolgt über die 24V-Versorgungsleitung.
Eine zusätzliche Datenleitung ist nicht zulässig.
Es ist zwingend notwendig, dass das Notlichtsystem die LED-Fehlerarten Kurzschluss oder Unterbrechung in der einzelnen Leuchte erkennt und so der Ausfall einer einzelnen LED gemeldet wird.
Die Zuordnung der Schaltungsart jeder angeschlossenen Leuchte erfolgt über das Steuerteil ohne manuellen Eingriff an der Leuchte.
Jede angeschlossene Leuchte kann einzeln gedimmt, geschaltet oder als Begehbeleuchtung mit festem Beleuchtungswert für den Netzbetrieb eingesetzt werden.

3,5" TFT-Controller mit moderner, intuitiver Touchbedienung, integriertem
USB- und Netzwerkanschluss, sowie einem optionalen BUS-Erweiterungsplatz.
Der mikroprozessorgesteuerte Controller initiiert die automatischen Prüfungen und speichert die Ergebnisse auf einem nichtflüchtigen Speichermedium.
Eine Hinterlegung von Zielortangaben im Klartext (max. 32 Zeichen) sind für Gerät, Stromkreis und Leuchten möglich und werden im Fehlerfall zur einfacheren Störungslokalisierung mit angezeigt.
Zum Schutz gegen unbefugten Zugriff ist die Bedienung des Steuerteils passwortgeschützt.

Alle nach DIN EN 50171 geforderten Informationen werden im Hauptbild angezeigt. Dazu zählen Betriebsstatus des Notlichtsystems, Batteriespannung, Batterielade-
oder -entladestrom, Batteriekapazität.
Zu jeder einzelnen Leuchte kann der Zustand am Display abgerufen werden.
Weiterhin werden Informationen zum Netzausfall UV, Tiefentladeschutz, Handrückschaltung, nachlaufendem Notlicht oder der Status der externen Module angezeigt.

Die nach DIN EN 62034 geforderten Tests sind integriert und können individuell angepasst werden.
Das Notlichtsystem führt diese nach dem vorgegebenen Intervall aus und speichert die Ergebnisse im integrierten Prüfbuch mit einem Fassungsvermögen von
mehr als 6.000 Einträgen.
Die Ergebnisse der Temperatur und Spannungsauswertung vom Batterie-Überwachungssystems mit Einzelblocküberwachung werden
in einem separaten Prüfbuch gespeichert.

Durch die im Controller hinterlegten und vom Errichter selbst erstellten Zielorte
(max. 32 Zeichen) für Stromkreise und Leuchten sowie der externen Module ist eine genaue Störungslokalisierung möglich.

Serienmäßig ist eine integrierte Webvisualisierung zur Anzeige des Gerätezustandes
bis auf Leuchtenebene mittels handelsüblichem Webbrowser im Steuerteil enthalten. Funktionen zur Prüfung des Systems, wie Funktionstest oder das Blockieren in Betriebsruhezeiten, müssen über die passwortgeschützte Oberfläche möglich sein. Ebenfalls wird auf das Prüfbuch des Notlichtsystems zugegriffen und kann im Browser angezeigt und ausgedruckt werden.
Mittels der integrierten Email-Funktion wird der Betreiber über den Zustand des Notlichtsystems jederzeit informiert.
Der Zugriff auf die Weboberfläche muss per Passwort geschützt werden können.

Über eine enthaltene ModBUS/TCP-Schnittstelle müssen die Zustände des Notlichtsystems anderen Überwachungssystemen zur Verfügung gestellt werden können.
Eine Anschlussmöglichkeit an die Überwachungssoftware INOView muss standardmäßig per dreiadrigen RTG-Anschlussklemmen oder Netzwerkanbindung im Lieferumfang enthalten sein.
Die Programmierung des Steuerteils und der angeschlossenen Leuchten inkl. Vergabe der Zielortbezeichnungen erfolgt mittels kostenlos mitgelieferter PC-Konfigurationssoftware. Ebenfalls muss die Schaltungsart der Leuchte am Steuerteil oder über die Software einstellbar sein.

Serienmäßig integriertes Relaisinterface zur potentialfreien Weiterleitung der drei nach DIN VDE 0100-560 und DIN EN 50171 geforderten Meldungen, sowie zwei optionale, frei programmierbare Kontakte.
Ebenso integrierte 24V-Stromschleife zur Erkennung eines Netzausfalls von Unterverteilern der Allgemeinbeleuchtung und eine weitere Fernschaltschleife zum Blockieren des Notlichtsystems für Betriebsruhezeiten.
Die Schleifen sind zwingend auf Unterbrechung und Kurzschluss zu überwachen.

Serienmäßig integriertes Lichtschalterabfragemodul LSA 8.1 - 230V
zum gemeinsamen Schalten von Sicherheits- und Allgemeinbeleuchtung
mit 8 potentialfreien Eingängen 230V.

Zur funktionellen Erweiterung muss das Notlichtsystem den Anschluss weiterer Komponenten unterstützen.
Als externe Komponenten gelten bis zu 31 Dreiphasenüberwachungen mit
BUS-Anschluss und Meldung der ausgefallenen Phase am Steuerteil,
max. 2 Lichtschalterabfragemodule mit 8 Eingängen in 230V oder 24V-Technik,
sowie bis zu 8 Lichtschalterabfragemodule mit 3 Eingängen in 230V- oder 24V-Technik.

Für einen lautlosen Betrieb muss im Notlichtsystem ein Lüfter- und geräuschloser AC/DC-Wandler eingesetzt sein, montiert auf Hutmontagenschiene.
Mikroprozessorgesteuerte Ladetechnik (O7) zur normkonformen Aufladung der Batterien.
Das serienmäßig integrierte Batterieüberwachungssystem zur Einzelblocküberwachung muss die Forderungen der E DIN EN 50171:2013-07 erfüllen.
Standardmäßig temperaturgeführte Ladung über den angeschlossenen Temperatursensor. Serienmäßiges Batterieüberwachungssystem (BCS-System) mit Einzelblockmonitoring zur vorzeitigen Erkennung und Meldung defekter Batterieblöcke (inkl. PC-Auswertesoftware). Das BCS-System protokolliert zyklisch die geforderten Einzelblockwerte (Temperatur und Spannung); des Weiteren können auch diese Batterie relevanten Daten über die Datenschnittstelle ausgelesen werden.

Über eine optionale CAN-Gerätebuskarte muss das Notlichtsystem mit anderen CAN-fähigen dezentralen Notlichtsystemen vernetzbar sein.
Innerhalb dieses CAN-Netzwerkes muss es möglich sein, bei einem Netzausfall an einem beliebigen Notlichtsystem, eine frei programmierbare Gruppe der anderen Notlichtsysteme innerhalb von 0,5 Sekunden mit einzuschalten.
Von jedem Notlichtsystem muss der Betriebszustand aller anderen Notlichtsysteme ersichtlich sein. Es muss möglich sein, zentrale Tests für einzelne oder für alle Systeme gleichzeitig auszulösen.
Die Synchronisierung von Datum und Uhrzeit muss für alle verbundenen Notlichtsysteme möglich sein.
Mittels einer modularen Bauweise muss für das Notlichtsystem eine spätere Aufrüstung der Batteriekapazität möglich sein, ohne einen Eingriff in die Ein- und Abgangsverkabelung vorzunehmen.

Eingebaut im pulverbeschichtetem Wandgehäuse RAL 7015 (schiefergrau) mit integriertem Sichtfenster und Doppelbartschließung. Kabeleinführung von oben oder alternativ durch Gehäuserückwand, Schutzart IP 20, Schutzklasse I.
Inklusive zugehöriger, verschlossener und auslaufsicherer OGiV-Blockbatterie 24V.

Die Batterie muss für eine dauerhafte Betriebstemperatur von +60°C und für eine Betriebstemperatur bei Entladung, bis -30°C ausgelegt sein.
Für diese extremen Anforderungen ist es zwingend notwendig, dass jeder Batterieblock zum Schutz, zusätzlich zum Batterie Kontrollsystem (BCS) der Anlage, ein internes Batteriemanagementsystem hat.
Es muss sichergestellt sein, dass die Batterie komplett gasungsfrei und für eine Lebensdauer von >2500 Zyklen ausgelegt ist.
Die Batterien entsprechen der IEC 60896-21/-22.

Leuchten der Sicherheitsbeleuchtung mit 230V Eingangsspannung sind in diesem Bauvorhaben nicht zugelassen.
Die Sicherheitsbeleuchtung ist ausgelegt für eine Nennbetriebsdauer von 3 Stunden

Lieferung des kompletten Notlichtsystems, anschlussfertig auf eine zentrale Klemmleiste verdrahtet.

5 Jahre Herstellergarantie auf Produkte.

Der Planung liegt ein Produkt der Firma INOTEC zu Grunde.

Hersteller/Typ:

...........................................
vom Bieter einzutragen

**05.02.0010 CLS FUSION 12Ah - (101494837)**
*** gemäß Ausführungsbeschreibung 20
Im Notlichtsystem eingebaut:
OGiV-Blockbatterie 24V /12,0Ah

3 Stück Stromkreismodulen mit je zwei 24V-Endstromkreisen je 3A belastbar,
zum Anschluss von maximal 20 Stück 24V-Systemleuchten in Schutzklasse III.

Nennspannung: 230 V +/- 10 % 50/60 Hz
Schutzart: IP20
Abm.: Höhe x Breite x Tiefe: 512 mm x 280 mm x 146 mm

CLS FUSION 12Ah

Dezentrales Notlichtsystem CLS FUSION 12Ah
mit FUSION-Einzel-LED-Überwachung und Dimmfunktion,
eingebaute Stromkreise: 4 (max. 8) Kreise 24VDC - je 3A, mit TFTKomfortsteuerteil
und Netzwerkschnittstelle, inkl. BCS-Batterie-
Einzel-Block-Überwachung. Eingebaut im: Wandgehäuse IP20, RAL 7015
Abm.: Höhe x Breite x Tiefe: 512 mm x 280 mm x 146 mm

Folgende Positionen sind enthalten:
Nennbetriebsdauer: 3,0h
Schrank abschließbar: Nein
6 Kreise 24VDC - je 3A

Lieferung des kompletten Notlichtsystems, anschlussfertig auf eine
zentrale Klemmleiste verdrahtet.
Menge: 2,000 St

**05.02.0020 CLS FUSION 12Ah - (101494837)**
*** gemäß Ausführungsbeschreibung 20
Im Notlichtsystem eingebaut:
OGiV-Blockbatterie 24V /12,0Ah
2 Stück Stromkreismodulen mit je zwei 24V-Endstromkreisen je 3A belastbar,
zum Anschluss von maximal 20 Stück 24V-Systemleuchten in Schutzklasse III.

Nennspannung: 230 V +/- 10 % 50/60 Hz
Schutzart: IP20
Abm.: Höhe x Breite x Tiefe: 512 mm x 280 mm x 146 mm

Folgende Positionen sind enthalten:
Nennbetriebsdauer: 3,0h
Schrank abschließbar: Nein
4 Kreise 24VDC - je 3A

Lieferung des kompletten Notlichtsystems, anschlussfertig auf eine zentrale Klemmleiste verdrahtet.
Menge: 1,000 St

**05.02.0030 CLS FUSION 10Ah - (101970743)**
*** gemäß Ausführungsbeschreibung 20
Im Notlichtsystem eingebaut:
LiFePO4 Blockbatterie 24V /10,0Ah
3 Stück Stromkreismodulen mit je zwei 24V-Endstromkreisen je 3A belastbar,
zum Anschluss von maximal 20 Stück 24V-Systemleuchten in Schutzklasse III.
Nennspannung: 230 V +/- 10 % 50/60 Hz
Schutzart: IP20
Abm.: Höhe x Breite x Tiefe: 512 mm x 280 mm x 146 mm

Folgende Positionen sind enthalten:
Nennbetriebsdauer: 3,0h
Schrank abschließbar: Nein
6 Kreise 24VDC - je 3A

Lieferung des kompletten Notlichtsystems, anschlussfertig auf eine zentrale Klemmleiste verdrahtet.
Menge: 2,000 St

**05.02.0040 CLS FUSION 10Ah - (101970743)**
*** gemäß Ausführungsbeschreibung 20
Im Notlichtsystem eingebaut:
LiFePO4 Blockbatterie 24V /10,0Ah
2 Stück Stromkreismodulen mit je zwei 24V-Endstromkreisen je 3A belastbar,
zum Anschluss von maximal 20 Stück 24V-Systemleuchten in Schutzklasse III.
Nennspannung: 230 V +/- 10 % 50/60 Hz
Schutzart: IP20
Abm.: Höhe x Breite x Tiefe: 512 mm x 280 mm x 146 mm

Folgende Positionen sind enthalten:
Nennbetriebsdauer: 3,0h
Schrank abschließbar: Nein
4 Kreise 24VDC - je 3A

Lieferung des kompletten Notlichtsystems, anschlussfertig auf eine zentrale Klemmleiste verdrahtet.
Menge: 1,000 St

**05.02.0050 DPÜ / B.2 Dreiphasenüberw.BUS-fähig - (101434112)**
DPÜ / B.2 Dreiphasenüberw.BUS-fähig
BUS-fähige Dreiphasenüberwachung zum Anschluss an den internen Gerätebus an CLS FUSION, CPS FUSION, CPS 220 / 64, CPS 220 / 20 und CPS 220 / 48.1
Zur Spannungsüberwachung von Unterverteilern der Allgemeinbeleuchtung.
Mit 2 potentialfreien Störmeldekontakten
Selektives Nachlaufendes Notlicht durch einstellbare Nachlaufzeit nach Netzwiederkehr
Folgende Merkmale sind einzuhalten:
- Rückschaltverzögerung der Störmeldekontakte nach Netzwiederkehr
- Rückmeldeverzögerung über den BUS nach Netzwiederkehr
- Einstellbare Nachlaufzeit 0 / 5 / 10 / 15 Minuten
- Blinken der LED der ausgefallenen Phase während der Nachlaufzeit
- Nachlaufzeit am Modul einstellbar
- Ansprechwert: 0,85 x UN
- 3 LEDs zur Anzeige der Netzspannung
- Detaillierte Phasenausfallanzeige mit Ortsangabe des UVA im Klartext
- Eindeutige Adressierung über Adressschalter
- Funkentstörung: gem. DIN EN 55015
- Gehäuse aus hochwertigem Thermoplast
- Verteiler-Normgehäuse zur Montage auf Hutprofilschiene
Incl. Nachlaufzeit für selektives nachlaufendes Notlicht.
Nennspannung: 400 V AC
Zulässiger Temperaturbereich: -15...+40 °C
Abm.: Länge x Breite x Höhe: 60 mm x 36 mm x 90 mm
Wird ein anderes Fabrikat angeboten, muss die Gleichwertigkeit der v. g. Merkmale schriftlich dokumentiert und dem Angebot beigefügt werden. Bei Sicherheitsleuchten ist eine lichttechnische Berechnung nachzuweisen und dem Angebot beizufügen. Mehrkosten, welche durch ein anderes Fabrikat entstehen, werden nicht vergütet.
Eine EG-Konformitätserklärung zur Einhaltung der Niederspannungsrichtlinie 2014/35/EG, RoHS-Richtlinie 2011/65/EU, elektromagnetischen Verträglichkeit 2014/30/EU sowie der o.g. Normen ist nachzuweisen. Des Weiteren sind Datenblätter zur Dokumentation bereitzustellen.
Typ: DPÜ / B.2 Dreiphasenüberw.BUS-fähig
Fabrikat: INOTEC Sicherheitstechnik GmbH
Menge: 6,000 St

**05.02.0060 Abschlusszenerdiode für CLS FUSION - (101525250)**
Menge: 6,000 St

**05.02.0070 CLS-MTB - (102148575)**
Zentrale Überwachungseinrichtung CLS-MTB gem. DIN VDE 0108-100 und DIN EN 62034
Zentrale Überwachungseinrichtung zur Überwachung von bis zu 16 CLS-Anlagen über Inotec eigenes Bussystem.
Bestückbar mit zwei Strangkarten zum Anschluss von jeweils 8 CLS-Anlagen
Eingebaut:
? OLED-Grafik-Display
? komfortable Drehknopfbedienung
? LEDs für die Anzeige der Betriebszustände
? 4 Relaiskontakte (Betrieb, Batt.- Betrieb, Störung und Optional)
? Summer für eine akustische Meldung
Programmier- und Überwachungsfunktionen:
? zentrale Handrückschaltung
? zentrale Blockierfunktion
? Anzeige von Störungs- und Statusinformationen bis auf Leuchtenebene
? zentrale Auslösung von manuellen sowie automatischen Funktions- und Betriebsdauertests
Schutzart: IP20
Schutzklasse: I
Nennspannung: 24V ?10% 50/60 Hz
Zulässiger Temperaturbereich: -5...+30 °C
Höhe x Breite x Tiefe: 230 mm x 186 mm x 38 mm
Made in Germany
Menge: 1,000 St

*Hinweis: leere Position*
Für die beschriebenen Systemleuchten gelten folgende  Gütemerkmale:

LED-Betriebsgerät mit integrierter Einzel-LED-Überwachung zur Erkennung einzelner defekter LEDs bei Kurzschluss oder Unterbrechung. Permanente Einzel-LED-Überwachung von Leuchten in Dauerlicht (DL).
Frei programmierbare Schaltungsart für Bereitschaftslicht (BL) und Dauerlicht (DL) jeder einzelnen Leuchte ohne separate Busleitung.
Leuchten einzeln schalt- und dimmbar über das Steuerteil der Anlage.
Adressierung mit fester ID ohne manuelle Adressierung.
Hohe Funktionssicherheit durch Einhaltung internationaler Standards zur Sicherheit
und Arbeitsweise, elektromagnetische Verträglichkeit und Störsicherheit.
Zum Anschluss an Notlichtsysteme mit 24V Endstromkreisen.

5 Jahre Herstellergarantie auf Produkte.

Made in Germany

Ausführung der oben genannten Leuchte gem. DIN VDE V 0108-100-1, IEC 60598-1, IEC 60598-2-22, DIN 4844 und EN 1838. Funkentstörung gem. DIN EN 55015.

LED Treiber gem. EN 61347-1, EN 61347 2-13 und EN 61547.

Eine EG-Konformitätserklärung zur Einhaltung der Niederspannungsrichtlinie 2014/35/EG, RoHS-Richtlinie 2011/65/EU, elektromagnetischen Verträglichkeit 2014/30/EU sowie der o.g. Normen ist nachzuweisen. Des Weiteren sind Datenblätter zur Dokumentation bereitzustellen.

Wird ein anderes Fabrikat angeboten, muss die Gleichwertigkeit der v. g. Merkmale schriftlich dokumentiert und dem Angebot beigefügt werden. Bei Sicherheitsleuchten ist eine lichttechnische Berechnung nachzuweisen und dem Angebot beizufügen. Mehrkosten, welche durch ein anderes Fabrikat entstehen, werden nicht vergütet.

**05.02.0080 SN 9024.1 -03 SLB LED SQ RAL 9016**
Sicherheitsleuchte SN 9024.1-03 SLB LED 24V quadratisch RAL 9016
Dezente LED-Sicherheitsleuchte mit optimierter Lichtverteilung
zur Ausleuchtung von Flächen.
Blende aus pulverbeschichtetem Aluminium mit einem Durchmesser bzw. Kantenlänge von lediglich 45mm. Leuchte inkl. Treiber zum Einbau in Ø 38mm Deckenausschnitt.
Lichtverteilung: Symmetric Low Bay zur Ausleuchtung von Flächen.
Für Lichtpunkthöhen bis: 5,0 m. Maximal 8,6 m Leuchtenabstand

- Befestigungsart: Deckeneinbaumontage
- Blendenform: quadratisch
- Eingangsklemmen: max. 2,5mm² eindrähtig oder max. 1,5mm² Litze mit Aderendhülse
 - Leuchtmittel: 1 x 0,9W LED-Modul
- Lichtfarbe: 4000 K
- Lichtverteilung: Symmetric Low Bay
- Lebensdauer: 50.000 h
- Dimmung: im Netzbetrieb logarithmisch in 10%-Schritten
- Überwachungsart: Einzelleuchtenüberwachung mit detaillierter Klartext- / Zielortangabe
 - Schutzart: IP20, IP43
- Schutzklasse: III
- Nennspannung: 24 V DC +/-25 %
- Stromaufnahme Batteriebetrieb: 80 mA
- Zulässiger Temperaturbereich: -15...+40 °C

einschließlich 40 mm Bohrung in Holzplatte (Stärke 20mm).
Menge: 63,000 St

**05.02.0090 SN 9424 -06 AHB LED 24V SQ RAL 9016 - (101360754)**
Sicherheitsleuchte SN 9424-06 AHB LED 24V quadratisch RAL 9016

LED-Sicherheitsleuchte mit optimierter Lichtverteilung zur Ausleuchtung von Rettungswegen mit großen Lichtpunkthöhen. Ebenfalls geeignet zur Beleuchtung von Brandbekämpfungs- und Meldeeinrichtungen sowie Erste-Hilfe-Stellen mit 5lx vertikaler Beleuchtungsstärke.
Leuchten für Deckeneinbaumontage mit pulverbeschichteter Aluminiumblende ohne sichtbare Schrauben. Zum Einbau in Ø 68mm Schalterdose.

Lichtverteilung: Asymmetric High Bay zur Ausleuchtung von Rettungswegen mit großen Lichtpunkthöhen. Für Lichtpunkthöhen bis: 12,0 m. Maximal 20,9 m Leuchtenabstand bei 1 lx auf der Mittellinie des Rettungsweges nach EN 1838 unter Berücksichtigung eines Wartungsfaktors von 0,8

Inkl. 4-Chip LED-Leuchtmittel für maximale Sicherheit.

- Befestigungsart: Schalterdoseneinbau
- Material: Aluminium-Druckguss pulverbeschichtet
- Blendenform: quadratisch
- Abm.: Länge x Breite x Höhe: 88 mm x 88 mm x 7 mm
- Deckenausschnitt Durchmesser: 68 mm
- Eingangsklemmen: max. 2,5mm² eindrähtig oder max. 1,5mm² Litze mit Aderendhülse
 - Leuchtmittel: 1 x 1,8W LED-Modul
- Lichtfarbe: 4000 K
- Lichtverteilung: Asymmetric High Bay
- Lebensdauer: 50.000 h
- Dimmung: im Netzbetrieb logarithmisch in 10%-Schritten
- Überwachungsart: Einzelleuchtenüberwachung mit detaillierter Klartext- / Zielortangabe
- Schutzart: IP20, IP43
- Schutzklasse: III
- Nennspannung: 24 V DC +/-25 %
- Stromaufnahme Batteriebetrieb: 115 mA
- Zulässiger Temperaturbereich: -15...+40 °C
Menge: 12,000 St

**05.02.0100 SN 2100 ECO LED 24V IP40 - [101344990]**
Sicherheitsleuchte
Universelle LED-Sicherheitsleuchten zur Ausleuchtung von Flächen und Rettungswegen. Leuchten für Deckenmontage aus UV- und glühdrahtbeständigem Polycarbonat. Mit optionaler seitlicher Kabeleinführung und großzügigem rückseitigen Rangierraum.
Rotationssymmetrische Lichtverteilung zur Ausleuchtung von Flächen und Rettungswegen. Für Lichtpunkthöhen bis 6,0m. Maximal 9,3m Leuchtenabstand bei 1 lx auf der Mittellinie des Rettungsweges nach EN 1838 unter Berücksichtigung eines Wartungsfaktors von 0,8.

- Befestigungsart: Deckenmontage
- Material: Polycarbonat
- Abmessungen: Länge x Breite x Höhe: 200 mm x 140 mm x 65 mm
- Eingangsklemmen: max. 2,5mm² eindrähtig oder max. 1,5mm² Litze mit Aderendhülse
- Leuchtmittel: 4 x 0,3W LED-Modul
- Lichtverteilung: Symmetric Low Bay
- Lebensdauer: 50.000 h
- Dimmung: im Netzbetrieb logarithmisch in 10%-Schritten
- Überwachungsart: Einzelleuchtenüberwachung mit detaillierter Klartext- / Zielortangabe
- Schutzart: IP40
- Schutzklasse: III
- Nennspannung: 24 V DC +/-20 %
- Stromaufnahme Batteriebetrieb: 90 mA
- Zulässiger Temperaturbereich: -15...+40 °C
Menge: 2,000 St

**05.02.0110 SN 6114.1 LED 24V**
Systemleuchten / Wand-, Boden- und Stufenleuchten / SN 6114
Robuste LED-Sicherheitsleuchten zur Ausleuchtung von Stufen oder Rettungswegen. Leuchten für Wand- und Stufeneinbaumontage. Leuchten aus hochwertigem Aluminium-Druckguss mit hoher Schutzart.

- Befestigungsart: Wand- oder Stufeneinbaumontage
- Material: Aluminium-Druckguss
- Blendenform: rechteckig, Lichtaustritt: opal
- Abm.: Länge x Breite x Höhe: 260 mm x 70 mm x 5 mm
- Eingangsklemmen: max. 2,5mm² eindrähtig oder max. 1,5mm² Litze mit Aderendhülse
- Leuchtmittel: 18 x 0,15W LED-Modul
- Lichtfarbe: 4000 K
- Lichtverteilung: Asymmetric Wall
- Lebensdauer: 50.000 h
- Dimmung: im Netzbetrieb logarithmisch in 10%-Schritten
- Überwachungsart: Einzelleuchtenüberwachung mit detaillierter Klartext- / Zielortangabe
- Schutzart: IP54
- Schutzklasse: III
- Nennspannung: 24 V DC +/-25 %
- Stromaufnahme Batteriebetrieb: 175 mA
- Zulässiger Temperaturbereich: -15...+40 °C
Menge: 3,000 St

**05.02.0120 SN 8106-11 LED 24V 6500 K**
Hochwertige LED- Sicherheitsleuchten zur Ausleuchtung von Flächen
und Rettungswegen. Leuchten für Deckenaufbaumontage mit pulverbeschichtetem Gehäuse aus Aluminium mit hoher Schutzart und ohne
sichtbare Schrauben.
Lichtverteilung: Symmetric Low Bay zur Ausleuchtung von Flächen und Rettungswegen. Für Lichtpunkthöhen bis: 5,5 m. Maximal 6,1 m Leuchtenabstand bei flächiger Ausleuchtung mit 1 lx nach EN 1838
unter Berücksichtigung eines Wartungsfaktors von 0,8.

- Befestigungsart: Deckenmontage
- Material: Aluminium-Druckguss pulverbeschichtet
- Form: rund
- Abm.: Durchmesser: 80 ; Höhe: 58,5
- Leuchtmittel: 1 x 1W LED-Modul
- Lichtfarbe: 4000 K
- Lichtverteilung: Symmetric Low Bay
- Lebensdauer: 50.000 h
- Dimmung: im Netzbetrieb logarithmisch in 10%-Schritten
- Überwachungsart: Einzelleuchtenüberwachung mit detaillierter Klartext- / Zielortangabe
- Schutzart: IP65
- Schutzklasse: III (SELV)
- Nennspannung: 24VDC +/-20 %
- Stromaufnahme Batteriebetrieb: 80 mA
- Zulässiger Temperaturbereich: -15...+40 °C
Menge: 18,000 St

**05.02.0130 L -Jet /3/ S**
Versorgungs- und Überwachungsmodul
für INOTEC LEDs zum Anschluß an CLS Fusion System 24V-Systemspannung und einen separatem Schalteingang
Ausführung gem. VDE 0108, T. 1 und VDE 0100. EMC nach
EN 55015
Folgende Merkmale sind einzuhalten:
 Gehäuse aus hochwertigem Polycarbonat V0

 mit schraublosen Anschlussklemmen 2,5 mm²

 Geeignet für Durchgangsverdrahtung

 Stufenlos dimmbar im Netzbetrieb

 Funkentstörung: gem. DIN EN 55015

 Zulässiger Temperaturbereich: -15°C . +45°C

 Netzspannung 24V +/- 25%

Ausgangsstrom: 320mA

Mit patentierter Inotec-Jokertechnik mit folgenden Merkmalen:
 Einzelleuchtenüberwachung

 Mischbetrieb aller Schaltungsarten im Stromkreis

stufenlose Dimmung

Abmessungen: H = 20, B = 40, L = 90 mm
Typ: L -JET/ 3/ S

Einbau in Lichtstele 05.02.0190.
Menge: 2,000 Stk

**05.02.0140 SNP 828 WA LED 24V IP65 VA - (101331553)**
Rettungszeichenleuchte SNP 828WA LED 24V  Edelstahl
Zweiseitige Rettungszeichenleuchten aus robustem, gebürstetem Edelstahl mit hoher Schutzart. Homogene Piktogrammausleuchtung durch optimierte LED-Technik mit einer Leuchtdichte > 500 cd/m². Zum Einsatz in Lebensmittelbereichen bzw. lebensmittelverarbeitenden Betrieben mit hohen Anforderungen an Produkthygiene geeignet.

- Erkennungsweite: 30 m
- Befestigungsart: Wandauslegermontage
- Material: Edelstahl gebürstet
- Abm.: Länge x Breite x Höhe: 398 mm x 198 mm x 82 mm
- Eingangsklemmen: max. 2,5mm² eindrähtig oder max. 1,5mm² Litze mit Aderendhülse
- Leuchtmittel: 4 x 1W LED-Modul
- Lichtfarbe: 6500 K
- Lebensdauer: 50.000 h
- Dimmung: im Netzbetrieb logarithmisch in 10%-Schritten
- Überwachungsart: Einzelleuchtenüberwachung mit detaillierter Klartext- / Zielortangabe
- Schutzart: IP65
- Schutzklasse: III
- Nennspannung: 24 V DC +/-25 %
- Stromaufnahme Batteriebetrieb: 210 mA
- Zulässiger Temperaturbereich: -15...+40 °C
Menge: 12,000 St

**05.02.0150 SNP 808 LED 24V IP65 - (100806339)**
Rettungszeichenleuchte SNP 808 LED 24V  Edelstahl
Einseitige Rettungszeichenleuchten aus robustem, gebürstetem Edelstahl mit hoher Schutzart. Homogene Piktogrammausleuchtung durch optimierte LED-Technik mit einer Leuchtdichte > 500 cd/m². Zum Einsatz in Lebensmittelbereichen bzw. lebensmittelverarbeitenden Betrieben mit hohen Anforderungen an Produkthygiene geeignet.
Optional mit Piktogramm aus Makrolon für erhöhte Schlagfestigkeit IK10+ (50 Joule).

- Erkennungsweite: 30 m
- Befestigungsart: Wandmontage
- Material: Edelstahl gebürstet
- Abm.: Länge x Breite x Höhe: 348 mm x 198 mm x 75 mm
- Eingangsklemmen: max. 2,5mm² eindrähtig oder max. 1,5mm² Litze mit Aderendhülse
- Leuchtmittel: 1 x 1W LED-Modul
- Lichtfarbe: 6500 K
- Lebensdauer: 50.000 h
- Dimmung: im Netzbetrieb logarithmisch in 10%-Schritten
- Überwachungsart: Einzelleuchtenüberwachung mit detaillierter Klartext- / Zielortangabe
- Schutzart: IP65
- Schutzklasse: III
- Schlagfestigkeit: IK10
- Nennspannung: 24 V DC +/-25 %
- Stromaufnahme Batteriebetrieb: 125 mA
- Zulässiger Temperaturbereich: -15...+40 °C
Menge: 3,000 St

**05.02.0160 SNP 1216.1 LED 24V - (102065723)**
Rettungszeichen-Scheibenleuchten mit rahmenloser, freihängender 20mm Acrylglasscheibe aus hochwertigem eloxiertem Aluminiumprofil ohne sichtbare Schrauben. Homogene Piktogrammausleuchtung durch optimierte LED-Technik. Dezentes Gehäuse dank 24V-Technik.

- Erkennungsweite: 22 m
- Befestigungsart: Wand- oder Deckenmontage
- Material: Aluminium
- Abm.: Länge x Breite x Höhe: 256 mm x 180 mm x 28 mm
- Eingangsklemmen: max. 2,5mm² eindrähtig oder max. 1,5mm² Litze mit Aderendhülse
- Leuchtmittel: 12 x 0,1W LED-Modul
- Lebensdauer: 50.000 h
- Dimmung: im Netzbetrieb logarithmisch in 10%-Schritten
- Überwachungsart: Einzelleuchtenüberwachung mit detaillierter Klartext- / Zielortangabe
- Schutzart: IP40
- Schutzklasse: III
- Nennspannung: 24 V DC +/-20 %
- Stromaufnahme Batteriebetrieb: 75 mA
- Zulässiger Temperaturbereich: -15...+40 °C
Menge: 24,000 St

**05.02.0170 Grundprogrammierungund Einweisung - (102048545)**
Durchführung der Grundprogrammierung des Sicherheitslichtgerätes gemäß den kundenspezifischen Vorgaben.
Fachgerechte Einweisung in die Handhabung und grundlegende Bedienung des Sicherheitslichtgerätes.
Anfertigung eines Statusberichtes zum aktuellen Gerätestatus.
Ausführung durch den INOTEC-Kundenservice.
Menge: 1,000 St

**05.02.0180 Zielortprogrammierungje Zielort - (102048646)**
Eingabe der Leuchtenzielorte-Texte in Verbindung mit der Einweisung und Grundprogrammierung, nach Vorgabe des Kunden mittels einer detaillierten Aufstellung, die vorab zur Verfügung gestellt wird.
Menge: 139,000 St

**05.02.0190 Prüfbuch inkl. Klemmträgerder Sicherheitsbeleuchtung - (102151205)**
Prüfbuch der Sicherheitsbeleuchtung als Ringbuchordner
Für die Protokollierung der durchgeführten Prüfungen, Inspektionen und Änderungen der Sicherheitsbeleuchtungsanlage.
Der Prüfbuchordner beinhaltet folgende Hinweise und Punkte in Papierform, damit eine ausführliche und lückenlose Dokumentation gewährleistet werden kann:
- Allgemeine Hinweise zu Vorschriften
- Anlagenspezifische Daten
- Verantwortliche Personen
- Protokoll der Inbetriebnahme
- Protokolle Erstprüfung, wiederkehrende Prüfung durch Sachverständige
- Protokolle Inspektionen und Wartung
- Protokoll des Prüfbuchs
- Prüfbuchausdrucke
- Reparaturen / Instandsetzungen
- Anlagenkonfigurationen
- Konfigurationsänderungen
- Montage- und Betriebsanleitung
- Gebrauchsanweisung der Batterie
- Prüfprotokoll des Herstellers
- Sonstiges
Fabrikat: INOTEC Sicherheitstechnik GmbH
Menge: 1,000 St

**05.02.0200 Prüfung Sicherheitsbeleuchtung**
Durchführen der behördlich geforderten Abnahme und
Prüfung durch einen bauaufsichtlich anerkannten Sachverständigen.
Es sind Personalkosten und Gebühren zur Erlangung
eines positiven Abnahmebefundes einzukalkulieren.

Sicherheitsbeleuchtung
Über die Abnahme ist ein mängelfreies Abnahmeprotokoll
zu erstellen.
Der Auftragnehmer ist verpflichtet, die erforderlichen
Unterlagen für die Abnahme vorzubereiten, anzumelden
und sofern erforderlich die notwendigen Unterschriften
des Nutzers oder Planers einzuholen und die Abnahme
rechtzeitig zu betreiben.

Bei der Abnahme muss der Auftragnehmer (bauleitende Monteur)
anwesend sein.
Menge: 1,000 psch

**05.02.0210 Inspektion - (102048747)**
*** Bedarfsposition ohne GB
Inspektion durch den INOTEC Werks-Kundenservice.
Die jährliche Inspektion nach DIN VDE V 0108-100-1 und DIN EN 50172 durch den INOTEC Servicetechniker umfasst die folgenden Arbeiten:
- Anlage auf Beschädigung und Korrosion prüfen
- Mechanische Prüfung an den Geräten
- Prüfung der Elektronikbauteile gem. spezifischer Werksvorgaben der INOTEC Sicherheitstechnik GmbH
- Ladestrom und Ladestromregelung kontrollieren und justieren
- Funktionsprüfung der Netz / Notlichtumschaltung
- Funktionsprüfung der Leuchtenüberwachung
- Sichtkontrolle der Batterien
- Aufnahme der Erhaltungsladespannung jedes Blockes
- Betriebsdauertest der Batterien mit zyklischer Aufnahme der Entladespannungen jedes Blockes über den Zeitraum der Nenn-Notbetriebsdauer
Aushändigen eines Inspektionsprotokolls mit Hinweisen über den Gesamtzustand der Anlage durch den INOTEC Servicetechniker mit der Qualität einer Herstellerdurchsicht.
Zur Inspektion gehören nicht das Auswechseln
defekter Bauteile der Anlagentechnik oder defekter Leuchtmittel! Ebenso beinhaltet die Inspektion nicht die Sichtprüfungen der Leuchten und Zeichen sowie die Messung der Beleuchtungsstärke nach drei Jahren.
Menge: 1,000 St

### Hauptabschnitt 06 Blitzschutz und Erdungsanalgen

*Hinweis: Hinweis...*
Für das Bauvorhaben ergibt sich entsprechend der
Blitzschutz-Risikobewertung
die Blitzschutzklasse III
Maschenweite:  15 x 15 m
Ableitungsabstand: 15 m

#### Abschnitt 06.01 Blitzschutzanlage

**06.01.0010 Fangleitung RD 8-ALU**
Fangleitung auf Flachdach 7° Neigung,
Leitung  RD 8-ALU, nach DIN EN 62561-2
mit erforderlichen Dehnungsstücken,
Multiklemmen und Dachleitungshaltern.
Menge: 320,000 m

**06.01.0020 Fangleitung befestigt an Attika,**
Fangleitung befestigt an Attika,
Leitung  RD 8-ALU, nach DIN EN 62561-2
mit erforderlichen Dehnungsstücken,
Multiklemmen und Falzklemmen.
Menge: 100,000 m

**06.01.0030 Anschluss an Dachaufbauten**
Anschluss- und Verbindungsleitung
an haustechnischen Anlagen
auf Dachflächen,
auf Haltern, Halterabstand max. 1 m,
Leitung  RD 8-ALU, nach DIN EN 62561-2
Länge der Leitung 1 m
einschl. Verbindungs- und Anschlussklemme
an der Fangeinrichtung und der Konstruktion.
Menge: 20,000 St

**06.01.0040 Überbrückungsbügel für Attikableche**
Überbrückungsbügel für Attikableche
Mit 1 Anschlussloch Ø 11 mm
Mit 2 x 4 Befestigungslöchern Ø 5,2 mm
Mit 2 x 2 Befestigungslöchern Ø 6,9 mm
Werkstoff: Aluminium
einschl. Blechschrauben oder Blindnieten.
Menge: 60,000 St

**06.01.0050 Rohrschelle Dachaufbauten**
Rohrschelle DIN 48818 - C aus Stahl tZn o für
Rohrnennweite von 50 bis 100 mm, bestehend aus
Spannband und Spannkopf, für Leitungsanschlüsse Rd 7
bis 10 oder Fl 40.
Menge: 12,000 St

**06.01.0060 Falzklemmen**
Falzklemmen
zum Anschluss an Bleche,
Klemmbereich 1-5 mm,
Leitungsführung längs und quer,
für Rd 8 bis 10.
Menge: 30,000 St

**06.01.0070 Klemme Dachrinne**
Klemme für Dachrinnen, ZnStahl tZn o für Rd 8,
Klemmbereich für Wulste, rund, von 13 bis 25 mm.
Menge: 16,000 St

**06.01.0080 Fangstange 1500**
Fangstange an Dachaufbauten,
Stange 16 mm - 1500
auf Haltern, Halterabstand max. 1 m,
Leitung  RD 8-ALU, nach DIN EN 62561-2
Länge der Leitung 1 m
einschl. Verbindungs- und Anschlussklemme
an der Fangeinrichtung und der Konstruktion.
Menge: 10,000 St

**06.01.0090 Ableitung RD 8 TP HF mit PVC Mantel**
Ableitung unter Wärmedämmung,
Rundleiter Aluminium RD 8 TP HF
Werkstoff: Aluminium
Nenngröße Ø: 8 mm
• entspricht den Anforderungen nach VDE 0185-305 (IEC 62305)
• mit halogenfreier Ummantelung
• für die Verlegung auf, im und unter Putz, Mörtel oder Beton geeign
Menge: 60,000 m

**06.01.0100 Ableitung RD 8-ALU**
Ableitung an Fallrohren,
Leitung  RD 8-ALU, nach DIN EN 62561-2
Werkstoff: Aluminium
Nenngröße Ø: 8 mm
Menge: 72,000 m

**06.01.0110 Leitungshalter für Mauerwerk**
Leitungshalter für Mauerwerk
Mit Innengewinde M8 bzw. Durchgangsloch Ø 7 mm
Überleger montiert mit 2 Sechskantschrauben
Version HD mit Holzschrauben (5 x 60) und
Kunststoffdübel (8 x 40)
Werkstoff: Zinkdruckguss
Passung: Rd 8-10 mm
Menge: 60,000 St

**06.01.0120 Leitungshalter für Regenfallrohre Typ PPS NIRO**
Leitungshalter, für Regenfallrohre
 zum Verlegen von Ableitungen an Regenfallrohren
mit fester Leitungsführung
Typ PPS mit Schneckengewinde und Sicke
Spannbereich Ø Rohr: 80-100 mm
Leitungshalter Aufnahme Rd: 8 mm
Werkstoff Leitungshalter: NIRO
Menge: 72,000 St

**06.01.0130 Messen/Prüfen Blitzschutz**
Messen und Prüfen
der Blitzschutz- und Erdungsanlage,
Anzahl der Meßstellen 16
gemessene Widerstandswerte auflisten einschl.
Prüfbericht DIN 48 831, Anlagenbeschreibung
DIN 48 830 und Bestandszeichnung DIN 48 820
in '2' facher Ausfertigung.
Menge: 1,000 St

#### Abschnitt 06.02 Erdungsanlage

**06.02.0010 Erdung Ringerder 30 x 3,5 mm Edelstahl V4A**
Erdung als Verbindungsleitung zu den Anschlussfahnen des Ringerders,
in vorhandenen Graben einlegen,
Tiefe mindestens 0,5 m,
Leitung 30 x 3,5 mm Edelstahl V4A,
einschließlich sämtlicher Verbindungklemmen
und Abgänge für Erdeinführungen und Potentialausgleich.
Menge: 50,000 m

**06.02.0020 Erdeinführung Stange mit Trennklemme**
Erdeinführung als Stange teilisoliert
Rd 16/10 St/tZn o, mit Trennstück DIN 48835,
Trennmuffe und Nummernschild
Länge 1750 mm, einschl. Stangenhalter.
Menge: 16,000 St

**06.02.0030 Nummernschild**
Nummernschild DIN 48821.
Menge: 16,000 St

**06.02.0040 Anschluss Erdeinführung Ringerder**
Anschluss- und Verbindungsleitung
von Erdeinführungsstange zum Ringerder
Anschlusslänge bis 3 m liefern
und verlegen, einschl. Klemmen.
Menge: 16,000 St

**06.02.0050 Anschluss Stahlkonstruktion**
Anschluss- und Verbindungsleitung
von Ringerder zur Stahlstützen,
Erderleitungslänge bis 3 m liefern
und verlegen. einschl. Klemmen und
Anschluss der Stahlstützen mit Erdungsklemmen.
Leitung DIN 48801 - Rd 10-St mit PVC Mantel.
Menge: 3,000 St

**06.02.0060 Anschluss Potentialausgleich**
Erderanschluss an haustechnischen Anlagen
Aufzug und Potentialausgleich
Leitung DIN 48801 - Rd 10-St mit PVC Mantel.
Menge: 10,000 m

**06.02.0070 Trennstellkasten**
Trennstellenkasten mit Revisionstür,
aus schlagfestem Kunststoff für
Unterputzmontage im WDVS- System,
mit eingebauter Trennstelle und
flexiblen Anschlussseil isoliert,
mit Abdeckung aus Edelstahl.
Menge: 8,000 St

**06.02.0080 Klemmen**
Klemmen zum Verbinden von
Rund- und Flachleitern
für T- und Parallelverbíndungen
Werkstoff  NIRO
Menge: 32,000 St

**06.02.0090 Korrosionsschutz**
Korrosionsschutz an Anschluß- und Verbindungsstellen im
Erdreich mit Korrosionsschutzbinde.
Menge: 20,000 St

**06.02.0100 Messen/Prüfen Blitzschutz**
Messen und Prüfen
der Blitzschutz- und Erdungsanlage,
Anzahl der Meßstellen 16
gemessene Widerstandswerte auflisten einschl.
Prüfbericht DIN 48 831, Anlagenbeschreibung
DIN 48 830 und Bestandszeichnung DIN 48 820
in '3' facher Ausfertigung.
Menge: 1,000 St

#### Abschnitt 06.03 Potentialausgleich und Überspannungsschutz

**06.03.0010 Potentialschiene**
Potentialausgleichsschiene VDE 0100
mit Abdeckkappe aus Kunststoff mit Anschluss von
1 Rundstahl bis 10 mm Durchmesser,
1 Flachstahl bis 30 mm x 3,5 mm und
bis zu 8 Leitern je 25 mm2.
Menge: 3,000 St

**06.03.0020 Anschlußleitung und Anschlüsse**
Anschluß von  leitfähigen Teilen
an den örtlichen Potentialausgleich
Menge: 12,000 St.

**06.03.0030 Bandrohrschelle**
Erdungsbandrohrschelle
aus Stahl tZn o,
für Rohrnennweite über 2 bis 4 Zoll,
bestehend aus Spannband und Spannkopf.
Für Leitungsanschlüsse bis 6 mm2.
Menge: 12,000 St

**06.03.0040 Erdung Bandrohrschellen**
Erdungsbandrohrschelle
zum Anschluss von Leitern an Rohre
max. Querschnitt 6 qmm
für Rohre 1/4 - 3 Zoll
Menge: 12,000 St.

**06.03.0050 Erdungsanschluß und Überbrückung**
Erdungsanschluss und Überbrückung
als Seil DIN 48841
aus PVC isoliertem  flexiblen Kupfer 16 qmm
mit Kabelschuhen
an Metallkonstruktion befestigen
einschließlich des Herstellens einer
Anschlussmöglichkeit an der Metallkonstruktion
Menge: 6,000 St.

**06.03.0060 Modularer Kombi-Ableiter DEHNventil M TNS 255 FM**
Modularer Kombi-Ableiter DEHNventil M TNS 255 FM
4-poliger, modularer, steckbarer Kombi-Ableiter für
230/400 V- TN(C)-S-Systeme, Breite 8TE
mit Fernmeldekontakt
Ableiter Typ 1 + Typ 2 nach EN 61643-11
RADAX-Flow-Funkenstrecken-Technologie
zur Folgestrombegrenzung
Höchste Dauerspannung: 264 V ac
Schutzpegel: <= 1,5 kV
Blitzstoßstrom (10/350): 100 kA
Folgestromlöschfähigkeit: bis 100 kAeff.
Energetische Koordination nach DIN EN 62305-4
Ableiter der Red/Line-Familie, sowie direkt zum Endgerät

Hersteller/ Typ

.................................................
vom Bieter einzutragen
Menge: 2,000 St

**06.03.0070 Kompakter Überspannungsschutz**
Überspannungs-Ableiter DEHNguard MP TNS 275
4-poliger, modularer, steckbarer Überspannungs-Ableiter
mit Doppel-Push-In-Anschlussklemme für
Stich- und Durchgangsverdrahtung geeignet
für TN-S-Systeme, Breite 4TE
Ableiter Typ 2 + Typ 3 nach EN 61643-11
Defektanzeige
Höchste Dauerspannung: 275 V ac
Schutzpegel: <= 1,5 kV
Nennableitstoßstrom: 20 kA
Kurzschlußfestigkeit: 50 kAeff
Energetische Koordination nach DIN EN 62305-4
Ableiter der Red/Line-Familie
Hersteller/ Typ

.................................................
vom Bieter einzutragen
Menge: 6,000 St

**06.03.0080 Überspannungs-Ableiter DEHNflex M 255**
Überspannungs-Ableiter DEHNflex M 255
2-poliger Überspannungs-Ableiter für alle
Installationssysteme der 230 V-Endgeräte
sehr kompakte Abmessungen
Ableiter Typ 3 nach EN 61643-11
zum Einsatz in Geräteeinbaudosen und in Kabelkanälen
Akustische Defektanzeige
Höchste Dauerspannung: 255 V ac
Schutzpegel: <= 1,5 kV
Gesamtableitstoßstrom: 3 kA
Max. netzseitiger Überstromschutz: 32 A gG oder B/C 32 A
Energetische Koordination nach DIN EN 62 305-4
Ableiter der Red/Line-Familie

Verschattung

Hersteller/ Typ

.................................................
vom Bieter einzutragen
Menge: 12,000 St

**06.03.0090 Überspannungs-Ableiter DEHNrail M 2P 60**
Überspannungs-Ableiter DEHNrail M 2P 60
2-poliger, modularer, steckbarer Überspannungs-Ableiter
zum Schutz von Endgeräten der Industrieelektronik
Breite 1TE, Defektanzeige
Ableiter Typ 3 nach EN 61643-11
Höchste Dauerspannung: 60 V ac/dc
Gesamtableitstoßstrom: 2 kA
Schutzpegel L/N: < 0,35 kV
Vorsicherung: 25 A gG oder B 25 A
Energetische Koordination nach DIN EN 62305-4
Ableiter der Red/Line-Familie

BMZ, Datenschrank, Medienschrank

Hersteller/ Typ

.................................................
vom Bieter einzutragen
Menge: 3,000 St

**06.03.0100 Gehäuseanschlusskasten DCU EMOB 2 16**
Gehäuseanschlusskasten Typ 2+3 / II+III
nach EN 61643-11 / IEC 61643-11
EN 61439-2 / IEC 61439-2
Anschlussfertige Kompletteinheit zur
universellen Installation vor der Wallbox
mit Fernmeldekontakt, Funktions-/Defektanzeige
Höchste Dauerspannung: 275 V ac
Schutzpegel: <= 1,5 kV
Nennableitstoßstrom (8/20): 10 kA
Gesamtableitstoßstrom (8/20): 40 kA
Nennstrom: 16 A
Max. Leistung: 11 kW
Abmessung: 110 x 110 x 66 mm

Hersteller/ Typ

.................................................
vom Bieter einzutragen
Menge: 1,000 St

**06.03.0110 Blitzstrom-Ableiter BLITZDUCTORconnect CL2 B 180**
Blitzstrom-Ableiter BLITZDUCTORconnect CL2 B 180
kompakter Blitzstrom-Ableiter zum Schutz von 2 Einzeladern für den
Blitzschutz-Potentialausgleich sowie die Ausführung einer indirekten Erdung
geschirmter Leitungen geprüft nach EN/IEC 61643-21 und energetisch
koordiniert nach IEC 61643-22
Ableiterklasse Type 1
Impulskategorie: C2, C3, B2, D1
Statusanzeige, Baubreite 6 mm
Höchste Dauerspannung: 180,0 V DC / 127,0 V AC
Nennstrom bei 80°C: 1,2 A
C2 Nennableitstoßstrom pro Ader (8/20): 5 kA
C2 Nennableitstoßstrom gesamt (8/20): 10 kA
D1 Blitzstoßstrom (10/350 µs) pro Ader: 1,5 kA
D1 Blitzstoßstrom (10/350 µs) gesamt: 3 kA
Leitungsanschluss: Push-in

KNX Bus

Hersteller/ Typ

.................................................
vom Bieter einzutragen
Menge: 6,000 St

**06.03.0120 Überspannungs-Ableiter Klasse D**
Überspannungs-Ableiter Klasse D
der Ableiterklasse Type 2 / P1
DEHNpatch M, geprüft nach
EN 61643-21, universell
einsetzbar nach EN 50173
für alle Datendienste bis 57 V DC
zum Schutz von 4 Adernpaaren
von Datennetzwerk-Schnittstellen
über RJ 45-Buchsen, für Verteiler-
oder Einzelplatzanwendung,
platzsparend, Baubreite 19 mm.

Hersteller/ Typ

.................................................
vom Bieter einzutragen
Menge: 4,000 St

**06.03.0130 Kabel NYY-J 1x25**
Kabel DIN VDE 0276-603 NYY-J 1 x 25 RM, Cu-Zahl 240,
auf vorhandenen Trassen mit Befestigungsschellen.
Menge: 30,000 m

**06.03.0140 NYY 1x16 RM**
Kunststoffkabel NYY 1x10 qmm RM
in Teillängen liefern, auf vorhandene Leerrohre oder
Kanäle einziehen bzw. auf Pritschen oder Kabelleiter
legen einschließlich dem dazugehörigen
Befestigungsmaterial
Menge: 160,000 m

**06.03.0150 Leitung NYM-J 1x4**
Kabel DIN VDE 0276-603 NYY-J 1 x 4, Cu-Zahl 38, auf
vorhandene Kabelleiter oder -rinnen oder in offene
Kanäle.
Menge: 100,000 m

### Hauptabschnitt 07 Telekommunikationsanlagen

#### Abschnitt 07.01 Telekommunikationsanlagen

*Hinweis: leere Position*
Die Stadt Lübbenau plant ihre Gebäude ein Cloudbasierte Telekommunikationsanlage.
Es wird eine flexible Voice-Over-IP-Lösung umgesetzt.

Um das Bauvorhaben in das Gesamtvorhaben einzubeziehen sind die notwendigen
Voraussetzungen zu realisieren:

Folgende Hardware und Funktionen sind geplant:
- 2 festinstallierte Festnetztelefone
- Flächendeckendes DECT Netz mit 5 Mobilteilen
- SIP Türstation

- 2 Sprachkanäle für die Außenkommunikation
- Einbindung von Mobilfunktelefon (Hausmeister) in das System
- Interne Kommunikation zwischen den einzelnen Teilnehmern
- Kommunikation zwischen Türsprechanlage und Teilnehmern
- Türöffnerfunktion durch betätigen von Funktionstasten am
  jeweiligen Endgerät

**07.01.0010 DECT 600 L**
DECT Basisstation DECT 600L
bis zu 1000 Endgeräte
Multi-Cell System mit Seamless Handover
Funkstandard DECT
Max. 256 Basisstationen
nutzbaren Sprachkanäle pro Basis:
10 Narrow Band (G.711),
5 Wide Band (G.722)
nutzbaren Sprachkanäle pro Repeater:
5 Narrow Band (G.711)  2 Wide Band (G.722)
Netzwerkanschluss: 10/100 Base, PoE
Maße: 144 x 140 x 35 mm
Aufstellmöglichkeit: Wandmontage
Menge: 6,000 St

**07.01.0020 SwyxPhone L71**
VoIP Endgerät als Tischtelefon
Autonom, Fernsteuerung unter Verwendung von Swyx IT!
Monochromes, grafisches LCD 3-Zeilen Display
3 programmierbare Funktionstasten mit Softlabels im Display, vorbelegt
2 Funktionstasten: Rufjournal, Voicemail
3 Audio Funktionstasten (Mute, Lautsprecher, Headset) plus Lautstärke +/-
3-Wege-Navigator und Ok-Taste
Lautsprecher/Freisprechen (Vollduplex)
Headset-Anschluss (DHSG/EHS)
Dual GigaBit-LAN mit PoE, Klasse 1
2 verschiedene Aufstellwinkel, optionale Halterung für Wandmontage
Optischer Gabelschalter, Swyx-Systemtelefonlizenz enthalten,
Konfiguration mit Swyx IT!
Menge: 2,000 St

**07.01.0030 DECT HS 630 Handset**
HS 630 1,7" TFT-Farbdisplay
Kompatibilität zu DECT 500, DECT 600 S/L
HD Audio, Freisprechen
Lokales Telefonbuch mit 50 Einträgen
 - 1 Nummer/Eintrag,
globales Telefonbuch Import von CSV Datei, LDAP
Rufjournal
Message Waiting Indication (MWI)
Tastensperre, Stummschaltung
Rufsignalisierung: 6 Klingeltöne mit 6 Lautstärken
Headset-Anschluss (3,5 mm)
Programmierung von Funktionstasten  für Türöffner
Menge: 5,000 St

*Hinweis: leere Position*
Türsprechanlage

Systemvoraussetzungen/ Mindestvoraussetzungen:
PC oder Apple® Mac® mit funktionsfähigem Browser
(z. B. Microsoft® Internet Explorer®, Mozilla Firefox®, Apple® Safari®)
Konfigurierte Netzwerkanbindung des Rechners
Ein freier Ethernet-Netzwerk-Port mit PoE oder separater PoE-Injektor
SIP-Account, SIP-Server oder Gegenstelle, die direkte SIP-Verbindungen akzeptiert
Merkmale
Modularer Aufbau
Bis zu 8 Direktruftasten mit frei konfigurierbaren Rufnummern
2 frei konfigurierbare Relais

Modul Tastwahlblock verfügbar, Funktionen:
- Direkte Rufnummernanwahl
- Codeschloss
- Kurzwahl mit bis zu 100 Zielen

Passwortschutz für Admin-Zugriff
Web-Browser gestützte Administration
Physikalische Anschlüsse
RJ45-Port für 100baseT Ethernet,
alternativ mittels Schraubklemme
Schraubklemmen

**07.01.0040 Türsprechanlage BS 20-116 ZQS3**
Türstation für Personen-Eingang
Hybridtelefon (= Analog- und SIP-Telefon)
Bauweise: modular aus Aluminium, V2A Design
Lautstärkeklasse / Umgebung: 2 = normale Umgebung
Größe der Türstation: Größe 3 senkrecht, 300 x 120 x 76 mm
Montage: Aufputz
Beleuchtete Elemente: Beschriftungsfelder, Tasten
Enthaltenes Zubehör: Aufputzgehäuse, POE-Injektor, Ethernet Übertrager Funktionselemente :
6 Ruftasten mit wechselbaren Beschriftungsfeldern
Hauptfunktionen :Anwählen einer Rufnummer durch Drücken einer Ruftaste
Öffnen der Tür von innen durch Eingabe eines MFV-Codes
IP Netzwerkanschluss
Menge: 1,000 St

**07.01.0050 TCS Versorgungs- und Steuergerät BVS20-SG**
Spannungsversorgung für den Türöffner
Ausgangsspannung: 8 - 12 V
Bemessungsbetriebsspannung Ue: 230 - 230 V
Anzahl Module: 2
Leistungsaufnahme VA: 8 VA
Temperaturschutz: Ja
Kurzschlusssicher: Ja
Ein-/Ausschalter: Nein
Isolationsspannung Ui: 4000 V
Menge: 1,000 St

**07.01.0060 DECT Ausleuchtung**
DECT Funknetzausleuchtung Ausleuchtung im Gebäude:
inkl. sämtlicher Nebenkosten, notwendiger Technik und Hilfsmittel.

Erdgeschoss und Obergeschoss  je 1.250 m²
Menge: 1,000 psch

**07.01.0070 Inbetriebnahme und Dokumentation**
Inbetriebnahme der beschriebenen Komponenten
und Funktionen in Zusammenarbeit mit der IT Abteilung des Stadt Lübbenau.

- Funktionsprobe durchführen
- Einweisung Nutzer

- Lieferung einer vollständigen, projektbezogenen Dokumentation:
  Gerätestammdaten (Seriennummer, Lizenzstatus)
Menge: 1,000 psch

### Hauptabschnitt 08 Elektroakustische Anlagen

#### Abschnitt 08.01 Beschallungsanlage

*Hinweis: leere Position*
Für den Multifunktionsraum im Erdgeschoss
ist im Bühnenbereich ein kleine ELA Anlage.

In der Anlage senden wir Ihnen den Grundriss des „Theaters“ mit einer Fläche von 71 m² für ca. 100 Personen.

Folgende Installation ist angedacht:
- Verstärker im Medienschrank 19“
- 2 Lautsprechern im Bereich der Bühne,
- Anschluss von 2-3 Funkmikrofonen,
- Wandanschlussfeld mit Eingängen Audioeingängen, USB und Bluetooth mit
  Lautstärkeregelung
- Wandanschluss mit HDMI  Eingang für einen portablen Beamer
- Optional Anschlussfeld für ein Mischpult

- Projektionsleinwand 4 x 3 m
- Beamer

Der Ausschreibung liegen Produkte der Firma TOA zu Grunde.

Hersteller/Typ:

...........................................
vom Bieter einzutragen

Dem Angebot sind Datenblätter und Referenzen beizufügen.

Sämtliche aufgeführte Geräte und Bauteile sind komplett zu montieren und betriebsfertig
anzuschließen.

**08.01.0010 FC-1916 19 Zoll Double Door Rack,**
19 Zoll Double Door Rack,
Tiefe: passend zum angebotenen Mischpult und Verstärker
Höhe: 16 HE
Aluminiumrahmen-Deckel vorne und oben abnehmbar,
vorne stufenlose Aluminium-Rackschiene mit Gummikeder,
7 mittlere Butterfly-Verschlüsse,
4 mittlere Klappgriffe,
Außenwände aus 7 mm Birkensperrholz,
-> außen mit PVC-Folie beschichtet,
-> bei Farbe Phenol Innenfarbe wie Außenfarbe,
Kantenschutz mit 30 mm Schenkellänge,
mittlere Kugelecken,4 inkl. 40er Geräteschraubensatz,

Rollbrett mit 4 Rädern, 2x davon mit Feststellbremse

Einbau und Verdrahtung der nachfolgenden Geräte zu
einer funktionsfähigen Einheit.
Menge: 1,000 St

**08.01.0020 UD-2 Schubladenelement zum Einbau in 19-Zoll**
Schubladenelement zum Einbau in 19-Zoll
Gestellschränke, Einbauschloß mit 2 Schlüssel,
2 Höheneinheiten

Farbe:  schwarz
Abmessungen (BxHxT): 88 x 483 x 381 mm
Menge: 1,000 St

**08.01.0030 SA-1 Gerätetragewinkelsatz**
Gerätetragewinkelsatz zur sicheren Abstützung schwerer
Einbaugeräte
Menge: 4,000 St

**08.01.0040 PFP-1 Blindplatte mit Lüftungsschlitzen für**
Blindplatte mit Lüftungsschlitzen für
19-Zoll-Gestellschrankmontage, 1 HE, Farbe : schwarz
Menge: 2,000 St

**08.01.0050 SFP-2 Blindplatte zum Abdecken von Leerfeldern in**
Blindplatte zum Abdecken von Leerfeldern in
19-Zoll-Gestellschränken, 2 HE, Farbe : schwarz
Menge: 2,000 St

**08.01.0060 AV-139 Ausgangverteiler**
Ausgangverteiler
Komplette interne Verkabelung gemäß VDE mit getrennten
Kabelkanälen für Netz, Lautsprecher und
NF-/Signalleitung, Anschlussleisten für die
ankommenden und abgehenden Leitungen.
Menge: 1,000 St

**08.01.0070 M-864D Volldigitaler Rackmischer**
Volldigitaler Rackmischer, auch zum Einbau in Konsolen
geeignet. Die Konsole ist konzeptioniert für einfache
Handhabung durch den Bediener, die komplexen
Einstellungen werden per Computer durch eine Fachkraft
eingestellt. Über optionale Fernsteuermodule besteht
die Möglichkeit der Steuerung von verschiedenen Orten,
beispielsweise Presetwahl und Lautstärke, so dass auf
einfache Weise in einem Veranstaltungsraum die
gewünschte Einstellung vorgenommen werden kann.
8 symmetrische Monoeingänge mit einem weiten
Empfindlichkeitsbereich (von Mikrofon- bis
Tonträgerpegel) und zuschaltbarer Phantomspeisung.
Jeder Kanal ist mit einem einstellbaren
Hochpassfilter, Höhen- und Tiefen-Shelvingfilter mit
einstellbarer Frequenz und Pegel, einem parametrischen
Equalizer mit einstellbarer Frequenz, Verstärkung und
Güte sowie einem Rückkopplungsunterdrücker
(Feedback-Suppressor) ausgestattet. Die Lautstärke
jedes Kanals ist mit einem Fader auf der Konsole, per
Computer und Fernbedienung regelbar. Das Audiosignal
kann auf 4 Ausgänge geschaltet werden.
6 Stereoeingänge rückseitig und ein Stereoeingang
frontseitig. Ausgestattet mit Höhen- und
Tiefen-Shelvingfilter mit einstellbarer Frequenz und
Pegel, einem parametrischen Equalizer mit
einstellbarer Frequenz, Verstärkung und Güte.
4 Ausgänge mit 5 parametrischen Equalizern mit
einstellbarer Frequenz, Verstärkung und Güte, ARC
(Automatic Resonance Control, zur Abschwächung von
Raumresonanzen) sowie Lautstärkeeinstellung jedes
Kanals mit einem Fader auf der Konsole, per Computer
und Fernbedienung. Ein zusätzlicher Aufnahmeausgang in
Stereo.
16 Konfigurationen als Preset speicherbar, ausgesuchte
Presets einfach per Knopfdruck auf der Konsole, per
Computer und per Fernbedienung abrufbar.
Fernsteuerung des Mischers über TCP/IP von
Steuergeräten wie Crestron oder AMX möglich, das
Protokoll dafür kostenfrei erhältlich. Steuerung
externer Geräte vom Mischer per TCP/IP durch
Programmierung in der Software möglich.
Software kostenfrei im Lieferumfang.

Monoeingänge (ME): 8, symmetrisch, steckbare
  Schraubklemmleiste
Phantomspeisung (ME): 24 V zuschaltbar
Empfindlichkeit (ME): -56 . +4 dBu (max. +24 dBu)
Stereoeingänge (SE): 6 (je 2 Cinch), 1 Miniklinke
Empfindlichkeit (SE): -10 dBu (max.: +10 dBu)
Übertragungsbereich: 20 - 20000 Hz (ñ 1 dB)
Dynamikumfang: > 100 dB
Übersprechen: > 80 dB (1 kHz)
AD/DA-Wandler: 24 bit
Menge: 1,000 St

**08.01.0080 DP-SP3 Digitaler Audio-Signalprozessor**
Digitaler Audio-Signalprozessor mit zwei analogen
symmetrischen Eingängen und 6 analogen symmetrischen
Ausgängen. Eingangsseitig im analogen Pfad Abschwächer
(-16 dB) schaltbar. Eingangsseitig 10 Filter,
ausgangsseitig 12 Filter, Filtertyp jedes Filters
einzeln wählbar:
- parametrischer Equalizer,
- Hochpassfilter 6/12 dB/Oktave
- Tiefpassfilter 6/12 dB/Oktave
- Allpassfilter
- Notchfilter
- Höhen
- Bass
- CD-Horn Equalizer
Ausgangsseitig 2-, 3- und 4-Wege Frequenzweiche mit 6/12/18/24 dB/Oktave wählbar, Phasenumkehrschalter,Kompressor und Verzögerung.
Jeder Ausgang kann durch frontseitigen Mute-Schalter stummgeschaltet werden.
Verteilung der zwei Eingangssignale beliebig auf die Ausgänge über 2x6-Matrix,
Pegel in jedem Kreuzungspunkt einzeln einstellbar.
Über Ethernet Netzwerk vom PC programmierbar und Presetauswahl ansteuerbar durch Mischkonsole M-864D. 4
Presets direkt über Kontakte wählbar, 16 Presets durch binär kodierten Schalter.
Separate Aussteuerungsanzeige für jeden Ein- und Ausgang,
Anzeige der ersten 4 Presets.
Digital gesteuerte analoge Lautstärkesteller der Ausgänge zur Minimierung des Quantisierungsrauschens.
Bibliothek mit Filtereinstellungen vieler TOA Lautsprecher.

Eingänge:  2, +4 dBu (max.: +24 dBu)
Ausgänge:  6, +4 dBm (max. +24 dBm)
Auflösung, Abtastfrequenz: 24 bit, 96 kHz
Dynamikumfang: > 110 dB
Übersprechen:  > 80 dB
Audioanschlüsse:  3-pol. abnehmbare Schraubklemmleiste
Presets:  16
Einstellbereiche Filter: 20 - 20.000 Hz (wenn nicht anders angegeben)
Parametrischer Equalizer: Gain: 15 dB, Q: 0,267-69,24
Hoch-/Tiefpassfilter: 6/12 dB/Okt.
Notchfilter:  Q: 8,651 - 69,249
Höhen:  5 - 20 kHz, 15 dB
Bass:  20 - 500 Hz, 15 dB
CD-Horn Equalizer: 20 kHz, 0 - 18 dB
Frequenzweiche: 2-, 3-, 4-Wege, +12/-15 dB, 6/12/18/24 dB/Okt.,
Laufzeitkorrektur: 0-170 ms
Kompressor:  Threshold: -20 bis +20 dB
Kompr.verh.: 1:1 - ?:1
Ansprechzeit: 0,2 ms - 5 s,
Abfallzeit.: 10 ms - 5 s
Verzögerung: 0 - 682,656 ms (10 Stufen)
Abmessungen (BxHxT): 482 x 44 x 289 mm (19", 1HE)
Gewicht:  3,1 kg
Ausführung Frontblende: Aluminium schwarz, gebürstet
Menge: 1,000 St

**08.01.0090 APP Software als App**
Software als App zur Installation auf mobilen
Endgeräten (Tablet) für das Android Betriebssystem.
Zur Fernsteuerung des digitalen Mischers.

Die App für den digitalen Mischer ist anwendungsfertig
auf den Tablet PC des Nutzers zu installieren und das
Netzwerk einzurichten.
Menge: 1,000 St

**08.01.0100 DA-804 2-kanaliger digitaler Leistungsverstärker**
2-kanaliger digitaler Leistungsverstärker (Class-D)
mit 2x 400 Watt Dauerausgangsleistung bei einem Wirkungsgrad von 85%.
Kompaktes 19-Zoll Gehäuse mit nur einer Höheneinheiten
erzielt durch die hohe Packungsdichte der Verstärker,
geringes Gewicht und sehr geringe Wärmeentwicklung.
Leicht zugängliche und zu reinigende Staubfilter frontseitig.
Je zwei Kanäle in Brückenbetrieb zur Erhöhung der Ausgangsleistung schaltbar. Aufwändige Schutzschaltung zum Schutz vor Kurzschluss, Überlast, Überhitzung
und Gleichspannung am Ausgang.
Installationsfreundliche, symmetrische Eingänge mit steckbarer Schraubklemmleiste
und XLR-Buchse für jeden Kanal.
Wählbare Eingangsempfindlichkeit.
Lautstärkesteller, Anzeige von Eingangs- und Ausgangssignal,
Übersteuerung (Peak) und Ansprechen der Schutzschaltung für jeden Kanal.
Steuerein- und -ausgänge für jeden Kanal zur Ferneinschaltung und zur Ausgabe
der Statusinformaðtionen Betrieb (Netz ein) und aktivierte Schutzschaltung.

Technische Daten:
Versorgungsspannung: 100 - 240 V~
Übertragungsbereich: 20 Hz - 20 kHz (1 dB)
Nennleistung:  2x 400 Watt an 4/8 Ohm
Brückenbetrieb:  800 Watt an 8 Ohm
Eingangsempfindlichkeit: +4 dBu
Signal/Rauschabstand: > 100 dB
Kanaltrennung:  > 89 dB
Klirrfaktor:  <0,1%
Abmessungen (BxHxT): 483 x 44 x 358 mm (19Zoll, 1HE)
Gewicht:  7 kg
Menge: 1,000 St

**08.01.0110 CD-400U Der 19 Zoll CD/SD/USB-Player**
Der 19 Zoll CD/SD/USB-Player mit Radio- und
Bluetooth-Empfänger kann verschiedene Audioquellen
wie USB, SD/MMC-Karte und DAB+/UKW-Radio wiedergeben.
Im CD-Modus kann die CD oder USB oder SD/MMC-Karte
zur Wiedergabe der Audioquelle ausgewählt werden und im
Tuner-Modus wird FM-Radio wiedergegeben.
Spielt CD, CD-R, CD-R/W, MP3, USB, SD/MMC Karte,
DAB+/UKW Radio ab, 2 Stereo-Ausgänge (Tuner Out, Priority Out)
2 symmetrische Ausgäng2 über XLR Buchsen, AUX-Eingang
3.5 mm Miniklinke Stereo

USB Stick:  512 MB - 64GB
SDHC-Karten:  4-32 GB
Radio: FM: 87,5-108 MHz, DAB: Band III, 174-240 MHz
Übertragungsbereich:  40 - 16.000 Hz
Signal-Rauschabstand:  > 105 dB (A-gewichtet, 100 V)
Klirrfaktor:  < 0,005%
Max. Luftfeuchtigkeit: 25% ~ 85% keine Kondensation
Spannungsversorgung:  100 - 240 V AC, 50/60 Hz
Betriebstemperatur:  -5°C - +40°C
Gewicht:  3,3 kg
Bauform:  19 Zoll, 1 HE
Zubehör:  Netzkabel, Fernsteuerung
Menge: 1,000 St

**08.01.0120 UNI-1B 19" gewinkelte Rackblende**
19" gewinkelte Rackblende mit 12 Ausschnitten für
D-Type Buchsen - mit rückseitiger Zugentlastungsschiene. Die Befestigungslöcher sind mit M3 Gewinden
versehen, der Neigungswinkel beträgt 30ø.
Bestückt mit XLR, Speakon, EtherCon und
PowerCon Buchsen

Kabelsatz zum Anschluß des Racks an die Wandanschlüsse
mit 2m Kabellänge.
Menge: 1,000 St

**08.01.0130 WT-5800 Professioneller UHF True Diversity Empfänger**
Professioneller UHF True Diversity Empfänger mit PLL
Synthesizer, 64 Kanäle, bis zu 16intermodulationsfreie Frequenzen
für gleichzeitige störungsfreie Übertragung mehrerer Funkmikrofone,
frontseitiger Einschalter, Pegelsteller, LC-Display zur Anzeige der Empfangsfrequenz sowie HF- und Audiosignalpegel,
2 BNC Antenneneingangsbuchsen mit Phantomspeisung für aktive Antennen,
2 Antennenausgänge, automatische Suchfunktion (Scan) für verfügbare freie Frequenzen, Audio-Ausgänge
symmetrisch über XLR-Buchse und unsymmetrisch über Klinkenbuchse,
unterschiedliche Ausgangspegel, Mischeingang über Klinkenbuchse,
Batterie-Statusanzeige des empfangenen Funkmikrofons,
Kennsignalsystem zur Vermeidung von Störgeräuschen in hochfrequenztechnisch
schwieriger Umgebung bei abgeschaltetem Funkmikrofon,
Kommunikationsport zum Anschluss eines PCs für die Scan-Funktion und zur
Änderung der am Empfänger einstellbaren Trägerfrequenzen
aus 1401, bzw. 1441 möglichen Frequenzen,
19-Zoll einbaufähig mit optionalem Montageset;
zwei Antennen und externes Netzgerät im Lieferumfang.

Antenneneingang: BNC, 75 Ohm
Antennenausgang: BNC, 75 Ohm
Frequenzbereich: 794 - 865 MHz (UHF)
Bänke/Kanäle:  4/64
Dynamikbereich: >110 dB (IHF-A)
Hochpegelausgang: 1x Klinke 6,3 mm, -20dBV
Mikrofonpegelausgang: 1x XLR, -60 dBV
Squelch-System: 3-fach
Rauschsperre (HF-Squelch): einstellbar 18 - 40 dBV
Daten Ein- / Ausgang Übermittlung freier  Frequenzen
an PC,  Frequenzeinstellung per PC
Spannungsversorgung:  230V~ mit Steckernetzteil
Farbe:  schwarz
Menge: 2,000 St

**08.01.0140 MB-WT4 19-Zoll Montagesatz**
19-Zoll Montagesatz für zwei « x 19-Zoll-Geräte mit
einer Höheneinheit, Farbe: schwarz
Menge: 1,000 St

**08.01.0150 WD-5800 Aktiver Antennenverteiler**
Aktiver Antennenverteiler im 19" Gehäuse für 4
Diversity-Drahtlosmikrofonempfänger, je 2
Antenneneingänge auf der Front- und der Rückseite,
Phantomspeisung für aktive Antennen, 2x 4
Antennenausgänge, 4 Ausgänge Spannungsversorgung für 4
Funkempfänger.
Netzgerät und 4 Stromversorgungskabel für
Funkempfänger im Lieferumfang.
Mit optionalen Montagewinkeln in
19-Zoll-Gestellschränke mit 1 HE einbaubar.

Frequenzbereich: VHF/UHF
HF-Anschlüsse: BNC, 75 Ohm
Spannungsversorgung: 230 V~
Abmessungen (B x H x T): 420 x 44 x 214 mm
Gewicht:  2 kg
Menge: 1,000 St

**08.01.0160 MB-15B Montagewinkel zum Einbau von Geräte**
Montagewinkel zum Einbau von Geräten in
19"-Gestellschränke, 1 HE, Farbe: schwarz
Menge: 1,000 St

**08.01.0170 YW-4500 Aktive UHF-Dipolantenne**
Aktive UHF-Dipolantenne zur Wandbefestigung mit
integriertem Verstärker, Dämpfungsumschalter frontseitig

Anschlussimpedanz: 75 Ohm
Verstärkung:  min. 8 dB
Dämpfung schaltbar: 0, 10, 20 dB
Gewicht:  300g

einschl. Anschlusskabel jeweils 15m.
Menge: 2,000 St

**08.01.0180 WM-5265 Professionelles UHF-Drahtlos-Handmikrofon**
Professionelles UHF-Drahtlos-Handmikrofon für Gesang und Bühne,
dynamische Mikrofonkapsel mit Nierencharakteristik für hohe Schalldrücke,
Frequenzgang für gute Verständlichkeit ausgelegt.
Kompandersystem für hohe Systemdynamik und geringes Rauschen.
Formschönes, leichtes Gehäuse mit gummierter Oberfläche für festen Halt
und Geräuschdämpfung,
Einschalter und Betriebsanzeige am Schaft für intuitiv
richtige Bedienung, Rollstop-Vorrichtung verhindert das Wegrollen
des abgelegten Mikrofons,
Wind-/Poppschutzkorb, Batteriezustandsðüberwachung mit
rechtzeitigem Hinweis auf notwendigen Batteriewechsel durch LED am Sender.
Übertragung des Batteriestatus an Empfänger, Frequenzwahl aus 64 Kanälen,
bis zu 16 intermodulationsfreie Frequenzen für gleichzeitige störungsfreie Übertragung mehrerer Funkmikrofone,
integrierte Antenne, Kennsignalsystem zur Vermeidung von Störgeräuschen
bei abgeschaltetem Sender in hochfrequenztechnisch schwieriger Umgebung,
äußerst stabiler und frequenzgenauer Sender durch PLL-Synthesizer.
Kommunikationsport für PC zur Änderung der am Sender einstellbaren Trägerfrequenzen.
Mehr als 10 Stunden Betriebsdauer mit einer 1,5V Alkaline AA-Batterie
bzw. 13 Stunden mit der optionalen aufladbaren Batterie WB-2000.
Aufladbar in optionaler Ladestation ohne Batterieentnahme.
Transporttasche, Stativhalterung (3/8 Zoll) und Schraubendreher zur Frequenzeinstellung im Lieferumfang.
Sendefrequenzbereich: 576-636 MHz, 722-752 MHz oder 794-865 MHz (UHF)
Kanäle:  64
Senderleistung: < 50 mW
max. Schalldruck: 132 dB SPL
Kennfrequenz: 32,768 kHz
Batterie:  1 x 1,5V AA-Batterie
Betriebszeit mit einer Batterie: mehr als 10 Std. (Alkaline)
Maße (B x L): 48 x 244 mm
Gewicht:  205g (inkl. Batterie)
Farbe:  schwarz
Menge: 2,000 St

**08.01.0190 BC-5000-2 Ladegerät für 2 Handmikrofone**
Ladegerät für 2 Handmikrofone oder Taschensender des digitalen Mikrofonsystems. Einfache und verpolungssichere Schächte für die Mikrofone,
Ladezustandsanzeige für jedes Mikrofon mit 2-farbiger LED,
rot für ladend und grün für volle Ladung. Ladezeit max. 3 Stunden.
Mit Ein-/Ausschalter. Spannungsversorgung über mitgeliefertes Netzgerät
mit 1,5 m Gleichspannungskabel
Spannungsversorgung: 12 V=, 5A
Eingang Netzgerät: 100 - 240 V~, 50/60 Hz
Gesamtgewicht: 1,62 kg
Ausführung:  schwarz
Inklusive passendem Netzteil.
Menge: 1,000 St

**08.01.0200 WB-2000-2 Aufladbare Batterie**
Aufladbare Batterie (NiMH ) in der Größe AA (Mignon).
Erlaubt eine Betriebsdauer der passenden Funkmikrofone
von 13 Stunden.
Zwei Batterien im Lieferumfang.
Menge: 2,000 St

**08.01.0210 ST-321B Mikrofonbodenstativ**
Mikrofonbodenstativ mit Ausleger, stabile
Dreibein-Stahlrohrkonstruktion, höhenverstellbar,
Ausleger ausziehbar, umklappbare Füße mit
Trittschallfilter, 5/8"-Gewinde für Mikrofonklemme,
inkl. Adapter von 5/8" auf 5/16", Farbe: schwarz

Höheneinstellbereich: 1045 bis 1706 mm
Ausleger Stellbereich: 53 bis 660 mm
Gewicht:  2,9 kg
Menge: 2,000 St

**08.01.0220 AD-242 Netzteil für Hutschienen Montage**
Netzteil für Hutschienen Montage,

Eingangsspannung:  170 - 264V AC
Ausgangsspannung:  24V DC
Ausgangsstrom:  2A
Wirkungsgrad:  90%
Brumm- und Störspannung: 150mV
Menge: 1,000 St

**08.01.0230 UP-MV3 Der uP Mischvorverstärker**
Der uP Mischvorverstärker ist ein Mono-Vorverstärker mit zwei Mikrofon-
und einemLINE-Eingang (mischbar),
eingebautem MP3-Player (SD-Card), einem USB-Interface und BT-Empfänger.
Er ist bedienbar durch eine im Lieferumfang enthaltene IR-Fernbedienung.

Auf der Frontseite befindet sich das USB-Interface zum Anschluss
an den PC (Laptop), ein Slot für die SD-Speicherkarte,
ein Display und die Bedienungselemente (PREV-NEXT, START-STOP, PAUSE und
REPEAT-Tasten).
Mit der IR-Fernbedienung lassen sich alle Funktionen fernsteuern,
außerdem kann man zwischen der SD-Card-Schnittstelle und dem
USB-Eingang umschalten.
Lautstärke und Entzerrung werden mit VOL-LINE und LOW/HIGH-EQ
auf der Frontseite geregelt.
Ein Mischbetrieb der RCA-Eingänge (LINE) und USB/SD-Ports ist möglich.

Technische Daten:
Mik.-Eingänge: symm. 2 x Mik.-Eingänge (0,5 - 5 mV / 1 kOhm), XLR-Norm
Line-Eingänge: unsymm. 1 x Line-Eingänge 0 dB,  0.775V / 10 kOhm, CINCH
Klirrfaktor:  unter 0,3 %
Klangregelung: +/- 12 dB
Frequenzgang: 40 Hz - 20.000 Hz
Display:  99 Titel Anzeige mit max. 9:59:59 Zeit-Angabe
Ausgänge:  1 x symm. 0 dB bzw. +6 dB
- Phantomspeisung: 18 V
Inklusive uP Gehäuse liefern, montieren und betriebsfertig anschließen.
Menge: 1,000 St

**08.01.0240 QS208 2-Wege Deckenanbau-Lautsprecher**
2-Wege Deckenanbau-Lautsprecher in äußerst kompaktem
trapezförmigem Bassreflexgehäuse, bestückt mit
zwei 8 Zoll-Tieftöner und einem Hochton-
Druckkammertreiber mit Titanmembran auf einem CD-Horn,
integrierte Frequenzweiche, Gehäuse aus mehrfach
geleimtem Sperrholz mit Fiberglas-verstärktem
Kunststoffüberzug, Anschluß über zwei 4-polige
Speakonbuchsen und Schraubklemme.

Nennbelastbarkeit:  300 Watt R.M.S.
Übertragungsbereich:  73 - 20.000 Hz (-10 dB)
Kennschalldruck:  96 dB (1W, 1m)
Abstrahlwinkel (-6 dB): 130ø hor. ž 30ø vert.
Abmessungen (BxHxT):  610 x 244 x 280mm
Gewicht:  14,8 kg (inkl. Halterung)
Farbe:  weiß
Inklusive Deckenmontagehalterung.

Montagehöhe über 2 bis 3 m.

angebotenes Fabrikat:  '...................'

angebotenes System:  '.....................'
Menge: 2,000 St

**08.01.0250 AD-SP14 uP Anschlußdose mit 4 poliger**
uP Anschlußdose mit 4 poliger Speakon Einbaubuchse zum
Anschluß der mobilen Anlage. Mit Rahmen und
Zenralplatte passend zum angebotenen Schalterprogramm.
Menge: 2,000 St

**08.01.0260 AD-XB15 uP Anschlußdose mit 5 poliger**
uP Anschlußdose mit 5 poliger XLR Einbaubuchse zum
Anschluß der mobilen Anlage. Mit Rahmen und
Zenralplatte passend zum angebotenen Schalterprogramm.
Menge: 1,000 St

**08.01.0270 Lautsprecherkabel**
Lautsprecherkabel

Technische Daten:
Aufbau: (2LIY4,0qmm)Y
Mantelmaterial: PVC
Innenleiter: 2
Querschnitt: 4,00 qmm
Cu-Litzen: 56
Cu-Litze : 0,30 mm
UV-Beständig: Ja
Brandlast je m: 0,46 kWh
Temperatur min.: -30 øC
Temperatur max.: 70 øC
Kapazität Ader/Ader bei 1m: 125 pF
Isolationswiderstand bei 1 km: 0,005 GOhm
Leiterwiderstand bei 1 km: 4,5 Ohm
BPVo-Euroklasse: Fca

in Teillängen liefern und verlegen.
Menge: 80,000 m

**08.01.0280 Programmierung**
Programmierung aller DSP Funktionen der Anlage.
Dazu sind vorher folegnde Messungen durchzuführen.
Messung von Impuls-, MLS- oder chirp zur Bestimmung
von Frequenzgang, Gruppenlaufzeit und Phase.
Messung von Crossover-Punkten, Verzögerungen,
Delay-Management. Messung der Raumakustik (RA,
Nachhallzeiten).

Einstellen der Filter, Routing, Rückkopplungsunterdrücker.
Menge: 1,000 psch

**08.01.0290 Inbetriebnahme**
Inbetriebnahme der Anlage
darin enthalten: Probebetrieb, Einmessen der Lautsprecherlinien und Inbetriebnhame, sowie die Erstellung aller erforderlichen Protokolle über diese Vorgänge.
Voraussetzung ist eine fehlerfreies Lautsprechernetz.
Die Inbetriebnahme ist die erstmalige Nutzung der Anlage mit dem Betreiber.
Menge: 1,000 psch

**08.01.0300 Dokumentation**
Dokumentation Elektroakustischen Anlage, in
Ordner DIN A4 gefaltet, geheftet, mit
Inhaltsverzeichnis und in Register einsortiert,
farbig, Übergabe vor der Abnahme.
In 1facher Ausfertigung und digital liefern.
Menge: 1,000 psch

#### Abschnitt 08.02 Projektion

**08.02.0010 Deckeneinbauleinwand 135 Zoll,**
Deckeneinbau- Motorleinwand 135 Zoll,
Projektionsfläche 299 x 168 cm, 16:9, Ultra White
Gewicht 25 Kg
in Original-Kinoleinwandqualität mit dreischichtigem PVC
reißfest, abwischbar
zu 100 % Blickdicht
im B1-Standard schwer entflammbar nach DIN 4102
schneeweiß auf der Vorderseite
schwarz auf der Rückseite
Deckenausschnitt / Einbautiefe der Leinwand  315 x 12 x 12 cm
Blende 15,5 cm

Komplett zusammengebaute Leinwand mit Rahmen
4 x Deckenhalter (15 cm – 95 cm)
8 x Teleskopgewindestangen (Für den Einbau in hohe Zwischendecken)
4 x Gewindestangen für Montage in niedrigen Zwischendecken. (12 –14 cm)
2 x Schnappverschlusabdeckungen (dadurch ist keine Revisionsöffnung nötig)
(160 – 560 cm)
1 x Einstellschlüssel (Um den Ausfahrbereich ggfs. zu verändern, die
Leinwand kann allerdings sofort in Betrieb genommen werden)
1 x Aufputzschalter für Rauf- Runter und Stop
Endpunkte der Leinwand sind voreingestellt.
Menge: 1,000 St

**08.02.0020 Beamer Epson EB-2250U**
Tageslichtbeamer
lichtstarker WUXGA Business Beamer mit 5000 Lumen,
flexibler Optik und Gestensteuerung
Objektiv im Lieferumfang Ja
Produktserie Business Standard Beamer
Projektionsdistanz Standard (Long Throw)
Anwendungsgebiet Business Beamer, Fußball Beamer, Schulbeamer
Projektortyp LCD
Technologie LCD
Lampentyp Beamer Lampe / ELPLP95
ISO Lumen 5.000 ISO Lumen
Auflösung  1920 x 1200 WUXGA
Format 16:10
Kontrast 15.000 :1
Betriebsgeräusch 38 dB
Betriebsgeräusch ECO 29 dB
Lampenlebensdauer 5.000 Stunden
Lampenlebensdauer (ECO) 10.000 Stunden
Projektionsentfernung Minimum 150 cm
Projektionsentfernung Maximum 900 cm
Projektionsratio Minimum 1,38
Projektionsratio Maximum 2,28
Kleinste Brennweite 23
Maximale Brennweite 38,4
Trapezkorrektur horizontal 30%
Trapezkorrektur vertikal 20%
Eingänge
1x 3,5mm Klinke, 1x Cinch-Video, 1x Ethernet, 1x RS232, 1x USB-A, 1x USB-B, 1x VGA, 2x HDMI
Ausgänge
1x 3,5mm Klinke, 1x VGA,
Abmessungen  Breite 37,7 cm, Höhe 10,1 cm, Tiefe 29,1 cm
Produkt Gewicht 4,6 kg
Farbe Weiß
Lieferumfang Fernbedienung
Garantielaufzeit  60 Monate
Garantietyp BringIn-Service  Service- und Supportinformationen
Menge: 1,000 St

**08.02.0030 HDMI-Anschlussdose**
HDMI-Anschlussdose
Zur Übertragung hochauflösender digitaler Audio- und Video-Daten,
von z.B. einem SAT-Receiver oder DVD-/ Blue-Ray-Player auf einen Plasma-,
LCD- oder LED-TV/ -Bildschirm.
HDMI-Buchsentyp: Typ A, 3D-fähig
Full HD-fähig (1920 x 1080 Pixel).
Zum Anschluss von 20-adrigen HDMI-Kabeln.
Für Montage in Kabelkanälen, UP-Gerätedosen und Unterflursystemen.
Mit Zentralscheibe und anteiligem Abdeckrahmen.
Schutzart Gerät: IP 20
Einbautiefe: 34 mm
RAL-Farbnummer: 9010
Hinweise der Kabel- und Gerätehersteller zur max. HDMI-Kabellänge beachten.
Menge: 2,000 St

**08.02.0040 HDMI Kabel**
HDMI-Kabel
- Bildauflösung von 1080p (Full HD), 2K, 4K
- Hoher Querschnitt für größere Übertragungslängen
- Solide 3-fache Schirmung gegen externe Störungen
- Aktueller Standard, abwärtskompatibel zu bisherigen Standards
Anwendung:
- Digitale Übertragung von Audio- und Videodaten im neuesten HDMI Standard
- Professionelle Medientechnik und Home Entertainment
- Verlegung in Kabelkanälen
Technische Daten:
- Eigenschaften: OFC hochreines Kupfer
- Eigenschaften: HDTV
- Eigenschaften: Digital 110 O
- Einsatzgebiet: Studio / Broadcast
- Einsatzgebiet: Installation
- Anwendung: HDMI-Kabel
- Farbe: schwarz
- Aufbau: [(5(2LI2YS0,50mm))+(1(2LI2Y0,14mm²))+(LIY2x0,14mm²)](ST)CY
- Mantelmaterial: PVC

Hersteller/Typ

.......................................................
vom Bieter einzutragen.
Menge: 20,000 m

#### Abschnitt 08.03 Display

*Hinweis*
Produktbezeichnungen/ Datenblätter sind für die angebotenen Artikel beizulegen.
Die beschriebenen Leistungen müssen zwingend erfüllt sein.

**Ausführungsbeschreibung 30 Digitales Schwarzes Brett**
Moderne papierlose Lösungen für die Anzeige und Verbreitung von Informationen

Administrationskonsole
• Webbasierte Administrationskonsole, SSL verschlüsselt
• Kompatibel zum Microsoft Internet Explorer, Mozilla Firefox, Apple Safari, Google Chrome, Opera
• Passwortgeschützter Zugriff von jedem internetfähigem PC aus möglich, keine Softwareinstallation erforderlich
• Zentrale Informationsseite mit aktuellem Systemstatus sowie allen relevanten Informationen und Terminen,
Bereitstellung von Hilfematerial in Form von PDF-Dokumenten
• Intuitive Gliederung der Funktionen und Menüpunkte
• Integrierte Benutzerverwaltung
• Verwendung von vordefinierten Benutzerrollen
• Hierarchien und Freigabe von Inhalten inklusive E-Mailbenachrichtigung
• Zuweisung von Zeitkontingenten pro Benutzer
• Einschränkung von Zugriffsrechten bis auf Sektorebene
• Benutzerkonten können zeitlich ablaufend definiert werden
• Live-Ansicht von Systeminformationen und der aktuellen Darstellung der angebundenen
  Bildschirme als Screenshot
• (A) Bildschirme können in Gruppen zusammengefasst werden, um Administrationsaufwand zu reduzieren
• Zeitgesteuertes Ein- und Ausschalten
• Einfache Definition der Bildschirme und Inhalte
• Verwendung von Vorlagen oder eigenem Design, bestehende Vorlagen können für eigene Designs kopiert und angepasst werden
• Grafischer „WYSIWYG“ Screendesigner mit umfangreichen Funktionen
• Freie Platzierung und Ausrichtung von Sektoren
• Definition und Verknüpfung von Ebenen (z.B. für Elemente mit eigenem Hintergrund) für Überlagerungen
• Einstellung der Transparenz für beliebige Objekte
• Einbindung von Widgets (dynamische Elemente, z.B. Uhr) und bereitgestellten Grafikelementen
• Alternative Einteilungen sowie Designs mit zeitlicher Steuerung, inklusive periodischer Steuerung und Adhoc- Aktivierung
• Newsticker zur Übermittlung wichtiger Informationen
• Texte können flüssig gescrollt oder geblättert werden
• Einstellbare Scrollgeschwindigkeit und –richtung
• Erstellen von News über Online Editor inklusive Textformatierung
• Einbindung von dynamischen Newsfeeds (RSS)
• Festlegung der zeitlichen Gültigkeit für News
• Zuordnung von News zu multiplen Sektoren und Bildschirmen
• Umfangreiche Möglichkeiten zur Einbindung unterschiedlicher Inhalte
• Diashows mit Grafiken (jpg, png) und einstellbarer Umschaltgeschwindigkeit
• Videocontent (avi, mov, mp4, mpg etc.) inklusive HD-Content
• Microsoft PowerPoint Präsentationen
• Flash-Animationen und -Inhalte
• Microsoft Office (Word, Excel, PowerPoint), PDF-, HTML- und Text-Dokumente
• Webseiten dynamisch per URL einbinden
• Browserbasierter „WYSIWIG“- Editor zum Erstellen eigener Spots, inklusive
  Einbindung von Texten,
• Grafiken und dynamischen Inhalten
• Native Einbindung von schulischen Vertretungsplansystemen (Untis Monitor/Stat
  HMTL, daVinci, WinPlan, svPlan, Time Substitute, WILLI, Cunst, Turbo-Vertretung,
  VPM), Einbindung anderer Systeme über exportierte Inhalte
• Automatische Synchronisation unterschiedlicher Inhalte ohne Benutzereingriff, z.B. zur
  Anzeige von exportierten Plänen, Dokumenten oder multimedialen Inhalten
• Inhalte sind frei miteinander kombinierbar und werden über definierbare Regeln vom
  System formatiert
• Lizenzfreie Einbindung von WELT-Inhalten (Wetter, diverse News-Kategorien) mit
  automatischer Aktualisierung der Inhalte
Aktualisierung
• Alle Inhalte werden als Endlosschleife abgespielt
• Anzeige des letzten aktuellen Standes der Inhalte, auch bei Netzwerkausfall
  (außer URL-Spots)
• Elemente werden ohne Übergangsartefakte (Blitze) dargestellt
• Festlegung der zeitlichen Gültigkeit für individuelle Elemente
• Zuordnung von Inhalten zu multiplen Sektoren und Bildschirmen
• Kopplung von Sektoren zur Reduzierung des Administrationsaufwandes
  Unterstützung von Touchscreens
• Vielfältige Möglichkeiten zur Nutzung von Touchscreens
• Steuerung der einzelnen Inhalte, z.B. blättern und scrollen
• Zoomen der Inhalte und Wechsel auf Vollbild-Ansicht
• Starten und Anhalten der Sendeschleifen
• Individuelle Einstellungen/Freigaben pro Bildschirm und/oder Sektor
• Steuerung/Bedienung von Inhalten wie z.B. Webseiten
• Automatisches Zurücksetzen bei Inaktivität
• Möglichkeit, die Sektoren frei zu verschieben, zu skalieren & zu drehen
  Navigation (DSBnavigation/Zusatzmodul)
• Wechsel zwischen beliebigen Screensdesigns oder Sendeschleifen durch frei gestaltbare
  Schaltflächen
• Erstellen einer Ebenenstruktur, bei der die einzelnen Ebenenelemente per Touchbutton
  ansteuerbar sind Support
• Regelmäßige automatische Aktualisierung der Software
• 24/7 Erreichbarkeit per E-Mail/Fax/Internet
• Telefonische Erreichbarkeit des Supportteams Montag bis Freitag von 07:00 bis 17:00
• Fernwartungsmöglichkeit für direkte Assistenz auf dem Kunden-PC
• Supportfälle werden von qualifiziertem Personal bearbeitet
• Umfangreiche Selbsthilfemöglichkeiten sind direkt in der Administrationsoberfläche1
  hinterlegt
• Veranstaltungen für Anwender mit neuesten Informationen zum Produkt und zur
  Handhabung
• Qualifizierte Seminare für Anfänger und Fortgeschrittene
• Individuelle Schulungen vor Ort
Endgeräte
• Geräte werden vorinstalliert und betriebsfertig geliefert
• Softwareupdates werden ohne administrativen Aufwand von den Servern abgerufen und
  installiert
• Zum Betrieb der Geräte wird lediglich Strom und LAN oder WLAN (optional) benötigt
• Endgeräte bieten die Möglichkeit der lokalen Fernwartung für Administratoren
• Inhalte werden als Ausfallsicherung der Internetleitung beim Endkunden auf den
  Endgeräten gecached

**08.03.0010 Hardware Digitales Schwatzes Brett**
*** gemäß Ausführungsbeschreibung 30
Hardware Digitales Schwatzes Brett
 50“ Zoll, 3840 x 2160 Pixel UHD, 125,7 cm Diagonale,
Abmessungen: 1121,4 x 643,9 x 46,3 mm, T6
• Integrierte Lautsprecher
• Integriertes Tizen 4/6 Betriebssystem
• Einstellbare neigbare Wandhalterung
• Zeitsteuerung für automatisches Einschalten inklusive definierbarer Feiertagssteuerung
•36 Monate Vor-Ort-Reparatur-Service durch qualifizierte Techniker
einschließlich Wandhalterung

Liefern, montieren und in Zusammenarbeit mit der IT Abteilung Lübbenau einrichten.

Hersteller/Typ:

...........................................
vom Bieter einzutragen
Menge: 1,000 St

### Hauptabschnitt 09 Gefahrenmeldeanlagen

*Hinweis: Ausführungsbeschreibung*
Die Brandmeldeanlage ist  gemäß Landesbauordnung des Landes Brandenburg
und den Technischen Anschaltbedingungen der Brandschutzbehörde
sowie anerkannten Regeln der Technik, insbesondere:
DIN VDE 0833 Teil 1 - Allgemeine Festlegungen für Gefahrenmeldeanlagen
(hier gilt Passus 6.4.3.3.)
DIN VDE 0833 Teil 2 - Festlegungen für Brandmeldeanlagen
DIN VDE 0100 - Errichten von Starkstromanlagen mit Nennspannungen bis 1000V
DIN VDE 0800ff - Normenreihe zur Fernmeldetechnik, Grundlagen für die
Sicherheit der Anlagen und Geräte; Begriffe und allgemeine Festlegungen
DIN VDE 0815 - Installationskabel und Leitungen für Fernmeldeanlagen
IEC 1000-4-5 - Elektromagnetische Verträglichkeit; Prüf- und Messverfahren;
DIN 14675 - Brandmeldeanlagen - Aufbau und Betrieb
DIN EN 54
DIN 14623 - Orientierungsschilder für automatische Brandmelder
DIN 14661/ 14662 - Feuerwehrwesen (FBF/ FAT)
DIN 14095 - Feuerwehrpläne

von einem, gemäß DIN 14675 zertifizierten Errichterbetrieb, herzustellen.

Alle Elemente/ Geräte der Brandmeldeanlage sind mit Geräten herzustellen, die, sofern solche durch Rechtsvorschriften der Europäischen Union bestimmt wurden, gemäß dieser Rechtsvorschrift über Bauprodukte (CEN- Kennzeichen) gekennzeichnet sind.

Die örtliche Alarmierung erfolgt mittels ringbusgespeister Signalgeber.
Sollte ein alternatives Fabrikat angeboten werden, so ist der Nachweis zu erbringen, dass im einfachen Fehlerfall (Kurzschluß auf der Ringleitung) die Alarmierungsgeräte
unterbrechungsfrei weiter alarmierten!

*Hinweis: Ausführungsbeschreibung*
Der Bieter hat hier, erforderlich gemäß DIN 14675,
nachfolgend zu deklarieren und zu erklären:

Angebotenes Fabrikat:

..............................................................................

 1a. Hersteller: ....................................................................

 1b. Systemanerkennungsnummer gemäß EN 54- T13:

  ………………...........................................

2. Alle Produkte, die  in diesem Leistungsverzeichnis
  abgefragt werden, und die nicht Bestandteil des
  vorgenannten Brandmeldesystems sind, müssen vom
  Bieter in einer besonderen Anlage (siehe VOB/A, -  Pkt. 4)
  aufgeführt werden.

  Für alle Produkte sind dem Angebot Produktdatenblätter
  als Anlage beizufügen, es sei denn, der Hersteller des
  Brandmeldesystems hat diese im öffentlichen Bereich
  seines Internetauftrittes veröffentlicht.

3. Alle angebotenen Produkte sind, soweit per Gesetz
  in deutschen Rechtsvorschriften (Termin des Inkrafttretens) vorgegeben,
  CE-zertifiziert (CPD- Nummer).

4. Die Firma ist ein gemäß DIN 14675 zertifizierten Errichterbetrieb.

Errichterfirma:

Zertifikatsnachweis:

...........................................................
rechtsverbindliche Unterschrift

Grundlage der Planung war:

Fabrikat: Fabrikat: NOTIFIER Typ/ NF 3000
oder gleichwertig

Hersteller/Typ

.......................................................
vom Bieter einzutragen

Dem Angebot sind Datenblätter des angebotenen Produktes beizufügen.

#### Abschnitt 09.01 Brandmelderzentrale

**09.01.0010 Kompaktzentrale NF3000 mit 4 Ringen**
*** Bezugsbeschreibung
Universelle Brandmelderzentrale mit folgenden
Leistungsmerkmalen:
-  Kommunikations-Ringbus beidseitig von der Zentrale eingespeist.
-  Grundausbau 2 Ringbusleitungen, Verdrahtung in 2-Draht-Technik als
  Ring, Stich und/oder Stern.
-  erweiterbar bis 8 Ringbusleitungen
-  Pro Ringbus bis zu 198 (nach DIN VDE 0833 nur 128) adressierbare Einzelelemente
  anschaltbar mit AutoScan-Addressing
-  Pro Ringbus bis zu 99 ringbusgespeiste Alarmgeber.
-  TTD-Technik auf dem Ringbus, dadurch erhöhte Betriebssicherheit aller
  Ringbusteilnehmer
-  Verknüpfung der Ein- und Ausgänge aller Ringleitungselemente durch frei
  programmierbare Matrix.
-  Mit 255 frei programmierbaren Meldergruppen, je Meldegruppe sind 255
  Untermeldegruppen programmierbar.
-  Zweimeldungsabhängikeit
-  Gruppeneinzelanzeige für Alarm, Störung und Abschaltung optional
-  Großflächiges, beleuchtetes LCD-Grafikdisplay mit 240 x 64 Pixeln zur
  Darstellung von 6 x 40 Zeichen Klartext.
  Textanzeige von 40 Zeichen je adressierbarem Ringbusteilnehmer und
  zusätzliche Textanzeige von 38 Zeichen je programmierter Meldegruppe.
-  40 Zeichen pro adressierbarem Melder und Modul
-  Alarmzähler mit einem Speicher für 600 Alarmmeldungen
-  Alarmzwischenspeicher
-  Ereignisspeicher mit Datum und Uhrzeit der letzten 600 Meldungen
-  Tag-/Nacht-Schaltung (Erkunden/Verzögern-Funktion)
-  2 potentialfreie Relais (Sammelfeuer, Sammelstörung)
-  4 frei programmierbare und konfigurierbare Relais
-  Serielle Schnittstelle V.24 zum Anschluss eines abgesetzten Druckers, Paralleltableau
  bzw. PC zum Programmieren der Zentrale
-  Interface für Feuerwehrbedienfeld
-  RS 485-Schnittstelle für: Netzwerk, abgesetzte Fernbedienfelder
  elektronische Einsatzdatei, optional
-  Wartungsanzeige für jeden einzelnen Melder
-  Zentrale frei programmierbar über Zentralentastatur oder PC
-  Gruppen- und Meldertest (Einmannrevision)-
-  Individuelle Anzeige aller Meldermesswerte
-  Messwertanalyse: 1 bis 28 Melder gleichzeitig (Langzeittest)
  Messintervall 1 s bis 237 h wählbar
-  Netzspannung 240 V / 50 Hz
-  Netzteil 24 V / 3 A oder 7,0 A
-  VdS-Nr.: G201020 * CPD-Nr.: 0786-CPD-20878

Geforderter Zentralenausbau: - 4 Ringbusleitungen für je 198 Ringelementen
in TTD - Technik - 255
Meldergruppen für automatische und nichtautomatische Melder
- 2 potentialfreie Steuerausgänge - 1
- Gruppeneinzelanzeige für Alarm, Störung und Abschaltung
-  1 Interface für Feuerwehrbedienfeld
-  2 separat programmierbare Hauptmelderansteuerungen
-  1 RS232-Schnittstelle für Druckeransteuerung
-  1 RS485-Schnittstelle für Netzwerk
 - 1 Protokolldrucker oder 1 Ereignisspeicher mit Datum u. Uhrzeit
  für die letzten 600 Ereignisse
- 2 überwachter Sirenenausgang
- 1 Sammelstörungsausgang
- 1 Sammelfeuerausgänge - 1

Bestehend aus:
- Gruppenträger mit Prozessorkarte mit Software und FBF Anschlussklemmen,
  die klappbare LCD-Anzeige mit Bedientasten, Hauptplatine mit 2 Ringleitungen
  und 2 seriellen Schnittstellen.
- Netzladegerät f. BMZ NF50, NF3000-Reihe
  Dauerstromentnahme von 0,6 A im Normalzustand, bzw. 3 A bei Alarmzustand
  der BMZ. Geeignet für bis zu 2 x 38 Ah Akkus.
- Ringkarte m. 2 Standard-Ringen zur Erweiterung einer NF3000-5000 um 2 Ringe.
  Technische Daten:
  je Ring 198 Busteilnehmer (nach VdS 127),  Ruhestrom: 35 mA,
  Maße (B/H/T): 64 x 152 x 25 mm
- Gehäuse Tiefe Ausführung, 1 Erw. Zentralengehäuse für NF 3000
  mit - Abdeckung MCK-B, Abdeckung ECK-B, Blindplatte BP-ECK
  Platz für BEK-3000 bzw. BEK-5000 mit PSU3A bzw. PSU-DTP, PSU7A
  und 1 Einschub LED-KIT-64 oder PRN-ID-KIT und 2 x 38 Ah-Akkus.
  Deckel Bedienteil NF3000 normale Ausf.
  Deckel für BBx-yB bzw. Zusatzgehäuse
-  Blindplatte für Erweiterungsdeckel ECK-B

EIGENSCHAFTEN:
- Akkukapazität max. 2 x 38 Ah
- Farbe grau, ähnlich RAL 7021
- Abmessungen in mm (HxBxT): 620 x 500 x 220

Netzteil 24V für Akkus für mind. 72 Std. Notstromversorgung
- 1 Wandgehäuse zur Aufnahme der zuvor beschriebenen Bauteile
Liefern und betriebsfertig montieren.
Menge: 1,000 St

**09.01.0020 Bleiakku Yuasa NP-Reihe**
*** wie Position 09.01.0010
Bleiakku Yuasa NP-Reihe für Notifier Brandmeldeanlagen und Netzladegerät
Leistungsmerkmale:
- EUROBAT-Klasse: 3 bis 5 Jahre
- Elektrolyt im Glasfaservlies gebunden (AGM-Technologie)
- Blei-Kalzium-Gitter für längere Gebrauchsdauer
- Ventilgesteuerte Konstruktion, nahezu 100%ige Sauerstoffrekombination
- Schlag- und bruchfestes Kunststoffgehäuse aus ABS
- Optional: FR-Gehäuse (schwer entflammbar gem. UL94V0)
- Sehr gute Ladeeffizienz
- Geringe Selbstentladung, 3% pro Monat bei 20øC
- Schnelle Erholung nach Tiefentladung
- Betrieb in jeder Lage (außer dauerhaft über Kopf)
- Fertigung gemäß EN ISO 9001 Qualitätsmanagement und EN ISO 14001
  Umweltmanagement
- VdS-Zulassung
- Konform mit IEC61056, UL

Technische Daten:
- Gehäuse: Ind AGM
- Spannung: 12 V
- Kapazität bei 20 Stunden Rate (Ah): 38
- Kaltstartfähigkeit (A) EN1: NA
- Zellanlegung: 4
- Klemme: A7D
- Empfohlene Laderate (Amp): 1
- Nennspannung: 12
- Kapazität Ah: 38
- Gewicht: ca. 14,2 kg
- Abmessungen (H/B/L): 170 x 165 x 197 mm

VdS-Nr.: G 182024
Fabrikat: NOTIFIER by Honeywell oder gleichwertig
Typ:  NP38-12
Menge: 2,000 St

**09.01.0030 Brandschutz-Hängegehäuse EHL F30 R Türanschlag rechts**
*** wie Position 09.01.0010
Belüftetes F30 Brandschutz-Hängegehäuse zur Aufnahme
der o.g. Brandmelderzentrale, entsprechend den Anforderungen
der MLAR bzw. LAR nach DIN 4102 Teil 12,
Eigenschaften:
- Aufputz-Montage
- Wandbefestigungssatz
- Tür rechts angeschlagen mit verdeckten  Stahlscharnieren
- Öffnung durch Schwenkhebel
- Nachrüstung mit DIN-Halbzylinder möglich
- Inkl. Lüftungssystem KLS  60mm in der Tür und Gehäuseoberseite
- Inkl. Rückwand (20mm)
- Inkl. 6 Bohrungen  6,5mm für die Aufnahme der BMZ in
  die innere Rückwand
- Bestehend aus 6 Einschlagmuttern und 6 Schrauben
- Kabeleinführung oben
- Mit umlaufender Dichtung zur Behinderung des Rauchdurchtritts
- UI 400V
- IP 54, IK06, Schutzklasse II (Innenanwendungen)
- Die Verwendung nichtbrennbarer Baustoffe wurde im
  Zulassungsverfahren nachgewiesen

Montage an einer Betonwand und zusätzlichem
Untergestell für stabile Montage des Gehäuses.

 Hersteller/Typ:

...........................................
vom Bieter einzutragen
Menge: 1,000 St

**09.01.0040 Fernbedienfeld für Brandmeldezentrale**
*** wie Position 09.01.0010
Fernbedienfeld für Brandmeldezentrale
mit graphisches LCD Display, 240x64 Pixel mit Hintergrundbeleuchtung.
Eingebaute LEDs für Betrieb, Feuer, Störung, Abschaltung, Wartung Melder, Gruppentest, ÜE AB, Verzögerung läuft, Übertragungsstörung und Feuerwehr gerufen.
Es beinhaltet folgende Bedienfunktionen:
Summer AUS, Verzögerung AB, Rücksetzen, Akustik AB/AN,
weitere Meldungen und Gruppen in Alarm.
Technische Daten
- Versorgungsspannung: 18 bis 32 VDC
- Stromverbrauch: 80 mA @ 24VDC
- Strom bei Alarm: 155 mA @ 24VDC
- Ansteuerung: RS485 über 2 Adern
- Farbe: grau - RAL 7021
- Maße (B x H x T): 254 x 165 x 55 mm
- Schutzart: IP 30 nach EN 60529

inklusive erforderlicher Schnittstellenkarte.
Menge: 1,000 St

**09.01.0050 Galvanisch getrennte RS 485-Karte**
Galvanisch getrennte RS 485-Karte für die BMZ
Zum Anschluss von Fernbedien- bzw. Anzeigefeldern Typ
IDR-2x an die Brandmelderzentralen NF50/NF50-S.
Erweitert die Brandmelderzentrale NF300-NF5000 um eine
Galvanisch getrennte RS 485-Schnittstelle. Diese
Schnittstelle ermöglicht die Anbindung des Fernbedienfeldes IDR-6A an die BMZ. Max. 1 ISO-RS485
pro BMZ.

Technische Daten:
- Ruhestrom: ca. 40 mA
- Gewicht: ca. 200 g
- Abmessungen (B/H/T):32 x 117 x 25 mm
Menge: 1,000 St

**09.01.0060 Übertragungseinrichtung comXline**
Übertragungseinrichtung Einbausatz
Zur Übermittlung von Gefahrenmeldungen
(Einbruch, Überfall, Brand usw.) und technischen Alarmen
(Betriebszustände, Grenzwerte, Störungen).
Als Übertragungswege stehen die IP-Übertragung
und zusätzlich der GSM-Funkweg zur Verfügung.
Die comXline 1516 ist ausschließlich zur Anschaltung an
Netze der Protokollfamilie IP (TCP-Protokolle) geeignet.
Gerät entspricht den Richtlinien VdS 2463, der DIN EN 50136
und berücksichtigten die Richtlinien VdS 2465-S2 (Protokollerweiterung TCP)
und VdS 2471-A13 (Anschaltung an TCP/IP).
Das GSM-Gerät eignet sich zum Einsatz in Brandmeldeanlagen
gemäß DIN 14675 und EN 54-21 und für Einbruchmeldeanlagen
nach DIN EN 50131-1.
Mit Abreißmelder entspricht die Übertragungseinrichtung
den Anforderungen von DIN EN 50131-10:2011 Grad 3.
Die menügeführte Parametrierung ist aus der Ferne oder
vor Ort mittels USB-Anschluss und der PC-Parametriersoftware
"compasX" möglich.

Allgemeine Merkmale
- Parallele S1-Schnittstelle gemäß VdS 2463 mit 8 Meldelinieneingängen
- Mit Erweiterungsmodul CXF auf 192 Meldelinien erweiterbar
- com2BUS-Schnittstelle zum Anschluss einer EMZ
- Detaillierte Meldungsübertragung (Klartextmeldungen)
- Fernservice der EMZ complex 200H/400H
- Aktivierung der Meldelinien durch Öffnung, Schließung
  oder als Statusfunktion und Widerstandsüberwachung einzeln parametrierbar
- Mindestdauer der Meldelinienauslösung parametrierbar
  bis eine Meldung ausgelöst wird
- 32 Zielrufnummern mit je 32 Stellen parametrierbar
- 32 Identnummern mit je 12 Stellen parametrierbar
- Freie Zuordnung der Zielrufnummern sowie der Identnummern
  und der Anwahlfolge zu den Meldelinien
- Anzahl der Anrufe (Zyklenzahl) und Wartezeit (Zyklenzeit) parametrierbar
- Störungs-Relaisausgang
- universeller, parametrierbarer Relaisausgang
- 1 Fernschalt-Relaisausgang
- Mit Erweiterungsmodul CXF auf 96 FS-Relais erweiterbar
- Universalrelais FS10, z. B. für Router-Reset
- Integrierter Ereignisspeicher (2046 Ereignisse) mit Echtzeituhr
- Parametrierung über USB-Schnittstelle mit PC-Software "compasX"
- Firmware flashbar über alle Übertragungswege und USB-Schnittstelle
- Fernservice (Abfrage, Diagnose, Online-Mode, Parametrierung, Flash)
- Puffer-Batterie on Board

Merkmale Ethernet-Anschluss
- Schnittstelle: 10/100 Mbit/s (Autonegotiation)
- Kanäle: bis zu 4 Standleitungen
- Bandbreite: <0,5 kBit/s je Standverbindung
- Datenvolumen: <150 MB/Monat bei Polling gemäß VdS (Pollzyklusdauer ca. 4 s)
  je Standverbindung
- Protokoll: TCP/IP - DHCP
- VdS-Richtlinien: VdS 2465-S2 (Protokollerweiterung TCP) / VdS 2471-A13
  (Anschaltung an TCP/IP)
- SMTP (E-Mail unverschlüsselt)
- Meldungsübertragung:
- VdS 2465-S2 (Protokollerweiterung TCP)
- SIA DC-09 Contact-ID (IP)
- E-Mail (unverschlüsselt)
- DIN EN 50136-1:2011 Kat SP6

Merkmale GSM-Funkweg (comXline 1516 (GSM))
- Stetige automatische Überwachung der Verfügbarkeit des GSM-Zugangs
  zyklisch alle 10 s
- Funknetz: Quadband (GSM 850, 900, 1800, 1900 MHz) mit Datenübertragung
- Meldungsübertragung:
- Protokoll VdS 2465
- SIA DC-05 Contact-ID (GSM)
- SMS
- Sprachtextansage mit dynamisch organisiertem Sprachspeicher (240 s)
  Für den Teilnehmertyp VdS 2465, SIA DC-05 muss die SIM-Karte den
  leitungsvermittelnden Datendienst CSD (Circuit Switched Data) unterstützen
- DIN EN 50136-1:2011 Kat SP4

Merkmale GPRS (comXline 1516 (GSM))
- Meldungsübertragung:
- VdS 2465-S2 (Protokollerweiterung TCP)
- SIA DC-09 Contact-ID (GPRS)
- Bedarfsgesteuerte Verbindung
- Datenvolumen pro Meldungsübertragung 1,5 kB
- Stehende Verbindung
- Datenvolumen bei stehender Verbindung <260 MB/Monat, bei Polling 4 s
- DIN EN 50136-1:2011 Kat SP5

CXF 16/8
- Erweitert die Übertragungseinrichtung um 16 Meldelinieneingänge
  und 8 Fernschaltausgänge

CXB
- CXB-M: Schnittstelle BMA nach DIN 14675
- CXB-D: Schnittstelle für Diodenhauptmelder
- CXB-F: Schnittstelle für Frequenzhauptmelder

Dieser Einbausatz dient zum Einbau in Gefahrenmeldeanlagen.
Die Energieversorgung erfolgt aus dem Netzteil der EMA.
Zusätzlich sollen Alarme der Brandmeldeanlage übertragen werden.

Übertragungsweg
- Ethernet (IP)
- GSM-/GPRS-Übertragung
- Betriebstemperatur -10 °C bis +55 °C
- Abmessungen Platine (BxHxT) 165x160x25 mm
- Abmessungen Antenne (HxD) 79x26,7 mm
- Kabellänge Antenne 3 m
- Stromaufnahme in Ruhe ca. 80 mA (bei 13,5 V), (nur IP-Teilnehmer)
- Stromaufnahme in Ruhe ca. 100 mA (bei 13,5 V), (IP- und GSM-Teilnehmer)
- Versorgungsspannung 10,2 V DC bis 30 V DC

Übertragungseinrichtung bestehend aus:
- Leergehäuse für ÜE Gehäusetyp
- Übertragungseinrichtung comXline 1516
- Einbau-Netzteil
-Akku 12 V/12 AH

Hersteller/Typ:  ..............................
vom Bieter einzutragen
Menge: 1,000 St

**09.01.0070 Kennzeichnungsschilder BMZ**
Orientierungsschilder zur Kennzeichnung
des Weges (bzw. des Installationsortes) zur BMZ
unter Beachtung der Vorschriften der
zuständigen Brandschutzbehörde.
Herzustellen und dauerhaft anzubringen an Türen.

Werkstoff: Kunststoff 2-farbig, graviert oder gedruckt
Menge: 1,000 St

#### Abschnitt 09.02 Feuerwehrperipherie

**09.02.0010 Kompakt-Hohlsäule**
*** Bezugsbeschreibung
Kompakt-Hohlsäule in monolithischem Design,
für KRUSE FSD basic und flex-L. Nach DIN 14675
mit VdS-Anerkennung, in einer Wandstärke von 3 mm.
Feste Bodenplatte zur Befestigung auf dem Fundament mittels Schwerlastankern. Wechselbare Halterung für FSE Typ KRUSE oder PZ unterhalb des FSD.
Hochwertige Verarbeitung aus Edelstahl mit geschliffener Oberfläche
für edle Optik und hohe Witterungsresistenz.
Der leicht abgeschrägte Deckel fördert den Ablauf von Spritzwasser.
Einfache Montage durch chemische Anker.
Anschlussdose mit Deckelkontakt zur sicheren Verdrahtung im Säulenkorpus. Umfangreiches Montagematerial.
Einschl.  Blitzleuchte, Ankerplatte und Regenschutz.
Maße: 1050x260x200 mm (HxBxT). Gewicht: ca. 30 kg
Menge: 1,000 St
Nachtrag: 1
Nachtragsstatus: erkannt

**09.02.0020 FW-Schlüsseldepot (FSD) Basic-ST**
*** wie Position 09.02.0010
FW-Schlüsseldepot (FSD) Basic-ST mit Sabotageschutz
für den Einbau des FSD in Hohlsäulen oder Leichtbaufassaden.
doppelte Objektschlüsselüberwachung.
Technische Daten
Betriebsspannung  12 ... 30 V DC
Stromaufnahme @ 12 V DC  ca. 330 mA
Stromaufnahme @ 24 V DC  ca. 150 mA
Schutzart IP 44
Gewicht  ca. 14 kg
Abmessungen  B: 190 mm H: 170 mm T: 157 mm
Menge: 1,000 St
Nachtrag: 1
Nachtragsstatus: erkannt

**09.02.0030 Edelst. FSE m.Spezialzyl.f. FSD-SÄULE**
*** wie Position 09.02.0010
Edelstahl Freischaltelement mitSpezialzylinder f. FSD-SÄULE
Zubehör für alle KRUSE FSD
Nach DIN 14675 mit VdS- Anerkennung.
Dient zur manuellen Auslösung der BMA imEinsatzfall.
Nur zu bedienen mit dem individuellen Schlüssel der zuständigen Feuerwehr
Inklusive KRUSE Spezialzylinder und 10 Meter Anschlusskabel.
Die im Lieferumfang enthaltene Putzblende mit Staubschutzscheibe
gibt zusätzlichen Schutz und sorgt für eine hochwertige Optik.
Optional mit 50 m Anschlusskabel oder Kennzeichnung
nach Wunsch der zust. Feuerwehr.

Anbindung an Ringbuszentrale erfordert ein Überwachungsmodul M710

LEISTUNGSMERKMALE:
- Rückseitige Bodenplatte(d): 44 mm
- Gewicht: ca. 1,2 kg
- Abmessungen(HxBxT): 38 x 38 x 110 mm
Menge: 1,000 St

**09.02.0040 Universaladapter**
*** wie Position 09.02.0010
Universaladapter für Brandmeldezentralen,
Zur Ansteuerung und Überwachung von Schlüsseldepots.

Technische Daten:
- Betriebsspannung 10 bis 35 VDC
- Stromaufnahme bei 24 VDC ca. 8 mA
- Umgebungstemperatur 0 øC bis 40 øC
- Rel. Luftfeuchte 10 bis 93 % (nicht kondensierend)
- Schutzart IP 40
- Farbe kieselgrau, ähnlich RAL 7032
- Gewicht ca. 1,5 kg
- Abmessungen B: 148 mm H: 178 mm T: 40 mm
Menge: 1,000 St

**09.02.0050 Überwachungsmodul mit einem Eingang**
*** Bezugsbeschreibung
Überwachungsmodul mit einem Eingang
Für aP-Montage oder Montage auf Hutprofilschiene.
Zur überwachten Anschaltung von Teilnehmern mit potentialfreiem Ausgang. Mit 3-farbiger LED und integriertem Isolator.

Leistungsmerkmale:
- zur überwachten Anschaltung von Meldern mit potentialfreiem Ausgang
- mit 3-farbiger LED und integriertem Isolator
- Adresse am Modul (dekadischen Drehschalter) einstellbar
- aP Montage mit M200E-SMB-KO
- Hutschienenmontage mit M200E-DIN

Technische Daten:
- Umgebungstemperatur: -20øC bis +60øC
- Rel. Luftfeuchte: 5% bis 95% (nicht kondensierend)
- Gewicht: ca. 110g
- Abmessungen (B/H/T): 94 x 93 x 23 mm
- CE-Zertifikat 0786-CPD-20342
Menge: 1,000 St

**09.02.0060 Kunststoffgehäuse für die Module**
*** wie Position 09.02.0050
Kunststoffgehäuse für bis zu 6 Module der Serie M7xy
Für aP-Montage der Module, besteht aus Gehäuserückteil und Abdeckung.
Technische Daten
Maße (B x H x T): 245 x 180 x 100 mm

Liefern und betriebsfertig montieren.
Menge: 1,000 St

**09.02.0070 FIBS 9102.0154**
Feuerwehrinformations- und Bedientableau
Zweiflügeliges Stahlblechgehäuse, geeignet für aP-oder Unterputzmontage.
Zentrale Türöffnung für beide Türflügel durch
Feuerwehrschließung (Halbzylinder vorbereitet).
Technische Daten
Linke Seite: Tür mit Klarsichtfeld für FAT 2002
Feuerwehrbedienfeld FBF 2001 Druckknopfmelder (vorbereitet)
Rechte Seite: Stahlblechtür mit Beschriftung
Feuerwehr -Laufkarten, 2 Aufnahmefächer für max. 100
Stück A4-quer-Feuerwehrlaufkarten
Betriebsspannung: 10 bis 30 VDC
Ruhestrom: 50 mA bei 24 VDC
Alarmstrom: 180 mA @ 24 VDC
Maße (B x H x T): 710 x 560 x 100 mm
Farbe: feuerrot -RAL 3000
einschl. 9102.0394
Aluminium-uP-Profilrahmen für FIBS-A4-S2 und FIBS-A4-S2-RE-V2
Maße (B x H x T): 770 x 620 x 47 mm

Hersteller/Typ:

..................................................
vom Bieter einzutragen
Menge: 1,000 St

**09.02.0080 Meldergruppenkarte-Feuerwehrlaufkarte**
Meldergruppenkarte-Feuerwehrlaufkarte
Auf Basis von der gültigen Feuerwehr-Richtlinien ist
in Absprache mit dem Planer und der Feuerwehr für jede
Meldergruppe eine Laufkarte zu fertigen
- mehrfarbig
- laminierte Ausführung
Menge: 30,000 St

#### Abschnitt 09.03 Melder & Signalgeber

**09.03.0010 HFM NOTIFIER rot EN54-11 m. Isolator Druckknopfmelder rot EN54-11**
Handfeuermelder rot EN54-11 mit Isolator
In Aluminium-Druckguss mit integriertem Überwachungsmodul,
roter LED und beidseitiger Isolator zur automatischen Isolierung
von Ringabschnitten bei Kurzschluss der Ringleitung.

Leistungsmerkmale:
- beidseitiger Isolator zur automatischen Isolierung von Ringabschnitten bei Kurzschluss
- LED-Anzeige als Funktionsanzeige und Alarmrückmeldung
- Einzelidentifizierung mit 40 Zeichen Klartext
- Aluminium-Druckgussgehäuse

Technische Daten:
- Ruhestrom: ca. 0.4 mA
- Umgebungstemperatur -20 øC bis 70 øC
- Rel. Luftfeuchte 10 bis 93 % (nicht kondensierend)
- Schutzart IP 43
- Farbe rot, ähnlich RAL 3000
- Gewicht ca. 400 g
- Abmessungen (B/H/T): 124 x 124 x 33 mm

VdS-Nr.:  G 205067
CPR-Nr.: 0786-CPD-20389

Liefern und betriebsfertig montieren.
Menge: 12,000 St

**09.03.0020 Ausser-Betrieb-Schild**
Außer-betrieb-Schild für Handfeuermelder
Verpackungseinheit: 10 Stück
Menge: 2,000 St

**09.03.0030 Ersatzglasscheibe rot**
Ersatzglasscheibe rot für
Handfeuermelder gemäß EN 54-11
Farbloses Dünnglas ohne Aufdruck.
Verpackungseinheit: 10 Stück
Menge: 2,000 St

**09.03.0040 Schlüssel für**
Schlüssel für Handfeuermelder
Menge: 5,000 St

**09.03.0050 Mehrfachsensormelder OT NOTIFIER OPAL VdS-Nr.: G 209002**
Intelligenter optisch-thermischer Mehrfachsensorrauchmelder mit integriertem Isolator der Serie OPAL
für den NOTIFIER-Zweidrahtringbus.

Leistungsmerkmale:
- Rauchmelder geprüft nach DIN EN54- 7
- Thermomelder geprüft nach DIN EN54-5
- integrierten Isolator nach DIN EN54-17
- Getestet nach CEA 4021 als Mehrfachsensormelder
- Die neue optische Messkammer erlaubt eine verbesserte Reaktion auf alle Brandarten,
  durch eine effektivere Verwendung des größeren Messkammervolumens,
  bei Gleichzeitiger Steigerung der Fehlalarmimmunität
- 159 Adressen einstellbar über bewährte Dekadenschalter
- Zwei Leuchtdioden ermöglichen 360ø- Alarmanzeige
- Melder-LEDs ermöglichen die Zustandsanzeige der Melder in roter,
  gelber und grüner Farbe
- Automatische Wartungsanzeige
- Lokale Test- und Messmöglichkeiten
- Abnehmbarer Deckel zur leichten Reinigung
- Leicht zu demontierender und zu reinigender Insektenschutz
- Gekapseltes Meldergehäuse verhindert das Eindringen von Feuchtigkeit oder
  Kriechtieren (täuschungsalarmsicher)
- Geschützt gegen Verpolung
- Diebstahlsicherung
- Keine Elektronik im Sockel

Technische Daten:
- Ruhestrom: ca. 0,2 mA bis 24 VDC
- Ruhestrom: 200 æA / 24 VDC
- Betriebstemperatur: -30øC bis +70øC
- Luftgeschwindigkeit: bis 20m/s
- Ansprechtemperatur: 58øC
- Ansprechverhalten: Klasse A1R (Therm.)
- Anwendungstemperatur: -30øC bis +70øC
- Rel. Luftfeuchte: 10% bis 93% (nicht kondensierend)
- Farbe: reinweiß, ähnlich RAL9010
- Abmessungen inkl. Sockel B501AP (/H): 102 x 60 mm
- Gewicht: ca. 97g

VdS-Nr.: G 209002
CPR-Nr.: 0768-CPD-20639

Liefern und betriebsfertig montieren.
Menge: 96,000 St

**09.03.0060 Intelligenter Thermodifferentialmelder**
Intelligenter Thermodifferentialmelder d. OPAL-Serie,
- Thermomelder geprüft nach DIN EN54-5
- Der Melder beinhaltet einen integrierten Isolator nach DIN EN54-17
-159 Adressen einstellbar über bewährte Dekadenschalter
- Zwei Leuchtdioden ermöglichen 360ø- Alarmanzeige
- Lokale Test- und Messmöglichkeiten
- Geschützt gegen Verpolung
- Diebstahlsicherung

Technische Daten:
Ruhestrom ca. 0,16 mA / 24 VDC
Überwachungshöhe max. 7,5m
Ansprechtemperatur ca. 58°C bzw Anstieg von 10°C/min.
Ansprechverhalten Klasse A1R (Therm.)
Anwendungstemperatur -30°C bis +70°C
Rel. Luftfeuchte 10% bis 93%
Farbe reinweiß, ähnlich RAL9003
Abmessungen inkl. Sockel B501AP
Durchmesser 102 x H 60 mm
CE-Zertifikat 0786-CPD-20643
Menge: 2,000 St

**09.03.0070 Standard-Sockel Ringbusmelder - reinweiß VdS-Nr.: siehe Melder**
Standard-Sockel Ringbusmelder - reinweiß
einschließlich Klemmen für Schirm und Parallelanzeige.
Geeignet für Melder und Alarmgeber der Serie OPAL, NFXI MORLEY-IAS,
ECO, 700 und 800.

LEISTUNGSMERKMALE:
- einheitlicher Meldersockel
- Aufnahme von intelligenten analogen Meldern
- einfacher Anschluss für eine Melderparallelanzeige
- Kabeleinführung: uP, aP
- inkl. Melderdiebstahlsicherung
- Schattenfuge für einfache Montage von unebenen Decken
- Farbe: reinweiß, ähnlich RAL 9010
- Gewicht: ca. 39 g
- Abmessungen (DxH): 102 x 22,5 mm

Liefern und betriebsfertig montieren.
Menge: 98,000 St

**09.03.0080 Adr.Ringbus Sockelsirene m. Isol. reinw VdS-Nr.: G 212160**
Adr.Ringbus Sockelsirene mit Isolator reinweiß
32 Töne (inkl. Tonart gemäß DIN 33404 Teil 3)
sowie 3 Lautstärken (Low, Medium, High) einstellbar.

Leistungsmerkmale:
- Akustische Alarmgeber geprüft nach DIN EN54-3
- Ringbusgespeist
- Integrierter Isolator
- Einfache Installation (auch in großer Höhe) durch Bajonettverschluss
- Geschützt gegen Polaritätswechsel
- Verwendet, wie die Brandmelder der Serie OPAL, den Standard-Sockel B501AP
- Diebstahlsicherung
- Sehr niedriger Stromverbrauch
- Keine Elektronik im Sockel

Technische Daten:
- Stromaufnahme: 1,8 bis 5,5 (DIN-T.)
- Schallpegel 86,7 bis 95 dB(A) +/- 3 dB (DIN-T.)
- Umgebungstemperatur -25 øC bis 70 øC
- Rel. Luftfeuchte 5 bis 95 % (nicht kondensierend)
- Schutzart IP 21C
- Farbe: reinweiß, ähnlich RAL 9010
- Abmessungen (D/H): 121 x 64 mm

VdS-Nr.: G 212160
CPR-Nr.: 0832-CPD-1814

Liefern und betriebsfertig montieren.
Menge: 89,000 St

**09.03.0090 Adr. akust.Alarmg. m. Iso. reinw. VdS-Nr.: G 212160**
Adressierbare, ringbusgespeister akustische Alarmgeber
mit Isolator,  reinweiß
32 Töne (inkl. Tonart gemäß DIN 33404 Teil 3)
sowie 3 Lautstärken (Low, Medium, High) einstellbar.

Leistungsmerkmale:
- Akustische Alarmgeber geprüft nach DIN EN54-3
- Adressierbar (bis zu 159 Adressen)
- Ringbusgespeist
- Integrierter Isolator
- Einfache Installation (auch in großer Höhe) durch Bajonettverschluss
- Geschützt gegen Polaritätswechsel
- Verwendet, wie die Brandmelder der Serie OPAL, den Standard-Sockel B501AP
- Diebstahlsicherung
- Sehr niedriger Stromverbrauch
- Keine Elektronik im Sockel
- IP44 und IP65 aP Sockel verfügbar

Technische Daten:
- Stromaufnahme: 1,8 bis 5,1 mA (DIN-T.)
- Schallpegel: 90,6 bis 98,2 dB(A) +/- 3 dB (DIN-T.)
- Umgebungstemperatur: -25øC bis +70øC
- Rel. Luftfeuchte 5 bis 95 % (nicht kondensierend)
- Schutzart IP 24 (B501AP), IP 44 (BRW), IP 65 (WRW)
- Farbe: weiß, ähnlich RAL 9010
- Abmessungen (/H): 121 x 64 mm (inkl. Standardsockel)
- Abmessungen (/H): 121 x 109 mm (inkl. Sockeladapter)
- CE-Zertifikat 0832-CPD-1810

VdS-Nr.: G 212160
CPR-Nr.: 0832-CPD-1810

Liefern und betriebsfertig montieren.
Menge: 15,000 St

**09.03.0100 1-fach Ausg.-Modul VdS - NOTIFIER 1-fach Ausg.-Modul VdS - NOTIFIER**
*** Bezugsbeschreibung
Steuermodul mit einem Ausgang für den  - Ringbus
Für aP-Montage oder Montage auf Hutprofilschiene.
Zur Ansteuerung von externen Baugruppen wie z.B. Signalgebern oder Brandfallsteuerungen mit 3-farbiger LED und integriertem Isolator.
Es sind die beiden Modi überwacht bzw. nicht überwacht (potentialfrei) verfügbar.
Die Module der Serie M700 sind Mikroprozessor gesteuerte Elemente,
die eine Überwachung und/oder Steuerung von externen Baugruppen ermöglichten.
Das M701E-HC Modul ermöglicht die Ansteuerung von externen Baugruppen
wie z.B. Feuerabschlusstüren oder Signalgebern.
Eine 3-farbige LED zeigt den Modulzustand an.
Die Moduladresse wird an dem Drehschalter eingestellt.

LEISTUNGSMERKMALE:
- VdS-Konforme Leitungsüberwachung
- intelligentes, adressierbares Modul mit Isolator
- Eingebaute Typenerkennung identifiziert diese Geräte automatisch
- Adresse am Modul (dekadischen Drehschalter) einstellbar
- LEDs (grün, rot und gelb) für verschiedene Alarme
- Abwärtskompatibel mit älteren Notifier-Systemen
- Steckbare Klemmenanschlüsse für eine einfache Verdrahtung vor Ort
- Stromversorgung direkt über die Ringleitung
- Störungsmeldung der externen Versorgungsspannung
- Gängige Montageoptionen, einschließlich Aufputzmontage
  und DIN-Schienen-Montage.

TECHNISCHE DATEN:
- Bereich der Versorgungsspannung: 15 bis 32V DC
- Min. 16,5VDC zur LED Ansteuerung
- Alarmstrom: 5,5mA mit blinkender LED
- Maximale Kabelgröße: 2,5 mm
- Schutzart: IP50 (montiert mit M200E-SMB
- Abmessungen (HxBxT): 93 x 94 x 23mm

ZULASSUNGEN:
VdS-Nr.: G222060

Liefern und betriebsfertig montieren.
Menge: 22,000 St

**09.03.0110 Kunststoffgehäuse für Module**
*** wie Position 09.03.0100
Aufputzgehäuse für aP-Montage von Modulen des
Typs: - ME710E - ME720E - ME721E - ME701E - ME700E X -
Besteht aus Gehäuserückteil und Abdeckung
Abmessungen (BxHxT): 139 x 134 x 40 mm

Liefern und betriebsfertig montieren.
Menge: 22,000 St

**09.03.0120 Melderkennzeichnungsschild nach DIN 1450**
Melderkennzeichnungsschild nach DIN 1450

Liefern und betriebsfertig montieren.
Menge: 110,000 St

#### Abschnitt 09.04 Leitungen

**09.04.0010 JE-H(ST) H 2x2x0.8 qmm Brandmeldekabel**
*** Bezugsbeschreibung
Brandmeldekabel JE-H(ST) H 2 x 2 x 0,8 qmm
mit rotem Aufdruck Brandmeldekabel
mit im System zugelassenen Befestigungsmitten.
(Schellen, Schnellverleger, Rohrsysteme)

Hersteller/Typ:  ..............................
vom Bieter einzutragen

vom Bieter einzutragen
Funktionserhalt der Kabel-/Leitungsanlage DIN 4102-12 E 30.
Menge: 60,000 m

**09.04.0020 JE-H(ST) H 4x2x0.8 qmm Brandmeldekabel**
*** wie Position 09.04.0010
Brandmeldekabel JE-H(ST) H 4 x 2 x 0,8 qmm
Menge: 35,000 m

**09.04.0030 J-Y(ST)Y ...LG 2x2x0,8 qmm Brandmeldekabel**
*** Bezugsbeschreibung
Installationskabel nach VDE 0815 mit rotem Außenmantel
Brandmeldekabel J-Y(ST)Y ...LG  2 x 2 x 0,8 qmm
mit rotem Aufdruck Brandmeldekabel
auf vorhandene Kabelleiter oder -rinnen, Leerrohre
oder in offene Kanäle.
Menge: 690,000 m

**09.04.0040 J-Y(ST)Y ...LG 4x2x0,8 qmm Brandmeldekabel**
*** wie Position 09.04.0030
Brandmeldekabel J-Y(ST)Y ...LG  4 x 2 x 0,8 qmm
Menge: 35,000 m

**09.04.0050 J-Y(ST)Y ...LG 10x2x0,8 qmm Brandmeldekabel**
*** wie Position 09.04.0030
Brandmeldekabel J-Y(ST)Y ...LG  10 x 2 x 0,8 qmm
Menge: 20,000 m

#### Abschnitt 09.05 Sonstige Leistungen

**09.05.0010 Werkplanung**
Auf der Grundlage der übergebenen Ausführungsplanung
und der Funktionsbeschreibung ist durch den Auftragnehmer
eine Werkplanung mit dem angebotenen Produkt zu erstellen und
mit dem Fachplaner abzustimmen.

Folgende Unterlagen sind zu erarbeiten:
- Analgenaufbau, Installationsschema
- Festlegung der Anzahl und Installationsort der Melder und Module
- Verschaltung der einzelnen Busleitungen
- Melderlinienbelegung
Menge: 1,000 psch

**09.05.0020 Brandfallsteurmatrix**
Erstellen einer Brandfallsteuermatrix.
Darstellen aller sicherheitstechnischen Schnittstellen,
die bei Auslösung des Alarms angesteuert bzw. ausgelöst werden.
Alarmierung, Brandfallsteuerung Aufzug, Alarmierung, FSD
Menge: 1,000 psch

**09.05.0030 Inbetriebnahme und Programmierung**
Inbetriebnahme und Programmierung der Brandmeldezentrale
mit den für den Einsatzort notwendigen Systemparametern.
Das sind insbesondere Meldergruppen, Meldertypen und
Melderanzahl sowie Verknüpfungen mit und ohne Steuerfunktionen.

Erstellen einer Anlagenbeschreibung mit Inbetriebsetzungs- und
Abnahmeprotokoll gemäß DIN 14675 Anhang G.
Menge: 1,000 psch

**09.05.0040 Messprotokolle**
Für die hergestellte Anlage sind folgende Messprotokolle
herzustellen und zu übergeben:

-Protokoll der Primärleitungen, insbesondere:
 Isolations-Widerstand aller Adern gegen Erde, Ringleitungswiderstand,
 Schleifenwiderstand bei Stichleitungen,
 Messprotokolle der LWL-Leitungen (Dämpfung, etc.)

-Tabellarische Übersicht des Verschmutzungsgrades der Melder,
  die funktionsbedingt verschmutzen können (z.B. Rauchmelder).
  In dieser Tabelle sind die Fabrik-Neuwerte und
  die aktuellen Mess-Werte darzustellen.

-Reale Stromaufnahme der Anlage und die daraus (gemäß DIN VDE 0833-1)
  errechnete Notstromkapazität der hergestellten Anlage

-Schallpegel  an dem Ort, der vom naheliegensten
  akustischen Signalgeber am entferntesten Punkt für
 den zugehörigen Alarmierungsort gemessen werden kann.
Menge: 1,000 St

**09.05.0050 Bestandsunterlagen, Dokumentation**
Über die gesamte Brandmeldeanlage, bestehend aus
folgenden Unterlagen:

1. Grundrisspläne mit folgenden Eintragungen
- Grenzen der Sicherungsbereiche
- Nutzungsart der Meldebereiche
- Bezeichnung der zugeordneten Meldergruppen und der
  Melder, z. B. 15/5
- Lagerichtige Darstellung eines jeden Melders
- Lagerichtige Darstellung aller weiteren Komponenten
  der Brandmeldeanlage mit Bezeichnung
- Kabel- und Leitungsführung mit Angabe von
  Verlegeart, Kabeltyp und Kabeldimension
- Darstellung und Bezeichnung aller Kabelverteiler
Hierzu sind die letztgültigen Architekten
Grundrisspläne zu verwenden. Die Komponenten der
Brandmeldeanlage sind farbig anzulegen. Die Pläne
müssen auf Format DIN A4 gefaltet sein.
 - Schallpegelmessung

2. Kabelplan der gesamten Brandmeldeanlage mit
geschossrichtiger Darstellung aller Komponenten mit
deren Verkabelung, Steigeleitungskabel, Geschoss- und
sonstiger Verteiler, Kabeltyp und Kabeldimension.

3. Klemmenbelegungspläne und Verteilerbestückungspläne
von jedem Verteiler mit Kabeladern für die
Brandmeldetechnik.

4. Übersichtsplan der gesamten Brandmeldeanlage, aus
dem zweifelsfrei der Aufbau der Zentrale im
Zusammenhang mit der Melderperipherie und den
angeschlossenen Betriebsmitteln hervorgeht.

5. Meldergruppenverzeichnis mit Unterteilung in:
- Fabrikats- und Typenangaben/Seriennummer
- Bestellnummer
- VdS-Anerkennungs-Nummer
- Menge/Stückzahl

6. Apparaturauflistung aller Komponenten der gesamten
Brandmeldeanlage, mit Unterteilung in:
- Fabrikats- und Typenangaben/Seriennummer
- Bestellnummer
- VdS-Anerkennungs-Nr.
- Menge/Stückzahl

7. Auflistung der technischen Daten der
Brandmeldezentrale mit Unterteilung in:
- Ausbau der Zentrale
- Fabrikats- und Typenangabe aller Einzelkomponenten,
wie Notstrombatterie, Protokolldrucker,
Anschaltrelais etc.
- Rechnerischer Nachweis über die Kapazität der
Notstrombatterie
- Einschaltdatum der Anlage

8.  Inbetriebsetzungsprotokoll gemäß DIN 14675 Anhang G

9. Errichterbestätigung über die fachgerechte Errichtung der Anlage

10. Abnahmeprotokoll Sachverständiger
  Bescheinigung über die Prüfung sicherheitstechnischer Gebäudeausrüstungen
  zur Fertigstellung

11 Betriebsbuch (z.B. nach dem Mustervordruck
des VdS-Form T 49) für die Eintragung der regelmäßigen
Überprüfung der Anlage, der Wartungsarbeiten, aller
Änderungen, Erweiterungen und Reparaturen sowie der
Störungs- und Alarmmeldungen mit Angabe von Datum und
Uhrzeit.

12. Anweisungen für die richtige Bedienung im Falle einer Brand- und Störungsmeldung.
  Diese Anweisung sollen in Form einer Checkliste erarbeitet werden.

13. Wartungsvorschrift für die Anlage und Wartungsvertrag.

Die Unterlagen sind in einem Aktenordner einzuheften.
Die Aktenordner sind zu beschriften und mit einem Inhaltsverzeichnis zu versehen.

Sämtliche Unterlagen sind auch in digitaler Form (CD/Stick) in PDF-Format zu übergeben.
Menge: 1,000 psch

**09.05.0060 Betriebshandbuch**
Betriebshandbuch für die Dokumentationen der
Anlagenwartungen vor Ort gemäß VDE 0833-4

Features:
- Eintrag aller Basisdaten der Elektroakustischen
Anlage
- Begriffsbestimmungen in Anlehnung an DIN 31051
- Eintragung quartalsmäßige Anlagenwartung durch einen
autorisierten Systemspezialisten nach VDE 0833-1
Menge: 1,000 St.

**09.05.0070 Betriebsmittelkennzeichnung**
Betriebsmittelkennzeichnung

Alle Betriebsmittel (Klemmen, Sicherungen,
elektromechanische und elektronische Bedien- und
Schaltkomponenten etc.) sind fachgerecht und dauerhaft
zu beschriften. Die Beschriftung muss maschinell
erfolgen und ist dauerhaft und gut sichtbar auf den
Betriebsmitteln des Anlagensystems anzubringen.
Menge: 1,000 St.

**09.05.0080 Abnahme Sachverständiger**
Durchführen der behördlich geforderten Abnahme und Prüfung durch einen
bauaufsichtlich anerkannten Sachverständigen.
(BbgBO § 44, BbgSGPrüV § 1)
Es sind Personalkosten und Gebühren zur Erlangung eines positiven Abnahmebefundes
einzukalkulieren.

Brandmeldeanlage in Zusammenhang mit der unter 03.02 beschriebenen Elektroakustischen Anlage.

Über die Abnahme ist ein mängelfreies Abnahmeprotokoll 2-fach zu erstellen.

Bei der Abnahme muss der Auftragnehmer (bauleitender Monteur) anwesend sein.
Zur Abnahme ist von der zugelassenen Montage-/ Errichterfirma ein Installationsattest
vorzulegen. Weiterhin sind zur Abnahme ausgefüllte Betriebshandbücher und
Revisionsunterlagen in Form von technischer Dokumentation und Stromlaufplänen an den Betreiber zu übergeben.
Menge: 1,000 psch

**09.05.0090 Wartungsvertrag BMA**
*** Bedarfsposition ohne GB
Wartungsvertrag BMA
Für die hergestellte Anlage ist ein Gesamt-Preis für die Wartung der Anlage,
welche nach anerkannten Regeln der Technik (insbesondere DIN VDE 0833-1)
durchzuführen ist, anzubieten.

Dieser Wartungspreis umfasst 3 Inspektionen und eine Jahreswartung.

Mit diesem Preis sind alle dazu erforderlichen Aufwendungen/Kosten abgegolten.

Die Kosten der Ersatzteile, welche für den Betrieb der Anlage von mindestens 10 Jahren
erforderlich sein könnten, sind tabellarisch aufzulisten.
Andernfalls gelten die Preise aus dem vorliegenden Angebot, zuzüglich einer
Pauschale von 30% zum Artikelpreis, als Berechnungsgrundlage und werden
Vertragsgegenstand.
Gleiches gilt für den Reparaturaufwand.

Der Wartungsvertrag wird für die Dauer von jeweils 1 Jahr abgeschlossen.
Dieses gilt für die Dauer der Gewährleistung (4 Jahre).

Das Wartungsvertragsangebot wird bei der Auswertung der Angebote berücksichtigt.
Menge: 1,000 psch

### Hauptabschnitt 10 Datenübertragungsnetze

#### Abschnitt 10.01 19" Verteilerschrank

**10.01.0010 19" Wandschrank**
19" Wandgehäuse
Für Einbauten nach IEC 297-3
Zerlegbares, stabiles, montagefreundliches, modulares
Gehäuse, bestehend aus: einteilige Rückwand mit
Schlüssellochprägung für die Gehäuseaufhängung,
versehen mit Rasterlochung für die Befestigung von
C-Profil Schienen
Mit 4 Tiefenträgern zur Befestigung von Gehäuseteilen
und  vertikalen Befestigungsprofilen.
2 Stück 19 Zoll-Profile vorne, mit Lochraster zur
Aufnahme von Bauteilen nach EN 60297, montiert in 100 mm
Gehäusetiefe, variierbar im 25 mm Raster.
Deckel- und Bodenblech mit Lüftungsschlitzen zur
gesicherten Wärmeabfuhr.
Mit Bürstenleisten im hinteren Bereich zur
staubgeschützten Kabeleinführung.
Fronttür mit unbrennbarem Einscheiben-Sicherheitsglas,
Öffnungswinkel > 180°, Sicherheitsschließung, leichter
Schrankerdung nach VDE 0100 (mit Erdungsbolzen M 8)
Schutzart IP 20
Statische Belastung: 500 N
Wandschrankabmessungen: BxHxT = 550 mm x 612 mm x 450 mm
Einbauhöhe: 18 HE

Profilschienen zur Befestigung der Datenkabel,
Kabelführungsbügel beidseitig,
Spannungsversorgung 230 V/50 Hz
1 Stück Steckdose mit Überspannungsschutz festmontiert,
1 Stück Steckdosenleisten 3-fach festmontiert
Erdungsset und Potentialausgleich,
Anschluss an den Potentialausgleich sämtlicher  Schrankteile,
Patchfelder sternförmig mit PAS im Schrank mit 6 mm²
Leitung verbinden,

Oberfläche/Farbe:
Verkleidungsteile pulverbeschichtet, Struktur,
Lichtgrau RAL 7035
Schutzart: IP 20

einschließlich Klein- und Befestigungsmaterial,
komplett liefern, montieren und anschließen.

Hersteller/Typ

.......................................................
vom Bieter einzutragen
Menge: 1,000 St

**10.01.0020 19" Patchfeld geschirmt**
19" 24-fach Patch Panel 1 HE grau, Cat. 6A
Gehäuse metallisch, mit integrierter
Kabelabfangung für mindestens 24 Kabel;
Frontblende mit mindestens 24 Buchsen;
Abdeckhaube werkzeugfrei montierbar;
PE-Leitung am Modulträger vorinstalliert;
Bestückt mit:
RJ45 Buchsen Cat. 6A, gem. EN 60603-7-51,
auf Leiterplatte mit IDC-Anschlussklemmen;
Anwendungen gem. EN 50173-2, Anlage F (10 Gbit/s, PoE+);
IDC-Schneidklemmen: geeignet für Massivleiter,
LSA-Plus kompatibel;
Zugentlastung per beiliegende Kabelbindern;
separate Schirmkontaktierung;
Anforderungen:
Buchsen: Cat.6A gem. EN 60603-7-51
- Kompatibilität: zu RJ45-/12-/11-Steckern durch Überbiegeschutz
- Lebensdauer: min. 750 Steckungen
- Anschluss: 8-adrig
- Adernanschluss: IDC-Schneidklemmen, LSA
- Aderndurchmesser: 0,7-1,6 mm
- Wiederholbarkeit: min. 50
- Leiterdimension: massiv: AWG26/1-22/1
- Farbcodes: gem. T568 A und B
Modulträger:
- Einbautiefe: max. 110 mm;
- Höhe: 1 HE
- Material: Stahlblech, pulverbeschichtet;
- Farbe Frontblende: lichtgrau, ähnlich RAL 7035;
- Material Abdeckhaube: rostfreies Stahlblech;
- Anzahl Cat. 6A-Buchsen: min. 24;
- Anzahl Kabelbinder: min. 24;
einschließlich Klein- und Befestigungsmaterial
liefern, montieren und betriebsfertig anschließen.
Auflegen von 4 DA/Port gemäß Auflegeanweisung Kat 6.

Hersteller/Typ

.......................................................
vom Bieter einzutragen.
Menge: 6,000 St

**10.01.0030 24-Port Gigabit Ethernet L2+ PoE+ Switch,**
HPE Networking Instant On Switch 1960
24-port, 1 Gbit/s, 20xPoE+,4xPoE++,2x SFP+,managed
PoE-Leistung bis zu 370 W für alle PoE-Ports (max. 30 W pro Port via PoE+)
24 RJ45-Ports mit 1 Gbit/s, davon 20 mit PoE+ und 4 mit PoE++ Funktion
2 Combo-Ports für 10G SFP+ / RJ45
Layer-3-Switching-Funktionen
Internes Netzteil für Stromversorgung
110 Watt max. Leistungsaufnahme

Merkmale:
Ausführung: 24-Port
Formfaktor: Desktop, Rackmount
Übertragung bis: 1 Gigabit/s
PoE: 24 PoE-Ports
Besonderheiten: verwaltbar, 2 SFP-Ports, Layer 2, Layer 3
Port-Anschlusstyp: RJ45
Zusatzports: 2x SFP+ Combo
OSI-Modell: Layer 2/3
LED-Anzeige: ja
Duplex-Funktion: ja
Garantie: 30 Jahre Herstellergarantie
Lieferung: inkl. Netzkabel, Montagematerial

Hersteller/Typ

.......................................................
vom Bieter einzutragen
Menge: 2,000 St

**10.01.0040 6-Port Fast Ethernet Switch**
6-Port Fast Ethernet Switch mit 4 PoE-Ports (1 x High-Power PoE)
Anschlüsse extern 6x 10/100 MBit/s
Ausführung PoE/PoE+
3x RJ45 Fast Ethernet (PoE+)
1x RJ45 Fast Ethernet (High-Power PoE)
2x RJ45 Fast Ethernet (Uplink)
65 W PoE Budget
Netzteil intern

Hersteller/Typ:

...........................................
vom Bieter einzutragen
Menge: 1,000 St

**10.01.0050 Patchkabel, Cat 6A,**
Netzwerkkabel-Patchkabel,
Cat 6A, S/FTP, PIMF, halogenfrei,
Patchkabel mit 2 x RJ45 Stecker
Leistungsklasse: Cat 6A, 500 MHz
Belegung: TIA/EIA 568B
Aufbau Schirmung: Alu Folie 0,025mm mit Schirmung 80x0,12mm
doppelt geschirmt: S/FTP, PiMF (Paare in Metallfolie)
Mantel halogenfrei LSZH
Kabelaufbau: AWG 26/7
Adern Material: Vollkupfer (Cu)

Länge 1 m
Menge: 60,000 St

#### Abschnitt 10.02 Leitungsanlage

**10.02.0010 UAE 2xRJ45 Kat 6**
*** Bezugsbeschreibung
2-fach Anschlussdose Cat.6A, UP,
mindestens 8 Kabelzugangsrichtungen in 45°-Schritten;
mindestens 4 Potentialanschlussmöglichkeiten an
Gehäuserückseite; metallisches Gehäuse;
geeignet für Anwendungen 10GBase-T, PoE+;
Buchsen in 45° Schrägauslass.
Zentralplatte incl. Schutzklappen und Beschriftungsfeld
mit transparenter Abdeckung;
Schirmkontaktierung und Zugentlastung getrennt
ausgeführt, separat mit unverlierbaren Schraubklemmen;
Tragplatte metallisch, mit 60mm-Befestigungsspur
Übertragungstechnik: Cat.6A gem. ISO/IEC 11801
Buchse: Cat.6A gem. EN 60603-7-51
- Steckzyklenzahl: min. 750
- Adernkontaktierung: IDC-Schneidklemmtechnik, für
  massive und flexible Adern, LSA- Plus kompatibel
- Leiterdurchmesser: AWG26/1 bis AWG22/1 bzw. 0,4 - 0,65mm;
- Aderndurchmesser: 0,7 - 1,6mm
- Wiederholbarkeit des Anschlusses: min.50
- Farbkennzeichnung: gem. EIA/TIA 568A und 568B
- Potentialanschluss: Steckanschluss gem. DIN 46342,1 6,3mm
- Einbautiefe: max. 34mm
- Gehäusematerial: Zinkdruckguss
- Zentralplatte: 50x50mm
in Mauerwerk, Hohlwand, AP Gehäuse oder Gerätedose BK,
mit Zentralscheibe und anteiligem Abdeckrahmen,
Einsatz mit Schrauben befestigen.
einschl. Installationsdose einfräsen.

liefern, montieren, Auflegen der 4 paarigen Datenkabel
und dem Beschriften der Ports.

Hersteller/Typ

.......................................................
vom Bieter einzutragen.
Menge: 40,000 St.

**10.02.0020 UAE 2xRJ45 Kat 6**
*** wie Position 10.02.0010
2-fach Anschlussdose Cat.6A,
Installation  auf Putz.
Menge: 30,000 St.

**10.02.0030 E-DAT modul Buchse Cat.6A 8(8)**
E-DAT modul Buchse Cat.6A 8(8)
GHMT Cat.6 de-embedded PVP zertifiziert
für 10 GBit Ethernet (IEEE 802.3an)
Klasse EA Link bis 500 MHz nach ISO/IEC 11801:2008 Ed.2.1
geeignet für Power over Ethernet (PoE und PoE plus)
montagefreundlicher Anschluss der 2- bis 4-paarigen Datenleitung AWG 24/1 - 22/1
und Litzenleiter mit 7-drähtiger CU-Litze AWG 26/7
an BTR 8fach IDC-Schneidklemmen
Zugentlastung mit Kabelbinder am Modul
Modulgehäuse aus Zinkdruckguss, veredelt
Modulare Anschlusseinheit Cat.6, A, RJ45Cat.6, A
Komponentenprüfung nach ISO/IEC 11801 Ed.2.2:2011-06, DIN EN 50173-1:2011-09, TIA/EIA-568-C.2 (2009-08) und IEC 60603-7-51 Ed.1 (12/2008),
GHMT zertifiziertEinhaltung der Klasse E, A nach ISO/IEC 11801 Ed.2.2:2011-06,
 DIN EN 50173-1:2011-09getestet: Link bis 500 MHz,
für 10 GBit Ethernet (IEEE 802.3an),
Remote Powering (PoE, PoE plus, UPoE und 4PPoE) und HDBaseT geeignet,
IDC-Schneidklemmen, Kennzeichnung der Adernbelegung T568A oder T568B,
Menge: 24,000 St

**10.02.0040 Datenkabel Kategorie 600 Mhz uP**
STP Datenkabel PiMF 600 MHz - CAT.7 Duplex
für strukturierte Gebäudeverkabelungen
Shielded Twisted Pair/Screened PIMF  2x4 x 2 x AWG23
4 einzeln abgeschirmte Paare (Aluminium-Folie)
mit Gesamtschirm (Cu-Geflecht). Massivleiter.
Klasse F in Norm entspricht CAT.7.
Anforderungen nach EIA/TIA-568 und TSB36 sowie ISO/IEC
11801
bzw. EN 50173 (Klasse D).
Wellenwiderstand 100 Ohm +/-15%

Elektrische Eigenschaften
Schleifenwiderstand bei 20› C: 140 W/km
Impedanz Z (1-600 MHz): 100 W ¤ 15 W
Rückflussdämpfung: 23 dB
Transferimpedanz (bei 10 MHz): 10 mW
Betriebskapazität: 45 pF/m
Skew (Laufzeitdifferenz): 4 ns/100 m
NVP: 81 %

unter Putz, einschl. Fräsen in Beton
und nach verlegen des Kabels, Schließen der Schlitze.

Hersteller/Typ

.......................................................
vom Bieter einzutragen.
Menge: 3580,000 m

**10.02.0050 Cat.7 Verlegekabel In Kabelgraben**
Cat.7 Verlegekabel S/FTP PiMF
Verlegung in Rohre oder Kabelkanäle, zur oberirdischen
Anwendung oder zur direkten Erdverlegung.
- S/FTP UC900 SS23 (AWG23), DRAKA
-  Isolierung: Foam-skin Polyethylen Ø 1,4 mm
- Verseilung: 2 Adern zur Seele
- Folienpaarschirm und Geflechtgesamtschirm
- PiMF: paarig in Metallfolie
- 900 MHz
- Einsatzgebiete: IEEE 802.3, 10/100/1000Base-T, 10GBase-T,
  10GBase-T IEEE 802.5 16Mb; ISDN; TPDDI; ATM
- AWG23 = (American Wire Gage) Ø 0,56 mm
-  Schutzmantel: PE, schwarz, Wanddicke 1,5 mm, geeignet für direkte Erdverlegung
Hersteller/Typ

.......................................................
vom Bieter einzutragen.
Menge: 60,000 m

**10.02.0060 Messung / Prüfung**
Messung / Prüfung

von symmetrischen Kupferverkabelungen im Tertiärbereich
bis 250 MHz vom Port der Geräteanschlussdose bis zum
Port des Patch-Panels im Gebäudeverteiler;

Messstrecke = Verkabelungsstrecke; Link-Model = BASIC-Link;
Die übertragungstechnischen Eigenschaften sind für
jedes Paar (4 Stück) zu überprüfen und nachzuweisen.
Die Messungen haben das Ziel, den Nachweis zu erbringen,
dass die installierten Übertragungskomponenten in ihrem
Zusammenwirken den Forderungen der Normen zur
universellen Gebäudeverkabelung:
EIA/TIA 568 TSB 36, für Kabel;
EIA/TIA 568 TSB 40, für Anschlußkomponenten;
ISO/IEC 11 801 bzw. EN 50 173
entsprechen, und dass eine uneingeschränkte Nutzung in
der Kategorie 6 bzw. Übertragungsklasse E (Frequenzen
bis 250 MHz) möglich ist.
Entspricht eine Verkabelungsstrecke nicht den
Leistungsanforderungen, so ist die Verbindung so zu gestalten,
dass die genannten Anforderungen erfüllt werden.
Während die Angabe der Kategorie die Leistungsfähigkeit
der einzelnen Übertragungskomponente dokumentiert, gibt
die Angabe der Übertragungsklasse Grenzwerte für die zu
messenden Größen vor.
Für die Messungen sind Messgeräte modernster Bauart
unter Nutzung der aktuellsten Software einzusetzen!
(TDR-Geräte, time domain reflectometry)
Zeitbereichsreflektometrie
Den jeweiligen Messungen sind die, in der EN 50 173
angegebenen Normen über die Messverfahren zu Grunde zu
legen. Vor Beginn der Messungen ist mit dem
vorgesehenen Messgerät eine Referenzmessung mit einem
in der Länge exakt definierten Probestück
(nicht unter 50 m)
des vorgesehenen Kabeltyps vorzunehmen.

Das Messprotokoll ist aussagekräftig für jede
Verkabelungsstrecke und alle Paare bzw.
Paarkombinationen ggf. in beiden Richtungen zu
erstellen und muss die folgenden Daten enthalten bzw.
Bedingungen erfüllen:

Paare: 1/2, 3/6, 4/5, 7/8
Paarkombinationen:  3/6-1/2, 3/6-4/5, 3/6-7/8,
  1/2-4/5, 1/2-7/8, 4/5-7/8

Außer der Messung sind durch Sichtprüfungen die folgenden Punkte besonders zu begutachten:

sorgfältige Verdrillung der Adernpaare in den
Anschlussdosen und an den Patch-Panels,
durchgehende Schirmung aller ankommenden und
abgehenden Installationskabel,
durchgehende Erdung aller Einzelteile der
Bereichs-Verteilungen einschl. der beweglichen Teile,
Herstellung des Potentialausgleiches (FPE)

30 Datenports
Menge: 1,000 St.

#### Abschnitt 10.03 WLAN

*Hinweis: leere Position*
Gemäß § 7 Abs. 2 VOB/A ist eine Fabrikatbindung zulässig, wenn sie technisch zwingend erforderlich ist.
Hier liegt ein zwingender Anschluss an Bestandsanlagen vor. Deshalb folgende verbindliche Klausel:

Fabrikatbindung:
Die verwendeten Komponenten müssen zwingend vom Hersteller Fortinet stammen.
Die Verwendung dieser Fabrikate ist aufgrund der vorhandenen Bestandsanlagen, der bereits implementierten Fortinet-WLAN-Controller-Infrastruktur, der Kompatibilitätsanforderungen und der einheitlichen Sicherheitsarchitektur erforderlich.
Abweichende Fabrikate oder Produktalternativen sind nicht zulässig. Eine Gleichwertigkeitsprüfung entfällt, da die technischen Eigenschaften und die Controller-Abhängigkeit keine Substitution erlauben.

Umfang der Leistung
Montage sämtlicher Komponenten, inkl. Beschriftung nach Kundenvorgaben.
Integration in die bestehende Netzwerkstruktur (Routing, VLAN-Konfiguration, DHCP-Anbindung).
Durchführung der vollständigen WLAN-Planung:

Kanalplanung
Sendeleistungsoptimierung
AP-Platzierungsoptimierung bei abweichenden Realbedingungen
Inbetriebnahme der gesamten Fortinet-WLAN-Infrastruktur inkl. Funktionstest:

Reichweiten-/Signalstärketest (RSSI/SNR)
Durchsatztest
Roaming-Test
Erstellung der Dokumentation:

Netzplan
AP-Standorte
VLAN-Schema
Konfigurations-Backup
Übergabeprotokoll
Einweisung des Auftraggebers in die Bedienoberfläche.

Hersteller/Typ:

...........................................
vom Bieter einzutragen

**10.03.0010 WLAN-Controller / Firewall**
WLAN-Controller / Firewall
Fabrikat: Fortinet FG-60F
Lizenzierung: UTM-Bundle / Unified Threat Management, 60 Monate, inkl. Security-Updates, IPS, Webfilter, Application Control, Antivirus.
Konfiguration als zentrale Management-Instanz für alle Access Points (Controller-Betrieb).

Lieferung und Bereitstellung
Fabrikat: Fortinet FortiGate FG-60F
Formfaktor: Desktop/Wall-Mount inkl. Befestigungsset
Anschlüsse: 10x GE RJ45 Ports, 2x WAN/DMZ konfigurierbar
Leistungsmerkmale (modelltypisch):

Hardware-beschleunigte Firewall
Secure SD-WAN
IPS/AV/Webfilter Engine
Integrierter WLAN-Controller für Fortinet-FortiAP-Komponenten
Zubehör im Lieferumfang:

Netzteil
Montagematerial
Dokumentation
erforderliche Standard-Patchkabel

Montage im vorhandenen Netzwerkschrank oder in Wandmontage (je nach Vorgabe AG)
Anschluss an Stromversorgung inkl. Beschriftung
Integration in die vorhandene Netzwerk-Topologie

WAN-Anschluss
LAN-Uplink zum PoE-Switch
VLAN- und Routing-Struktur
Dokumentation der IP-Adressierung und Portbelegung

Konfiguration des Security-Gateways
Grundkonfiguration
Netzwerkbasisparameter (Hostname, Management-IP, DNS, NTP)
Anlegen von Administrator-Konten nach Vorgabe
Aktivierung der UTM-Profile und Sicherheitsdienste
Einrichtung von Firewall-Rulesets gemäß Vorgaben des AG (z. B. Trennung Management/WLAN-Netz)
Konfiguration der SD-WAN- oder Dual-WAN-Verbindungen (sofern vorhanden)

Security- und UTM-Konfiguration
IPS-Profile einbinden
Webfilter-Kategorien setzen
Antivirus-Engine aktivieren
Application Control aktivieren
Logging-Profile erstellen (lokal oder syslogbasierend)

WLAN-Controller-Konfiguration
Einrichtung des FG-60F als zentrale WLAN-Controller-Instanz für alle Fortinet Access Points.
Provisionierung der Access Points (Discovery, Rollout-Profile)
Erstellung globaler WLAN-Profile:
SSID-Definitionen (z. B. Mitarbeiter, Gäste, IoT)
Verschlüsselung WPA3-Enterprise/PW
VLAN-Zuweisung
Band-Steering, Kanalmanagement, Sendeleistung
Einbindung sämtlicher AP-spezifischen Parameter:
802.11r/k/v Roaming-Optimierung
Airtime-Fairness
Client-Limitierungen (optional)
Rollout und Testkommunikation zwischen Controller und Aps
Menge: 1,000 St

**10.03.0020 Lizenzierung / UTM-Bundle (60 Monate)**
Lizenzierung / UTM-Bundle (60 Monate)
Beschaffung und Aktivierung eines vollständigen UTM-Bundles für 60 Monate, bestehend aus:
Intrusion Prevention System (IPS)
Antivirus / Anti-Malware
Webfilter
Application Control
Security Updates / AV-Pattern Updates
FortiGuard Cloud-Based Threat Intelligence
Firmware- und Feature-Updates während der Laufzeit
Registrierung und Aktivierung bei Fortinet
Sicherstellen, dass alle lizenzierten Security-Dienste nach Inbetriebnahme aktiv, aktuell und funktional sind.
Menge: 1,000 psch

**10.03.0030 WLAN-Access Points**
WLAN-Access Points
Fabrikat: Fortinet FAP-231K
Anzahl gemäß Planunterlagen.
Montage an Wand oder Decke inkl. aller Befestigungsmaterialien.
Konfiguration, Einbindung in Controller, SSID-Einrichtung, Verschlüsselung (WPA3), VLAN-Zuweisungen, Leistungsoptimierung, Kanalplanung.

Lieferumfang:
Fabrikat: Fortinet FAP-231K, WiFi-6 fähiger Access Point
Inklusive sämtlicher zum Betrieb erforderlicher Komponenten:
Befestigungsmaterialien (Decken-/Wandhalter, Schrauben, Dübel)
notwendige Patchkabel (Länge nach örtlichen Gegebenheiten)
Etikettierungsmaterialien
Dokumentationsunterlagen

Montagearbeiten
Montage an Wand oder Decke gemäß Ausführungsplanung des Auftraggebers.
Herstellung der mechanischen Verbindung inkl. aller Befestigungsmaterialien.
Herstellung der Netzwerkverbindung über vorhandene strukturelle Datenverkabelung (PoE-Versorgung über Fortinet-Switch).
Kennzeichnung des Montageortes, Zuordnung zu Raum/Zonen/Standortkennzeichen nach Vorgabe des Auftraggebers.
Kontrolle der vorhandenen Datendose/PoE-Ports auf Funktionalität.

Konfigurations- und Integrationsleistungen
Integration jedes Access Points in den zentralen Fortinet-Controller (FortiGate FG-60F).
Einrichtung der Systemparameter:
Firmware-Stand prüfen und ggf. aktualisieren
Provisionierung des AP über FortiManager/FortiGate
Übernahme der globalen WLAN-Profile
Einrichtung kundenspezifischer WLAN-Konfigurationen:
SSID-Profile gemäß Vorgaben des Auftraggebers
Verschlüsselung: WPA3-Enterprise oder WPA3-Personal, je nach Vorgabe
VLAN-Zuweisung (Tagged/Untagged Ports)
Festlegung von Bandbreitenprofilen, QoS-Regeln und Priorisierungen (falls vorgesehen)
Konfiguration von 2,4-GHz- und 5-GHz-Bändern
Menge: 14,000 St

**10.03.0040 PoE-Switch**
PoE-Switch
Fabrikat: Fortinet 124F-FPOE
Mindestens 24 Ports PoE, Leistung pro Port = 30 W (PoE / PoE+)
Montage im vorhandenen oder neuen Netzwerkschrank inkl. Patchkabel und Beschriftung.
VLAN-Konfiguration, Port-Profile, PoE-Management.
Technische Eckdaten
24× RJ45-PoE-Ports (10/100/1000Base-T)
2× 2.5G-Multigigabit-Ports
4× SFP/SFP+ Uplink-Ports (1G/10G)
Unterstützt: IEEE 802.3af/at (PoE/PoE+)
Managed Switch mit FortiLink-Integration (Controller-Betrieb über FortiGate)
Lieferumfang
Switch inkl. Netzteil
Montageset (Rack-Mount-Kit)
Herstellerdokumentation
Standard-Patchkabel (sofern erforderlich)

Montage im vorhandenen oder neuen Netzwerkschrank (19-Zoll)
Mechanische Installation inkl. Rack-Kit
Anschluss an die vorhandene USV/Stromversorgung
Anschluss an die Netzwerkstruktur (Uplink zu FortiGate / Backbone)
Beschriftung aller Ports gemäß Kundenvorgaben
Dokumentation der Portzuordnung

Netzwerkkonfiguration
Grundkonfiguration
Vergabe Management-IP, DNS, Gateway, VLAN-Zuweisungen
Einrichten von Admin-Zugängen gemäß AG-Vorgabe
Aktivieren und Testen von PoE-Versorgung für angeschlossene Geräte
Firmware-Update auf herstellerseitig empfohlenen Stand

FortiLink-Integration
Koppelung des Switches mit dem vorhandenen FortiGate-Security-Gateway
Einrichtung des FortiLink-Ports
Automatische oder manuelle Übernahme der Switch-Konfigurationsrichtlinien
Sicherstellung zentraler Verwaltung über FortiGate

VLAN- und Netzwerkstruktur
Einrichten aller projektspezifischen VLANs (z. B. Management, WLAN-Mitarbeiter, WLAN-Gäste, IoT-Netz)
Regelbasierte Port-Profile für:
WLAN-Access Points
Uplink-Ports
Endgeräte (falls vorgesehen)
Aktivierung von LLDP / LACP / Spanning-Tree gemäß Vorgabe

PoE-Konfiguration
Konfiguration der PoE-Profile
Sicherstellen ausreichender PoE-Leistung für alle angeschlossenen APs
Einrichten von PoE-Prioritäten bei Engpässen
Tests der Stromversorgung je AP
Menge: 1,000 St

**10.03.0050 Funknetz-Optimierung**
Funknetz-Optimierung
Durchführung einer Baseline-Funkfeldmessung nach Installation (RSSI, SNR, Interferenzen).
Kanalplanung unter Berücksichtigung vorhandener Access Points (Co-Channel und Adjacent Channel Mitigation).
Leistungsoptimierung:

Automatische oder manuelle Sendeleistungsanpassung
Optimierung für Roaming
Aktivierung von 802.11k/r/v
Menge: 1,000 psch

**10.03.0060 Funktionsprüfungen / Inbetriebnahme**
Funktionsprüfungen / Inbetriebnahme
Prüfung der UTM-Funktionen (Testseiten, Bedrohungssimulation)
Test der Firewall-Regeln
Test aller WLAN-SSIDs (Authentifizierung, Verschlüsselung, VLAN-Zuweisung)
Durchsatz- und Latenztests
Logging- und Monitoring-Funktionstest
Backup der Konfiguration (Konfigurationssicherung für den AG)

Funktionstest jedes einzelnen Access Points:
Verbindungsaufbau
Authentifizierung
DHCP-Check
VLAN-Test
Durchsatztest (Up/Downlink)
Dokumentation der Messergebnisse je AP.
Übergabe der vollständigen Konfigurations- und Standortdokumentation.

Dokumentation
Anlagendokumentation je Access Point:

Standortplan
AP-Name / Seriennummer / MAC-Adresse
VLAN-Zuweisungen
SSID-Profile
Messprotokolle (RSSI/SNR/Throughput)
Erstellung eines Konfigurations-Backups (FortiGate-Config inkl. AP-Profile).
Aktualisierung der Bestandsdokumentation des Auftraggebers.

Überprüfung aller aktiven Ports
PoE-Test mit angeschlossenen APs
Test der Uplink-Kapazität
Durchsatz- und Latenztest
Test der FortiLink-Funktion
Protokollierung sämtlicher Testergebnisse
Menge: 1,000 psch

**10.03.0070 Dokumentation**
Dokumentation
Lieferung einer vollständigen, projektbezogenen Dokumentation:
Gerätestammdaten (Seriennummer, MAC, Lizenzstatus)
Netzwerktopologie mit VLAN-Schema
Konfigurationsübersicht
WLAN-Profile / SSIDs
Sicherheitsprofile (UTM-Parameter)

Anlagendokumentation je Access Point:
Standortplan
AP-Name / Seriennummer / MAC-Adresse
VLAN-Zuweisungen
SSID-Profile
Messprotokolle (RSSI/SNR/Throughput)
Erstellung eines Konfigurations-Backups (FortiGate-Config inkl. AP-Profile).
Aktualisierung der Bestandsdokumentation des Auftraggebers.

Gerätestammdaten (Seriennummer, MAC, Modell, Firmwarestand)
VLAN- und Portzuordnung
PoE-Konfiguration
Netzwerkplan mit Uplink-Topologie
FortiLink-Verbindungsschema
Backup der Gerätekonfiguration (Konfigurationsfile für AG)
Menge: 1,000 psch

**10.03.0080 Einweisung**
Kurze Einweisung des Auftraggebers in:
Portprofile
PoE-Übersicht
Fehlerdiagnose / LED-Status
Backup- und Wiederherstellungsfunktion
Menge: 1,000 psch

### Hauptabschnitt 11 Sonstige Leistungen

#### Abschnitt 11.01 Baustelleneinrichtung

**11.01.0010 Einrichten der Baustelle**
Einrichten und Räumen der Baustelle, Vorhalten
der Baustelleneinrichtung für sämtliche in der
Leistungsbeschreibung aufgeführten Leistungen
einschließlich des Erstellens von Provisorien,
Absperrungen und Sichern der Baustelle.
Menge: 1,000 psch

*Hinweis: Das nachfolgend beschriebene Baustromnetz ist für den gesamten Bauzeit*
Das nachfolgend beschriebene Baustromnetz ist für den gesamten Bauzeitraum zu installieren und dem Bauherrn zur Nutzung zu überlassen.

voraussichtlicher Bauzeitraum: Juni 2026  bis  Juli 2027

Regelarbeitszeit: Montag bis Freitag von 06:00 Uhr bis 16:00 Uhr

Während des Bauzeitraumes ist das Baustromnetz entsprechend den gesetzlichen Bestimmungen zu überprüfen und Funktionsproben sind durchzuführen.
Die Prüfungen sind an den Verteilern kenntlich zu machen und im Prüfbuch festzuhalten.

Größere Störungen und notwendige Änderungen der Baustromversorgung, die den Einsatz einer Fachfirma
erforderlich machen, sind über den gesamten Bauzeitraum durch den Errichter zu beheben bzw. durchzuführen.

Die Reaktionszeit bei Störungen sollte nicht mehr als eine Stunde betragen und ist durch den Bieter zu garantieren.

Nach der Baumaßnahme ist das Netz einschließlich aller Anlagenteile wieder zurückzubauen.
Sämtliche beschriebene Anlagenteile gehen dann in das Eigentum des AN über.

Im Angebot sind die Kosten für die oben beschriebenen Leistungen einschließlich Wechseln von Sicherungen, Klemmen, Kabelschuhen usw. einzukalkulieren.

Der Ersatz von notwendige Anlagenteilen, ausschließlich Sicherungen, Klemmen, Kabelschuhen usw. wird nach Vorlage eines prüffähigen Angebotes gesondert vergütet.

Zugesicherte Reaktionszeit bei Störungen: ...................
Bietereintrag

**11.01.0020 Verteilerschrank**
Verteilerschrank 44kVA
Bestückung:
1 Sicherungslasttrennschalter NH00
63A, mit Bügelschellen 10-50qmm
1 FI-Schutzschalter 4pol. 63A/30mA
1 CEE-Steckdose 5/63A 400V/6h
direkt ab HS und FI
1 CEE-Steckdose 5/32A 400V/6h
mit Leitungsschutzschalter 3/32A-C-
1 CEE-Steckdose 5/16A 400V/6h
mit Leitungsschutzschalter 3/16A-C-
3 Schutzkontaktsteckdosen 3/16A 230V
mit je 1x Leitungsschutzschalter 1/16A-C-

Inklusiv Zubehör:
Schmelzeinsätze für Sicherungen
Untergestell zur Freiaufstellung

einschließlich 20 m Anschlusskabel H07RN-F 5 G 25.
Menge: 4,000 St

**11.01.0030 Gummischlauchleitung H07RN-F 5 G 25**
Gummischlauchleitung DIN VDE 0282-4
H07RN-F 5 G 25, Cu-Zahl 1200
als Anschlussleitung Baustromverteiler,
in Teillängen fachgerecht verlegen und anschließen.
Menge: 30,000 m

*Hinweis*
Baustellenbeleuchtung

Für die allgemeine Baustellenbeleuchtung sind in den Fluren
Leuchten in Kombination mit Schukosteckdosen je Etage zu installieren.
Die Einspeisung erfolgt über einen Steckdosenabgang des jeweiligen Baustromverteilers.
Im Erdgeschoss ist ein Schalter zum Ein- und Ausschalten der Leuchten
zu installieren.
Das Leitungsnetz ist 5adrig auszuführen (Dauerspannung für Steckdosen).

**11.01.0040 Baustellenleuchte**
Baustellenleuchte für den Zeitraum der Baumaßnahme
Baustellenleuchte und Schukosteckdose
in den Fluren und Treppenhäusern
Kunststoff-Ovalleuchten stoßfest
Schutzart: IP44
Schutzklasse: II
Spannung: 0 - 250 V /: 0 - 60Hz
Montage auf Grundplatte
Befestigt am Treppengeländer

mit Haken und Kabeldurchschleifmöglichkeit
einschl. Lampe(n), liefern und montieren.
Menge: 12,000 St

**11.01.0050 H07RN-F5G2,5**
Gummischlauchleitung DIN VDE 0282-4 H07RN-F 5 G 2,5,
Cu-Zahl 120, zur Versorgung der Baustellenbeleuchtung.
Provisorische Befestigung an Betonwänden oder -decken
außerhalb des Handbereiches einschl. Befestigungsmittel,
liefern und montieren.
Menge: 50,000 m

**11.01.0060 Wippschalter einpolig IP 44**
Wippschalter DIN EN 60669-1 einpolig,
Aus/Wechsel, 10 A, 250 V AC,
in Aufputzausführung, in
Standardausführung des Herstellers,
Schutzart IP 44  DIN VDE 0470-1.
Menge: 2,000 St

#### Abschnitt 11.02 Bauleistungen

**11.02.0010 Kernbohrungen Trockenbau**
Bohrung in Wänden aus Trockenbau
erstellen und nach Verlegung der Kabel schließen,
Durchmesser: 30 mm
Stärke:  240 mm
Menge: 350,000 St.

**11.02.0020 Bohrungen in Holz Balken**
Bohrung in Holzbalken
Durchmesser: 20 mm
Stärke:  160 mm
Menge: 400,000 St

**11.02.0030 Bohrungen in Holzstützen**
Bohrung in Holzstützen
Durchmesser: 20 mm
Stärke:  250 mm
Menge: 150,000 St.

**11.02.0040 Bohrungen in Holz decken**
Bohrung in Holzdecken
Durchmesser: 20 mm
Stärke:  120 mm
Menge: 220,000 St.

**11.02.0050 Bohrungen in Holz decken**
Aussparungen  in Holzdecken
Durchmesser: 100 x100 mm
Stärke:  120 mm
Menge: 6,000 St.

**11.02.0060 Aussparungen In Holkonstruktion**
Aussparungen in Holzkonstruktion
Gefach Fußbodenaufbau Obergeschoss
Maße Holzkonstruktion H 80 x  B50 mm

Maße Aussparung  H 80 x L 60mm
Menge: 300,000 St.

**11.02.0070 Mauerschlitz 60x40**
Installationsschlitz im Mauerwerk erstellen
einschließlich der erforderlichen Gerüste
Größe: ca. 60 x 40 mm
Menge: 20,000 m

**11.02.0080 Mauerschlitz 30x40**
Installationsschlitz im Mauerwerk erstellen
einschließlich der erforderlichen Gerüste
Größe: ca. 30 x 40 mm
Menge: 10,000 m

**11.02.0090 Kernbohrungen Mauerwerk 50**
Bohrung in Wänden aus Mauerwerk
erstellen und nach Verlegung der Kabel schließen,
Durchmesser: 50 mm
Stärke:  240 mm
Menge: 10,000 St.

**11.02.0100 Kabelgraben Tiefe 0,8 m**
Kabelgraben profilgerecht ausheben, nach dem Einlegen
der Kabel/des Kabelschutzes verfüllen und in Lagen verdichten,
Verdichtungsgrad  DPr  98%
Aushub Bodenklasse 5 DIN 18300,
Aushubtiefe bis 0,7 m,
Sohlenbreite des Grabens bis 0,3 m,
Bodenverdrängung über 5 bis 10 %, verdrängten Boden
seitlich lagern, mit Trassenmarkierung 40 cm über
Schutzrohr/Kabel.

Kombinierte Maschinen- Handschachtung
Menge: 100,000 m

#### Abschnitt 11.03 Brandschutz

*Hinweis: Hinweis...*
Der Anbieter ist verpflichtet, die amtlichen Nachweise für die von ihm angebotenen  Brandschutzmaßnahmen vorzulegen.
Amtliche Nachweise können sein:
Prüfzeugnis, Prüfbescheid und allgemeine bauaufsichtliche Zulassung.

Die Brandschottungen sind mit Kennzeichnungsschildern zu versehen.

Die angebotenen Systeme müssen vom Deutschen Institut für Bautechnik bauaufsichtlich zugelassen sein und auf Basis der erhaltenen Prüfergebnisse und dem direkten Anwendungsbereich als Kombi-/ Kabelabschottung der Feuerwiderstandsfähigkeit „feuerbeständig“ entsprechen.
• Das angebotene System muss für die Anwendung in Massiv-Wänden bzw. Decken und
  in leichten Trennwänden geeignet sein.
• Die geltenden Regeln der Elektrotechnik sind zu beachten

**11.03.0010 Kabelabschottung S90 0,005 m2 Mörtelschott**
Herstellen von Kombiabschottungen in Wänden oder Decken
gemäß der Feuerwiderstandsklasse feuerbeständig.
Das Schott ist aus Brandschutzmörtel herzustellen und darf sowohl Kabel
als auch Rohre und Sonderlösungen beinhalten.
Die Nachinstallation von Kabeln muss mit geringen Aufwand möglich sein.
Randabstände zwischen Kabeln und Rohren bzw. von Rohr zu Rohr sind zu berücksichtigen.
Die allgemeine bauaufsichtliche Zulassung des Systems ist vorzulegen.
Feuerwiderstandsklasse: S90  DIN 4102-9 feuerbeständig
Mindest-Dicke der Decken: 15 cm
Mindest-Dicke der Wände: 10 cm

Trocken vorgemischter Spezialmörtel zur Errichtung von Kabel-
und Kombiabschottungen.
Mörtel muss wasserbeständig und fließfähig sowie frei von Phenol- und Halogenbestandteilen sein.
Montage mit Pumpen, Pressen oder von Hand.
Zugelassene Durchführung von Kabeln aller Art,
Kabeltragsysteme aus Stahl-, Aluminium- oder Kunststoffprofilen,
Rohre aus Stahl oder Kupfer sowie diversen Kunststoffen.
Schottdicke min. Wand / Decke: 15 cm / 15 cm
max. Belegung: 60 %
Schott innerhalb von Gebäuden,
Oberkante Abschottung über Gelände/Fußboden bis 3,0 m,
Querschnitt bis 0,01 m2

Hersteller/Typ

.......................................................
vom Bieter einzutragen.
Menge: 10,000 St

**11.03.0020 Kabelabschottung aus 2-Komponenten-PU-Schaum**
Herstellen einer feuerbeständigen Kabelabschottung
zur gemeinsamen bzw. einzelnen Durchführung von Kabeln
und Rohren brennbar und nicht brennbar, durch Wände und Decken.
Liefern und fachgerecht montieren mit der
bauaufsichtlich zugelassenen Kombiabschottung „Brandschutzschaum Kombi“
bestehend aus einem 2-Komponen-ten-Polyurethanschaumsystem
aus der Kartusche, intumeszierend.
Die Nachinstallation von Kabeln und Rohren muss
mit geringem Aufwand möglich sein
Feuerwiderstandsfähigkeit: feuerbeständig
Mindest-Dicke der Decken: 15 cm
Mindest-Dicke der Wände: 10 cm
Menge: 30,000 St

**11.03.0030 FSB-WB Brandschutzbandage 1100x20000**
Witterungsbeständige Brandschutzumhüllung aus flexiblem Gewebe
mit Brandschutzbeschichtung zur Verhinderung der Brandweiterleitung über Kabel, Kabeltragsysteme und Elektroinstallationsrohrbündel.
Besonders geeignet für Außen- und Industriebereiche.
Das im Brandfall aufschäumende Material wird zur Brandlastminderung
von Kabelanlagen verwendet.
Außenseite grau, innen rot. Inklusive systembedingten notwendigen Befestigungsmaterial und Zubehör wie z.B. Wickeldraht.
• Werkstoff: Intumeszierender Baustoff
• Mengeneinheit: Stück
• Länge: 20000 mm
• Breite: 1100 mm
• Ausführung: Brandschutzbandage
• Lieferform: Rolle
Typ: FSB-WB
Menge: 2,000 St

#### Abschnitt 11.04 Stundenlohnarbeiten

*Hinweis: Hinweis*
Stundenlohnarbeiten werden nur nach Erteilung
gesonderter schriftlicher Aufträge (Bestellschein)
ausgeführt und vergütet.
Die Abrechnung erfolgt nach Verrechnungssätzen (EUR/h)
gegen Nachweis der tatsächlich geleisteten Stunden und
des Materialverbrauchs.

**11.04.0010 Monteurstunden**
Menge: 20,000 St

#### Abschnitt 11.05 Revisionsunterlagen

*Hinweis: Hinweis...*
Revisionsunterlagen

A: Betriebsanleitung 1-fach
  Ausführung auf dauerhaftem Papier mit Lochverstärkungen im Aktenordner
  mit Aufschrift und eingehefteter Inhaltsliste.
Inhalt wie folgt:
   1. Beschreibung des Anlagenaufbaus und der Wirkungsweise für
      - allgemeine Stromversorgung
      - Sicherheitsstromversorgung
   3. Prüf- und Messprotokolle
   4. Betriebs- und Wartungsanleitung
   5. Produktinformation
   6. Auflistung evtl. Ersatzteile und Liefernachweis

B: Bestandspläne1-fach
  auf dauerhaftem Papier gepaust,
  nach DIN-Format gefaltet mit Lochverstärkungen versehen.
  Folgende Pläne sind zu liefern und in einem aufgelegtem
  Inhaltsverzeichnis aufzulisten:
   1. Installationspläne 1:50 aller Geschosse mit folgenden Angaben
      - Lage der elektr. Betriebsstätten und Verteiler
  mit Bezeichnung der Betriebsmittel
      - Lage aller Sicherheitseinrichtungen mit Endstromkreisbezeichnung
  und Angabe der Verbraucherleistung
   2. Übersichtsschaltplan über die allgemeine Stromversorgung und die
  Sicherheitsstromversorgung mit Angabe der Verteilungen, den Nennstromstärken
  der vorgeschalteten Sicherungen und den Kabelquerschnitten der Einspeisungen.
   3. Schaltplan der Sicherheitsbeleuchtung mit Angaben über die Schaltung der
  Sicherheitsbeleuchtung einschließlich der Netzüberwachung.
   4. Meßprotokolle entsprechend Prüfungen nach DIN VDE 0100/Teil 600 und Teil 610  5. Errichterbestätigung über die fachgerechte Errichtung der elektrotechnischen Anlage  gemäß DIN VDE 0100
   6. Zertifikate, Zulassungen und Übereinstimmungserklärungen für Brandschottungen
  und Verlegesystemen mit besonderen Anforderungen.

Die Unterlagen nach A und B sind in einem gemeinsamen Aktenordner einzuheften.
und zu beschriften.

Sämtliche Unterlagen sind auch in digitaler Form zu übergeben.
Das Fehlen der Unterlagen gilt als wesentlicher Mangel bei der Schlußabnahme.
Die förmliche Abnahme der Anlagen wird erst nach Vorlage der
kompletten Unterlagen erteilt.

**11.05.0010 Prüfen und Messen**
Prüfen der errichteten elektrotechnischen Anlage
nach VDE 0100/ Teil 600 und Teil 610
durch
- Besichtigen
- Erproben
- Messen
Erstellen von Messprotokollen und Übergabe der Anlage.
Menge: 1,000 psch

**11.05.0020 Revisionsunterlagen**
Erstellung von Revisionsunterlagen 1-fach
in beschrifteten Ordnern und digital

Fachunternehmererklärung
Prüfprotokolle
Revisionszeichnung
Produktinformationen
Betriebs- und Wartungsanweisungen
Menge: 1,000 psch

**11.05.0030 Einweisung und Inbetriebnahme**
Einweisung und Inbetriebnahme durchführen
Der Nutzer muss in die Funktion und die Bedienung der
elektrotechnischen Anlage eingewiesen werden.
Die Einweisung ist aktenkundig zu machen.
Menge: 1,000 psch

USt %: 19,00
